# Generalsanierung Grundschule - Frei-u.Verkehrsanl.
Angebotsaufforderung (GAEB 90, DA83)
DV-Nummer: 9147.002
Währung: EUR
Auftraggeber: Schulverband Rain, Hauptstraße 60, 86641 Rain,

## Schulverband Rain - Generalsanierung Gru
Datum: 07.10.26

### Titel 01 BAUSTELLENEINRICHTUNG

*Hinweis*
Vorbemerkungen, Kalkulationshinweise:
Mehraufwerndungen und Erschwernisse etc. im
Zusammenhang mit den nachfolgend aufgeführten Punkten
bzw. Kalkulationshinweisen sind bei allen im Leistungsverzeichnis beschriebenen Leistungspositionen zu
berücksichtigen, werden nicht gesondert vergütet und
sind
daher entsprechend einzurechnen!

Allgemein
Durch die vorhandene Bebauung (Gebäude, Zaunsockel,
Mauern, Einfriedungen und dgl.) ist für die Ausführung
der
Arbeiten teilweise von beengten Verhältnissen
auszugehen.
Weiterhin sind die Arbeiten so auszuführen, dass an der
vorhandenen und verbleibenden Bebauung keine Schäden
entstehen (erschütterungsarme Baugeräte, etc.).
Bei der Planung der Arbeitsschritte und der Gerätewahl
(Erschütterungen, etc.) sind die Baustellengegebenheiten
(Bebauung, sonstige bestehende Anlagen und dgl.) und
die
zum Teil beengten Verhältnisse innerhalb der Baustelle
sowie im gesamten die örtlichen Rahmenbedingungen
zwingend zu berücksichtigen.
Sämtliche Erschwernisse und Mehraufwendungen für
beengte Verhältnisse, Überkopfarbeiten, Rückbau und
Herstellung in Teilabschnitten und die im Baubereich
vorhandene Bebauung sind - falls im LV nicht explizit
aufgeführt - in die entsprechenden Einheitspreise
einzurechnen.
Weiterhin sind Erschwernisse und Mehraufwendungen für
mehrmaligen Einsatz sowie den An- und Abtransport der
Baustelleneinrichtung, Geräte und Maschinen (etwa
Asphalteinbau, etc.) und für die Erstellung der
Gesamtleistung in mehreren Teil- bzw.
Streckenabschnitten
durch den angedachten Bauablauf - falls im LV nicht
explizit
aufgeführt  in die entsprechenden Einheitspreise
einzurechnen.
Durch die Baumaßnahme und insbesondere durch die
geplanten Asphaltierungsarbeiten im Bereich des
Vollausbaus und der Angleichungsbereiche entstehen für
die
direkten und umliegenden Anwohner Behinderungen,
Einschränkungen und dgl. betreffend der Zu- und
Ausfahrt
auf oder aus ihrem Grundstück. Die rechtzeitige
vorherige
Information (z.B. durch Wurfzettel etc.) der
betroffenen
Anwohner, im Falle von zu erwartenden Behinderungen,
Einschränkungen und dgl. ist hiermit Sache des AN!
Vor Einbau der Asphaltschichten, insbesondere vor
Einbau
der Asphaltdeckschichten ist die Gängigkeit der
Schiebergestänge (Wasser, Gas) zu überprüfen bzw.
entsprechend beim jeweiligen Versorger zu veranlassen!
Bei der Durchführung der Arbeiten ist mit Anliefer- und
Anliegerverkehr zu rechnen.
Den Anliegern muß ständig eine Zufahrts- und
Zugangsmöglichkeit gewährleistet werden.
Ggf. notwendige Maßnahme zur ständigen Gewährleistung
der Zufahrts- und Zugangsmöglichkeit, wie z.B. Asphalt-
oder Kieskeile und dgl. im Bereich der Zufahrten etc.
werden
nicht gesondert vergütet und sind in die entsprechenden
Positionen einzukalkulieren.

Es wird hiermit eindringlich empfohlen, die Baustelle
vor
Angebotsabgabe vor Ort zu besichtigen.

**01.001 Baustelle einrichten / vorhalten**
Einrichten, Vorhalten und vollständiges Räumen der
Baustelle
für die gesamte vertragliche Bauzeit. Die Vergütung
erfolgt als
Pauschale und umfasst sämtliche nachfolgend
aufgeführten
Leistungen, soweit sie nicht in separaten Positionen
ausgewiesen sind:
Geräte & Betriebsmittel: Antransport, Bereitstellung,
Montage
und betriebsfertiges Aufstellen aller für die
vertragliche Leistung
erforderlichen Geräte, Werkzeuge, Maschinen und
sonstigen
Betriebsmittel.
Baustelleneinrichtungen: Liefern, Aufbauen und
funktionsfähiges Einrichten von erforderlichen
Baubüros,
Unterkünften für das Personal, Werkstätten,
Lagerschuppen,
Sanitäreinrichtungen sowie Abfall- und
Entsorgungsverwertungsstationen.
Infrastruktur & Medien: Herstellen aller notwendigen
Medienanschlüsse (Bau strom, Bauwasser, ggf.
Telekommunikation) sowie der zugehörigen
Entsorgungseinrichtungen für die Baustelle.
Flächen & Wege: Einrichten und Befestigen von
Lagerplätzen
und Baustraßen/-wegen innerhalb des Baustellenbereichs.
Durchführung von Oberbodenarbeiten sowie das
Beseitigen von
Aufwuchs, soweit für die BE-Flächen erforderlich.
Beschaffung
und Anmietung zusätzlicher Flächen, sofern die vom
Auftraggeber kostenlos zur Verfügung gestellten
Flächen nicht
ausreichen.
Betrieb & Vorhaltung: Sämtliche Kosten für das
Vorhalten,
Unterhalten, Reinigen und Betreiben aller Geräte,
Anlagen und
Einrichtungen inklusive aller anfallenden Mieten,
Pachten,
Verbrauchsgebühren (Strom, Wasser etc.) und
behördlichen
Genehmigungen während der Bauzeit.
Verkehrssituation: Eine funktionsfähige Zufahrt zur
Baustelle ist
vorhanden und vom Auftragnehmer  zu nutzen.
Die Abrechnung dieser Pauschale erfolgt anteilig nach
Baufortschritt.
Menge: 1,000 Psch

**01.002 Baustelle räumen**
Baustelle von allen Geräten, Anlagen, Einrichtungen und
dgl. räumen. Benutzte Flächen und Wege entsprechend dem
ursprünglichen Zustand herrichten. Soweit nicht für
bestimmte Leistungen für das Räumen der Baustelle gesonderte Positionen im Leistungsverzeichnis enthalten
sind, gilt die Pauschale für alle Leistungen dieses
Abschnittes
des Leistungsverzeichnisses.
Menge: 1,000 Psch

**01.003 Verkehrssicherung**
Einrichten, Vorhalten und vollständiges Rückbauen der
vollständigen Verkehrsführung und Baustellensicherung
unter
Aufrechterhaltung des fließenden und ruhenden Verkehrs
gemäß StVO und den geltenden Richtlinien (RSA 21).
Genehmigungen: Einholen und Erwirken aller
erforderlichen
verkehrsrechtlichen Anordnungen und behördlichen
Genehmigungen bei den zuständigen Behörden
(einschließlich
Gebühren, sofern nicht vom AG getragen).
Ausstattung: Liefern, fachgerechtes Aufbauen und
betriebsfertiges Vorhalten aller erforderlichen
Beschilderungen,
Verkehrszeichen, Leitbaken, Absperrschranken,
temporären
Fahrbahnmarkierungen und sonstigen
Sicherungseinrichtungen.
Betrieb & Wartung: Kontinuierliches Unterhalten,
Betreiben und
Überwachen der Sicherungsanlagen (inkl. täglicher
Kontrollfahrten, auch an Sonn- und Feiertagen).
Beschädigte,
verschmutzte oder abhanden gekommene Teile der
Einrichtung
sind unverzüglich und auf eigene Kosten durch den AN zu
ersetzen oder zu reinigen.
Bauphasen: Der Preis beinhaltet alle erforderlichen,
bauablaufbedingten Mehrfachumsetzungen der Absperr- und
Leitelemente bei Wechsel der Bauabschnitte.
Ausnahme: Temporäre Lichtzeichenanlagen
(Baustellenampeln) sind nicht Bestandteil dieser
Position und
werden gesondert vergütet.
Die Abrechnung erfolgt als Pauschale. Eine
Teilauszahlung ist
analog zur Baustelleneinrichtung nach Baufortschritt
(Einrichtung / Vorhaltung / Rückbau) zulässig.
Menge: 1,000 psch

**01.004 Verkehrsflächen unterhalten**
Laufende verkehrssichere Instandhaltung
der Verkehrsflächen im Bereich der gesamten
Baustelle und der Zufahrtsstraßen,
Aufrechterhalten des öffentlichen und des
Anlieger-Verkehrs.

Die Belastung der Anlieger und Anwohner durch
Schmutz und Staub auf den benutzten Zufahrtsstraßen ist zu minimieren,
d.h. dass die benutzten Straßen und Wege je nach
Verschmutzungsgrad täglich,
mindestens jedoch einmal wöchentlich
(vorzugsweise am Freitag)
mittels Naßkehr- und Saugmaschine zu kehren
sind, einschl. Entsorgung des Kehrgutes.
Menge: 1,000 psch

**01.005 Kontr. Verkehrs- sicherung**
Kontrolle der Verkehrssicherung durchführen.
Die Kontrolle ist unmittelbar nach deren Durchführung
zu erfassen und zu dokumentieren. Arbeits- und
Hilfsmittel sind vom AN zu stellen und dem AG
jederzeit zugänglich zu machen.
Die Kontrollausdrucke sind dem AG arbeitstäglich
vorzulegen.
Verkehrssicherung an Arbeitsstellen im
gesamten Baustellenbereich.
Kontrolle zweimal täglich, an arbeitsfreien Tagen
einmal täglich.
Kontrolle durch schriftliche Dokumentation nach
Unterlagen des AG.
Menge: 1,000 psch

**01.006 Transportable Lichtsignalanlagen herst. u. vorhalt., räumen**
Liefern, Aufstellen, Programmieren, betriebsfertiges
Vorhalten
und vollständiges Räumen einer transportablen,
verkehrsabhängig gesteuerten Lichtsignalanlage (LSA)
vom Typ
C gemäß RiLSA und ZTV-SA.
Einsatzbereich: Absicherung des Baustellenbereichs im
Bereich
von Straßen und Bushaltestellen gemäß den
Planunterlagen
des Auftraggebers (AG). Die Anlage muss die sichere
Verkehrsregelung und -verflechtung unter
Berücksichtigung des
ÖPNV-Busverkehrs gewährleisten.
Anlagentyp & Technik: Transportable Signalanlage Typ C
(funk-, kabel- oder kabelos quarzgesteuert),
ausgestattet mit
moderner verkehrsabhängiger Steuerung (z. B. über
Radardetektoren oder Induktionsschleifen) zur
dynamischen
Anpassung der Grünphasen an das Verkehrsaufkommen.
Sicherheitskomponenten: Ausführung mit
signaltechnischer
Verriegelung gegen feindliche Grünphasen
(Rot-Rot-Überwachung). Die Signalgeber müssen den
aktuellen
TL-LT (Technische Lieferbedingungen für
Lichtsignalanlagen)
entsprechen und eine ausreichende Leuchtkraft
(LED-Technik)
aufweisen.
Betrieb & Wartung: Umfasst die Programmierung der
Signalzeitenpläne (gemäß behördlicher Anordnung), die
regelmäßige Funktionsprüfung, die Stromversorgung (z.
B.
durch Akku-Wechsel oder Netzanschluss) sowie die
Behebung
von Störungen innerhalb kürzester Frist
(24-Stunden-Bereitschaft).
Sicherungsmaßnahmen: Durchführen aller vorübergehenden,
signaltechnischen Sicherungsmaßnahmen bei Ausfall oder
Umprogrammierung der Anlage (z. B. Not-Blinkbetrieb
oder
Aufstellen von Ersatzbeschilderung "Ampel
ausgefallen").
Die Abrechnung erfolgt als Pauschale für den gesamten
Bereitstellungs-, Vorhalte- und Räumungszeitraum.
Menge: 1,000 psch

**01.007 Bauzäune aufstellen, vorhalten und beseitigen**
Bauzäune aufstellen, vorhalten und beseitigen
auf unbefestigtem Untergrund
aus Einzelelementen mit verzinktem Stahlrohrrahmen und Vergitterung mit Standfüßen
Zaunhöhe 2,0 m über OK Gelände.
Vergütet wird nur das erstmalige Erstellen.
Das Umsetzen der Bauzäune im Zuge des
Baufortschritts ist in die Baustellensicherung
mit einzurechnen.
Nur auf Anordnung der Bauleitung.
Menge: 200,000 m

**01.008 Provisorische Überfahrten**
Provisorische Überfahrten
mit Geländer
über den Rohrgraben o.ä.
mittels ausreichend starker
Stahlplatte o.ä. herstellen.
Nur auf Anordnung der Bauleitung.
Menge: 100,000 m2

**01.009 Erfassung des Zustands Straßen usw.**
StL-Nr. 222901901
Erfassung und Dokumentation des Zustands von Straßen,
Geländeoberfläche, der Vorfluter und Vorflutleitungen,
sowie der baulichen Anlagen im Baugelände.
Die Erfassung ist unter Beteiligung des AG und des
Straßenbaulastträgers bzw. Eigentümers vor Beginn der
Arbeiten durchzuführen.
Dokumentationsunterlagen herstellen und dem AG
übergeben.
Menge: 1,000 Psch

**01.010 Vermessung Straßenbau / Freianlagen**
Vermessungstechnische Absteckung für die
Bauausführung gem. Planunterlagen herstellen.
Übertragen der Projektgeometrie in die Örtlichkeit
nach Lage und Höhe einschl. der baubegleitenden
Absteckung.
Die Absteckung muss lagemäßig auf die amtlichen
Festpunkte der digitalen Flurkarte bezogen und
ausgerichtet sein.
Die Achssicherungspunkte sind nach
Abschluss der Baumaßnahme im Zuge der
Baustellenräumung zu beseitigen.

Herstellen von Profilpflöcken beim Straßenbau,
maximaler Abstand der Profile in
Stationierungsrichtung: 20m
Achsen gemäß Lageplan,
Höhennagel auf Profilpflock herstellen in Bezug auf
Oberkante Fahrbahn
Pflöcke außerhalb Baufeld gesichert,
Absteckung vor Beginn der Erdarbeiten,
Profilpflöcke sind während der gesamten Bauzeit
zu sichern und ggf. wieder herzustellen.
Profilpflöcke sind auch bei Ausführungen der
Erdarbeiten mittels Maschinensteuerung herzustellen.
Menge: 1,000 psch

**01.011 Punktabsteckung**
Absteckung von Punkten nach Koordinaten
der digitalen Flurkarte. Die Absteckung
muss lagemäßig auf die amtlichen
Festpunkte der digitalen Flurkarte
bezogen und ausgerichtet sein.

Die Flurkarte wird vom AG gestellt.
Menge: 50,000 St

**01.012 Straßen kehren**
Kehren der Zufahrts- und Nebenstraßen
im Bereich der Baustelle mit
Naßkehr- und Saugmaschine
einschl. Entsorgung des Kehrgutes,
nur auf Anordung der Bauleitung.
Vergütet wird nur die Einsatzzeit
auf der Baustelle ohne An und Abfahrt.
Nur auf Anordnung der Bauleitung.
Menge: 10,000 h

**01.013 Bestandsplan Straßenbau / Freianlagen**
Bestandsvermessung und Bestandsplan liefern, in
Lageplänen
M=1:250 mit Darstellung des ausgeführten Aufbaus
(Regelquerschnitte).
Alle baulich erstellten Anlagen sind nach der
Baufertigstellung
tachymetrisch aufzunehmen.
Hierzu zählen insbesonders Fahrbahn- und
Wegeinfassungen,
Einbauten, Oberflächen, Geländeverläufe, Böschungen,
Einbauteile (z.B. Schieber, Armaturen, Schächte, Kanäle
Straßensinkkästen etc.) Straßenbeleuchtung,
Kabelverteiler,
neu erstellte Bepflanzung u.s.w. Diese sind in ihrem
Umgriff und
der Höhenentwicklung darzustellen.
Für die Bestandsvermessung ist das Lagebezugssystem
UTM32 ohne Zonenkennziffer (EPSG Code: 25832) sowie das
Höhenbezugssystem DHHN2016 (NHN-Höhen, Status 170) zu
verwenden.
Der EP beinhaltet auch das Einholen von
Grenzkoordinaten zur
Einbindung in die Örtlichkeit.
Der Bestandsplan bzw. die Bestandsplanunterlagen sind
als
DXF, DWG und PDF mit allen Linienverbindungen und der
Koordinatenliste (ASCII-Datei, spaltenorientiert) auf
Grundlage
der aktuellen digitalen Flurkarte zu liefern.
Die vom Auftraggeber verbindlich vorgegebene
Punktcodeliste,
Layerstruktur und die Plankopfinhalte sind für alle
baulichen
Anlagen vor Vermessungsbeginn mit dem Auftraggeber
abzustimmen, einzuholen und umzusetzen.
Der Bestandsplan bzw. die Bestandsplanunterlagen sind
gemäß
der vom Auftraggeber vorgegebenen Musterpläne zu
erstellen
und in 4- facher Fertigung in Papierform sowie in
digitaler
Ausführung als DXF, DWG, PDF und ASCII  Datei auf CD-
Rom an den AG über das Planungsbüro zu übergeben.
Menge: 1,000 psch

**01.014 Mehraufwand für Abrechnung in Teilabschnitten**
Mehraufwand für Abrechnung in Teilabschnitten
Der AG behält sich vor, die Schlußrechnung einschl. der
zugehörigen Aufmasse und Massenermittlungen
aufgrund beitragsrechtlicher Bestimmungen für jeden
Abschnitt separat aufzustellen.

Folgende Abrechnungabschnitte sind erforderlich:
- Verkehrsanlagen - Gehweg
- Verkehrsanlagen - Bushaltestelle
- Verkehrsanlagen - Fußgängerampel
- Verkehrsanlagen - Parkplätze Hallenbad + Feuerwehr
- Freianlagen - Pausenhof + Schulumfeld
- Freianlagen - Interimsmaßnahme
- Elektroinstallation
- HLS-Leistungen
- Entwicklungspflege 1. und 2. Jahr
- Leistungen der Versorgungsträger
Menge: 1,000 psch

**01.015 Dokumentation**
Dokumentation bestehend aus
- Produktdatenblätter der eingebauten Materialien
- Eigenüberwachungsprotokolle
- Fremdüberwachungsprüfungen
- Eignungsprüfung für eingabute Materialien
- Fremdprüfungen für eingebaute Materialien
- Einweisungsprotokolle
- Statische Nachweise (Rohrleitungen, Bauwerke, Verbau
etc.)
- Fotodokumentation:

Bei Arbeiten in privaten Grundstücken, sowohl
innerhalb als
auch außerhalb der Gebäude, sind im Vorfeld der
Arbeiten
sowie nach Abschluss der Arbeiten jeweils Fotos zu
erstellen.

Zusätzlich zu den oben beschriebenen Fotos ist vor
jedem
Beginn sowie an jedem Ende eines Arbeitstages jeweils
ein
Foto des derzeitigen Arbeitsbereichs zu erstellen.

erstellen und spätestens zur Schlußabnahme an die
örtliche Bauüberwachung übergeben.

3-fach als Ringbuchwerk (3 Ordner) und auf Datenträger,
strukturiert in getrennten und jeweils beschrifteten
Verzeichnissen mit objektbezogenem Rückenschild.
Menge: 1,000 psch

**01.016 Materialprüfung**
Materialprüfung von eingebautem
Auffüllkies, Frostschutzkies oder
Schottertragschicht.
Material auf der Baustelle gemeinsam
mit der Bauleitung entnehmen,
Untersuchung der Probe durch ein vom AG
bestimmtes Prüflabor
einschl. Abholung  und Transport der Probe
durch das Prüflabor,
Untersuchung hinsichtlich Korngrößenverteilung und
Frostempfindlichkeit und Beurteilung,
Ablieferung eines Prüfberichts.
Menge: 2,000 St

**01.017 Lastplattenversuche, statisch**
Lastplattenversuch, statisch,
nach DIN 18134,
zur Überprüfung der Verdichtung
einschl. Stellung des notwendigen LKW.
Vergütet werden nur Versuche,
die die Anforderungen erfüllen.
Menge: 10,000 St

**01.018 Lastplattenversuche, dynamisch**
Lastplattenversuch, dynamisch,
nach TP BF-StB
zur Überprüfung der Verdichtung
Vergütet werden nur Versuche,
die die Anforderungen erfüllen.
Menge: 10,000 St

**01.019 Sondierungen**
Rammsondierung mit DPR nach DIN 4094
zur Überprüfung von Verdichtungen in tieferen
Bereichen. Die
Sondierung hat im Abstand von ca. 10 cm von der
Rohrgrabenaussenkante zu erfolgen, Vergütet werden nur
Sondierungen, die die geforderten Schlagzahlen
erreichen.
incl. Bericht

Nur Kontrollprüfung, die Eigenüberwachung hat der AN
auf
eigene Kosten durchzuführen
Menge: 5,000 m

### Titel 02 FREIMACHEN DES BAUGELÄNDES

**02.001 Beseitigen von Fremd- und Störstoffen, Hausmüll**
Hausmüll, hausmüllähnliche Gewerbeabfälle und
vermischte
Abfälle aus den bezeichneten Bereichen vollständig
einsammeln, fachgerecht nach Fraktionen sortieren,
laden und
abtransportieren.
Die Leistung umfasst Transporte, das Bereitstellen von
Containern und Erfassungshilfen sowie das besenreine
Reinigen der Arbeits- und Transportbereiche.
Alle Materialien gehen mit der Aufnahme in das
uneingeschränkte Eigentum des Auftragnehmers über.
Der AN verpflichtet sich, die Stoffe gemäß
Kreislaufwirtschaftsgesetz (KrWG) einer ordnungsgemäßen
Wiederverwertung bzw. Verwertung zuzuführen.
Die entsprechenden Verwertungs- und Wiegenachweise sind
der Abrechnung beizufügen.
Sämtliche Gebühren und Deponiekosten sind in den
Einheitspreis einzurechnen.
Menge: 25,000 t

**02.002 Beseitigen von Fremd- und Störstoffen, Bauschutt**
Mineralischen Bauschutt und inertes Material (z. B.
Beton,
Ziegel, Fliesen, Keramik, Boden) aus den bezeichneten
Bereichen vollständig einsammeln, fachgerecht
sortieren (insb.
Trennung von Stör- und Fremdstoffen), laden und
abtransportieren.
Die Leistung umfasst alle horizontalen und vertikalen
Transporte, das Bereitstellen von Containern und
Erfassungshilfen sowie das besenreine Reinigen der
Arbeits-
und Transportbereiche.
Alle Materialien gehen mit der Aufnahme in das
uneingeschränkte Eigentum des Auftragnehmers (AN) über.
Der AN verpflichtet sich, die Stoffe gemäß den
gesetzlichen
Vorgaben (KrWG / ErsatzBaustoffV) einer ordnungsgemäßen
Wiederverwertung (z. B. Aufbereitung zu
Recycling-Baustoffen)
zuzuführen.
Die entsprechenden Verwertungs-, Annahme- und
Wiegenachweise sind der Abrechnung beizufügen.
Sämtliche Gebühren und Deponiekosten sind in den
Einheitspreis einzurechnen.
Menge: 50,000 t

**02.003 Beseitigen von Fremd- und Störstoffen, Kompostierfähiges Material**
Kompostierfähige Materialien (z. B. Grünschnitt,
Strauchwerk,
Laub, organische Stoffe) sowie unbehandeltes Altholz
(Kategorie A I nach AltholzV) aus den bezeichneten
Bereichen
vollständig einsammeln, fachgerecht sortieren (insb.
Trennung
von nicht-kompostierbaren Stör- und Fremdstoffen),
laden und
abtransportieren.
Die Leistung umfasst alle horizontalen und vertikalen
Transporte, das Bereitstellen von Containern und
Erfassungshilfen sowie das besenreine Reinigen der
Arbeits-
und Transportbereiche.
Alle Materialien gehen mit der Aufnahme in das
uneingeschränkte Eigentum des Auftragnehmers (AN) über.
Der AN verpflichtet sich, die Stoffe einer
ordnungsgemäßen,
hochwertigen Wiederverwertung (z. B. Kompostierung,
stoffliche/energetische Nutzung) zuzuführen.
Die entsprechenden Verwertungs- und Wiegenachweise sind
der Abrechnung beizufügen.
Sämtliche Gebühren und Deponiekosten sind in den
Einheitspreis einzurechnen.
Menge: 10,000 t

**02.004 Pflanzl. Bodendecke abräumen, 3 bis 5 cm**
Pflanzliche Bodendecke (Bewuchs: Ansaaten /
Rasenflächen)
einschließlich der dazugehörigen Wurzelschicht in einer
Schichtdicke von über 3 cm bis zu 5 cm abschnittsweise
abschälen und vollständig abräumen.
Die Arbeiten erfolgen auf nicht zusammenhängenden
(flächenmäßig voneinander getrennten) Einzelflächen.
Die Flächen befinden sich teilweise im Wurzelbereich
von
Bestandsbäumen. Die Arbeiten sind extrem schonend und
unter
strikter Beachtung der DIN 18920 (Schutz von Bäumen bei
Baumaßnahmen) auszuführen.
Das abgeschälte Material (Boden-Pflanzen-Gemisch) ist
aufzunehmen, zu laden und abzutransportieren. Das
Material
geht mit der Aufnahme in das Eigentum des
Auftragnehmers
über. Der Auftragnehmer hat das Material einer
ordnungsgemäßen, fachgerechten und nachgewiesenen
Wiederverwertung zuzuführen. Die anfallenden Gebühren
und
Nachweiskosten sind in den Einheitspreis einzurechnen.
Menge: 5000,000 m²

**02.005 Pflanzl. Bodendecke mähen**
Pflanzl. Bodendecke mähen
Bewuchs: Ansaaten / Rasenfläche
bis direkt über Geländeoberkante,
Höhe des Bewuchses bis 50cm
Das abgemähte Material ist aufzunehmen, zu laden und
abzutransportieren. Das Material geht mit der Aufnahme
in das
Eigentum des Auftragnehmers über. Der Auftragnehmer
hat das
Material einer ordnungsgemäßen, fachgerechten und
nachgewiesenen Wiederverwertung zuzuführen. Die
anfallenden Gebühren und Nachweiskosten sind in den
Einheitspreis einzurechnen.
Menge: 5000,000 m²

**02.006 Grenzstein sichern**
Grenzsteine nach Angabe des AG innerhalb des
Baugeländes sichern gegen Beschädigung.
Abgesteckte Grenzsteine freilegen und sichern,
nicht Vorhandene Grenzsteine im Beisein des AG
und Anliegers Dokumentieren.

Mit 3 Pflöcken, Standfest einschlagen und
mit Holzkreuz verbinden,
innerhalb der Baustelle.
Menge: 50,000 St

**02.007 Baum fällen, 0,11 - 0,30 m**
Baum fällen,
aufarbeiten getrennt nach Nutz- und Brennholz
aufladen und abfahren
nach Anweisung der Bauleitung
Durchmesser 0,11 bis 0,30 m
als Einzelbaum.
Rodung muss bis ENDE FEBRUAR 2027 erfolgen!
Menge: 5,000 St

**02.008 Baum fällen, 0,31 - 0,50 m**
Baum fällen,
aufarbeiten getrennt nach Nutz- und Brennholz
aufladen und abfahren
nach Anweisung der Bauleitung
Durchmesser 0,31 bis 0,50 m
als Einzelbaum.
Rodung muss bis ENDE FEBRUAR 2027 erfolgen!
Menge: 1,000 St

**02.009 Wurzelstöcke roden und beseitigen, 0,11 - 0,30 m**
Wurzelstöcke roden und beseitigen.
Durchmesser 0,11 bis 0,30 m
Menge: 2,000 St

**02.010 Wurzelstöcke roden und beseitigen, 0,31 - 0,50 m**
Wurzelstöcke roden und beseitigen.
Durchmesser 0,31 bis 0,50 m
Menge: 1,000 St

**02.011 Hecke roden in geschl. Bestand**
Rodung von Hecken, Buschwerk und Bäumen mit einem
Stammdurchmesser bis einschließlich 10 cm in
geschlossenem
Bestand.
Die Leistung umfasst:
Das fachgerechte Fällen, Abschneiden und Roden der
oberirdischen Pflanzenteile.
Das vollständige Roden und Ausgraben der dazugehörigen
Wurzelstöcke und des wesentlichen Wurzelwerks aus dem
Boden.
Das Lösen, Aufnehmen und Sammeln des gesamten
Rodungsgutes auf der Baustelle.
Das Zerkleinern/Häckseln des Materials, sofern für den
Abtransport erforderlich.
Die Übernahme des gesamten Rodungsgutes (Holz, Astwerk,
Wurzeln und Häckselgut) in das Eigentum des
Auftragnehmers
(AN).
Das vollständige Laden, Abtransportieren und die
ordnungsgemäße, schadlose Verwertung oder Beseitigung
außerhalb der Baustelle inklusive aller anfallenden
Gebühren
und Nachweise.
Verfüllen und oberflächenbündiges Verdichten der beim
Roden
entstandenen Löcher mit vorhandenem oder bauseits
gestelltem Boden ist in die Position einzurechnen.
Rodung muss bis ENDE FEBRUAR 2027 erfolgen!
Menge: 100,000 m2

**02.012 Rohrpfosten ausbauen**
Rohrpfosten, Durchmesser 60 oder 76 mm,
einschliesslich vorhandenem Fundament aus Beton,
ausbauen, Fundamentgrube mit geeignetem Material des
AG oder AN verfuellen. Ausgebauten Beton des
Fundamentes in Eigentum des AN uebernehmen und von
der Baustelle entfernen.
Fundamentgrube
mit Verfuellmaterial des AN verfuellen,
Rohrpfosten laden, innerhalb der Baustelle foerdern,
abladen und nach Angabe des AG lagern.
Menge: 2,000 St

**02.013 Rohrpfosten des AG versetzen**
Rohrpfosten des AG mit Abschlusskappe und Bodenanker
oder Bodenhuelse einschliesslich Fundament aus Beton
C15/20 versetzen. Anfallende Erdarbeiten sind
eingerechnet.
Pfostenlaenge 3000 mm,
Rohrpfosten mit Bodenanker.
Menge: 2,000 St

**02.014 Straßenabläufe ausbauen**
Straßenabläufe ausbauen Abmessungen: Aufsatz 300x500 mm
oder 500x500 mm, Ausgleichsring, Konus, Zwischenring
und
Unterteil, einschl. fachgerechtes Trennen der
Ablaufleitung,
einschl. der erforderlichen Erdarbeiten zur
Freilegung, seitlich
lagern für späteren Wiedereinbau.
Anfallendes Material wird Eigentum des AN und ist
einer Wiederverwertung zuzuführen
Menge: 10,000 St

**02.015 Ausbau Beton Bordstein**
Aufnehmen und vollständiges Abbrechen einer
Randeinfassung
aus Beton-Bordsteinen einschließlich des dazugehörigen
Unterbaus.
Ausbau der Beton-Bordsteine sowie vollständiger
Abbruch des
Betonfundaments (Dicke über 10 cm bis 20 cm) und der
Beton-Rückenstütze mittels geeignetem Gerät.
Sämtliche ausgebauten Steine und das übrige Aufbruchgut
gehen in das Eigentum des Auftragnehmers (AN) über. Das
Material ist von der Baustelle abzutransportieren und
einer
ordnungsgemäßen Verwertung nach Wahl des AN (inkl.
aller
Transport- und Deponiekosten) zuzuführen.
Menge: 450,000 m

**02.016 Ausbau Granit Bordstein**
Aufnehmen und vollständiges Abbrechen einer
Randeinfassung
aus Granitsteinen einschließlich des dazugehörigen
Unterbaus.
Ausbau der Granit-Einfassungssteine sowie vollständiger
Abbruch des Betonfundaments (Dicke über 10 cm bis 20
cm)
und der Beton-Rückenstütze mittels geeignetem Gerät.
Sämtliche ausgebauten Steine und das übrige Aufbruchgut
gehen in das Eigentum des Auftragnehmers über. Das
Material
ist von der Baustelle abzutransportieren und einer
ordnungsgemäßen Verwertung nach Wahl des AN (inkl.
aller
Transport- und Deponiekosten) zuzuführen.
Menge: 600,000 m

**02.017 Ausbau Beton Einzeiler**
Aufnehmen und vollständiges Abbrechen einer
Pflasterrinne
aus Beton-Einzeilern einschließlich des dazugehörigen
Unterbaus.
Ausbau der Betonsteine sowie vollständiger Abbruch des
Betonfundaments (Dicke über 10 cm bis 20 cm) und der
Beton-Rückenstütze mittels geeignetem Gerät.
Sämtliche ausgebauten Steine und das übrige Aufbruchgut
gehen in das Eigentum des Auftragnehmers (AN) über. Das
Material ist von der Baustelle abzutransportieren und
einer
ordnungsgemäßen Verwertung nach Wahl des AN (inkl.
aller
Transport- und Deponiekosten) zuzuführen.
Menge: 350,000 m

**02.018 Ausbau Beton Zwei-Zeiler**
Aufnehmen und vollständiges Abbrechen einer
Pflasterrinne
aus Beton-Zweizeilern einschließlich des dazugehörigen
Unterbaus.
Ausbau der Betonsteine sowie vollständiger Abbruch des
Betonfundaments (Dicke über 10 cm bis 20 cm) und der
Beton-Rückenstütze mittels geeignetem Gerät.
Sämtliche ausgebauten Steine und das übrige Aufbruchgut
gehen in das Eigentum des Auftragnehmers (AN) über. Das
Material ist von der Baustelle abzutransportieren und
einer
ordnungsgemäßen Verwertung nach Wahl des AN (inkl.
aller
Transport- und Deponiekosten) zuzuführen.
Menge: 25,000 m

**02.019 Betonsteinpflaster ausbauen**
Ausbauen und Aufnehmen von vorhandenem
Betonsteinpflaster
im Bereich von Pausenhof, Gehwegen, Zufahrten und
Seitenflächen.
Aufnehmen von Pflastersteinen verschiedener Formate,
sowohl
mit als auch ohne Verbundwirkung. Die Steindicke
beträgt
weniger als 10 cm. Der Ausbau hat materialschonend zu
erfolgen, um Beschädigungen an den zur Wiederverwendung
vorgesehenen Steinen zu vermeiden.

Teilweise Wiederverwendung: Ein Teil der ausgebauten
Pflastersteine ist nach Abstimmung mit der Bauleitung
zerstörungsfrei zu bergen, grob von Fugensedimenten zu
reinigen, auf der Baustelle auf Paletten fachgerecht
zu stapeln
und für den späteren Wiedereinbau (erfolgt über eine
separate
Position) aufzustehen.
Alle nicht wiederzuverwendenden Steine gehen mit der
Aufnahme in das Eigentum des Auftragnehmers über. Das
Material ist von der Baustelle abzutransportieren und
einer
ordnungsgemäßen, nachzuweisenden Wiederverwertung
zuzuführen. Die Transport-, Verwertungs- und
Nachweiskosten
sind in den Einheitspreis einzurechnen.
Menge: 350,000 m²

**02.020 Abspitzen von Betonsockeln**
Abspitzen und flächenbündiges Beiarbeiten von
überstehendem
Beton an bestehenden Zaunsockeln, Mauersockeln und
Fundamenten zur Herstellung einer flucht- und
lotgerechten
Oberfläche.
Das Einrichten der Arbeitsstelle einschließlich der
erforderlichen
Schutzmaßnahmen gegen wegfliegende Teile und Staub (z.
B.
Schutzwände, Planen).
Das mechanische Abspitzen (z. B. mittels Abbruchhammer
oder
Meißelgerät) der Betonüberstände bis auf das geforderte
Soll-Maß, ohne das verbleibende Bauteil oder
angrenzende
Bauteile zu beschädigen.
Das Freilegen und ggf. bündige Trennen/Abschneiden von
eventuell freigelegter Bewehrung.
Das Aufnehmen, Zusammenkehren und Verladen des
anfallenden Abbruchmaterials.
Die Übernahme des gesamten Abbruchmaterials in das
Eigentum des Auftragnehmers.
Den vollständigen Abtransport der Abbruchmaterialien
von der
Baustelle sowie deren ordnungsgemäße, schadlose
Beseitigung
und Zuführung zu einer zertifizierten Wiederverwertung
inklusive aller Entsorgungsgebühren und Nachweise.
Menge: 100,000 m

**02.021 Abbrechen von Hindernissen**
Abbrechen, Aufnehmen und vollständiges Entfernen von
unterirdischen Hindernissen und Bauteilen aus
Mauerwerk,
Beton und Stahlbeton (z. B. alte Kontrollschächte,
Fundamente,
Fundamentreste und Ähnliches) im Baufeld.
Alle erforderlichen Erdarbeiten (Lösen, Laden,
seitliche
Zwischenlagerung des Bodens) zur vollständigen
Freilegung der
Hindernisse sowie das anschließende schichtweise
Verfüllen
und Verdichten der verbleibenden Baugruben/Hohlräume
mit
geeignetem Erdaushubmaterial sind vollständig in den
Einheitspreis einzukalkulieren.
Fachgerechter Rückbau der Hindernisse mittels Stemm-,
Schneid- oder Abbruchgerät.
Das Abbruchmaterial (Bauschutt, Betonbruch) geht mit
dem
Ausbau in das Eigentum des Auftragnehmers (AN) über.
Es ist
von der Baustelle abzutransportieren, fachgerecht zu
beseitigen
und einer ordnungsgemäßen Wiederverwertung zuzuführen.
Sämtliche Transport-, Deponie- und Nachweiskosten sind
einzukalkulieren.
Menge: 20,000 m3

**02.022 Rückbau von Betonflächen**
Abbrechen, Aufnehmen und vollständiges Entfernen von
befestigten Betonflächen (Dicke ca. 1020 cm)
einschließlich
des zugehörigen Fundamentbetons.
Fachgerechter Abbruch mittels geeignetem Gerät,
Zerkleinern
und Laden des Aufbruchsmaterials.
Das Abbruchgut geht in das Eigentum des Auftragnehmers
(AN) über, ist abzutransportieren und einer
ordnungsgemäßen
Wiederverwertung zuzuführen (inkl. aller Transport-,
Deponie-
und Nachweiskosten).
Menge: 25,000 m²

**02.023 Gebundenen Oberbau aufbrechen Fahrbahn 5 - 8**
Aufbrechen und Aufnehmen des gebundenen Asphaltoberbaus
im Fahrbahnbereich, auf Parkplätzen und Gehwegen. Das
Material ist für den Abtransport soweit erforderlich zu
zerkleinern und maschinell oder von Hand zu laden.
Schichtdicken: Asphaltdeckschicht (Dicke 23 cm) und
Asphalttragschicht (Dicke 35 cm) auf ungebundener
Tragschicht (Gesamtaufbruchdicke ca. 58 cm).
Der Ausbau erfolgt in Einzelflächen mit wechselnden
Aufbruchbreiten. Erschwerende Bedingungen durch das
vorsichtige Freilegen, Umfahren und Anarbeiten an
Einbauten
wie Schächte, Einläufe, Schieberkappen und Ähnliches
sind
vollständig einzukalkulieren.
Das Aufbruchmaterial entspricht der Verwertungsklasse
A.
Das Material geht mit der Aufnahme in das Eigentum des
Auftragnehmers (AN) über und ist einer ordnungsgemäßen
Wiederverwertung oder Entsorgung nach Wahl des AN
zuzuführen. Alle Deponie-, Transport- und
Nachweiskosten sind
in den Einheitspreis einzurechnen.
Menge: 3200,000 m2

**02.024 Gebundenen Oberbau aufbrechen Fahrbahn 8 - 12**
Aufbrechen und Aufnehmen des gebundenen Asphaltoberbaus
im Fahrbahnbereich, auf Parkplätzen und Gehwegen. Das
Material ist für den Abtransport soweit erforderlich zu
zerkleinern und maschinell oder von Hand zu laden.
Schichtdicken: Asphaltdeckschicht (Dicke 23 cm) und
Asphalttragschicht (Dicke 69 cm) auf ungebundener
Tragschicht (Gesamtaufbruchdicke ca. 812 cm).
Der Ausbau erfolgt in Einzelflächen mit wechselnden
Aufbruchbreiten. Erschwerende Bedingungen durch das
vorsichtige Freilegen, Umfahren und Anarbeiten an
Einbauten
wie Schächte, Einläufe, Schieberkappen und Ähnliches
sind
vollständig einzukalkulieren.
Das Aufbruchmaterial entspricht der Verwertungsklasse
A.
Das Material geht mit der Aufnahme in das Eigentum des
Auftragnehmers über und ist einer ordnungsgemäßen
Wiederverwertung oder Entsorgung nach Wahl des AN
zuzuführen. Alle Deponie-, Transport- und
Nachweiskosten sind
in den Einheitspreis einzurechnen.
Menge: 300,000 m2

**02.025 Fußabtrittsrost ausbauen**
Kompletten Fußabtrittsrost (Abmessung ca. 100 x 50 cm)
bestehend aus verzinktem Maschenrost (Maschenweite ca.
30 x
10 mm), Bodenwanne aus Polymerbeton und verzinkter
Stahlzarge einschließlich aller Anschlüsse fachgerecht
ausbauen
Ausbau: Vorsichtiges Lösen aus dem anarbeitenden
Pflasterbelag, Ausbau der Wanne aus dem Splittbett
bzw. der
Tragschicht und Trennen des vorhandenen
Entwässerungsanschlusses an der Ablauföffnung.
Logistik: Trennen der Materialien (Verzinkter Stahl,
Polymerbeton), Laden, Abtransport und fachgerechte
Entsorgung auf einer Deponie des Auftragnehmers (AN).
Menge: 2,000 St

**02.026 Fahrradständer ausbauen**
Vorhandene Fahrradständeranlage aus verzinktem Stahl
als ein
zusammenhängendes Element fachgerecht demontieren und
ausbauen.
Konstruktion: Pfosten für Bodenmontage auf geschaltem
Betonfundament. Die beiden seitlichen Pfosten sind
aufgeschraubt (Edelstahl-Befestigung), der mittlere
Pfosten ist
einbetoniert.
Lösen der Schraubverbindungen, Freischneiden/Ausbrechen
des einbetonierten Pfostens, vollständiger Abbruch und
Ausbau
des zugehörigen Betonfundaments.
 Laden, Abtransport und fachgerechte
Entsorgung/Verwertung
aller Materialien (Stahl, Edelstahl, Beton) durch den
AN.
Menge: 14,000 m

*Hinweis*

**02.027 Schutzzaun**
Schutzzaun herstellen
zum Schutz von Gehölzen, deren Wurzelbereichen und
Boden,
aus Holz,
Höhe 2,00m über Gelände,
Pfosten, Rundholz, Durchm. mind. 10cm, gefräst,
Pfostenlänge ca. 3,00m, Pfostenabstand 2,50m,
senkrecht in den Boden eingeschlagen,
Brettverkleidung aus waagrechten Brettern,
mit 8-10 cm Abstand,
mind. 23/200mm, sägerauh,
durchgehend, gleichmäßig über Zaunhöhe verteilt,
Befestigung der Bretter untereinander und mit den
Pfosten durch Verschrauben,
Holzart Pfosten und Bretter Nadelholz, unbehandelt.
Schutzzaun verbleibt und ist nachfolgender Baufirma
oder dem AG ordnungsgemäß zu übergeben.
Menge: 50,000 m

**02.028 Schutzzaun, geschlossen**
Schutzzaun herstellen
zum Schutz von Gehölzen, deren Wurzelbereichen und
Boden,
aus Holz,
Höhe 2,00m über Gelände,
Pfosten, Rundholz, Durchm. mind. 10cm, gefräst,
Pfostenlänge ca. 3,00m, Pfostenabstand 2,50m,
senkrecht in den Boden eingeschlagen,
Brettverkleidung aus waagrechten Brettern,
dicht gestoßen,
mind. 23/200mm, sägerauh,
durchgehend, gleichmäßig über Zaunhöhe verteilt,
Befestigung der Bretter untereinander und mit den
Pfosten durch Verschrauben,
Holzart Pfosten und Bretter Nadelholz, unbehandelt.
Schutzzaun verbleibt und ist nachfolgender Baufirma
oder dem AG ordnungsgemäß zu übergeben.
Menge: 25,000 m

**02.029 Suchschlitze herstellen**
Suchschlitz herstellen
zur Ermittlung der örtlichen Wurzellage
Beschreibung der Homogenbereiche nach Unterlagen des AG
(siehe Anlage zu den Ausschreibungsunterlagen),
Aushubtiefe ca. 40 cm
Grabenbreite 50 cm
in Handarbeit mit Maschinenunterstützung
Graben wieder einfüllen
Überschüssigen Boden im Baustellenbereich einbauen
Menge: 15,000 m

**02.030 Wurzelvorhang gem. RAS LP 04 herstellen**
Herstellen eines fachgerechten Wurzelvorhangs zum
Schutz
des verbleibenden Wurzelwerks von Bäumen im Bereich von
Tiefbaumaßnahmen gemäß RAS-LP 4 und DIN 18920.
Die Leistung umfasst:
Das vorsichtige Ausschachten eines Grabens in
Handarbeit
(Aushub von Hand) im Bereich des Wurzelraums.
Grabenmaße: Tiefe ca. 80 cm, Breite ca. 50 cm.
Die Einstufung und Berücksichtigung der
Bodenverhältnisse
erfolgt nach den Homogenbereichen gemäß den Unterlagen
des AG (siehe Anlage zu den Ausschreibungsunterlagen).
Das fachgerechte Durchtrennen und Behandeln
freigelegter
Wurzeln (Wurzelbehandlung) von Hand: Sauberer, glatter
und
schräger Schnitt nach innen (zum Baum hin).
Das Bestreichen von Schnittflächen mit einem
Durchmesser > 2
cm mit zugelassenen Wurzelbehandlungsstoffen.
Das Behandeln von Schnittflächen mit einem Durchmesser
< 2
cm mit wachstumsfördernden Mitteln (z. B.
Bewurzelungspulver/-hilfsstoff).
Das Einbauen einer Schalung auf der dem Baum
abgewandten
Grabenseite aus Maschendraht mit eingelegter
Sackleinwand
(Jute).
Das Sichern der Schalung durch auf der Außenseite
eingeschlagene Holzpfähle im Abstand von maximal 1,0 m.
Das lagenweise Verfüllen und substratspezifische
Verdichten
des Grabens gemäß ZTV-Baumpflege:
Unterer Bereich (von Grabensohle bis ca. 40 cm unter
Geländeoberkante) mit dem zuvor ausgebauten Unterboden.
Oberer Bereich (ca. 40 cm bis Geländeoberkante) mit
bauseits
im Baustellenbereich gelagertem Oberbodengemisch.
Das planebene Einbauen und Angleichen des
verbleibenden,
überschüssigen Aushubbodens im unmittelbaren
Baustellenbereich nach Angabe der Bauleitung.
Wir verweisen hier ausdrücklich auf die DIN 18920 und
RAS-LP 4 hin.
Menge: 50,000 m

**02.031 Zulage zu Wurzelvorhang mittels Saugbagger**
Zulage zur Hauptposition des Wurzelvorhangs für den
materialschonenden Bodenaushub mittels Saugbagger
(Vakuum-Saugtechnik) im Kronentraufbereich zum Schutz
des
Wurzelwerks nach DIN 18920 und RAS-LP 4.
Lagenweises Absaugen des Grabens. Freilegen der Wurzeln
ohne mechanische Beschädigung, ggf. unter Einsatz einer
Druckluftlanze. Das Sauggut wird für den späteren
Wiedereinbau auf der Baustelle seitlich abgekippt.
Reiner Aufpreis zur Hauptposition. Die anschließende
Wurzelbehandlung, Schalung und Verfüllung werden über
die
Hauptposition vergütet.
Menge: 20,000 m³

### Titel 03 OBERBODEN

**03.001 Oberboden abtragen**
Oberboden einschliesslich leicht verrottbarer
Pflanzendecke innerhalb des Baugelaendes in
vorhandener Dicke oder nach Angabe des AG abtragen,
von Gruenflaechen (wie z.B. Wiesen, Boeschungen,
Seitenstreifen, Trennstreifen, Grueninseln, Mulden,
Graeben), Gaerten und dgl.,
laden, foerdern auf Bereitstellungsfläche und auf
Mieten
aufsetzen.
Das gelöste Material ist zu der vom AG zugewiesenen
Bereitstellungsfläche abzufahren. Die einfache
Transportentfernung beträgt ca. 1,5 km. Vor Ort ist
der Boden
zwingend streng getrennt nach den jeweiligen
Homogenbereichen sowie schichtenrein in
ordnungsgemäßen,
standsicheren Haufwerken mit einer maximalen Größe von
jeweils 500 m³ zwischenzulagern.
Abrechnungseinheit: Abrechnungsbasis ist das feste
Aufmaß im
ungelösten Urgelände (m³ fest) durch Profile vor und
nach dem
Aushub. Eine Abrechnung nach losen Haufwerkskubikmetern
ist ausgeschlossen.
Menge: 200,000 m3

**03.002 Oberboden andecken**
Oberboden einschließlich leicht verrottbarer
Pflanzendecke andecken.
Oberboden von Grünflächen, Gärten und dgl.,
innerhalb der Bereistellungsfläche gelagert, laden,
fördern
und profilgerecht nach Unterlagen des AG
in Trennstreifen, Grüninseln und dgl. andecken.
Auftragsdicke i.M. 20 cm
Das gelöste Material ist von der vom AG zugewiesenen
Bereitstellungsfläche abzufahren. Die einfache
Transportentfernung beträgt ca. 1,5 km.
Der Einbau des Materials hat in Lagen zu erfolgen.
Jede Lage
ist nach den geltenden Zusätzlichen Technischen
Vertragsbedingungen so zu verdichten, dass die
geforderten
Verdichtungsgrade (Proctordichte) bzw.
Verformungsmoduln für
den jeweiligen Verwendungszweck der Grünfläche erreicht
werden.
Abrechnungseinheit: Abrechnungsbasis ist das feste
Aufmaß im
Gelände (m³ fest) der Auftragsprofile durch Profile.
Das
Volumen für die Zwischenlagerung, veränderte
Schüttdichten
durch Auflockerung sowie den Aufbereitungsaufwand hat
der
Bieter in den Einheitspreis einzurechnen.
Menge: 350,000 m3

**03.003 Oberboden liefern, andecken für Rasenflächen**
Oberboden (Mutterboden) für Rasenflächen liefern, auf
den
vorbereiteten Untergrund aufbringen, profil- und
lehngerecht
andecken und leicht anwalzen.
Materialanforderungen:
Oberboden nach DIN 18915, Bodengruppe 2 (schwach
bindiger
Sand) oder Bodengruppe 3 (schwach bindiger
Lehm/Schluff).
Das Material muss frei von störenden Fremdstoffen,
Wurzelunkräutern (z. B. Giersch, Quecke), Wurzelwerk
und
Ästen über 2 cm Durchmesser sein.
Körnung/Siebung: Maschinell gesiebt auf eine Körnung
von 0/20
mm. Steine und Aggregate > 20 mm sind ausgeschlossen.
Humusgehalt: Leicht humos bis humos (ca. 2 bis 4 M.-%
organische Substanz gemäß DIN 18915).
Umweltrelevanz / Schadstofffreiheit: Einhaltung der
Vorsorgewerte der BBodSchV (Anlage 1) für die
vorliegende
Bodenart. Vorlage eines akkreditierten
Prüflabor-Nachweises
(nicht älter als 6 Monate) vor Einbau.
Alternative Substrate: Die Verwendung eines
gleichwertigen
Vegetationsträgersubstrats mit gütegesicherten
Recycling-Komponenten gemäß bauökologischem
Pflichtenheft
und Ersatzbaustoffverordnung (EBV) ist zulässig.
Einbaudicke: 20 cm im verdichteten Zustand.
Menge: 1200,000 m³

**03.004 Oberboden liefern, andecken für Pflanzflächen**
Oberboden (Mutterboden) für Pflanzflächen (Stauden,
Gehölze)
liefern, auf den vorbereiteten Untergrund aufbringen,
profil- und
lehngerecht andecken.
Materialanforderungen: Oberboden nach DIN 18915,
Bodengruppe 3 (schwach bindiger Lehm) oder Bodengruppe
4
(bindiger Lehm). Frei von störenden Fremdstoffen,
Wurzelunkräutern, Wurzelwerk und Ästen über 2 cm
Durchmesser.
Körnung/Siebung: Maschinell gesiebt auf eine Körnung
von 0/32
mm. Steine und Aggregate > 32 mm sind ausgeschlossen.
Humusgehalt: Humos bis stark humos (ca. 4 bis 8 M.-%
organische Substanz durch qualifizierte
Kompostbeimischung
nach FLL-Richtlinien), um die Nährstoff- und
Wasserspeicherfähigkeit für Gehölze zu gewährleisten.
Umweltrelevanz / Schadstofffreiheit: Einhaltung der
Vorsorgewerte der BBodSchV (Anlage 1) für die
vorliegende
Bodenart. Vorlage eines akkreditierten
Prüflabor-Nachweises
vor Einbau.
Alternative Substrate: Zulässig gemäß bauökologischem
Pflichtenheft und EBV.
Einbaudicke: 30 cm im verdichteten Zustand
(Hinweis: Für größere Sträucher/Bäume tiefer).
Menge: 350,000 m³

**03.005 Oberboden Oberboden liefern, andecken als feingesiebte Deckschicht**
Oberboden (Mutterboden) als feingesiebte Deckschicht
liefern,
auf die profilgerecht hergestellte Unterbreitung
(Unterboden/Grobboden) aufbringen, planieren und als
verunkrautungsfreies Keimbett für die Einsaat
vorbereiten.
Materialanforderungen: Oberboden nach DIN 18915,
Bodengruppe 1 (Sand) bis Bodengruppe 2 (schwach
bindiger
Sand), optimiert als Rasenträgersubstrat. Absolut frei
von
Wurzelunkräutern, Fremdstoffen oder groben organischen
Bestandteilen (Äste, Holzstücke).
Körnung / Engmaschige Siebung: Extra feine
Maschinensiebung auf eine Körnung von 0/10 mm (maximal
0/12 mm). Jegliche Steinanteile oder Aggregate über 10
mm
Durchmesser sind ausgeschlossen.
Humusgehalt: Leicht humos (ca. 2 bis 3 M.-% organische
Substanz gemäß DIN 18915), um Verschlämmungen bei Regen
zu verhindern.
Umweltrelevanz / Schadstofffreiheit: Volle Einhaltung
der
Vorsorgewerte der BBodSchV (Anlage 1) für Sand bzw.
sandige
Böden. Der analytische Eignungsnachweis eines
akkreditierten
Prüflabors (nicht älter als 6 Monate) ist vorzulegen.
Einbaudicke: bis 5 - 10 cm im verdichteten Zustand.
Die Oberfläche ist absolut ebenflächig im Feinplanum
(Toleranzen nach DIN 18202) zu übergeben.
Menge: 350,000 m³

**03.009 Oberboden zur Begrünung vorbereiten**
Oberboden angedeckt, Feinplanie erstellen und
zur Ansaat vorbereiten
durch Auflockern, Zerkleinern mittels Fräse oder
Kreiselegge und anschließendes Abrechen von Hand und
Ablesen von Steinen, Fremdkörpern, Unkraut, Wurzeln
und schwer verottbaren Pflanzenteilen,
Durchmesser der Steine und Fremdkörper
ab 5 cm Bodengruppe 4 und 5 DIN 18 915 Teil 1,
anfallende Stoffe sammeln und ins Eigentum
des AN übernehmen,
im Bereich des Baugeländes auf Grünflächen,
Pflanzflächen
Böschungen und dgl.
Menge: 7300,000 m2

**03.010 Zulage, Profilieren von Mulden und Gräben**
Zulagefür vorst. Oberbodenpos.
Profilieren von Sickermulden und Gräben
von Sohlen und Böschungen
Menge: 200,000 m2

### Titel 04 BODENBEWEGUNGEN

*Hinweis*
1. Nebenleistungen und Besondere Leistungen (Abweichung
von DIN 18300)
In Abweichung von den Regelungen der ATV DIN 18300
werden folgende Leistungen ausdrücklich als
vertragliche
Nebenleistungen (mit den Einheitspreisen der
Hauptpositionen
abgegolten) vereinbart:
1.1 Das Bereitstellen, Umschlagen und Zwischenlagern
des
Bodens auf den dafür vorgesehenen Flächen der
Baustelle,
sofern dies für den ordnungsgemäßen Bauablauf des
Auftragnehmers (AN) erforderlich ist und nicht
explizit durch den
Auftraggeber (AG) separat angeordnet wird.
1.2 Das Laden, der Transport und das Fördern des
anfallenden
Bodens innerhalb der gesamten Baustellenflächen,
unabhängig
von der tatsächlichen Länge der Förderwege und
Transportdistanzen.1
1.3 Die fachgerechte, messtechnische oder visuelle
Separierung des Aushubmaterials nach behördlichen
Vorgaben,
den Ergebnissen der vorliegenden Baugrund- und
Schadstoffgutachten sowie nach
sensorischen/organoleptischen
Auffälligkeiten. Die Haufwerksbildung hat gemäß den
Vorgaben
der Ersatzbaustoffverordnung (ErsatzbaustoffV) bzw. den
geltenden Länderregelungen zu erfolgen.

2. Abrechnungsbestimmungen
2.1 Die Mengenermittlung des Bodenaushubs erfolgt,
soweit in
den einzelnen Positionen nichts anderes geregelt ist,
im festen
anstehenden Zustand (im Abtrag) durch Urgelände- und
Schlußvermessung. Wird ausnahmsweise im Auftrag
(verdichteter Zustand) abgerechnet, ist der durch die
Verdichtung des Damm- oder Baugrubenuntergrundes
bedingte
Mehrverbrauch an Schüttmassen im Einheitspreis
einzukalkulieren; eine gesonderte Vergütung erfolgt
nicht.
2.2 Schüttmaterial aus Seitenentnahmen (sofern
zugelassen)
wird rechnerisch wie folgt ermittelt: Menge des
Gesamtauftrages im verdichteten Zustand abzüglich
Menge des
wiedereingebauten, geeigneten Abtragsmaterials
abzüglich
Menge des externen Liefermaterials (Fremdbezug) =
Abrechnungsmenge des Schüttmaterials aus
Seitenentnahmen.
2.3 Sind im Zuge der Erdarbeiten Einbauten,
Bestandsleitungen
oder Fundamente zu kreuzen, zu unterfangen oder zu
berücksichtigen, die in den Planunterlagen dargestellt
oder
vorab beschrieben sind, so sind alle damit verbundenen
Erschwernisse, Handschachtungen und Behinderungen in
die
Einheitspreise der Erdarbeiten einzukalkulieren.
verursachten Erschwernisse zum Leistungsumfang.

**04.001 Vegetationstragdeckschicht (Schotterfläche) schälen**
Vegetationstragdeckschicht (Schotterfläche) schälen,
lösen,
fördern, wenn erforderlich auf Bereitstellungsfläche
fahren,
Homogenbereich O aus einem Gemisch aus feinen und
groben
Gesteinskörnungen und Oberboden (siehe Vorbemerkungen
und Baugrundgutachten),
Material ist Eigentum des AN und kann wenn möglich auf
der
Baustelle wieder eingebaut oder muss übernohmen und
von der
Baustelle entfernen werden.

ca. 5 cm tiefer von Fahrbahnoberkante,
Menge: 150,000 m³

**04.002 Boden Lösen, Laden, Fördern und Zwischenlager**
Lösen, Laden und Fördern von Boden der Homogenbereiche
B
1 (Auffüllungen), B 2.1 (Deckschichten mäßig
organisch) und B
2.2 (Deckschichten stark organisch) als Mischposition
gemäß
der Beschreibung der Homogenbereiche im Bodengutachten
(siehe Anlage zu den Ausschreibungsunterlagen).
Der Aushub erfolgt profilgerecht im Zuge des Erdbaus
aus dem
Fahrbahnbereich und den Nebenflächen (wie Halte- und
Parkbuchten, Wegeanschlüsse, Zufahrten, Zugänge,
Grünflächen u. dgl.) gemäß Ausführungsplanung oder nach
Angabe der Bauleitung.

Das gelöste Material ist zu der vom AG zugewiesenen
Bereitstellungsfläche abzufahren. Die einfache
Transportentfernung beträgt ca. 1,5 km. Vor Ort ist
der Boden
zwingend streng getrennt nach den jeweiligen
Homogenbereichen sowie schichtenrein in
ordnungsgemäßen,
standsicheren Haufwerken mit einer maximalen Größe von
jeweils 500 m³ zwischenzulagern. Eine Vermischung der
unterschiedlichen Bodenqualitäten auf der
Bereitstellungsfläche
ist unzulässig. Die Geometrie der Haufwerke ist so
anzulegen,
dass eine spätere Probenahme ungehindert durchgeführt
werden kann (Fahrgassen freihalten). Das Befahren und
Aufhalden der organischen Böden hat gerätetechnisch so
zu
erfolgen, dass strukturschädigende Knetungen vermieden
werden.
Abrechnungseinheit: Abrechnungsbasis ist das feste
Aufmaß im
ungelösten Urgelände (m³ fest) durch Profile vor und
nach dem
Aushub. Eine Abrechnung nach losen Haufwerkskubikmetern
ist ausgeschlossen.
Menge: 2650,000 m³

**04.003 Boden Lösen, Laden, Fördern Wiedereinbau**
Lösen, Laden und Fördern von Boden der HomogenbereicheB
2 und B 3 gemäß der Beschreibung der Homogenbereiche in
den Ausschreibungsunterlagen (siehe Anlage) aus allen
Abtragsprofilen des Fahrbahnbereichs und der
Nebenflächen
(wie Halte- und Parkbuchten, Wegeanschlüsse, Zufahrten,
Zugänge, Grünflächen u. dgl.).

Das gelöste Material ist, sofern baubetrieblich oder
untersuchungstechnisch erforderlich, auf den Flächen
des AG
zwischenzulagern. Der Wiedereinbau erfolgt
profilgerecht im
Zuge des Erdbaues als Bodenauftrag bzw.
Geländeangleichung
in den vorgesehenen Auftragsprofilen gemäß
Ausführungsplanung oder nach Angabe der Bauleitung.

Aufbereitung des Bodens (fester Leistungsbestandteil):
Bodenmaterialien, die aufgrund von Fremdbestandteilen
oder
ungeeigneter Korngröße nicht direkt wiedereinbaufähig
sind,
jedoch laut Gutachten bautechnisch verwertet werden
dürfen,
sind vom Auftragnehmer fachgerecht aufzubereiten. Das
Aufbereiten mittels Schaufelseparator und/oder
Backenbrecherlöffel (z. B. zum Zerkleinern von
Überkorn) ist
vollumfänglich in den Einheitspreis dieser Position
einzukalkulieren. Eine gesonderte Vergütung der
Aufbereitungsgeräte oder zusätzlicher Arbeitsgänge
erfolgt
nicht.
Der Einbau des Materials hat in Lagen zu erfolgen.
Jede Lage
ist nach den geltenden Zusätzlichen Technischen
Vertragsbedingungen so zu verdichten, dass die
geforderten
Verdichtungsgrade (Proctordichte) bzw.
Verformungsmoduln
für den jeweiligen Verwendungszweck (Verkehrsfläche
oder
Grünfläche) erreicht werden.

Abrechnungseinheit: Abrechnungsbasis ist das feste
Aufmaß im
ungelösten Urgelände (m³ fest) der Abtragsprofile
durch Profile
vor und nach dem Aushub. Das Volumen für die
Zwischenlagerung, veränderte Schüttdichten durch
Auflockerung sowie den Aufbereitungsaufwand hat der
Bieter in
den Einheitspreis einzurechnen.
Menge: 1000,000 m³

**04.004 Auffüllung Lösen, Laden, Fördern und Wiedereinbau**
Lösen, Laden und Fördern von künstlichen Auffüllungen
und
Schottertragschichten der Homogenbereiche B 1
(Auffüllungen),
gemäß der Beschreibung der Homogenbereiche in den
Ausschreibungsunterlagen (siehe Anlage) aus allen
Abtragsprofilen des Baubereichs.
Das gelöste Material ist, sofern baubetrieblich oder
bautechnisch (z. B. zur Einhaltung von
Einbauzeitfenstern oder
wegen Beprobungen) erforderlich, auf den Flächen des AG
aufzuhalden und zwischenzulagern. Der Wiedereinbau
erfolgt
profilgerecht im Zuge des Erdbaues als
Bodenaustauschmaterial in den vorgesehenen
Auftragsprofilen
gemäß Ausführungsplanung oder nach Angabe der
Bauleitung.

Das Material ist lagenweise einzubringen und gemäß den
Richtlinien der ZTV E-StB (Zusätzliche Technische
Vertragsbedingungen und Richtlinien für Erdarbeiten im
Straßenbau) so zu verdichten, dass die für ein
Bodenaustauschmaterial geforderten Tragfähigkeiten und
Verformungsmoduln für den nachfolgenden Oberbau
lückenlos
erreicht werden. Das Aussieben oder Aussortieren von
ungeeigneten Grob- oder Störstoffen zur Herstellung der
Einbaufähigkeit ist in den Einheitspreis
einzukalkulieren.

Abrechnungseinheit: Abrechnungsbasis ist das feste
Aufmaß im
ungelösten Urgelände (m³ fest) der Abtragsprofile
durch Profile
vor und nach dem Aushub. Das Volumen für die
Zwischenlagerung, veränderte Schüttdichten durch
Auflockerung sowie etwaige Sortierleistungen hat der
Bieter in
den Einheitspreis einzurechnen.
Menge: 1500,000 m³

**04.005 Boden liefern**
Boden liefern und profilgerecht oder nach Angabe des AG
einbauen und verdichten,

Lieferung von nichtbindigem Boden, grobkörniges,
gebrochenes
gemischtkörniges Material 0/40 bis 0/100 mm,
mit höchstens 15 Gew.-% Korn max. 0,06 mm.
EV2 min 45 MN/m2,

Abrechnung nach Festeinbau (Querprofile) mit
zusätzlichem Lieferscheinnachweis.
Menge: 75,000 m3

**04.006 Untergrund planieren und verdichten**
Planum auf dem anstehenden Untergrund (bzw. Unterbau)
im
Bereich von Fahrbahnen und Nebenflächen profilgerecht
herstellen, planieren und verdichten.
EV2 min 45 MN/m2 auf dem fertigen Planum (Nachweis nach
DIN 18134).
Genauigkeit: Ebenflächig, profilgerecht mit Längs- und
Quergefälle gemäß Plan. Grenzabweichung der Höhenlage
max. +/- 3 cm.
Menge: 6500,000 m2

**04.007 Untergrund planieren und verdichten, Grünflächen**
Planum auf dem anstehenden Untergrund (bzw.
Rohbauterrasse) im Bereich von zukünftigen Grünflächen,
Pflanzbeeten und Rasenflächen profilgerecht herstellen
und
planieren.
Nur leichte bis mäßige Verdichtung, um die natürliche
Filter-
und Wasserspeicherfunktion des Bodens zu erhalten und
schädliche Verdichtungen (Staunässe) im späteren
Wurzelraum
zu vermeiden.
Menge: 7300,000 m2

**04.008 Geotextil verl.**
Geotextil aus Vlies liefern und mit der erforderlichen
Überlappung verlegen, mit einem Flächengewicht von 300
g/m²,
Höchstzugkraft nach EN ISO 10 319 von 20 kN/m.
Erschwernisse beim Überschuetten des Geotextils sind
einzurechnen. (Klasseneinteilung gemäss "Merkblatt für
die
Anwendung von Geotextilien im Erdbau", Ausgabe 1987).
Geotextil alsTrennschicht auf wenig tragfähigem
Untergrund,
Klasse 2 zwischen feinkörnigen Böden und grob- bzw.
gemischtkörnigen Böden.
Menge: 250,000 m2

**04.009 Noppenbahn Liefern und fachgerechtes Verlegen**
Liefern und fachgerechtes Verlegen einer
mehrschichtigen,
filterstabilen Noppenbahn als mechanische Schutz- und
Dränschicht auf der bestehenden, erdberührten
Perimeterdämmung gegen Beschädigungen beim Verfüllen
und
Verdichten.
Material: Mehrschichtiges Dränsystem aus
hochverdichtetem
Polyethylen (HDPE), verrottungsfest und wurzelfest, mit
integriertem, aufkaschiertem Filtervlies (Geotextil)
und einer
Gleitfolie auf der Noppenseite. Druckfestigkeit
mindestens 200
kN/m².
Das Verlegen erfolgt bahnenweise, lotrecht und
faltenfrei direkt
vor der Dämmung. Die Gleitfolie/Noppenseite zeigt
dabei zur
Dämmung, das Filtervlies zum Erdreich/Füllgut
(Traufstreifen).
Die Bahnen sind an den Stößen mindestens 10 cm bis 20
cm zu
überlappen und das Vlies ist bündig zusammenzufügen.
Befestigung: Die Bahn ist im oberen Bereich temporär
gegen
Abrutschen zu sichern. Das Liefern und Montieren von
systemkompatiblen Abschlussprofilen (Kantenprofilen)
und der
bündige Zuschnitt auf Geländehöhe zur Verhinderung von
Schmutzeintrag hinter die Bahn sind einzukalkulieren.
Menge: 450,000 m²

**04.010 Zuschlag für notwendige Handschachtung**
Ausheben von Hand als Zulage zur Bodenbewegung.
Handschachtung wird nur bei besonderer Anordnung des AG
anerkannt und nach Aufmaß abgerechnet.
Bei Antreffen von Hindernissen (Querungen etc.) im
Kanalgraben wird keine Handschachtung vergütet.
Die erforderliche Handarbeit ist mit der Sicherungs-
und
Erschwerniszulage für das Hindernis abgegolten.
Menge: 50,000 m³

**04.011 Zulage Erschwernisse für Einbauten**
Zulage Erschwernisse durch Einbauten wie
Schiebergestänge
und Schächte bei Aushub und Wiedereinbau
Menge: 35,000 St

**04.012 Mehraufwand vorh. Bauteile**
Mehraufwand bei der Ausführung der Abtrags- und
Verfüllarbeiten infolge von vorhandenen Gartenmauern,
Gartenmauern mit aufgesetzten Zäunen,
Häusern/Hauswänden
hiermit werden die erforderliche Handarbeiten und
Sicherung
der vorh. Bauteile abgegolten.
Menge: 475,000 m

**04.013 Mehraufwand Erdbau vorh. Einbauten Baumbestand**
StL-Nr. 22290624109
Mehraufwand bei der Ausführung von Abtrags- und
Verfüllarbeiten infolge von vorhandenen Einbauten.
Einbauteil 'Vorhandene Bäume'
Menge: 7,000 St

*Hinweis*

**04.014 Aushub Sickermulden mit Rigole**
Boden für Erstellung der Rigole, Sickermulden und
Sickerpackung des Homogenbereichs Homogenbereiche B 1
(Auffüllungen), B 2.1 (Deckschichten mäßig organisch)
und B
2.2 (Deckschichten stark organisch) gemäß der
Beschreibung
der Homogenbereiche im Bodengutachten (siehe Anlage zu
den
Ausschreibungsunterlagen).
Ab Oberbodenabtragsohle profilgerecht oder nach Angabe
des
AG loesen (bis  wasserführenden Kiesen und Sanden),
laden
und fördern,
aus dem Fahrbahnbereich und Nebenflächen wie Halte- und
Parkbuchten einschliesslich Wegeanschlüsse, Zufahrten,
Gehwege und dgl.,
und auf genehmigter Bereitstellungsfläche des AG
lagern,
die einfache Transportentfernung beträgt ca. 1,5 km,
In Einzelflächen,
Ausführung gemäß Planung und nach Anordnung des AG.
Menge: 50,000 m3

**04.015 Boden liefern Sickerpackung**
Boden liefern,
für Sickerpackung
profilgerecht oder nach Angabe des AG
einbauen und verdichten,
Lieferung von Rollkies 16/32, grobkoernig oder
gemischtkoernig.
In Einzelflächen, Ausführung gemäß Planung,
Menge: 50,000 m3

**04.016 Kunstfaservliesbahn Sickerpackung**
Kunstfaservliesbahn Sickerpackung
mit einem Flächengewicht von 300 g/m2,
Höchstzugkraft nach EN ISO 10 319 von 20 kN/m
liefern und mit Überlappung der Stöße um ca. 30cm
als Umhüllung von Leerkies der kompletten
LSickerpackung einbauen.
Abgerechnet wird die Ummantelung im Querschnitt der
Packung ohne Überlappung.
Menge: 100,000 m2

**04.017 Bewachsender Oberboden-, Kiesgemisch für Sickerbecken**
Bewachsender Oberboden-, Kiesgemisch 0-16 liefern und
andecken
Materialwerte: ph -Wert: 6-8, Tongehalt: < 10 %,
Humusgehalt:
1-3 %, Kf-Wert: 00000000 = Kf = 2,0 x 10-4 m/s.
im Bereich der neu erstellten Sickermulden in der
Sohle und auf
den Böschungen und Flächen andecken, Oberfläche von
Steinen, Wurzeln und Fremdkörpern säubern.
Einbaustärke: 20 cm Oberboden, 10 cm Kiesgemisch
Einbaubereich:  Sickermulden
Ausführung gemäß Planung,
Menge: 25,000 m3

**04.018 Beprobung inkl. Untersuchungsbericht für vorh. Boden**
Vor Einbau des Bodens für Sickermulden aus Vorposition
ist die
Einhaltung der geforderten Materialwerte durch
Beprobung und
Untersuchung im Labor nachzuweisen, inklusive einer
eventuellen Probeentnahme des Oberbodens vor Ort.
Es ist ein Untersuchungsbericht zu erstellen, inkl.
der Angabe
des notwendigen Mischungsverhältnisses, um die
geforderten
Materialwerte des einzubauenden Materials zu
gewährleisten.
Menge: 1,000 St

**04.019 Entwässerungsmulde herstellen, profilieren**
Entwaesserungsmulde (Vorflutgraben, Mulde)
profilgerecht oder
nach Angabe des AG herstellen.
Boden loesen, laden, foerdern.
Anfallenden Aushub zur Geländeangleichung andecken
Mulde im Einschnitt
Mulde Ausführung gemäß Planung.

Breite m 1,00-1,50
Dicke bis 0,40m
Menge: 50,000 m

### Titel 05 MEHRAUFWAND SPARTEN

*Hinweis*
1. Allgemeines & Untergrund;
1.1 Bodengutachten des AG gelten nur für die konkreten
Aufschlussstellen. Aus Abweichungen bei
Gründungsänderungen oder Baubehelfen kann der AN keine
Mehrvergütung ableiten.1.2 Klassifizierung, Probenahme
und
Verwertung von Böden und Baustoffen erfolgen zwingend
nach
der bundeseinheitlichen Ersatzbaustoffverordnung
(ErsatzBaustV) und der BBodSchV. Die alten
LAGA-Zuordnungswerte (Z0Z2) sind ungültig; maßgebend
sind die neuen Materialwerte:
Boden/Baggergut: BM-0, BM-F1 bis BM-F3 / BG-0, BG-F1
bis BG-F3
Recycling-Baustoffe: RC-1 bis RC-3 (ergänzend gilt die
aktuelle ZTV wwG-StB By)Alle Anzeige-, Dokumentations-
und Deckblattpflichten nach ErsatzBaustV sind in die
Einheitspreise einzurechnen.
2. Nebenleistungen:
2.1 Das bauinterne Zwischenlagern, Umschichten und
Sichern
von Bodenaushub zur Aufrechterhaltung des Baubetriebs
ist
Nebenleistung.
3. Abrechnungsbestimmungen:
3.1 Baugruben: Abrechnungstiefe ab OK Gelände. Bei
Bodenlösen zwischen Pfählen ab UK Pfahlkopfplatte.
3.2 Leitungsgräben: Tiefe und Mindestbreite bemessen
sich
nach DIN EN 1610 (Tab. 1 u. 2, jeweils größerer Wert).
Ein
Grabenverbau wird bei der Abrechnungsbreite nicht
berücksichtigt. Bei Dämmen im selben Auftrag gilt als
Tiefe die
Leitungszone zzgl. statischer Mindestüberdeckung.
3.3 Abrechnungslänge (Rohrleitung): Tatsächliche
Achslänge.
Ergänzende Zuschläge auf die Grabenlänge:
Abzweig im offenen Graben: Ab Achse Hauptrohr.
Abzweig im bereits verfüllten Graben oder am Bestand: +
1,00 m pauschal.
Neu-Straßenablauf: Außendurchmesser des Ablaufkörpers
wird zugeschlagen.
Bestandsschacht: + 0,50 m pauschal.
Gebäudeanschluss: Bis Außenkante der Einführung.
Sofern Erdarbeiten für Schächte nicht separat
ausgeschrieben
sind, gilt:
Zwischenschacht im Leitungszug: Außendurchmesser des
Schachtes wird zugeschlagen.
Neubauschacht (Anfang/Ende): Außendurchmesser des
Schachtes zzgl. 0,50 m wird zugeschlagen.
Einfachvergütung: Der Schachtdurchmesser wird nur
einmal
zugeschlagen (beim Graben mit dem größten
Rohrdurchmesser)..

**05.001 Mehraufwand vorh. Leitungen**
Zulage zum Leitungsgrabenaushub und zur Verfüllung für
Mehraufwand durch vorhandene Fremdleitungen (Strom-,
Fernmelde-, Steuerkabel oder Kabelbündel), die längs
oder
quer in einem Abstand von unter 50 cm zur Grabenkante
liegen.
Die Schutzvorschriften der Betreiber sind zu beachten.
Händischer Suchgraben, vorsichtiges Freilegen von Hand,
Sichern/Aufhängen der Kabel sowie erschwertes
händisches
Verfüllen und Verdichten im Leitungsbereich.
Nach tatsächlicher Länge im Einwirkungsbereich,
gemessen in
der Achse der jeweiligen Fremdleitung. Bei parallel
laufenden
Leitungen wird die Position einmal je Leitung
abgerechnet.
Menge: 150,000 m

**05.002 Mehraufwand für schleifende Kreuzungen**
Mehraufwand für schleifende Kreuzungen + Längslauf
für Kabel, Wasser- oder Abwasserleitungen.
Abgegolten sind hiermit sämtliche Erschwernisse
wie Ortung, ggf. das Herstellen einer beidseitigen
Öffnung im
Verbau, die zur Freilegung und Unterquerung
notwendige Handarbeit, aufhängen, schützen vor
Beschädigung, das Unterfahren der der zu kreuzenden
Leitung,
wieder sorgfältiges einbetten und umhüllen,
unter Einhaltung der einschlägigen Schutzbestimmungen,
bis 0,25 m Durchmesser
laufen mehrer Kabel bzw. Rohrleitungen parallel im
Rohrgraben, so wird nur 1 mal der Zuschlag vergütet.
Menge: 300,000 m

**05.003 Zuschlag für Kreuzungen 0,25 m**
Zuschlag für Kreuzungen für Kabel, Wasser-,
Abwasserleitungen und Nahwärmeleitung. Abgegolten sind
hiermit sämtliche Erschwernisse wie Ortung, die zur
Freilegung
und Unterquerung. Notwendige Handarbeit, aufhängen,
schützen vor Beschädigung, wieder sorgfältiges
einbetten,
verlegen und unterstützen gemäß den einschlägigen
Schutzbestimmungen bis 0,25 m Durchmesser. Sind mehrere
Kreuzungen im Bereich von 1,00 m wird nur eine Kreuzung
vergütet.
Menge: 30,000 St

**05.004 Zuschlag für Kreuzungen 0,50 m**
Zuschlag für Kreuzungen für Kabel, Wasser-,
Abwasserleitungen und Nahwärmeleitung. Abgegolten sind
hiermit sämtliche Erschwernisse wie Ortung, die zur
Freilegung
und Unterquerung. Notwendige Handarbeit, aufhängen,
schützen vor Beschädigung, wieder sorgfältiges
einbetten,
verlegen und unterstützen gemäß den einschlägigen
Schutzbestimmungen bis 0,50 m Durchmesser. Sind mehrere
Kreuzungen im Bereich von 1,00 m wird nur eine Kreuzung
vergütet.
Menge: 10,000 St

**05.005 Kabel freilegen**
Kabel freilegen, seitlich verlegen und aufhängen.
Nach Verlegung der Rohrleitung wieder in ursprüngliche
Trasse
verlegen, inklusiv wiederherstellen des Auflagers, der
Sandumhüllung und Verlegung eines Trassenwarnbandes.
unter Einhaltung der Schutzbestimmungen.
Ausführung nur auf besondere Anweisung der Bauleitung.
Menge: 30,000 m

**05.006 Suchschl. herst.**
Maschinenunterstützter Suchschlitz zur Feststellung
der Lage
von Kabeln, Leitungen und dgl. nach Angabe des AG
mit geböschten Wänden, oder mit Verbau in Boden
Homogenbereiche B 1, B 2.1 und B 2.2 gemäß der
Beschreibung der Homogenbereiche im Bodengutachten
(siehe
Anlage zu den Ausschreibungsunterlagen). herstellen.
Erforderliche Handarbeit ist einzukalkulieren.
Boden seitlich lagern, wiedereinbauen und verdichten.
Aushubtiefe bis '1,00' m
Suchschlitzbreite '60' cm

Abrechnung als senkrechter Graben.
Menge: 30,000 m3

### Titel 06 ENTWÄSSERUNG

*Hinweis*

**06.001 Leitungs- bzw. Rohrgraben Herstellen**
Herstellen eines Leitungsgrabens einschließlich des
erforderlichen Verbaus für das anschließende Verlegen
von
Rohrleitungen, Sickereinrichtungen, Kabeln und
ähnlichen
Medienleitungen.
Bodenverhältnisse: Lösen und Fördern von Boden der
Homogenbereiche B 1, B 2.1 und B 2.2 gemäß der
detaillierten
Beschreibung im beiliegenden Bodengutachten (Anlage zu
den
Ausschreibungsunterlagen).
Aushubtiefe: Für senkrecht begrenzte Grabenabschnitte
mit
einer Gesamttiefe von 0,00 m bis zu 2,00 m ab der
jeweiligen
Oberfläche des auszuhebenden Grabenabschnittes bis zur
planmäßigen Sohle.
Das gelöste Material ist auf der Baustelle seitlich zu
lagern.
Wenn es die baulichen Platzverhältnisse erfordern, ist
das
Material auf eine bauseits bereitgestellte
Zwischenlagerfläche
im Baustellenbereich zu verfahren und dort vorzuhalten.

Die Abrechnung erfolgt strikt auf Basis senkrechter
Baugrubenwände.
Abrechnungsbreite: Definiert nach der Nennweite (DN)
der
Rohrleitung + 0,70 m; bei wandverstärkten Rohren +
0,80 m; bei
ummantelten Rohren gilt die Baukörperbreite + 1,00 m.
Schächte & Arbeitsräume: Diese Abrechnungsbreiten und
-tiefen gelten unverändert auch im Bereich von
Schächten,
Gruben, Bauwerken sowie für die Arbeitsräume von
Rohrverbindungen und Kabelmuffen. Jeglicher darüber
hinausgehender tatsächlicher Aushub, Verbau oder
Mehrarbeitsraum ist kalkulatorisch in den Einheitspreis
einzurechnen und wird nicht gesondert vergütet.
Menge: 205,000 m³

**06.002 Leitungsgraben- verfuell. herst.,**
Herstellen einer schichtweisen
Leitungsgrabenverfüllung für
senkrecht begrenzte Grabenabschnitte mit einer
Gesamttiefe
von 0,00 m bis zu 2,00 m gemäß den ZTVE-StB
(Zusätzliche
Technische Vertragsbedingungen und Richtlinien für
Erdarbeiten im Straßenbau).
Laden von geeignetem, vorhandenem Schotter-,
Auffüllungs-
oder Bodenmaterial des AG von der bauseitigen
Bereitstellungsfläche, Fördern zum Rohrgraben,
Einbringen und
Verdichten.
Das Verfüllmaterial ist materialspezifisch in Lagen
(max. 2030
cm lose Schütthöhe) einzubauen und mittels geeignetem
Verdichtungsgerät (z. B. Grabenwalze,
Vibrationsstampfer)
intensiv zu verdichten. Der erforderliche
Verdichtungsgrad nach
ZTVE-StB ist in allen Tiefenstufen nachzuweisen.
Die Abrechnung erfolgt auf Basis der tatsächlich im
Rohrgraben
eingebauten festen Masse (Kubikmeter festes Maß).
Breitenbegrenzung: Es wird maximal die tatsächlich
ausgeführte
Grabenbreite vergütet, jedoch höchstens bis zu der
Breite, die in
der zugehörigen Position für die Herstellung des
Leitungsgrabens (Aushubposition) vereinbart ist.
Schächte & Arbeitsräume: Diese maximale
Abrechnungsbreite
gilt unverändert auch im Bereich von Schächten, Gruben,
Bauwerken sowie für die Arbeitsräume von
Rohrverbindungen
und Kabelmuffen. Ein darüber hinausgehender
Materialverbrauch oder Verdichtungsaufwand wird nicht
gesondert vergütet.
Menge: 165,000 m³

**06.003 Kunstfaservliesbahn im Rohrgrabenbereich**
Kunstfaservliesbahn im Rohrgrabenbereich
mit einem Flächengewicht von 300 g/m2,
Höchstzugkraft nach EN ISO 10 319 von 20 kN/m
liefern und mit Überlappung der Stöße um ca. 30cm
als Umhüllung von Leerkies der kompletten
Leitungszone einbauen.
Abgerechnet wird die Ummantelung im Querschnitt der
Rohrleitung ohne Überlappung.
Einbau ist mit der Bauleitung abzustimmen.
Menge: 150,000 m2

**06.004 Sicherungsbeton C 12/15**
Sicherungsbeton C 12/15 liefern und einbringen für die
Unterstützung von Rohrleitungen und sonstigen
Sicherungsarbeiten ohne Schalung
Menge: 10,000 m3

*Hinweis*

**06.005 Rohranschluss an bestehende Leitung herstellen bis DN 200**
Bestehende Rohrleitung bis DN 150 freilegen,
Rohrleitung fachgerecht mit Absprache AG freischneiden
und
neue Rohrleitung anschließen.
Material wird gesondert vergütet
Menge: 5,000 St

**06.006 Schachtanschluß herstellen DN 200**
Schachtanschluss einschließlich Abdichtung
des Anschlusses herstellen.
Vergütet wird das Herstellen des Anschlusses
einschließlich eventueller Passstücke.
Rohrleitungmaterial 'PP'
Dimension DN '200'
Schacht aus 'Betonfertigteilen'
Öffnung für Schachtanschluss durch Bohren
herstellen,
Anschluss mit 'Schachtanschlussstück, z.B. Forsheda
F-910
Dichtung oder vergleichbar'
Menge: 1,000 Stk

**06.007 Rohranschluss Vario-Pipe**
Vario-Pipe-Seitenanschluss
DN/OD 160/90° - universell einsetzbar - für den
nachträglichen Anschluss an alle dünn- bzw.
dickwandigen Kanalrohre in den Nennweiten von 300 -
2400 mm. Ab einer Wanddicke von mehr als 80 mm ist das
dazugehörige Verlängerungsstück einzusetzen. Bei
profilierten Rohren ist auf die Tragfähigkeit der
Wellen zu achten. Stutzen, Drucksattel und Gewinderad
aus bruchstabilem Kunststoff. Zugring und
längenausgleichendes Tragwerk aus rostfreiem Stahl für
eine dreidimensionale, stufenlose Anpassung an die
jeweilige durchmesserbezogene innere Bohrleibungskante
mit form- bzw. kraftschlüssiger Anbindung.
Trichterförmiges Teleskop/Einlaufrohr aus Edelstahl.
Anschlussrohr allseitig auf ca. 7° auswinkelbar.
Dichtmanschette mit unterer Profildichtleiste zur
Abdichtung auf der Rohrinnenseite und zwei oberen
umlaufenden Dichtlippen für eine zusätzliche
Abdichtung innerhalb der Bohrleibung mit
einhergehendem Korrosionsschutz.. Werkseitig montierte
Schubstange zur bauseitigen "Zwangsentriegelung" nach
erfolgtem Einbau. MPA geprüft auf Dichtheit und
Schwerlast.
Kernbohrung: 186 bis 188 mm ist in den Einheitspreis
mit einzurechnen
Liefern und nach Einbauanleitung des Herstellers
einbauen oder gleichwertiger Art
Menge: 5,000 St

**06.008 Variable Rohrkupplung Abwasserleitungen**
Variable, stufenlos anpassbare Rohrkupplung für
erdverlegte
Abwasserleitungen - VPC-Rohrkupplung für die
Verbindung von
Rohren mit unterschiedlichen oder auch gleichen
Außendurchmessern und/oder verschiedenen Werkstoffen
mit
vollwandiger, geschäumter, gerippter, gekammerter oder
gewellter Wandung in beliebiger Kombination.
Dichtungskörper
nach DIN EN 681 - 1 mit mehrfachem Doppeldichtprofil
und
mittig, umklappbarem Rohranschlag. Fixier- und
Zentrierkorb
aus bruchstabilem, hochschlagfestem Polyamid für eine
zentrische Reduktion unter konischer Anpassung im
Mittelbereich und zylindrischer Ausrichtung der
seitlichen
Anlagebereiche mit beidseitig integriertem
Bandführungskanal.
Zwei Edelstahl-Spannbänder mit jeweiliger
Gegenbandeinlage
für eine gleichmäßige und zentrische Krafteinleitung,
verschiebesicher positioniert. Korrosionsfeste
Ausführung nach
DIN 1.4301. Geprüft nach DIN 4060 für eine Scherlast
von 1500
N über 3 Monate und einer Abwinklung bis 3° und
Dichtigkeit bis
2,50 bar. Liefern und nach Montageanleitung des
Herstellers
einbauen.

Hersteller: BauConnect, oder gleichwertiger Art

angebotener Hersteller: '..........'

angebotener Typ: '..........'
Menge: 5,000 St

*Hinweis*

**06.009 Kunststoffrohrl. DN 100, PP**
Kunststoffrohrleitung
Rohre aus Polypropylen (PP)
mit bauaufsichtlicher Zulassung des DIBt Berlin,
Rohre und Formstücke entsprechend der EN 1852-1
sowie der Güteanforderung der DIN 8078 und
der DIN 19 550
liefern und verlegen nach DIN EN 1610,
einschl. Auflager (10 cm + DN/10 unter Rohrsohle) und
Einbettung (10 cm über Rohrscheitel)
aus Feinkies Körnung 0/16 mm
Geforderter Verdichtungsgrad DPr 97 %
Aushub und Abfuhr des anstehenden Bodens zur
Herstellung des Rohrauflagers sind miteinzurechnen.
einschl. das ablängen der Rohrleitungen (Passstücke).
Für Formstücke aller Art wird ein Zuschlag
von 1,0 m abgerechnet.(außer Bögen, Abzweig und
Ü-muffen).

DN 100

Angebotener Hersteller:

Angebotener Typ:
Menge: 20,000 m

**06.010 Zuschlag für Bögen DN 100, PP**
Zuschlag für Bögen alle Winkel DN 100 PP
Menge: 35,000 St

**06.011 Zuschlag für Ü-muffen DN 100, PP**
Zuschlag für Ü-muffen DN 100 PP
Menge: 10,000 St

**06.012 Zuschlag für Abzweig DN 150/100, PP**
Zuschlag für Abzweig DN 150/100, PP
Wandstärke wie Hauptrohr
Menge: 2,000 St

**06.013 Kunststoffrohrl. DN 150, PP**
Kunststoffrohrleitung
Rohre aus Polypropylen (PP)
mit bauaufsichtlicher Zulassung des DIBt Berlin,
Rohre und Formstücke entsprechend der EN 1852-1
sowie der Güteanforderung der DIN 8078 und
der DIN 19 550
liefern und verlegen nach DIN EN 1610,
einschl. Auflager (10 cm + DN/10 unter Rohrsohle) und
Einbettung (10 cm über Rohrscheitel)
aus Feinkies Körnung 0/16 mm
Geforderter Verdichtungsgrad DPr 97 %
Aushub und Abfuhr des anstehenden Bodens zur
Herstellung des Rohrauflagers sind miteinzurechnen.
einschl. das ablängen der Rohrleitungen (Passstücke).
Für Formstücke aller Art wird ein Zuschlag
von 1,0 m abgerechnet.(außer Bögen, Abzweig und
Ü-muffen).

DN 150

Angebotener Hersteller:

Angebotener Typ:
Menge: 100,000 m

**06.014 Zuschlag für Bögen DN 150, PP**
Zuschlag für Bögen alle Winkel DN 150 PP
Menge: 52,000 St

**06.015 Zuschlag für Ü-muffen DN 150, PP**
Zuschlag für Ü-muffen DN 150 PP
Menge: 10,000 St

**06.016 Zuschlag für Abzweig DN 150/150, PP**
Zuschlag für Abzweig DN 150/150, PP
Wandstärke wie Hauptrohr
Menge: 5,000 St

**06.017 Kunststoffrohrl. DN 200, PP**
Kunststoffrohrleitung
Rohre aus Polypropylen (PP)
mit bauaufsichtlicher Zulassung des DIBt Berlin,
Rohre und Formstücke entsprechend der EN 1852-1
sowie der Güteanforderung der DIN 8078 und
der DIN 19 550
liefern und verlegen nach DIN EN 1610,
einschl. Auflager (10 cm + DN/10 unter Rohrsohle) und
Einbettung (10 cm über Rohrscheitel)
aus Feinkies Körnung 0/16 mm
Geforderter Verdichtungsgrad DPr 97 %
Aushub und Abfuhr des anstehenden Bodens zur
Herstellung des Rohrauflagers sind miteinzurechnen.
einschl. das ablängen der Rohrleitungen (Passstücke).
Für Formstücke aller Art wird ein Zuschlag
von 1,0 m abgerechnet.(außer Bögen, Abzweig und
Ü-muffen).

DN 200

Angebotener Hersteller:

Angebotener Typ:
Menge: 25,000 m

**06.018 Zuschlag für Bögen DN 200, PP**
Zuschlag für Bögen alle Winkel DN 200 PP
Menge: 5,000 St

**06.019 Zuschlag für Ü-muffen DN 200, PP**
Zuschlag für Ü-muffen DN 200 PP
Menge: 2,000 St

**06.020 Zuschlag für Abzweig DN 200/150, PP**
Zuschlag für Abzweig DN 200/150, PP
Wandstärke wie Hauptrohr
Menge: 5,000 St

*Hinweis*

**06.021 Strassenablauf**
Liefern und fachgerechtes Herstellen eines nass- und
frostbeständigen Straßenablaufs in niedriger Bauform
aus
Beton-Fertigteilen nach DIN 4052, inklusive Aufsatz,
Schlammeimer und Anschlussmuffe.
Der Einbau erfolgt flucht-, niveau- und gefällegerecht
im
Rinnen- bzw. Fahrbahnbereich.

Aufbau und Abmessungen (Fertighöhe 0,85 m):
Fundament: Herstellen eines 10 cm dicken Auflagers aus
Beton
C12/15.
Bodenbauteil: Typ 1a, Höhe 330 mm, mit werkseitig
eingearbeitetem PP-Kunststoffmuffenauslauf (Muffe Form
A
nach DIN 19534) und Gleitringdichtung nach DIN 4060
für den
dichten Anschluss einer PP-Grundleitung DN 150.
Schachtaufbau: Schaftkonus Typ 11 (Höhe 295 mm) und
Auflagering Typ 10b (Höhe 60 mm). Die Betonteile sind
vollfugig
auf Dünnbettmörtel zu versetzen.
Innenteile: Herausnehmbarer Schlammeimer Typ D 1 mit 1
Schlitzreihe, Höhe 325 mm.
Aufsatz: Pultform Form B ohne Einlage, Klasse D 400
nach DIN
1229, Nennmaß 300 x 500 mm (Höhe 140 mm) nach DIN
19594 ODER  500 x 500 nach DIN 19583. Der Aufsatz ist
auf
Normalmörtel zu setzen.

Der verbleibende Zwickelbereich um das Ablaufbauwerk
herum
ist hohlraumfrei mit Beton anzufüllen und fachgerecht
zu
verdichten. Das saubere, niveaugleiche Anarbeiten der
nachfolgenden Befestigungsschichten (Asphalt/Pflaster)
an den
Aufsatz ist einzukalkulieren.
Menge: 14,000 St

**06.022 Hofablauf DN 100 als Freiauslauf für Fallrohr DN 150 setzen**
Liefern und fachgerechtes Einbauen von Hofabläufen am
Fußpunkt der Regenfallrohre zur schadlosen
Entwässerung und
als Übergang von der Fallrohr- zur
Grundleitungsdimension
gemäß Ausführunsgplanung.
Bauteil: Bodenablauf (z. B. ACO MultiPoint 125 oder
gleichwertig) mit einer Wasserdurchlasskapazität von
mindestens 6,5 l/s, ohne Abdeckung (Lieferung der
Abdeckung
mit Rohraussparung erfolgt separat durch das Gewerk
Dachdecker).
Einbau & Anschluss: Tiefgesetzter Einbau des
Ablaufkörpers.
Die Oberkante (OK) des Ablaufs ist exakt 10 cm unter
der
Oberkante des fertigen Geländes (GOK) bzw. des
Traufstreifens anzuordnen. Das System ist so
auszurichten,
dass das DN 150 Fallrohr frei in den Hofeinlauf
ausläuft (keine
Verjüngung des Rohres). Fachgerechter, dichter
Anschluss des
Ablaufs mit Gefälle an die vorhandene Grundleitung DN
100.
Inklusivleistungen: Die erforderlichen Erdarbeiten
(Aushub der
Schachtgrube, Zwischenlagerung des Bodens, Verfüllen
und
Verdichten), das Liefern aller Dichtungen und
Übergangsstücke
sowie das Einrichten des Ablaufs für das spätere
Überschütten
mit dem Schotter des Traufstreifens sind vollständig
in den
Einheitspreis einzukalkulieren.
Menge: 16,000 St

**06.023 Einlaufkasten für Kastenrinne**
Liefern und fachgerechtes Einbauen eines
Einlaufkastens in
Kurzform als Anschluss- und Reinigungselement für die
Multiline Seal in Rinne.
Der Einbau erfolgt niveau-, flucht- und gefällegerecht
in ein
herzustellendes Fundament aus Beton mit Rückenstütze
gemäß den Einbaurichtlinien des Herstellers sowie der
DIN EN
1433 / DIN 19580.
Frost- und tausalzbeständiger Polymerbeton mit
integriertem
Kantenschutz aus Edelstahl (Werkstoff 1.4301) und
schraubloser Arretierung System Drainlock.
Abmessungen / Typ: Nennweite 10,0 cm, Baubreite 13,5
cm,
Baulänge 50,0 cm, Bauhöhe 46,0 cm.
Ausführung & Zubehör: Wasserdichter, stufenloser
Anschluss
der Rinnen (Bauhöhen 15,0 bis 20,0 cm) an den
PP-Anschlussschablonen über zwei beigepackte
PP-Anschlussadapter mit Dichtlippen. Inklusive einer
beigepackten Stirnwand zum wasserdichten Verschließen
bei
Endstellung des Kastens.
Rohranschluss & Innenteile: Waagerechter, wasserdichter
Rohranschluss DN/OD 110 mittels integrierter
Lippenlabyrinthdichtung aus NBR. Inklusive
herausnehmbarem
Schlammeimer aus Kunststoff (PP). Der fachgerechte
Anschluss an die Grundleitung ist in den Einheitspreis
einzukalkulieren.

Produkt/Leitfabrikat: ACO DRAIN Einlaufkasten Kurzform
Multiline Seal in V100E (ACO GmbH) oder gleichwertig
Art.

Angebotener Hersteller:

Angebotener Typ:
Menge: 10,000 St

**06.024 Kastenrinne NW100, Klasse D 400**
Liefern und fachgerechtes Verlegen einer
polymerbetonenen
Kastenrinne mit fließoptimiertem V-Querschnitt und
integrierter
EPDM-Dichtung im Rinnenstoß. Der Einbau erfolgt
niveau-,
flucht- und gefällegerecht im Bereich der Türlaibung
in ein
herzustellendes Fundament aus Beton mit Rückenstütze
gemäß den Einbaurichtlinien des Herstellers und der
DIN EN
1433 / DIN 19580.
Frost- und tausalzbeständiger Polymerbeton, wasserdicht
gemäß IKT-Prüfsiegel D01185, mit integriertem
Kantenschutz
aus Stahl feuerverzinkt und schraubloser
Sicherheitsarretierung
Drainlock. Nennweite (NW) 10,0 cm, Baubreite 13,5 cm,
Baulänge 100,0 cm, Bauhöhe 15,0 cm mit
Wasserspiegelgefälle.
Abdeckung (Rost): Liefern und Einsetzen einer
passgenauen
Rinnenabdeckung, ausgelegt für die Belastungsklasse D
400.
Ausführung als Maschenrost, Maschenweite (MW) 30/10 mm,
Stahl feuerverzinkt, inklusive schraubloser
Sicherheitsarretierung Drainlock.
Ausführung & Anschluss: Herstellen des Betonfundaments
(mind. C25/30 für Klasse D 400) und Verankerung der
Rinne im
Beton. Das Herstellen der dichten Rinnenstöße sowie der
fachgerechte Anschluss an den bestehenden
Rinnenanschluss
(Bestand) sind einzukalkulieren.
Nach Einbauanleitung des Herstellers verlegen.

Produkt/Leitfabrikat: ACO DRAIN Multiline Seal in
V100E (ACO
GmbH) oder gleichwertig Art.

Angebotener Hersteller:

Angebotener Typ:
Menge: 3,000 m

**06.025 Kastenrinne NW100, Klasse B 125**
Liefern und fachgerechtes Verlegen einer
polymerbetonenen
Kastenrinne mit fließoptimiertem V-Querschnitt und
integrierter
EPDM-Dichtung im Rinnenstoß. Der Einbau erfolgt
niveau-,
flucht- und gefällegerecht im Bereich der Türlaibung
in ein
herzustellendes Fundament aus Beton mit Rückenstütze
gemäß den Einbaurichtlinien des Herstellers und der
DIN EN
1433 / DIN 19580.
Frost- und tausalzbeständiger Polymerbeton, wasserdicht
gemäß IKT-Prüfsiegel D01185, mit integriertem
Kantenschutz
aus Stahl feuerverzinkt, und schraubloser
Sicherheitsarretierung
Drainlock. Nennweite (NW) 10,0 cm, Baubreite 13,5 cm,
Baulänge 100,0 cm, Bauhöhe 15,0 cm mit
Wasserspiegelgefälle.
Abdeckung (Rost): Liefern und Einsetzen einer
passgenauen
Rinnenabdeckung, ausgelegt für die Belastungsklasse B
125 (z.
B. PKW-befahrbar). Ausführung als Maschenrost,
Maschenweite (MW) 30/10 mm, Stahl feuerverzinkt,
inklusive
schraubloser Sicherheitsarretierung Drainlock.
Ausführung & Anschluss: Herstellen des Betonfundaments
(mind. C20/25 für Klasse B 125) und Verankerung der
Rinne im
Beton. Das Herstellen der dichten Rinnenstöße sowie der
fachgerechte, wasserdichte Anschluss an die bestehende
Grundleitung (best. Leitung) mittels Ablaufstutzen
nach unten
oder über eine Stirnwand mit Stutzen sind
einzukalkulieren.
Nach Einbauanleitung des Herstellers verlegen.

Produkt/Leitfabrikat: ACO DRAIN Multiline Seal in
V100E (ACO
GmbH) oder gleichwertig Art.

Angebotener Hersteller:

Angebotener Typ:
Menge: 22,000 m

**06.026 Fassadenrinne verzinkt in Türlaibung**
Liefern und fachgerechtes Einpassen und Einbauen einer
höhenverstellbaren Fassadenrinne im Bereich der
Türlaibung
zur Entwässerung der Fassadenfläche und zur Herstellung
barrierefreier Übergänge gemäß DIN 18040 und der
Flachdachrichtlinie (ZVDH).
Der Einbau erfolgt niveau-, flucht- und profilgerecht
auf einer
bauseitigen Schutzlage über der Bauwerksabdichtung.
Rinnenkörper: Aus feuerverzinktem Stahl,
Materialstärke 1,0
mm. Baubreite (Nennmaß) 200 mm (entsprechend der
Laibungsbreite), Baulänge nach örtlichen Gegebenheiten
(500 /
1000 mm). Ausführung mit variabler Bauhöhe (z. B. 5578
mm,
78108 mm oder 108168 mm) zur exakten Anpassung an das
anschließende Belagsniveau.
Abdeckung (Rost): Liefern und Einsetzen eines
passgenauen
Maschenrostes aus feuerverzinktem Stahl mit einer
Maschenweite (MW) von 30/10 mm (Öffnungsmaße ca. 31,8 x
9,6 mm). Geprüfte Belastungsklasse K3 / A15 mit
schraubloser
Arretierung.
Einbau: Das millimetergenaue Ablängen, fluchtgerechte
Aneinanderfügen der Rinnenkörper sowie das fachgerechte
Einpassen der Roste und Stirnwände in die Türlaibung
sind
einzukalkulieren. Nach Einbauanleitung des Herstellers
verlegen.

Produkt/Leitfabrikat: AACO Profiline 2.0 (ACO GmbH)
oder
gleichwertig Art.

Angebotener Hersteller:

Angebotener Typ:
Menge: 5,000 m

*Hinweis*

**06.027 Konus DN 1000/625**
Konus für Kontrollschacht 'DN 1000'
liefern und einbauen aus Beton-/Stahlbetonfertigteilen
DIN EN
1917, DIN V 4034-1, Typ 2, rund,
bestehend aus Betongüte: C35/45,
Expositionsklasse: XC4, XF3, XA1,
Konus 60 cm hoch gemäß
DIN EN 1917 - DIN V 4034 Teil 1.
Zur Lastübertragung zu den  bestehenden Schachtringen
ist
ein Lastübertragungsring gemäß DIN EN 1917
- DIN V 4034,Teil 1 Absatz 3.10 einzubauen.
Einläufiger Steigeisengang mit Steigbügeln DIN 19555,
aus
nichtrostendem Stahl, kunststoffummantelt, Steigmaß
250 mm,
senkrechter Abstand zwischen oberstem Auftritt und
Austrittsstelle darf 500 mm, in Ausnahmefällen maximal
650
mm betragen (Einstiegsmaß),
Menge: 5,000 St

**06.028 Schachtringen/Schachtrohr DN 1000**
Schachtringen/Schachtrohr DN 1000 liefern und einbauen
aus
Beton-/Stahlbetonfertigteilen DIN EN 1917, DIN V
4034-1, Typ
2, rund, DN 1000,
bestehend aus Schachtringen/Schachtrohr DN 1000
Bauteilverbindung mit Dichtringen aus Elastomeren DIN
EN
681-1 und DIN 4060 als Kompressionsdichtung, Dichtringe
werkseitig fest eingebaut, einläufiger Steigeisengang
mit
Steigbügeln DIN 19555, aus nichtrostendem Stahl,
kunststoffummantelt, Steigmaß 250 mm,
Schachtringen/Schachtrohr 50 - 100 cm
Menge: 10,000 m

**06.029 Schachtabdeckung DIN EN 124, Klasse D**
Schachtabdeckung für Einstiegschacht mit verzinktem,
schweren Schmutzfänger liefern und setzen,
Deckel rund aus Gußeisen mit werkseitiger Betonfüllung
Rahmen rund aus Gußeisen mit Beton DIN 19584-A1
Klasse ' D '
mit beidseitig dämpfender und verschleißfester Einlage
im Deckel und Rahmen,
mit mit und ohne Ventilation,
Maß der Öffnung 625 mm
Zum Einbau dürfen nur Schachtabdeckungen  entsprechend
DIN EN 124 / DIN 1229 und dem Gütezeichen RAL GZ 692
verwendet werden.

angebotener Hersteller:

angebotener Typ:
Menge: 5,000 St

**06.030 Zulage für ECON SN 190, selbstnivelierend, Klasse D400**
Zulage vorst. Position für Schachtabdeckung
Klasse D 400 DIN EN 124, lichte Weite 600
mm/Rahmenaußenmaß 850 mm, Rahmenhöhe 190 mm,
Rahmenschaft rund, außen 618 mm, Drehsicher mit
selbstverriegelnder Dreipunktarretierung, mit
Scharnier.
Inspektionsstellung 120° bei 90° herausnehmbar, Rahmen
und
Deckel aus GGG, mit auswechselbarer dämpfender Einlage
im
Rahmen, Deckel mit Lüftungsöffnungen

Spezialöffnungstaschen, einschl. passendem
Schmutzfänger
aus verzinktem Stahlblech ähnlich DIN 1221, mit
Betonausgleichsring ECON-SN, h= 80 mm
Beton B45, Innendurchmesser 633 mm
liefern und auf vorläufige Höhe lose auflegen, Einbau
entsprechend Herstelleranleitung.

Hersteller/Typ Hydrotec, ECON SN 190
Tel. 04431/9355-0 oder gleichwertiger Art

angebotener Hersteller:

angebotener Typ:
Menge: 4,000 St

**06.031 Schachtabdeckung absenk. o. anheben**
Herstellen einer höhen- und neigungsgerechten
Angleichung
von freiliegenden Schachtabdeckungen (Schächte der
Straßenentwässerung oder Kanalschächte) an das neue
Niveau
der umgebenden Verkehrsfläche.
Rückbau: Vorsichtiger Ausbau der vorhandenen
Schachtabdeckung und des Mörtelbetts sowie das Säubern
der
Auflageflächen auf dem Schachtkopf.
Höhenangleichung: Regulierung der Höhe 8 (ca. 10 - 20
cm)
durch den gezielten Aus- bzw. Einbau von genormten
Schacht-Auflageringen (AR-V) aus Beton gemäß DIN V
4034-1.
Das Liefern der erforderlichen Auflageringe ist
einzukalkulieren.
Einbau: Fachgerechtes, flucht- und neigungsgerechtes
Wiederversetzen der Schachtabdeckung. Das Aufmörteln
erfolgt vollflächig und vollfugig auf einem
hochfesten, frost- und
tausalzbeständigen Normalbettmörtel (z. B.
Schachtkopfmörtel).
Menge: 26,000 St

**06.032 Kunststoffschächte an Rigole absenk. o. anheben**
Herstellen einer höhen-, flucht- und neigungsgerechten
Angleichung von Kunststoff-Inspektions- und
Spülschächten an
das neue Niveau der umgebenden Gelände- oder
Verkehrsfläche.
Demontage & Vorbereitung: Vorsichtiges Freilegen des
Schachtkopfes, Lösen der Abdeckung/Befestigungen und
fachgerechtes Schützen des Schachtinnenraums gegen das
Eindringen von Schmutz und Fremdkörpern.
Höhenangleichung (Absenken/Anheben):
Bei Absenkung: Fachgerechtes, rechtwinkliges Einkürzen
(Abschneiden) des Kunststoff-Steigrohrs bzw.
Teleskopansatzes auf das exakte Planum unter Einhaltung
der Herstellervorgaben.
Bei Anhebung: Liefern und wasserdichtes Aufsetzen einer
systemkompatiblen Kunststoff-Schachtverlängerung
inklusive der erforderlichen System-Dichtringe.
Wiederaufbau: Fachgerechte Montage der Schachtabdeckung
(ggf. inklusive Lastverteilungsring bei befahrbaren
Flächen).
Das hohlraumfreie Beifüllen und materialspezifische
Verdichten
des umgebenden Bodens oder Tragschichtmaterials ist
einzukalkulieren.
Menge: 4,000 St

**06.033 Kabelzugschächte absenk. o. anheben**
Herstellen einer höhen-, flucht- und neigungsgerechten
Angleichung eines bestehenden Kabelzugschachtes an das
neue Niveau der umgebenden Verkehrs- oder
Geländeoberfläche.
Vorbereitung & Kabelschutz: Vorsichtiges Freilegen des
Schachtkopfes und Ausbau der Schachtabdeckung. Die im
Schacht befindlichen Kabel, Muffen und Einbauten sind
während der Bauzeit wirksam vor Beschädigung,
Zugspannungen, Erschütterung und Verschmutzung zu
schützen.
Höhenangleichung: Regulierung der Bauhöhe je nach
Schachttyp:
Bei Beton-Fertigteilschächten: Aus- bzw. Einbau von
passgenauen Rahmen-Ausgleichselementen oder
Aufmörteln.
Bei Modul-Kunststoffschächten (z. B. Langmatz/ACO):
Ausbau oder Liefern und Aufsetzen von systemkompatiblen
Schachtrahmen-Verlängerungselementen inklusive
Systemverbindungen.
Wiederversatz: Kraftschlüssiges, fluchtgerechtes
Einbauen des
Schachtdeckels bzw. Kopfrahmens. Das hohlraumfreie
Beifüllen
und materialspezifische Verdichten des umgebenden
Bodens
oder Tragschichtmaterials ist einzukalkulieren. Die
Funktion der
Schachtverriegelung und Deckelaushebung muss nach der
Regulierung einwandfrei gegeben sein.
Menge: 9,000 St

**06.034 Wasser-Zählerschacht absenk. o. anheben**
Herstellen einer höhen-, flucht- und gefällegerechten
Angleichung der Abdeckung eines bestehenden
Wasser-Zählerschachtes an das neue Niveau der
umgebenden
Gelände- oder Verkehrsfläche.
Vorbereitung & Schutz: Vorsichtiges Freilegen des
Schachtkopfes. Die im Schacht befindliche
Wasserzähleranlage, Rohrleitungen und Armaturen sind
während der gesamten Arbeiten wirksam vor
Erschütterungen,
Verschmutzung, Frosteinwirkung und Beschädigung zu
schützen (Inklusivleistung).
Höhenangleichung: Demontage der Schachtabdeckung und
Regulierung der Bauhöhe Kunststoff-Systemschacht
Einkürzen des Schachtrohres oder Liefern und
wasserdichtes
Aufsetzen einer systemkompatiblen Schachtverlängerung
inkl.
Dichtungen.
Wiederversatz: Vollfugiges Versetzen der
Schachtabdeckung
auf hochfestem, frost- und tausalzbeständigem
Mörtelbett bzw.
Schachtkopfmörtel. Das hohlraumfreie Beifüllen und
lagenweise
Verdichten des umgebenden Bodens oder
Tragschichtmaterials
ist einzukalkulieren. Die dauerhafte
Tagwasserdichtigkeit der
Konstruktion muss gewährleistet sein.
Menge: 1,000 St

**06.035 Sickerstr. mit Rohrleitung herstellen**
Liefern und fachgerechtes Herstellen eines
Sickerstrangs im
Bereich der Entwässerungsmulde oberhalb der
Lehmabdichtung (Fahrbahnentwässerung BAB A 7) gemäß DIN
18308 und DIN 4262-1. Der Grubenaushub wird separat
vergütet.
Abmessung / Bauweise: DN 100, kreisförmig, Typ R2 in
Verbundbauweise (innen glatt für optimalen Abfluss,
außen
quergewellt für hohe Ringsteifigkeit), mit werkseitiger
Scheitelmarkierung und aufgesteckter Doppelsteckmuffe.
Perforation: Teilsickerrohr (LP), geschlitzter
Rohrbereich ca.
220°, Schlitzbreite 1,2 mm bis 1,4 mm.

Bettung (Typ 1): Herstellen einer ca. 1015 cm dicken
unteren
Bettungsschicht aus feinkörnigem Boden (Bodengruppe TL
/
TM). Die Oberfläche der Bettung ist mit einer zum Rohr
hinweisenden Neigung auszubilden und glatt abzuziehen.
Grabenbreite: ca. DN + 20 cm.
Seitenverfüllung & Abdeckung: Einbringen und
Verdichten von
erhöht sickerfähigem Material ohne Feinteile (z. B.
Riesel 8/16)
als Filterkörper. Die Verfüllung erfolgt als Bettung
bis zum
Beginn der Sickerschlitze sowie als Seitenverfüllung
und
Abdeckung bis mindestens 30 cm über Rohrscheitel
(hochgeführt bis Unterkante Frostschutzschicht;
Gesamtbedarf
ca. 0,15 m³/m).

Produkt/Leitfabrikat:  RAUPLEN Teilsickerrohr (LP)
(REHAU
Industries SE) oder gleichwertig Art.

Angebotener Hersteller:

Angebotener Typ:
Menge: 100,000 m

**06.036 Spül- und Kontrollschacht PP, DN 315, für Sickerstrang**
Liefern und fachgerechtes Einbauen eines Spül- und
Kontrollschachtes aus Polypropylen (PP) im Verlauf des
HDPE-Sickerstrangs zur Inspektion und Wartung der
Entwässerungsanlage an der BAB A 7 gemäß DIN 18308.
Schachtkörper: Nennweite DN 315 (oder DN 400), Farbe:
Orange/Schwarz, bruchsicher, hochdruckspülfest und
chemisch
beständig.
Schachtboden (Gerinne): Durchgangsgerinne passend für
Teilsickerrohr DN 100 mit integriertem Sandfang
(Absetzraum)
unterhalb der Rohrsohle zur Aufnahme von Feinteilen.
Aufstellen des Schachtgrundelements auf einer ebenen,
verdichteten Sand- oder Kiesbettung. Sand- und
schlammdichter Anschluss des Sickerstrangs unter
Verwendung der System-Dichtelemente.
Verfüllung: Kraftschlüssiges, lagenweises Beifüllen und
materialspezifisches Verdichten des Schachtumraums mit
filterstabilem Material (Riesel 8/16 bzw. Füllboden)
zur
Vermeidung von Setzungen.
Abdeckung: Liefern und Aufsetzen einer
systemkompatiblen, .
befahrbaren Abdeckung (Klasse B 125 mit
Teleskopaufsatz), je
nach genauer Lage im Mulden- oder Böschungsbereich,
inklusive Arretierung.

Produkt/Leitfabrikat: RAUDRIL Spül- und Kontrollschacht
(REHAU Industries SE) oder gleichwertig Art.

Angebotener Hersteller:

Angebotener Typ:
Menge: 2,000 St

*Hinweis*

**06.037 Kabelschutzrohr aus PE, DN 50 mm**
Kabelschutzrohr aus PE, DN 50 mm

Flexibles und UV-stabiles Kabelschutzrohr DN 50 als
Ringware
in Verbundrohrbauweise (außen gewellt mit Innenrohr)
Das
Rohrsystem muss der DIN EN 61386-24 (VDE 0605-24)
entsprechen.
Druckbeanspruchung 450 N oder besser Dichtheit des
Gesamtsystems bis 0,5 bar,
Material:  PE - HD
Nennweite:  DN 50 mm

liefern und fachgerecht im offenen Graben verlegen
unter
Beachtung der Verlegeanleitung des Herstellers.
inkl. Einzugsschnur, halogenfrei und Doppelsteckmuffen
für
sanddichte und wasserdichte Verbindungen,
Die erforderlichen Abstandhalter sind einzurechnen.
inkl. aller zur Montage benötigten Materialien und
Geräte.
Liefern und betriebsfertig montieren.
Menge: 50,000 m

**06.038 Endkappe aus PP, DN 50 mm**
Endkappe aus PP, DN 50 mm

Endkappe aus PP, inklusive Profildichtring für einen
wasserdichten Verschluss von Kabelschutzrohren,
wasserdicht
bis 0,5 bar, liefern und fachgerecht einbauen.
Einbauen in alle nicht belegten Kabelzugrohre.

Lieferung betriebsfertig montiert.
Menge: 2,000 St

**06.039 Kabelschutzrohr aus PE, DN 110 mm**
Kabelschutzrohr aus PE, DN 110 mm

Flexibles und UV-stabiles Kabelschutzrohr DN 110 als
Ringware
in Verbundrohrbauweise (außen gewellt mit Innenrohr)
Das
Rohrsystem muss der DIN EN 61386-24 (VDE 0605-24)
entsprechen.
Druckbeanspruchung 450 N oder besser Dichtheit des
Gesamtsystems bis 0,5 bar,
Material:  PE - HD
Nennweite:  DN 110 mm

liefern und fachgerecht im offenen Graben verlegen
unter
Beachtung der Verlegeanleitung des Herstellers.
inkl. Einzugsschnur, halogenfrei und Doppelsteckmuffen
für
sanddichte und wasserdichte Verbindungen,
Die erforderlichen Abstandhalter sind einzurechnen.
inkl. aller zur Montage benötigten Materialien und
Geräte.
Liefern und betriebsfertig montieren.
Menge: 40,000 m

**06.040 Endkappe aus PP, DN 110 mm**
Endkappe aus PP, DN 110 mm

Endkappe aus PP, inklusive Profildichtring für einen
wasserdichten Verschluss von Kabelschutzrohren,
wasserdicht
bis 0,5 bar, liefern und fachgerecht einbauen.
Einbauen in alle nicht belegten Kabelzugrohre.

Lieferung betriebsfertig montiert.
Menge: 4,000 St

**06.041 Kabelschutzrohr aus PE, DN 150 mm**
Kabelschutzrohr aus PE, DN 150 mm

Flexibles und UV-stabiles Kabelschutzrohr DN 150 als
Ringware
in Verbundrohrbauweise (außen gewellt mit Innenrohr)
Das
Rohrsystem muss der DIN EN 61386-24 (VDE 0605-24)
entsprechen.
Druckbeanspruchung 450 N oder besser Dichtheit des
Gesamtsystems bis 0,5 bar,
Material:  PE - HD
Nennweite:  DN 150 mm

liefern und fachgerecht im offenen Graben verlegen
unter
Beachtung der Verlegeanleitung des Herstellers.
inkl. Einzugsschnur, halogenfrei und Doppelsteckmuffen
für
sanddichte und wasserdichte Verbindungen,
Die erforderlichen Abstandhalter sind einzurechnen.
inkl. aller zur Montage benötigten Materialien und
Geräte.
Liefern und betriebsfertig montieren.
Menge: 50,000 m

**06.042 Endkappe aus PP, DN 150 mm**
Endkappe aus PP, DN 150 mm

Endkappe aus PP, inklusive Profildichtring für einen
wasserdichten Verschluss von Kabelschutzrohren,
wasserdicht
bis 0,5 bar, liefern und fachgerecht einbauen.
Einbauen in alle nicht belegten Kabelzugrohre.

Lieferung betriebsfertig montiert.
Menge: 4,000 St

**06.043 Trassenwarnband**
Trassenwarnband Warneinrichtung für erdverlegte Kabel
aus
Trassenband herstellen.
Trassenband
'Standardband für Strom- oder Nachrichtenkabel, etc.'
Trassenband auf
Leitungszonenverfüllung auslegen.
Menge: 140,000 m

*Hinweis*
Technische Anforderungen

Auf folgende Punkte der einschlägigen Regelwerke sei
hier
nochmals hingewiesen:

1. Einhaltung der Sicherheitsvorschriften
Sowohl für die Reinigung als auch für die
TV-Untersuchung ist
die Baustelle mit 2 Mann Bedienungspersonal zu
besetzen.
Vor dem Einsteigen in Schächte sind entsprechende
Messungen vorzunehmen und die persönliche
Sicherheitsausrüstung anzulegen und zu benützen.

2. Reinigung
In möglichst kurzem Abstand zur Befahrung hat im
Vorfeld der
Inspektion eine Reinigung der zu untersuchenden
Leitungen zu
erfolgen, d.h. der Abstand zwischen Reinigung und
Befahrung
darf maximal 48 h betragen.
Die Reinigung der Kanäle und Schächte hat vollständig
und
qualitativ hochwertig zu erfolgen.
Sollte sich beim Befahren mit der Kamera
herausstellen, dass
die Rohrwandungen nicht einwandfrei gesäubert sind, so
ist die
Reinigung auf Kosten des AN zu wiederholen.
Ein Nachweis (Lieferscheine) über die ordnungsgemäße
Entsorgung des Räumguts in dafür zugelassenen Anlagen
ist zu
führen und am Ausführungsende an den AG zu übergeben.
Die Vergütung der Reinigung erfolgt nach gesonderter
Position.

3. TV-Untersuchung
Der AN erhält zur Durchführung der Arbeiten die
vorliegenden
Bestandspläne.
Sollten sich bei der Befahrung Abweichungen ergeben,
so sind
diese in die Pläne einzutragen und nach den Vorgaben
des AG
zu ergänzen und zu dokumentieren.
Stationierungsnullpunkt ist der Rohranfang,
dementsprechend
ist der Haltungsanfang für einen Regelschacht DN 1000
mit
-0,5 m anzugeben und auf Video zu dokumentieren.
Leitung darf max. zu 10 % mit Wasser gefüllt sein.
Die Rohrsohle muss erkennbar sein.

Die Vorgaben des Merkblattes der DWA-M 149, Teil 8 sind
einzuhalten.
Die Beschreibung der festgestellten Schäden erfolgt
nach
DIN EN 13508-2 (Stand 2004). Als Datenschnittstelle ist
ISYBAU 2013 XML (aktueller Stand) gemäß Arbeitshilfen
Abwasser des Bundesministeriums für Umwelt,
Naturschutz,
Bau und Reaktorsicherheit zu verwenden.
Als digitales Aufzeichnungsformat ist
MPEG2 bzw. MPEG 4 (720 x 576 Pixel bei min. 24 fps)
zu wählen.
Die Datenträger (CD, DVD oder Festplatte) sind mit
einem
entsprechenden Abspielprogramm zu versehen.
Vor Abgabe der Untersuchungsdaten sind diese durch den
Auftragnehmer mittels dem PIETS-Prüfprogramm der
Barthauer
Software GmbH auf strukturelle und inhaltliche Fehler
zu prüfen.
Das Fehlerprotokoll ist mit zu übergeben.
Eine Übergabe fehlerhafter Untersuchungsdaten stellt
einen
Mangel im Sinne der VOB/B § 4, Abs. 7 dar.

Die Daten sind bis zu 5 Werktage nach Beendigung der
Inspektion im ISYBAU Austauschformat XML 2013 zur
Überprüfung dem AG einschl. Videoaufzeichnung u.
Protokolle
zu übergeben. Nicht vollständige oder fehlerhafte
Untersuchungsdaten werden nicht angenommen.
Haltungsgrafiken in Papierform, DIN A 4, mehrfarbig

Kamera (PAL-System) axial dreh- und schwenkbar,
zentrierbar,
stufenlose Einstellung der Tiefenschärfe.
Elektronische Einblendung von Datum, Zeit, Ort,
Bezeichnung,
Stationierung, Schadensbeschreibung,
Liegenschaftsnummer,
Untersuchungsfirma, Inspekteur.

Die Fahrgeschwindigkeit soll im Mittel 1 - 3 cm/s
betragen, die
maximale Geschwindigkeit darf 15 cm/s nicht
überschreiten.

Darstellung im Inspektionsprotokoll:
Bezeichnung Liegenschaft
Bezeichnung Zu- und Ablaufknoten
Fließrichtung
Datum
Straße und Ort
Firma u. Inspekteur
Nummer des Datenträgers
Haltungslänge (Schachttiefe bei Schachtinspektion)
Profilart und Nennweiten
Material, Kanalart
Stationierung
Schadensbezeichnung (Kürzel u. Langtext)
Skizze der Zu- und Abläufe (Schachtinspektion)

Die Kosten f. die Protokolle in Papierform sind in den
jeweiligen
Einheitspreis einzurechnen.

Über die Termine zur Durchführung von
TV-Untersuchungen ist
die Bauleitung vorab rechtzeitig in Kenntnis zu setzen.

4. Benennung von Anschlussleitungen
Im Gegensatz zu den Vorgaben der Arbeitshilfen
Abwasser sind
die Anschlussleitungen und die dazugehörigen
Anschlusspunkte
(Anfangs- und Endpunkt) mit der gleichen Endnummer zu
versehen. Mit der Nummerierung ist bei den
Anschlussleitungen
im oberhalb liegenden Schacht zu beginnen und in der
Haltung
in Fließrichtung  fortzusetzen.
Maßgebend ist hierbei die Bezeichnung der Schächte in
der
Ausführungsplanung.

**06.044 Kanalspülung Kanäle DN 100 - 200**
Kanalspülung mittels Kombi-Spül-Saugwagen
Wasser liefern und schadlos beseitigen,
einschl. Entsorgung des Räumgutes.
Die Reinigung hat so zu erfolgen, daß zwischen
Reinigung und anschließende Arbeiten für jede
Haltung ein möglichst geringer Zeitunterschied
auftritt,
als Vorbereitung für die anschließende TV-Untersuchung
einschl. der zugehörigen Schächte.
Hauptkanal
DN 100 - DN 200
Menge: 145,000 m

**06.045 Kanalabnahme mittels Kamerabefahrung Hauptkanal**
Kanalabnahme durch Kamerabefahrung
mit Aufzeichnung auf CD oder DVD, Ausführung in Farbe,
einschl. Bereitstellung der notwendigen Geräte und
aller Vorbereitungen. Abgerechnet wird nach lfm Kanal.
An den Bauherrn abzugeben ist ein schriftliches Ab-
nahmeprotokoll, sowie CD oder DVD in 2-facher
Fertigung.
Der Bauherr behält sich vor, diese Position auch
gesondert zu vergeben.

DN 100 - DN 200
Menge: 145,000 m

**06.046 Druckprüfung von Freispiegelkanäle Hauptkanäle DN 100 - 200**
Druckprüfung von Freispiegelkanälen mit Luft
gemäß ATV-Merkblatt M143.
Der Drucklinienverlauf
ist graphisch per Computer darzustellen. Im
Preis enthalten sind alle Nebenkosten wie An-
und Abfahrten, Prüfprotokolle, Auswertung und
zusammenfassender Bericht
Abrechnung nach lfm-Haltungslänge
Der Bauherr behält sich vor, diese Position auch
gesondert zu vergeben.
Hauptkanäle
DN 100 - DN 200 mm
Hinweis: Es handelt sich hierbei um eine
Bedarfsposition ohne
Gesamtbetragsrelevanz. Der Auftraggeber behält sich
vor,
diese Position bei Bedarf zur Ausführung zu bringen.
Ein
Rechtsanspruch des Auftragnehmers auf Ausführung dieser
Zulage besteht nicht.
Menge: 125,000 m

### Titel 07 VERWERTUNG UND ENTSORGUNG

*Hinweis*

**07.001 Probeentnahme von Haufwerken**
Entnahme von Feststoffproben aus vom AN
bereitgestellten
Haufwerken (bis ca. 500 m³) zur Feststellung des
Zuordnungswertes des Materials.
Die Leistung beinhaltet die Entnahme von
Feststoffproben,
Probenaufbewahrung (max. 3 Monate) inkl. ggf.
anschließende
Entsorgung, Probentransport, Transport zum Labor, das
Erstellen eines Probeentnahmeprotokolls gemäß PN98,
Fotodokumentation,
das Erstellen eines Prüfberichtes, Einstufung sowie das
Erstellen einer Entsorgungsempfehlung.
Ausführung gemäß LAGA Richtlinie PN98.
Die Abrechnung der Analytik im Labor erfolgt gemäß
gesonderten Positionen.
Die Laborproben der Haufwerke sind mit dem AG
abzustimmen.
Die Deponie-Info 3 sowie die Merkblätter des
Bayerischen
Landesamtes für Umwelt sind zu berücksichtigen.
Einstufung gemäß "Leitfaden zu den Eckpunkten,
Anforderungen an die Verfüllung von Gruben, Brüchen
sowie
Tagebauen"(Bay. Eckpunktepapier, Z0 bis >Z2) und gemäß
Deponieverordnung.

Die Anzahl der benötigten Einzel-, Misch- und
Laborproben ist in
den Einheitspreis zu kalkulieren.
Die Anzahl der benötigten Deklarationsanalysen ist in
den
Einheitspreis zu kalkulieren.

ca. 3.000 m3 zwischengelagerten Materials. Unterteilt
in separat
zu beurteilende Fraktionen gemäß Rücksprache zwischen
AG
und AN.

Geogene Ursachen und Besonderheiten, die bei der
Beprobung
auftreten können, sind bei der Beurteilung der
Einstufung zu
berücksichtigen.

Die Probenahme erfolgt nur auf Anordnung des AG.

Die Zustimmung des AG für den Probenehmer ist
einzuholen.
Abrechnung je Stück Haufwerk
Menge: 7,000 St

**07.002 Analytik gemäß Bay. Eckpunktepapier**
Analytik inkl. Aufbereitung gem. Bay. Eckpunktepapier
im
akkreditierten Labor, Parameterumfang gem. "Leitfaden
zu den
Eckpunkten, Anforderungen an die Verfüllung von Gruben,
Brüchen sowie Tagebauen"(Bay. Eckpunktepapier, Z0 bis
>Z2).
Die Analytik erfolgt nur auf Anordnung des AG. Die
Anzahl der
Laborproben der Haufwerke sind mit dem AG abzustimmen.
Die Deponie-Info 3 sowie die Merkblätter des
Bayerischen
Landesamtes für Umwelt sind zu berücksichtigen.
Die Zustimmung des AG für das vorgesehene Prüflabor ist
einzuholen.
Abrechnung je Stück Analytik mit Parameterumfang gemäß
Eckpunktepapier
Menge: 7,000 St

*Hinweis*

*Hinweis*
Vorbemerkungen
1. Nebenleistungen, Besondere Leistungen
Die nachfolgend aufgeführten Leistungen gehören zum
Leistungsumfang:
1.1 Das Bereitstellen / Zwisschenlagern des Bodens
soweit es
nicht vom AG angeordnet wird
1.2 Das Laden und Fördern des Bodens innerhalb der
Baustelle
unabhängig von der Länge der Förderwege.
1.3 Fachgerechte Trennung / Separierung des Aushubs
nach
organoleptische Auffälligkeiten und gemäß den
Voruntersuchungen/Belastungen.
2. Abrechnung
2.1 Die Mengenermittlung erfolgt, soweit nachstehend
nicht anders geregelt, im Abtrag.
Erfolgt die Abrechnung ausnahmsweise im Auftrag, so
wird der
durch die Verdichtung des Dammuntergrundes bedingte
Mehrverbrauch an Schüttmassen nicht gesondert vergütet,
wenn in der Leistungsbeschreibung nichts anderes
angegeben
ist.
2.2 Die Mengenermittlung von Schüttmaterial aus
Seitenentnahmen wird wie folgt durchgeführt:
Die Menge des Gesamtauftrages in verdichtetem Zustand
abzüglich der Menge des wiedereingebauten
Abtragsmaterials
und der Menge des Liefermaterials ergibt die Menge des
Schüttmaterials.
2.3  Wenn das Herstellen von Einbauten im Leistungsumfang des AN enthalten ist, gehören alle dadurch
verursachten Erschwernisse zum Leistungsumfang.

**07.003 Bereitstellungsfläche des AG**
Bereitstellungsfläche (vom AG zur Verfügung gestellt)
zur
Lagerung und Beprobung aller anfallenden Ausbaustoffe
fachgerecht einrichten (Bodenabdichtung, Abdeckung,
usw),
vor- und unterhalten, betreiben sowie rückbauen inkl.
Wiederherstellen des ursprünglichen Flächenzustandes,
Ggf.
vorhandene Grundwassermessstellen, Sickerschächte,
Kanalanlagen etc. sind zu sichern und betriebsbereit
zu halten.
Abtrag, Zwischenlagerung und Wiederandeckung mit Ansaat
vorhandenen Oberbodens sowie ggf. Aufbruch/Abtrag
vorhandener Oberflächenbefestigungen samt deren
Ersatzneubau sind Bestandteil der Leistung und werden
nicht
gesondert vergütet. Befestigung der Fahrwege und
Lagerflächen nach Wahl und Bautechnik des AN. Eine
Vermischung der lagernden Ausbaustoffe mit dem
vorhandenen
Untergrund ist durch geeignete Maßnahmen
auszuschließen.
Die Bereitstellungsfläche muss so gestaltet sein, dass
keine
nachhaltigen Auswirkungen verursacht werden können,
insbesondere also Abschwemmungen vonkontaminiertem
Material, Versickerungen von gelösten Schadstoffen und
Staubverwehungen verhindert werden.
Die Entfernung zur Bereitstellungsfläche ist zu
berücksichtigen.
einfache Entfernung 1,5 km - Flur-Nr.: 2435/75.

Bitte beachten, dass diese Flurnummer sich der Bauhof,
Kunstrasen- und Wohnmobilstellplatz teilen!
Menge: 1,000 psch

**07.004 Bereitstellung in Mieten auf Bereitstellungsfläche**
Bereitstellung von Aushub in Mieten zur Beprobung.
Boden laden, auf Lagerfläche/
Bereitstellungsfläche 'des AG' fördern und in Mieten
aufsetzen.
Fachgerechte Trennung / Separierung des Aushubs nach
organoleptische Auffälligkeiten und gemäß den
Voruntersuchungen/Belastungen Nach DIN 19731 ist das
bereitgestellte Bodenmaterial vor Verdichtung und
Vernässung
zu schützen.
inkl. Abdeckung von kontaminierten Material mit Folie.
Abrechnung nach fester Aushubmasse.
Die Entfernung zur Bereitstellungsfläche ist zu
berücksichtigen.
Einfache Entfernung 1,5 km - Flur-Nr.: 2435/75.
Menge: 2800,000 m³

**07.005 Entsorgungsdokumentation erstellen**
Vollständige Dokumentation aller ausgebauten und
abgebrochenen Materialien zur lückenlosen Abfallbilanz
erstellen und spätestens zur Schlußabnahme an die
örtliche
Bauüberwachung übergeben.
Die Dokumentation enthält eine Auflistung aller
Ausbaustoffe
mit Masse, Art, Höhe und Klassifizierung der Belastung,
Entsorgungsweg, sowie alle zugehörigen Genehmigungs-
und
Entsorgungsunterlagen und sonstige zur
Schadstoffsicherung
relevanten Unterlagen, wie z.B.
- Annahmestelle (mit Zulassung) bzw.
Entsorgungsfachbetrieb nach §52 KrW/AbfG
- Entsorgungs- und Verwertungsnachweise (EVNs)
- Übernahmeerklärungen
- Begleit- und Wiegescheine
- Probenahmeprotokolle/skizzen
Prüfberichte Analytik / Messberichte
- evtl. Plandarstellung aller Ausbaubereiche mit
Zuordnung zu entsprechenden Probenahmepunkten und
Analyseergebnis.

1-fach als Ringbuchwerk (Ordner) und
eine Kopie 1 fach als Ringbuchwerk (Ordner) mit
objektbezogenem Rückenschild.
sowie digital auf Datenträger im
pdf-Format,strukturiert in
getrennten und jeweils beschrifteten Verzeichnissen
Vorlage als
gesammeltes Werk spätestens zur Abnahme der Baustelle.
Menge: 1,000 psch

*Hinweis*
Hinweis Entsorgung von Ausbau / Bodenmaterial:

Die Einteilung der Belastungsklassen nach den
Analyseergebnissen erfolgt nach dem Eckpunktepapier:
"Leitfaden zur Verfüllung von Gruben, Brüchen und
Tagebauen"
(Bayerisches Staatsministerium für Umwelt, Gesundheit
undVerbraucherschutz, Stand 07/2005, inkl.
aktualisierte
Z-WerteEluat Anlage 2 EPP, Stand 11.5.2018) bzw. bei
Überschreitung von EPP Z2 nach der Deponieverordnung
(Deponieklassen DK 0 bis DK III).

Ausbauasphalt und teerhaltiger Straßenaufbruch ist
gemäß dem
Abfall-Merkblatt Nr. 3.4/1 Umweltfachliche Beurteilung
der
Lagerung, Aufbereitung und Verwertung von bituminösem
Straßenaufbruch,Bayerisches Landesamt für
Wasserwirtschaft,Stand 3. Mai 2017, zu deklarieren und
zu
entsorgen.

Die einzukalkulierenden Kosten für fachgerechte
Entsorgung
bei sämtlichen diesbzgl. Positionen im LV beinhalten
die
Bereitstellung von Transportbehältnisse, Separierung
nach
KrW-/ AbfG, Zerkleinerungen, Aufnahme der Haufwerke vom
Lagerplatz, Transport zur zugelassenen Annahmestelle,
die
Verwiegung sowie die anfallenden Deponie- und
Entsorgungskosten.

Folgendes ist im LV einzukalkulieren:

Die Durchführung und Steuerung der
Entsorgungslogistik, das
Einholen und Erstellen aller erforderlicher
Behördengenehmigungen, der EVNs, erforderliche
Anmeldungen der Abfalldeklaration und dgl. zur
Ausführung der
vertraglichen Leistungen ist eigenverantworlich und
kostenneutral durch den AN zu erledigen und dem AG vor
Maßnahmen- und Entsorgungsbeginn in Kopie zu übergeben.

Sämtliche Entsorgungsleistungen sind mit Nachweis- und
Begleitscheinverfahren vollständig zu belegen. Die
Scheine
müssen komplett ausgefüllt, datiert, unterschrieben
und mit der
jeweiligen Abfallschlüsselnummer versehen sein.
Auf den Begleit- und Wiegescheinen ist die
Haufwerksbezeichnung sowie die entsprechende Einstufung
anzugeben.

EVNs, Verwertungs- und Annahmebescheinigungen der
jeweiligen Anlagen und Entsorgungsbelege, Begleit- und
Wiegescheine aller anfallenden und hier insbesondere
der
überwachungsbedürftigen Baustoffe sind ohne gesonderte
Vergütung zu führen. Während des Bauvorhabens sind sie
auf
der Baustelle für den AG jederzeit einsehbar
vorzuhalten bzw.
zur Rechnungsstellung beizulegen. Abschließend ist eine
vollständige Entsorgungsdokumentation als Nachweis für
die
ordnungsgemäße Entsorgung zu erstellen.

Die Abrechnung nach t erfolgt nach Wiegescheinen.

Nachweisführung über die Entsorgung Die Nachweisführung
über die Entsorgung nicht gefährlicher Abfälle hat
mittels
Papierbelege zu erfolgen. Für die Einstufung EPP Z 1.2
oder
RW1 und größer ist für Boden, Beton und Bauschutt und
jede
Schadstoffgruppe ein Vereinfachter Entsorgungsnachweis
(VN)
zu erstellen. Dieser schließt unterzeichnete VE und AE
ein.
Analoge Vorgehensweise bei Straßenaufbruch. Die
Entsorgung
wird mit Übernahme-und Wiegescheinen dokumentiert.

Angegebene PAK-Gehalte (Gehalte an polyzyklischen
aromatischen Kohlen- wasserstoffen) verstehen sich als
die
Summe der 16 Einzelstoffe nach EPA.

Beurteilungsgrundlagen sind:
- Eckpunktepapier
- Deponieverordnung
- Bundesbodenschutzverordnung
- Anforderung an die Verwertung von Bauschutt in techn.
Bauwerken
- Einteilung von bituminösem Straßenaufbruch nach PAK-
bzw. Pechgehalt

Bei organoleptischen Auffälligkeiten ist der
Bodengutachter in
Abstimmung mit dem AG einzuschalten und eine seperate
Haufwerksbildung vorzusehen, im Regelfall 500m3.

**07.006 Verwertung / Entsorgung Boden EPP Z 0**
Zulage zu Aushubpositionen Bau- und Abbruchabfälle,
Boden,
Steine und Baggergut, nicht gefährlich,
Abfallschlüssel nach
AVV (Abfallverzeichnis-Verordnung) 170504 Boden/Stein,
nicht
schadstoffbelastet, Zuordnung Z 0 (uneingeschränkter
Einbau),
nach LAGA Richtlinie PN98, auf Zwischenlagerplatz des
AN
lagernd, laden, mit LKW des AN transportieren,
verwerte/entsorgen, max. Gesamtgewicht ohne
Beschränkung,
fachgerechten Verwertung nach Wahl des AN zuführen,
Lager/Anlage nach Wahl des AN, Gebühren trägt der AN,
Die
Verwertung ist nachzuweisen, Abgerechnet wird analog
der
Massenermittlung der Aushubpositionen Entsorgen nach
den
Anforderungen an die stoffliche Verwertung von
mineralischen
Abfällen, gemäß "Leitfaden zu den Eckpunkten,
Anforderungen
an die Verfüllung von Gruben, Brüchen sowie
Tagebauen"(Bay.
Eckpunktepapier).

Zuordnungswert Z 0
Menge: 5600,000 t

**07.007 Verwertung / Entsorgung Beton EPP Z 0**
Bauschutt / Beton ist in Bayern gemäß dem
Eckpunktepapier
(EPP) "Leitfaden zur Verfüllung von Gruben, Brüchen und
Tagebauen" (Bayerisches Staatsministerium für Umwelt,
Gesundheit und Verbraucherschutz, Stand 07/2005, inkl.
aktualisierte Z-Werte Eluat Anlage 2 EPP, Stand
11.5.2018) zu
deklarieren und zu verwerten. Es sind
Schadstoffgehalte bis Z 2
definiert.
Bei Überschreitung von EPP Z 2/RW 2 erfolgt die
Entsorgung
nach Deponieverordnung (DepV). Die Einstufung erfolgt
in die
Deponieklassen DK 0 bis DK III.

Beton (AVV-Nr. 170101) von Bereitstellungsfläche
Baugebiet
nach Unterlagen des AG laden, fördern, verwiegen und
ordnungsgemäß verwerten/entsorgen.
Die Verwertung ist nachzuweisen Abgerechnet wird gemäß
Wiegescheinen in Tonnen.
In das Eigentum des AN übernehmen und einer
fachgerechten
Verwertung nach Wahl des AN zuführen Gebühren trägt
der AN
Entsorgen nach den Anforderungen an die stoffliche
Verwertung
von mineralischen Abfällen, gemäß "Leitfaden zu den
Eckpunkten, Anforderungen an die Verfüllung von Gruben,
Brüchen sowie Tagebauen"(Bay. Eckpunktepapier).
Zuordnungswert Z 0.
Menge: 50,000 t

**07.008 Verwertung / Entsorgung Bauschutt EPP Z 0**
Bauschutt ist in Bayern gemäß dem Eckpunktepapier (EPP)
"Leitfaden zur Verfüllung von Gruben, Brüchen und
Tagebauen"
(Bayerisches Staatsministerium für Umwelt, Gesundheit
und
Verbraucherschutz, Stand 07/2005, inkl. aktualisierte
Z-Werte
Eluat Anlage 2 EPP, Stand 11.5.2018) zu deklarieren
und zu
verwerten. Es sind Schadstoffgehalte bis Z 2 definiert.
Bei Überschreitung von EPP Z 2/RW 2 erfolgt die
Entsorgung
nach Deponieverordnung (DepV). Die Einstufung erfolgt
in die
Deponieklassen DK 0 bis DK III.

Bauschuttgemisch (AVV-Nr. 170107) von
Bereitstellungsfläche
Baugebiet nach Unterlagen des AG laden, fördern,
verwiegen
und ordnungsgemäß verwerten/entsorgen.
Die Verwertung ist nachzuweisen Abgerechnet wird gemäß
Wiegescheinen in Tonnen.
In das Eigentum des AN übernehmen und einer
fachgerechten
Verwertung nach Wahl des AN zuführen Gebühren trägt
der AN
Entsorgen nach den Anforderungen an die stoffliche
Verwertung
von mineralischen Abfällen, gemäß "Leitfaden zu den
Eckpunkten, Anforderungen an die Verfüllung von Gruben,
Brüchen sowie Tagebauen"(Bay. Eckpunktepapier).
Zuordnungswert Z 0.
Menge: 25,000 t

### Titel 08 UNGEBUNDENE SCHICHTEN DES OBERBAUES

*Hinweis*
Alle Mehraufwendungen für erschwerte Arbeitsbedingungen
entlang von Begrenzungen und Einbauten sind
vollständig in die
Einheitspreise der nachfolgenden Positionen für
Frostschutz-,
und Schottertragschichten einzurechnen. Eine gesonderte
Vergütung erfolgt nicht.
Dies umfasst insbesondere:
Anschlüsse und Ränder: Das profilgerechte Anarbeiten an
vorhandene oder neue Bauteile wie Borde, Rinnen,
Stahlkanten
und Zeiler (auch im Bestand).
Einbauten in der Fläche: Das Aussparen, Umfahren und
niveaugleiche Anarbeiten an punktuelle Bauteile wie
Schächte,
Hydranten, Schieberkappen und Straßenabläufe.
Bauausführung: Sämtliche baubetrieblichen
Mehraufwendungen
durch den Einsatz von Klein- oder Handgeräten in engen
Bereichen sowie der daraus resultierende verminderte
Leistungsansatz (Leistungsverlust) beim flächigen
Maschineneinbau.

**08.001 FSS herstellen, 24 cm**
Herstellen einer Frostschutzschicht (FSS) aus
ungebundenen
Gemischen nach ZTV SoB-StB und RStO 12/24 auf
planumsgemäßem Untergrund/Unterbau.
Der Einbau erfolgt gemäß den Regelaufbauten Nr. 02 und
11
der Regelquerschnitte für folgende Bereiche:
Stellplätze und
Vorplatz (Pflasterbelag befahrbar) nach RStO 12/24,
Belastungsklasse Bk 0,3, Tafel 3, Zeile 1

Material und Einbau: Baustoffe: Natürliche,
frostbeständige
Gemische/Böden (GE, GW, GI nach DIN 18196) ODER
frostbeständige, güteüberwachte mineralische
RC-Baustoffgemische (z. B. Beton-/Gesteinssplitt) nach
ErsatzBaustV (Liefernachweise sind vorzulegen).
Industriell
hergestellte Gesteinskörnungen (Schlacken, Aschen) sind
ausgeschlossen.
Körnung / Dicke:
Größtkorn min. 45 mm (z. B. 0/45); Einbaudicke 24 cm im
verdichteten Zustand.
Verdichtung (DIN 18134): Nachzuweisender
Verformungsmodul
EV2 >= 100 MPa; Verhältniswert EV2/EV1 max. 2,5 (höhere
Werte zulässig, wenn EV1 > 60 % des geforderten
EV2-Wertes
beträgt).
Profilgerechter, ebenflächiger Einbau inklusive aller
niveaugleichen Anschlüsse an Einbauten, Schächte und
Rinnen
gemäß ZTV SoB-StB und ZTV Pflaster-StB.
Menge: 430,000 m³

**08.002 FSS herstellen, 28 cm**
Herstellen einer Frostschutzschicht (FSS) aus
ungebundenen
Gemischen nach ZTV SoB-StB und RStO 12/24 auf
planumsgemäßem Untergrund/Unterbau.
Der Einbau erfolgt gemäß den Regelaufbauten Nr. 01,
03, 04,
08, 09, 10 der Regelquerschnitte für folgende Bereiche:
Fahrbahn, Parkplatz, Zufahrt (Pflaster/Bodengitter
befahrbar)
nach RStO 12/24, Bk 0,3, Tafel 3, Zeile 1
Wege und Pausenhof (begehbar), Mensa (befahrbar) nach
RStO 12/24, Tafel 6, Zeile 2 (Pflaster)

Material und Einbau:
Baustoffe: Natürliche, frostbeständige Gemische/Böden
(GE,
GW, GI nach DIN 18196) ODER frostbeständige,
güteüberwachte mineralische RC-Baustoffgemische (z. B.
Beton-/Gesteinssplitt) nach ErsatzBaustV
(Liefernachweise sind
vorzulegen). Industriell hergestellte Gesteinskörnungen
(Schlacken, Aschen) sind ausgeschlossen.
Körnung / Dicke:
Größtkorn min. 45 mm (z. B. 0/45); Einbaudicke 28 cm im
verdichteten Zustand.
Verdichtung (DIN 18134): Nachzuweisender
Verformungsmodul
EV2 >= 100 MPa; Verhältniswert EV2/EV1 max. 2,5 (höhere
Werte zulässig, wenn EV1 > 60 % des geforderten
EV2-Wertes
beträgt).
Profilgerechter, ebenflächiger Einbau inklusive aller
niveaugleichen Anschlüsse an Einbauten, Schächte und
Rinnen
gemäß ZTV SoB-StB und ZTV Pflaster-StB.
Menge: 1050,000 m³

**08.003 FSS herstellen, 30 cm**
Herstellen einer Frostschutzschicht (FSS) aus
ungebundenen
Gemischen nach ZTV SoB-StB und RStO 12/24 auf
planumsgemäßem Untergrund/Unterbau.
Der Einbau erfolgt gemäß dem Regelaufbau Nr. 07 des
Regelquerschnitts für folgenden Bereich: Geh- und
Radweg,
nicht befahrbar (Asphaltbelag) nach RStO 12/24, Tafel
6, Zeile
2 (Asphalt)

Material und Einbau: Baustoffe:
Natürliche, frostbeständige Gemische/Böden (GE, GW, GI
nach
DIN 18196) ODER frostbeständige, güteüberwachte
mineralische RC-Baustoffgemische (z. B.
Beton-/Gesteinssplitt)
nach ErsatzBaustV (Liefernachweise sind vorzulegen).
Industriell hergestellte Gesteinskörnungen (Schlacken,
Aschen)
sind ausgeschlossen.
Körnung / Dicke:
Größtkorn min. 45 mm (z. B. 0/45); Einbaudicke 30 cm im
verdichteten Zustand.
Verdichtung (DIN 18134): Nachzuweisender
Verformungsmodul
EV2 >= 100 MPa; Verhältniswert EV2/EV1 max. 2,5 (höhere
Werte zulässig, wenn EV1 > 60 % des geforderten
EV2-Wertes
beträgt).
Profilgerechter, ebenflächiger Einbau inklusive aller
niveaugleichen Anschlüsse an Rinnen, Borde und
Einbauten
gemäß ZTV SoB-StB und ZTV Asphalt-StB.
Menge: 200,000 m³

**08.004 FSS herstellen, 37 cm**
Herstellen einer Frostschutzschicht (FSS) aus
ungebundenen
Gemischen nach ZTV SoB-StB und RStO 12/24 auf
planumsgemäßem Untergrund/Unterbau.
Der Einbau erfolgt gemäß dem Regelaufbau Nr. 06 des
Regelquerschnitts für folgenden Bereich: Fahrbahn und
Bushaltestelle (Asphaltbelag) nach RStO 12/24,
Belastungsklasse Bk 1,0, Tafel 1, Zeile 1

Material und Einbau: Baustoffe:
Natürliche, frostbeständige Gemische/Böden (GE, GW, GI
nach
DIN 18196) ODER frostbeständige, güteüberwachte
mineralische RC-Baustoffgemische (z. B.
Beton-/Gesteinssplitt)
nach ErsatzBaustV (Liefernachweise sind vorzulegen).
Industriell hergestellte Gesteinskörnungen (Schlacken,
Aschen)
sind ausgeschlossen.
Körnung / Dicke:
Größtkorn min. 45 mm (z. B. 0/45); Einbaudicke 37 cm im
verdichteten Zustand.
Der Einbau hat aufgrund der Schichtdicke ggf.
mehrlagig zu
erfolgen.Verdichtung (DIN 18134): Nachzuweisender
Verformungsmodul EV2 >= 120 MPa auf der Oberfläche;
Verhältniswert EV2/EV1 max. 2,5 (höhere Werte
zulässig, wenn
EV1 > 60 % des geforderten EV2-Wertes beträgt).
Profilgerechter, ebenflächiger Einbau inklusive aller
niveaugleichen Anschlüsse an Rinnen, Borde,
Busbucht-Sonderelemente und Einbauten gemäß ZTV SoB-StB
und ZTV Asphalt-StB.
Menge: 175,000 m³

**08.005 STS herstellen Fahrbahn, 15 cm**
Herstellen einer Schottertragschicht (STS) aus
ungebundenen
Gemischen nach ZTV SoB-StB profiliert, ebenflächig und
standfest auf der zuvor hergestellten
Frostschutzschicht (FSS).
Der Einbau erfolgt gemäß dem Regelaufbau Nr. 01 des
Regelquerschnitts für folgende Bereiche: Fahrbahn,
Parkplatz
und Zufahrt nach RStO 12/24, Belastungsklasse Bk 0,3,
Tafel 1,
Zeile 3
Material und Einbau:
Baustoffe: Ausschließlich natürliche, frostbeständige
Gesteinskörnungen als kornabgestuftes Baustoffgemisch.
Recycling-Baustoffe sowie industriell hergestellte
Gesteinskörnungen sind strikt ausgeschlossen.
Körnung / Dicke:
Korngemisch 0/32; Einbaudicke 15 cm im verdichteten
Zustand
(Mindestdicke gemäß Regelquerschnitt).
Verdichtung & Tragfähigkeit (DIN 18134): Der
einzubauende
Schotter ist intensiv zu verdichten. Es ist ein
Proctordichte-Verdichtungsgrad von DPr >= 103 % und
auf der
Oberfläche der Schicht ein Verformungsmodul von EV2 >=
120
MPa nachzuweisen.
Das Herstellen von niveaugleichen Anschlüssen an
Einbauten,
Rinnen und Borde ist einzukalkulieren. Die
Oberflächengenauigkeit (Ebenheit) muss den Toleranzen
der
ZTV SoB-StB für den nachfolgenden Oberbau entsprechen.
Menge: 1250,000 m2

**08.006 STS herstellen, Pflaster, 15 cm**
Herstellen einer Schottertragschicht (STS) aus
ungebundenen
Gemischen nach ZTV SoB-StB profiliert, ebenflächig und
standfest auf der zuvor hergestellten
Frostschutzschicht (FSS).
Der Einbau erfolgt gemäß den Regelaufbauten Nr. 02,
03, 04,
10 und 11 des Regelquerschnitts für folgende Bereiche:
Pflasterfläche/Fahrbahn, Parken, befahrbarer Gehweg und
Kunststoff-Bodengitter nach RStO 12/24,
Belastungsklasse Bk
0,3, Tafel 1, Zeile 3

Material und Einbau:
Baustoffe: Ausschließlich natürliche, frostbeständige
Gesteinskörnungen als kornabgestuftes Baustoffgemisch.
Recycling-Baustoffe sowie industriell hergestellte
Gesteinskörnungen sind strikt ausgeschlossen.
Körnung / Dicke:
Korngemisch 0/45; Einbaudicke 15 cm im verdichteten
Zustand
(Mindestdicke gemäß Regelquerschnitt).
Verdichtung & Tragfähigkeit (DIN 18134): Der
einzubauende
Schotter ist intensiv zu verdichten. Es ist ein
Proctordichte-Verdichtungsgrad von DPr >= 103 % und
auf der
Oberfläche der Schicht ein Verformungsmodul von EV2 >=
120
MPa nachzuweisen.
Das Herstellen von niveaugleichen Anschlüssen an
Einbauten,
Rinnen und Borde ist einzukalkulieren. Die
Oberflächengenauigkeit (Ebenheit) muss den Toleranzen
der
ZTV SoB-StB und ZTV Pflaster-StB für den nachfolgenden
Oberbau entsprechen.
Menge: 2000,000 m2

**08.007 Deckschicht ohne Bindem. 0/5 herst.**
Deckschicht ohne Bindemittel herstellen.
Erschwernisse durch Einbauten, Einfassungen sind
einzurechnen.
Wassergebundene Decke, begehbar,
nach FLL 2007 F3 N1 Zone II.
In Verkehrsflächen für Geh- und Radweg
Baustoffgemisch Splittbrechsandgemisch 0/5.
Einbaudicke = 4 cm.
Umweltrelevante Merkmale des Baustoffgemisches nach
Unterlagen des AG.
Menge: 375,000 m2

**08.008 Schotterrasen Deckschicht herstellen**
Schotterrasen herstellen, einbauen und verdichten,
Schottergemisch 0/32 mm gemäß der FLL-Richtilinie
liefern und
mit Humus mischen in Seitenstreifen,
Gemisch aus 30 % Oberboden und 70% Schotter,
Schichtstärke: ca. 20 cm, EV2 120 MN/m²,
Menge: 150,000 m2

**08.009 Schotter für Instandsetzung**
Liefern, profil- und gefällegerecht Einbauen sowie
standfest
Verdichten von frostbeständigem, gebrochenem
Naturstein-Frostschutzmaterial zur Instandsetzung von
Wegen
und ähnlichen Flächen.
Körnung: 0/32 mm (kornabgestuft).
Ausführung: Ausgleichen von Schadstellen und fließender
Anschluss an den Bestand. Die Verdichtung erfolgt
mittels
geeignetem Rüttel- oder Walzgerät bis zur vollständigen
Standfestigkeit.
Menge: 50,000 t

**08.010 Bankette herstellen**
Bankett profilgerecht herstellen
mit Querneigung 12% am tiefliegenden und
Querneigung 6% am hochliegenden Fahrbahnrand.
Einbaubereich Bankett
Aus gebrochener Vorabsiebung 0/16,
Einbaubreite ca. 0,50 m
D = 10 cm
Einbau 2 cm tiefer als Fahrbahnoberkante,
Verformungsmodul EV2 min. 100 MN/m2,
Verdichtungsgrad DPr min. 98 %.
Menge: 25,000 m

**08.011 FSS herstellen Traufstreifen, 30 cm**
Frostschutzschicht (FSS) herstellen,
Einbaubereich Traufstreifen,
Baustoffgemisch ohne RC-Baustoffe und industriell
hergestellte Gesteinskörnung,
Einbaudicke 30 cm
Material: Baustoffgemisch oder Boden GE, GW, GI.
Größtkorn: min. 32 mm.
Verformungsmodul EV2 min. MPa 60
Verhältniswert der Verformungsmoduln
EV2/EV1 max 2,5
Menge: 60,000 m3

**08.012 Traufstreifen Granit-Schotter 16/32**
Liefern und Herstellen eines Traufstreifens entlang von
Gebäudewänden auf profilgerecht vorbereiteter Sohle.
Geotextil (Vlies): Liefern und vollflächiges Auslegen
eines
filterstabilen, verrottungsfesten Trennvlieses
(Geotextilrobustheitsklasse GRK 3) auf der Grabensohle,
inklusive mind. 10 cm Überlappung an den Stößen und
seitlichem Hochziehen an Bauteilen.
Verfüllung: Liefern, Einbringen und oberflächenbündiges
Planieren von natürlichem, frostbeständigem
Granit-Schotter,
Farbe: Hellgrau.
Körnung / Dicke: Sieblinie 16/32 mm (gewaschen, ohne
Nullanteil); Einbaudicke im Mittel 20 cm.
Das vorsichtige Einbringen ohne Beschädigung der
Bauwerksabdichtung oder des verlegten Vlieses ist
einzukalkulieren.
Menge: 45,000 m³

**08.013 Fallschutzkies 4-8 mm**
Fallschutzkies 4-8 mm liefern und profilgerecht
einbauen.
Ungebundene Deckschicht proflgerecht herstellen mit
Fallschutzkies Körnung ca. 4-8mm,
Quarzmischung nach EN 1176-1 zertifziert,
Rundkorn,
Zertifikat: EN 1176-1 zertifiziert
Mehrfach gewaschen, brechkorn- und kalkfrei
Endschichthöhe (nach Setzung): 20 cm,
Deckenschluss abrechen,
Auf best. Bettung zuvor hergestellten FSS,
Materialnachweis und Lieferscheine sind zu erbringen.
Einbau/Ausführung gemäß Planung und nach Anordnung des
AG.
Menge: 35,000 m³

**08.014 Sand ungeb. 0/2**
Sand 0/2 für Barfußpfad liefern und profilgerecht
einbauen
Ungebundene Deckschicht proflgerecht herstellen
mit Sand aus Erstgewinnung in Nassabsiebung,
rundkörniger, formstabiler Quarzsand
Korngröße 0,2 bis 2 mm
brechkorn-, karbonat- und kalkfrei
Endschichthöhe (nach Setzung): 20 cm
Auf best. Bettung zuvor hergestellten FSS,
Deckenschluss abrechen
Materialnachweis und Lieferscheine sind zu erbringen.
Einbau gemäß nach Anordnung des AG.
Menge: 25,000 m³

### Titel 09 PFLASTER, PLATTEN, EINFASSUNGEN

*Hinweis*
Ein Alternativprodukt gilt als gleichwertig, wenn es
die
technischen Parameter (Steinstärke,
Frost-Tausalz-Beständigkeit), das exakte Rastermaß, die
Oberflächenstruktur (z. B. kugelgestrahlt/naturrauh)
sowie den
Farbton und die optische Gesamtwirkung des
Leitfabrikats
vollumfänglich erfüllt.

*Hinweis*
1. Allgemeines und Technische Regelwerke
Der Pflasterbelag ist gemäß den Vorgaben der RiBoN zu
liefern
und entsprechend der FLL-Richtlinie für Planung, Bau
und
Instandhaltung von begrünbaren Flächenbefestigungen
herzustellen.
Bei der Planung und Ausführung der Verkehrsflächen
sind unter
Berücksichtigung der planungstechnisch relevanten
örtlichen
Gegebenheiten zusätzlich folgende Regelwerke in ihrer
jeweils
gültigen Fassung zwingend zu beachten:
FLL-Richtlinie für Planung, Bau und Instandhaltung von
begrünbaren Flächenbefestigungen
DIN 18318  Pflasterdecken und Plattenbeläge,
Einfassungen
RStO  Richtlinien für die Standardisierung des Oberbaus
von Verkehrsflächen
ZTV Pflaster-StB  Zusätzliche Technische
Vertragsbedingungen für den Bau von Pflasterdecken
TL Pflaster-StB  Technische Lieferbedingungen für
Bauprodukte für Pflasterdecken
FGSV-Merkblatt M FG  Merkblatt für Flächenbefestigungen
mit Großformaten
FGSV-Merkblatt M FP  Merkblatt für Flächenbefestigungen
mit Pflasterdecken und Plattenbelägen
Zusätzlich sind die spezifischen Einbauhinweise des
Materialherstellers vollumfänglich zu berücksichtigen.

2. Anforderungen an das Bettungsmaterial
Zusammensetzung: Als Pflasterbettung dient ein
zugelassenes
mineralisch-organisches Rasensubstrat für Dach und
Boden
(gemäß FLL-Richtlinie), zusammengesetzt aus den
Basiskomponenten Löß, Lava, Bims, Sand und Kompost (z.
B.
Vulkatec Bettungssubstrat Nutzungskategorien N2N FW
oder
gleichwertig).
Beimischung: Dem Basissubstrat sind 30 Gewichts- oder
Volumenprozent einer Körnung 2/5 mm gemäß TL Gestein
StB
kornabgestuft und der geforderten Nutzungskategorie
entsprechend beizumischen.
Einbau: Das Gemisch ist auf der verdichteten
Frostschutz- bzw.
Tragschicht profilgerecht einzubauen. Die
Dimensionierung
erfolgt gemäß den FLL-Richtlinien.
Eigenschaften & Stärke: Die Bettungsstärke muss im
verdichteten Zustand 3 bis 5 cm betragen. Die Bettung
muss
dauerhaft wasserdurchlässig und sowohl gegenüber der
darunterliegenden Frostschutz-/Tragschicht als auch
gegenüber
dem Fugenmaterial filterstabil sein.

3. Verlegung und Rastermaßprüfung
Ausführung: Pflaster und/oder Platten sind gemäß den
Herstellerangaben und den gültigen Regeln der Technik
auf die
fachgerecht hergestellte Bettung zu verlegen. Hierfür
sind an die
Pflaster- bzw. Plattengröße angepasste
Verlegehilfsmittel (z. B.
Pflaster- und Plattenheber, Vakuumsauger oder
gleichwertig) zu
verwenden.
Prüfpflicht: Das exakte Rastermaß der Steine ist
zwingend vor
Beginn der Verlegung durch das Auslegen einer
Steinreihe im
geplanten Verlegemuster vor Ort zu überprüfen.

4. Fuge, Hohlraumverfüllung und Verdichtung
Fugenbreite: Die Fugen sind gemäß technischer Planung
und
Herstellerangaben in einer Breite von 4 mm (+/- 2 mm)
herzustellen.
Hohlraumfüllung & Ansaat: Für die Füllung der
Hohlräume und
Kammern ist ein Fugenfüllsubstrat (Rasensubstrat der
Körnung
0/6 mm oder alternativ 0/8 mm, Einbringmenge ca. 0,0312
m³/m²) sowie eine Regel-Saatgut-Mischung (RSM
Schotterrasen bzw. Parkplatzrasen) gemäß
FLL-Richtlinie zu
liefern und einzubauen.
Verdichtung (Rütteln): Die Rüttelgänge haben mit einer
auf die
Pflaster- bzw. Plattenstärke abgestimmten Rüttelplatte
mit
einem Betriebsgewicht von ca. 110 kg zu erfolgen. Nach
dem
ersten Rüttelgang ist die verbliebene Fuge mit dem oben
genannten Fugenmaterial vollständig einzukehren oder
einzuschlämmen.
Oberflächenschutz: Zur Vermeidung von Kratzern und
Oberflächenbeschädigungen während des Rüttelns ist
überschüssiges Fugen- und Bettungsmaterial vor jedem
Rüttelgang restlos von den Steinen zu beseitigen. Der
Einsatz
einer Schutzmatte (z. B. einer Vulkollan®-Platte oder
gleichwertig) an der Rüttelplatte zum Schutz der
Pflasteroberfläche ist zwingend vorgeschrieben.

5. Vegetation und Nachpflege
Begrünung: Die Ausführung der Vegetation erfolgt
mittels einer
Regel-Saatgut-Mischung (Schotterrasen bzw.
Parkplatzrasen)
gemäß den aktuellen FLL-Richtlinien für begrünbare
Flächenbefestigungen.
Pflegeleistungen: Die anschließende
Fertigstellungspflege ist
nicht in den Herstellungspositionen enthalten, sondern
wird
separat über die dafür vorgesehenen Positionen der
Rasenpflege im Leistungsverzeichnis vergütet.

6. Die von Ihnen genannten Regelwerke
(FLL-Richtlinien, DIN
18318, RStO, ZTV Pflaster StB, TL Pflaster StB, etc.)
sowie die
Anforderungen an das Bettungssubstrat gelten für alle
nachfolgenden Positionen. Sie werden standardmäßig der
übergeordneten Titel-Vorbemerkung zugeordnet und müssen
vom Bieter bei allen Positionen eingepreist werden.

**09.001 Musterfläche Plattenbeläge**
Vollständiges Herstellen einer repräsentativen
Musterfläche auf
der Baustelle zur Abstimmung und Freigabe des
Verlegemusters, des Fugenbildes, der Farbnuancierung
und der
Ausführungsqualität durch den Auftraggeber und Planer.
Größe / Aufbau: Abmessung ca. 1,20 m x 1,20 m.
Die Musterfläche ist unter Verwendung der originalen
Materialien (Bettung, Platten, Fugenmaterial) der
Plattenbelags-Hauptpositionen fach-, profilgerecht
anzulegen.
Der Preis beinhaltet die Lieferung aller Materialien,
das
Herstellen der Bettung, das Verlegen und Ausrichten der
Platten, den vollständigen Fugenschluss sowie die
Vorhaltung
der Musterfläche als Referenzobjekt bis zum Abschluss
der
Belagsarbeiten.
Menge: 4,000 St

**09.002 Pflasterbelag Stellplätze: Beton-Rasenplatte 30/30/12 Liefern und Herstellen**
Flächenbefestigung als begrünbares Ökopflaster /
Rasenplatzsystem liefern und fachgerecht im Halbverband
einbauen.
Erzeugnis / Typ: Öko-Rasenplatte aus Beton mit
integrierten
Vegetationskammern

Qualitätsmerkmale: 2-schichtiger Aufbau mit
Vorsatzschicht aus
Basalt-Edelsplitt und Kernbeton. Hohe
Frost-Tausalz-Beständigkeit gemäß DIN EN 1338 bzw. DIN
EN
1339. Ein unabhängiges Prüfzeugnis nach dem
CDF-Verfahren
ist auf Verlangen vorzulegen. Nachhaltigkeitsnachweis
über Typ
III Umweltlabel (EPD nach ISO 14025 und EN 15804) aus
klimaneutraler Produktion.

Abmessungen (Rastermaß): Länge 300 mm, Breite 300 mm,
Dicke 120 mm (Steinmaß: 296 x 296 x 120 mm).

Technische Kennwerte: Stegbreite ca. 37 mm,
Fugenbreite ca.
38 mm, Fugenanteil ca. 40 %. Wasserdurchlässigkeit
mindestens 2.350 l/s/ha. Mittlerer Abflussbeiwert
\[C_{m}\]
gemäß DIN 1986-100: 0,2.

Farbe: Standard grau.

Bettung: Einbau auf einer verdichteten, profilgerechten
Tragschicht. Bettungsmaterial aus einem zugelassenen,
mineralisch-organischen Rasensubstrat gemäß
FLL-Richtlinie
(z. B. aus Löß, Lava, Bims, Sand, Kompost wie Vulkatec
Bettungssubstrat N2-N FW oder gleichwertig). Unter
Beimischung von 35 Gewichts- oder Volumen-% einer
kornabgestuften Körnung 2/5 mm nach TL Gestein StB.
Einbaustärke im verdichteten Zustand: 30 bis 50 mm. Die
Bettung muss dauerhaft wasserdurchlässig und
filterstabil
gegenüber der Unterlage und dem Fugenmaterial sein.

Verlegung im Halbverband mittels an die Steingröße
angepasster Verlegehilfsmittel. Schnitte zur
Herstellung von
Halbsteinen sind unzulässig (dafür ist die
Folgeposition zu
verwenden). Das Rastermaß ist vorab durch eine
Probestrecke
zu prüfen. Die Fugenbreite zu angrenzenden Bauteilen
beträgt 4
mm (+/- 2 mm).

Verfüllung & Abrütteln: Die Vegetationskammern und
Fugen
sind mit einem Fugenfüll-/Einschichtsubstrat 0/6 mm
(z. B.
Vulkaterra 0-6 oder gleichwertig; Menge ca. 0,045
m³/m²) zu
verfüllen. Das Abrütteln erfolgt im gesäuberten,
trockenen
Zustand ausschließlich unter Verwendung einer
geeigneten
Schutzmatte mit einer auf die Plattenstärke
abgestimmten
Rüttelplatte. Füllhöhe nach dem Abrütteln: ca. 5 bis
10 mm
unter Belagsoberkante.

Vegetation: Die Begrünung erfolgt im Anschluss durch
Ansaaten der Rasenflächen und ist nicht Bestandteil
dieser
Position und wird separat vergütet.
Abrechnung: Nach Aufmaß der tatsächlich hergestellten
Fläche
(m²).

Produkt/Leitfabrikat: Firma RINN - Fabrikat Hydropor KL
Grünfugenplatte oder gleichwertig Art.

Angebotener Hersteller:

Angebotener Typ:
Menge: 910,000 m²

**09.003 Zulage von passenden Anfangssteinen 45/30/12 aus Beton-Rasenplatte**
Zulage zur Vorposition für das Liefern und fachgerechte
Verlegen von passenden Anfangssteinen zur
ordnungsgemäßen Ausbildung des Halbverbandes an den
Rändern, ohne Schneidearbeiten.
Erzeugnis / Typ: Beton-Anfangsstein kompatibel zum
Rasenplatzsystem der Vorposition (z.B. Typ Hydropor
KL-Anfangsstein oder gleichwertig).
Abmessungen (Rastermaß): Länge 450 mm, Breite 300 mm,
Dicke 120 mm (Steinmaß: 446 x 296 x 120 mm).
Material, Farbe und Einbaubedingungen: Analog zur
Hauptposition (Pflasterbelag Stellplätze:
Beton-Rasenplatte
30/30/12), standard grau, Vorsatzschicht aus
Basalt-Edelsplitt,
inkl. anteiligem Bettungs-, Fugen- und
Vegetationssubstrat.
Menge: 150,000 m

**09.004 Trennstreifen / Markierungssteine Parkflächen 60/40/12 Liefern und Herstellen**
Flächenbefestigung aus geschlossenen
Beton-Großformatplatten als Einzeiler, ausgelegt als
optischer
Trennstreifen bzw. Markierungszeile zwischen den
Stellplätzen
der Vorposition (Pflasterbelag Stellplätze:
Beton-Rasenplatte).

Erzeugnis / Typ: Beton-Magnum-Platte mit angeformten
Verbundstabilisatoren (Abstandhalter ca. 2,5 mm),
geradem
Kantenverlauf und Fase (3+1)x2 mm.

Qualitätsmerkmale: 2-schichtiger Aufbau mit
Hartgestein-Edelsplitt-Oberfläche und Kernbeton. Hohe
Frost-Tausalz-Beständigkeit nach DIN EN 1338 bzw. DIN
EN
1339 mit CDF-Prüfzeugnis-Nachweis. Klimaneutrale
Produktion
mit Typ III Umweltlabel (EPD nach ISO 14040 ff.).

Abmessungen (Rastermaß): Länge 600 mm, Breite 400 mm,
Dicke 120 mm (Steinmaß: 596 x 396 x 120 mm).

Farbe: Standard grau.

Einbau & Fugen: Die Verlegung hat höhengleich zum
angrenzenden Rasenpflaster flucht- und waagerecht im
Einzeiler-Verband zu erfolgen. Die Steine sind zwingend
paletten- und lagenweise gemischt zu verlegen, um ein
gleichmäßiges Farbspiel zu gewährleisten. Einbau auf
Bettungsmaterial analog Hauptposition. Das Abrütteln
erfolgt
parallel mit oberflächenschonender Schutzmatte. Die
Fugen
sind vollständig kraftschlüssig mit dem Fugenmaterial
der
Hauptposition zu schließen; überschüssiges Material
ist vor
dem Rütteln zur Vermeidung von Kratzern restlos zu
entfernen.

Produkt/Leitfabrikat: Firma RINN - Typ RINN
Magnum-Platte
oder gleichwertig Art.

Angebotener Hersteller:

Angebotener Typ:
Menge: 360,000 m

*Hinweis*
Pflasterbelag gem. DIN EN 1338 liefern und gemäß FGSV
Merkblatt M FP herstellen inkl. Bettung.
Bei der Planung und Ausführung von Verkehrsflächen sind
unter Berücksichtigung der planungstechnisch relevanten
örtlichen Gegebenheiten zusätzlich folgende Regelwerke
zu
beachten: DIN 18318, RStO, ZTV Pflaster StB, TL
Pflaster StB,
FGSV Merkblatt M FG, FGSV Merkblatt M FP,  FGSV
Merkblatt
M RR.
Alle Regelwerke, Vorschriften und Merkblätter in Ihrer
jeweils
gültigen Fassung.
Zu beachten sind auch die Einbauhinweise des
Herstellers.
Bettungsmaterial als Baustoffgemisch in der Körnung
0/5 oder
0/8 mm gem. ZTV Pflaster StB kornabgestuft liefern und
auf
verdichteter und gem. RStO dimensionierter und
hergestellter
Frostschutz- bzw. Tragschicht profilgerecht einbauen.
Bettungsstärke in verdichtetem Zustand 3 bis 5 cm. Die
Bettung
muss so beschaffen sein, dass diese dauerhaft
wasserdurchlässig und der Frostschutz- bzw.
Tragschicht sowie
dem Fugenmaterial gegenüber filterstabil ist.
Pflaster und/oder Platten gem. Herstellerangaben und
den
gültigen Regeln der Technik mit dem an die Pflaster
bzw.
Plattengröße angepassten Verlegehilfsmittel (z.B.
Pflaster oder
Plattenheber, Vakuumsauger oder gleichwertig) auf die
regelkonform hergestellte Bettung verlegen.
Fuge gem. technischer Planung und Herstellerangaben in
einer
Breite von 6 mm +/- 3 mm herstellen: Richtfugenmaß 6
mm.
Fugenmaterial in einer Körnung abgestimmt auf das
Bettungsmaterial und die Fugenbreite kornabgestuft und
filterstabil liefern und kontinuierlich mit der
Verlegung
einbringen.
Das Rastermaß der Steine ist vor Beginn der Verlegung
durch
Auslegen einer Steinreihe im Verlegemuster zu
überprüfen.
Der 1. Rüttelgang hat mit einer auf die Pflasterstärke
abgestimmten Rüttelplatte von 100 bis 150 kg zu
erfolgen. Vor
dem 2. Rüttelgang ist die verbliebene Fuge mit o.g.
Fugenmaterial einzukehren und einzuschlämmen. Hierbei
ist
geeignetes Gerät zu verwenden.
Der 2. Rüttelgang hat mit einer Rüttelplatte von 250
bis 450 kg
zu erfolgen.
Nach dem 2. Rüttelgang hat der Fugenschluss mit einer
Körnung 0/2 mm zu erfolgen. Der Fugenschluss ist im
Rahmen
der vertraglich vereinbarten Gewährleistung auf
Verlangen der
Bauherrschaft bis zu 2-mal zu wiederholen.
Überschüssiges Fugen- und Bettungsmaterial ist vor
jedem
Rüttelgang restlos zu beseitigen, um ein Verkratzen der
Oberflächen während des Rüttelns zu verhindern.
Unerlässlich bleibt der Einsatz einer Vulkollan- oder
Filz-Schutzmatte zum Schutz der Pflaster- oder
Plattenoberfläche.
Die Wahl der Rüttelplatte ist der Beschaffenheit des
Oberbaus
entsprechend festzulegen. Vor Ausführung der Arbeiten
muss
ein Probefeld angelegt werden, um hier die Wirkung zu
begutachten und somit ein optimales Ergebnis zu
erzielen.
Der hierfür erforderliche Mehraufwand ist
einzukalkulieren.

**09.005 Pflasterbelag aus Betonsteinpflaster, Format 16x16/24/32, Liefern und Herstellen**
Liefern und Herstellen eines Pflasterbelags aus
Betonsteinpflaster im unregelmäßigen Reihenverband für
barrierefreie Wege und Stellplätze. Die Leistung
umfasst das
Liefern, Aufbringen und profilgerechte Abziehen des
Bettungsmaterials, das fachgerechte Verlegen der
gemischten
Steingrößen sowie das vollständige Verfugen und
Einkehren
des Belags.

Bettung: Liefern und Einbringen von
Pflasterbettungsmaterial
aus einem kornstabilen, filterstabilen
Brechsand-Splitt-Gemisch
(Körnung z. B. 0/5 mm) in einer gleichmäßigen Dicke
von ca. 3
bis 5 cm im unverdichteten Zustand.
Fuge: Vollständiges Verfugen des Belags mit einem
anforderungsgerechten, farblich abgestimmten
Fugenmaterial
(z. B. Edelbrechsand-Splitt-Gemisch 0/2 oder 1/3 mm)
gemäß
DIN 18318. Das Material ist fortlaufend einzukehren und
einzuschlämmen.

Technische Anforderungen an die Pflastersteine:
Ausführung: 2-schichtiger Aufbau mit Vorsatzschicht und
Kernbeton, Frost-Tausalz-Beständigkeit gemäß DIN EN
1338
(Klasse KDI). Ein entsprechendes Prüfzeugnis nach dem
CDF-Verfahren eines unabhängigen Instituts ist vor
Baubeginn
vorzulegen.
Formate (Rastermaß): 32/16/8 cm, 24/16/8 cm und
16/16/8 cm.
Formate (Steinmaß): 31,7/15,7/8 cm, 23,7/15,7/8 cm und
15,7/15,7/8 cm.
Kanten/Fase: Minifase mit geradem Kantenverlauf zur
Gewährleistung der Barrierefreiheit (Vermeidung von
Stolperkanten/Erschütterungen).
Oberfläche/Farbe: Hochwertige Natursteinoberfläche,
durch
Sandstrahlen veredelt, Farbton warmgrey 1,
dauerhaft farbbeständig durch den Einsatz hochwertiger
Natursteinkörnungen im Vorsatz.
Nachhaltigkeit & Ökologie: Nachweis einer
klimaneutralen
Produktion (CO2-neutral über den gesamten Lebenszyklus)
durch verifizierte Umwelt-Produktdeklarationen (EPD
nach ISO
14025 / EN 15804, z. B. EPD-RIN-20210165-IBC1-DE oder
EPD-RIN-20210087-ICL1-DE). Eine umfassende
Dokumentation ist auf Verlangen des AG vorzulegen.

Verlegung und Einbau:
Die Steingrößen werden lagenweise gemischt geliefert.
Die
Verlegung hat zwingend paletten- bzw. lagenweise
gemischt im
unregelmäßigen Reihenverband gemäß dem beigefügten
Verlegedetail zu erfolgen, um ein harmonisches
Gesamtbild zu
erzielen. Nach dem vollständigen Einkehren des
Fugenmaterials ist die gesäuberte und trockene
Pflasterfläche
mit einem geeigneten Flächenrüttler unter zwingender
Verwendung einer Hartgummischürze bis zur
Standfestigkeit
abzurütteln. Nach dem Rütteln sind die Fugen erneut
vollständig
zu verfüllen.

Einsatzbereiche: Pflasterbelag Wege (+ barrierefreie
Stellplätze).

Produkt/Leitfabrikat: Firma RINN - RINN Magnum-Siliton
3er
Kombi oder gleichwertig Art.

Angebotener Hersteller:

Angebotener Typ:
Menge: 1325,000 m²

**09.006 Liefern und Einbauen einer Beton-Symbolplatte "Parkplatz & Rollstuhlfahrer"**
Liefern und fachgerechtes Einbauen einer
Beton-Symbolplatte
als Maßanfertigung (Typ: Symbolplatte) gemäß DIN V
18500 in
der Pflasterfläche. Die Leistung beinhaltet das
Liefern der Platte
einschließlich aller erforderlichen Schnitt- und
Passarbeiten im
angrenzenden Pflasterbelag sowie das niveaugleiche
Einsetzen
nach Angabe der Bauleitung.

Technische Anforderungen und Materialeigenschaften:
Symboltyp: Zweiteiliges Symbol "Parkplatz &
Rollstuhlfahrer"
zur Kennzeichnung eines barrierefreien Stellplatzes.
Abmessungen: Nennmaß 60 x 60 cm, Dicke 12 cm.
Betongüte: Druckfestigkeitsklasse mindestens C45/55.
Ein
entsprechender Prüfbericht zur Druckfestigkeit nach
DIN EN
12390-3 eines unabhängigen Instituts ist vor Baubeginn
vorzulegen.
Oberfläche & Farbgestaltung: Kontrastreiche Ausführung
mit
schwarzer Grundfarbe und weißem Symbol. Die
Symbolelemente müssen dauerhaft und untrennbar im Werk
mit der Grundplatte verbunden sein. Die Oberfläche ist
plangeschliffen und unter Einsatz von 100 % Weißzement
feingestrahlt auszuführen.
Sicherheit: Rutschhemmungsklasse mindestens R12 im
eingebauten Zustand.
Nachhaltigkeit: Nachweis einer klimaneutralen
Produktion
durch verifizierte Umwelt-Produktdeklarationen (EPD
nach
ISO 14025 / EN 15804, z. B. EPD-RIN-20150063-IAB1-DE)
sowie Ökobilanzdaten nach ISO 14040 ff. auf Verlangen
des
AG.

Der Einbau erfolgt im Zuge der Pflasterarbeiten auf der
regelkonform hergestellten Bettung. Die Platte ist
vollkommen
höhen- und fluchtgerecht an den exakten, mit der
Bauleitung
abgestimmten Positionen einzusetzen. Alle durch das
Sonderformat entstehenden Schnitt-, Anpassungs- und
Beipflasterarbeiten im direkt angrenzenden
Betonsteinpflaster
sind vollständig in den Stück-Einheitspreis dieser
Position
einzukalkulieren. Das anschließende Verfugen und
materialschonende Abrütteln erfolgt analog zum
Hauptbelag.

Fabrikat: Rinn Beton- und Naturstein GmbH & Co. KG -
RINN
Symbolplatte "Parkplatz & Rollstuhlfahrer" oder
gleichwertig Art.

angebotener Hersteller:

angebotener Typ:
Menge: 4,000 St

**09.007 Pflasterbelag aus Betonsteinpflaster, Format 48/28, 32/28, 24/28/12, Liefern und Herstellen**
Flächenbefestigung aus hochwertigen
Beton-Großformatplatten
im unregelmäßigen Reihenverband, dreifarbig in ungleich
langen Bahnen gemischt, liefer und fachgerecht nach
beigefügtem Verlegedetail herstellen.

Bettung: Liefern und Einbringen von
Pflasterbettungsmaterial
aus einem kornstabilen, filterstabilen
Brechsand-Splitt-Gemisch
(Körnung z. B. 0/5 mm) in einer gleichmäßigen Dicke
von ca. 3
bis 5 cm im unverdichteten Zustand.
Fuge: Vollständiges Verfugen des Belags mit einem
anforderungsgerechten, farblich abgestimmten
Fugenmaterial
(z. B. Edelbrechsand-Splitt-Gemisch 0/2 oder 1/3 mm)
gemäß
DIN 18318. Das Material ist fortlaufend einzukehren und
einzuschlämmen.

Materialgüte: Gemäß DIN EN 1338 KDI
(witterungsbeständig
mit hohem Widerstand gegen Frost-Tausalz-Angriff,
erhöhter
Abriebwiderstand). 2-schichtiger Aufbau mit Kernbeton
und
veredelter Vorsatzschicht. Ein unabhängiges
Prüfzeugnis nach
dem CDF-Verfahren ist auf Verlangen vorzulegen.
Verschiebeschutz: Integrierte Verbundwirkung durch
statischen
Verschiebeschutz mit verdeckter Verzahnung. Ausführung
mit
4-seitig angeformten Stabilisatoren (Dicke ca. 4 mm)
ohne
Eingriff in die Pflasterbettung. Die Stabilisatoren
müssen nach
unten konisch breiter verlaufen; der Versatz der
Verzahnung
beträgt 40 mm.
Kanten & Fase: Kantenverlauf gerade mit ausgeführter
Minifase.

Oberfläche & Farbe: Dauerhafte Farbbeständigkeit durch
den
Einsatz hochwertiger Natursteinkörnungen. Die
Oberfläche ist
durch Sandstrahlen hochwertig veredelt. Die Lieferung
und
Verlegung erfolgt lagenweise gemischt im unregelmäßigen
Reihenverband in folgenden drei Farbnuancen zu je
gleichen
Teilen:
1/3 der Gesamtfläche: Farbton nube S Warmgrey-1 (oder
gleichwertig)
1/3 der Gesamtfläche: Farbton nube S Warmgrey-2 (oder
gleichwertig)
1/3 der Gesamtfläche: Farbton nube S Warmgrey-3 (oder
gleichwertig)
Abmessungen / Steingrößen: Die Lieferung erfolgt
lagenweise
gemischt in drei Formaten:
Format 1: Rastermaß 480 x 280 x 120 mm (Steinmaß: 474 x
274 x 120 mm)
Format 2: Rastermaß 320 x 280 x 120 mm (Steinmaß: 314 x
274 x 120 mm)
Format 3: Rastermaß 240 x 280 x 120 mm (Steinmaß: 234 x
274 x 120 mm)

Nachhaltigkeits- & Umweltkriterien: Nachzuweisen ist
eine
zertifizierte klimaneutrale Produktion. Die
Umwelteinflüsse der
Produkte (Ökobilanzdaten) müssen nach ISO 14040 ff.
belegt
werden. Das Produkt muss die Kriterien des
Umweltkennzeichens "Blauer Engel" (nach DE-UZ 216)
erfüllen
(ressourcenschonend, schadstoffarm,
umweltverträglich), eine
verifizierte EPD Typ III (nach ISO 14025 und EN 15804)
aufweisen, einen CO2-neutralen Lebenszyklus nachweisen,
einen Recycling-Rohstoffanteil von mindestens 25 %
besitzen
sowie eine Prüfung der Ökotoxizität nach DIN CEN/TS
16637-2
erfolgreich durchlaufen haben. Entsprechende
Nachweisdokumente sind auf Verlangen der Bauleitung
vorzulegen.

Verlegung und Einbau: Die Steingrößen werden lagenweise
gemischt geliefert. Die Verlegung hat zwingend
paletten- bzw.
lagenweise gemischt im unregelmäßigen Reihenverband
gemäß dem beigefügten Verlegedetail zu erfolgen, um ein
harmonisches Gesamtbild zu erzielen. Nach dem
vollständigen
Einkehren des Fugenmaterials ist die gesäuberte und
trockene
Pflasterfläche mit einem geeigneten Flächenrüttler
unter
zwingender Verwendung einer Hartgummischürze bis zur
Standfestigkeit abzurütteln. Nach dem Rütteln sind die
Fugen
erneut vollständig zu verfüllen.

Einsatzbereiche: Vorplatz, nördlicher Haupteingang und
Umfeld
des Nebengebäudes "Warten".

Produkt/Leitfabrikat: Firma RINN - RINN Magnum-Siliton
3er
Kombi - Beton-Großformat-Kombipflaster mit integrierter
Verschiebesicherungoder gleichwertig Art.

Angebotener Hersteller:

Angebotener Typ:
Menge: 760,000 m²

**09.008 Pflasterbelag aus Betonsteinpflaster, Format 20/20/8 cm**
Flächenbefestigung aus Betonpflastersteinen im
Reihenverband
mit Halbversatz liefern und fachgerecht im Anschluss
und als
Erweiterung an den bestehenden Pflasterbelag
herstellen.

Erzeugnis / Typ: Vollkantiger Betonpflasterstein nach
DIN EN
1338 (Klasse D, I oder gleichwertig,
witterungsbeständig mit
hohem Widerstand gegen Frost-Tausalz-Angriff, erhöhter
Abriebwiderstand). 2-schichtiger Aufbau mit Kernbeton
und
verschleißfester Vorsatzschicht.
Abmessungen (Rastermaß): Länge 200 mm, Breite 200 mm,
Dicke 80 mm.
Kanten & Ausführung: Kantenverlauf gerade, mit
ausgeführter
Fase (Standardfase).
Oberfläche & Farbe: Standard-Betonoberfläche, Farbton:
Standard-Grau. Es ist auf eine homogene Farbstruktur im
Übergang zum Bestandsbelag zu achten.

Anschluss an den Bestand: Vor Beginn der
Verlegearbeiten ist
der bestehende Pflasterbelag an den Anschlusshöhen auf
Verwerfungen oder Absackungen zu prüfen. Der Neubelag
ist
absolut flucht- und höhengleich, ohne Entstehung von
Stolperkanten gemäß DIN 18318), an das vorhandene
Pflaster
anzuarbeiten. Eventuell erforderliche Pass- und
Ergänzungsschnitte an der Anschlusslinie sind mit
geeignetem
Nassschneidegerät staubfrei auszuführen und in den
Einheitspreis einzukalkulieren.

Bettung: Profilgerechter Einbau auf einer bauseits
hergestellten
und ausreichend verdichteten Tragschicht.
Bettungsmaterial als
kornabgestuftes Baustoffgemisch (z.B. Körnung 0/5 mm
oder
nach Angabe der Bauleitung) gemäß ZTV Pflaster-StB.
Dicke
im verdichteten Zustand: 30 bis 50 mm. Das Material
muss
dauerhaft wasserdurchlässig und filterstabil sein.

Verlegung & Verfugung: Verlegung im Reihenverband mit
exakt
halbem Steinversatz (Halbversatz). Das Rastermaß ist
vorab
durch Auslegen einer Prüfstrecke zu kontrollieren. Die
Steine
sind paletten- und lagenweise gemischt zu verlegen. Die
Fugenbreite beträgt planmäßig 3 bis 5 mm. Die Fugen
sind
kontinuierlich mit dem Fortschritt der Verlegung mit
einem auf
die Bettung und Fugenbreite abgestimmten,
kornabgestuften
Fugenmaterial (z.B. 0/2 mm oder Splitt 1/3 mm)
vollständig zu
füllen.
Verdichtung: Das Pflaster ist im vollständig
gesäuberten und
trockenen Zustand mit einer auf die Steindicke
abgestimmten
Rüttelplatte unter zwingender Verwendung einer
Oberflächenschutzmatte (z.B. Vulkollan- Matte)
abzurütteln.
Nach dem Rüttelgang entstandene Fugensetzungen sind
durch
erneutes Einkehren von Fugenmaterial vollständig
kraftschlüssig zu schließen.

Abrechnung: Abrechnung nach tatsächlich hergestellter,
oberflächlich eingepasster Pflasterfläche (m²).

Einsatzbereiche: Pausenhof und Zufahrt zur Mensa. Die
Verkehrsfläche ist für Belastungen durch Lieferverkehr
(Menzazufahrt) entsprechend auszuführen.

Angebotener Hersteller:

Angebotener Typ:
Menge: 830,000 m²

**09.009 Zulage für Pflasterarbeiten unter Gebäuden**
Zulage für Pflasterarbeiten unter Gebäuden /
Nebengebäude:
Für den erhöhten Aufwand bei der Herstellung des
Pflasterbelags in Bereichen unter Gebäudeteilen,
Auskragungen, Arkaden oder festen Überdachungen.
Der Einheitspreis beinhaltet alle Mehrkosten, die
durch die
eingeschränkte Raumhöhe, die baulichen Beengtheiten und
Hindernisse (z. B. Stützen, Pfeiler, Wände) entstehen.
Umfasst den erschwerten Einsatz von Großgeräten, den
zwingend erforderlichen vermehrten Einsatz von
Handarbeit
beim Transport, Verteilen und Planieren des
Bettungsmaterials,
das manuelle Verlegen und Einpassen der Pflastersteine
an
Bauteile sowie den Einsatz von kleineren, handgeführten
Rüttelplatten.
Inklusive des erhöhten Aufwands für Pass- und
Schneidarbeiten
an aufgehende Gebäudewände, Fundamente und
Stützenelemente.
Menge: 230,000 m²

**09.010 Anpassung von Pflasterdecke herstellen.**
Anpassung von Pflasterdecke herstellen.
Pflastersteine auf Passmaß zuarbeiten und an Kanten
und Einfassungen bzw. an Aussparungen und
Einbauten verlegen.
Kanten wie Hausmauer, Zaunsockel, Borde,
Rinnen und dgl.,
Betonpflastersteine, Dicke 80 mm bis unter 100 mm.
Steine schneiden.
Menge: 600,000 m

**09.011 Kunststoff-Bodengitter**
Liefern und fachgerechtes, niveau-, flucht- und
gefällegeres
Verlegen von hochbelastbaren Kunststoff-Bodengittern
zur
Herstellung versiegelungsfreier, überfahrbarer
Grünflächen
nach DIN EN 124 (Klasse D 400).

Material Gitter: 100 % Recyclingmaterial PE-LD
(Polyethylen),
UV- und witterungsbeständig, resistent gegen Säuren,
Laugen
und Streusalz.
Abmessungen / Geometrie: Rasterformat 33,3 x 33,3 cm
(Nennmaß 33x33 cm), Elementhöhe (Dicke) 8,0 cm.
Ausführung mit integriertem
Sicherheits-Sicherheitsverbund
(Bajonettverschluss).
Verlegebett (Ausgleichsschicht): Herstellen eines
tragfähigen
Verlegebettes, zusammengesetzt aus 65 %
mineralisch-organischem Rasenfugensubstrat (Körnung
0/6)
und 35 % Hartgesteinssplitt (Körnung 2/5).

Das Verlegebett ist höhengerecht abzuziehen und leicht
vorzuverdichten.Verlegen der Bodengitter im
System-Sicherheitsverbund. Die Gitter sind anschließend
mittels geeignetem Rüttelgerät (unter Verwendung einer
Gleit-
bzw. Schutzmatte) materialschonend in das Verlegebett
einzuvibrieren.
Wabenverfüllung: Vollflächiges, bündiges Verfüllen der
Rasterwaben mit reinem mineralisch-organischem
Rasenfugensubstrat, Körnung 0/6 (z. B. auf Basis von
Lava/Bims/Kompost nach FLL-Richtlinie). Das Substrat
ist leicht
anzustauchen, ggf. nachzufüllen und für die
anschließende
Rasenansaat (gesonderte Position) vorzubereiten.

Bei Zufahrt Parkplatz und Mensa

Hersteller / Fabrikat: ECORASTER E80-50 / heavy (PURUS
PLASTICS GmbH) oder gleichwertig.

Angebotener Hersteller:

Angebotener Typ:
Menge: 50,000 m²

**09.012 Anpassung von Pflasterdecke bei best. Pflasterbelag**
Herstellen von niveau- und gefällegerechten
Pflasteranpassungen und -angleichungen des neu
herzustellenden Belags an den vorhandenen Bestand im
Bereich von Nebenflächen, Wegeanschlüssen, Zufahrten,
Zugängen und Ähnlichem.
Der genaue Umgriff und Umfang der Anpassungsarbeiten
erfolgt vor Ort nach Abstimmung und Vorgabe durch die
Bauleitung.
Ausbau & Vorbereitung: Vorsichtiger, zerstörungsfreier
Rückbau
der vorhandenen Pflastersteine im Anschlussbereich.
Liefern,
Aufbringen und profilgerechtes Abziehen einer neuen
Pflasterbettung aus natürlichem, kornabgestuftem
Baustoffgemisch (Brechsand-Splitt-Gemisch) der Körnung
0/5
mm.
Fachgerechtes Wiederverlegen der ausgebauten oder neuen
Pflastersteine aus Beton, Granit oder Naturstein mit
einer
Steindicke von 80 mm bis 100 mm.
Zuarbeiten und Einpassen der Steine auf exaktes Passmaß
mittels mechanischer Brechvorrichtung oder
Nassschneidegerät. Das Anarbeiten hat bündig an starre
Kanten (Hausmauern, Zaunsockel, Borde, Rinnen etc.)
sowie
an Aussparungen und Einbauten im Bestand zu erfolgen.
Vollständiges Ausfüllen der Fugen mit Fugenmaterial
(z. B. 0/5
mm), anschließendes sauberes Einkehren und
materialschonendes Einrütteln/Verdichten der Flächen
bis zur
vollständigen Standfestigkeit und Ebenflächigkeit mit
dem
Bestandsbelag.
Menge: 300,000 m²

**09.013 Trittplatten in Pflanzflächen, 80 x 40 x 8 cm**
Liefern und fachgerechtes, niveau- und fluchtgerechtes
Einbauen von großformatigen Beton-Trittplatten als
Einzelelemente innerhalb von Pflanzflächen auf einem zu
herstellenden Einkornbetonfundament.
Abmessungen: Format 80 x 40 cm, Steindicke 8 cm.
Oberfläche / Farbe: Stahlsandgestrahlt (feinraue,
rutschhemmende Natursteinkörnung), Farbton warmgrey 1
(nube Farbsystem).
Unterbau (Fundament): Herstellen eines 20 cm dicken
Fundaments aus sickerfähigem Einkornbeton (Dränbeton,
z. B.
unter Verwendung von Trasszement zur Vermeidung von
Ausblühungen).
Ausschachten der Einzelgruben in den Pflanzflächen,
maßgerechtes Einbringen und leichtes Vorverdichten des
Einkornbetons.
Versetzen der Platten hammerrecht in das frische
Betonbett.
Das hohlraumfreie Anmörteln (ggf. unter Verwendung
einer
Haftbrücke auf der Plattenunterseite) sowie das
fluchtgerechte
Ausrichten mit einem leichten Gefälle zur
Gewährleistung des
Wasserabflusses sind einzukalkulieren.
Das säubernde Anarbeiten des umgebenden Pflanzsubstrats
bzw. Oberbodens an die Plattenoberkanten ist in den
Einheitspreis einzurechnen.

Hersteller / Fabrikat: Rinn Beton- und Natursteine (z.
B. System
Rinnit oder Signo) oder gleichwertig.

Angebotener Hersteller:

Angebotener Typ:
Menge: 12,000 St

**09.014 Gra.gr.pfl.z.hst. 1-zeilig**
Herstellen einer einzeiligen Pflasterzeile als
freistehende
Abgrenzung aus hochwertigen
Granit-Großpflastersteinen. Der
Einbau erfolgt niveau-, flucht- und gefällegerecht in
gebundener
Bauweise auf einem Betonfundament.
1-zeilig
Baustoff: Naturstein-Großpflastersteine aus Granit
nach DIN EN
1342, Güteklasse 1 (Klassifizierung F1, T2).
Abmessungen / Bearbeitung: Nenngröße 16 / 16 / 16 cm.
Die
Steine sind allseitig gesägt und die Kopffläche ist
gestockt.
Erhöhte Toleranzen (Projektvorgabe): Die
Ebenflächigkeit der
Kopffläche darf abweichend von der DIN EN 1342 maximal
+/-
1,5 mm betragen. Die Breitentoleranz ist auf maximal
+/- 10 mm
begrenzt.
Die Anlieferung der Steine hat zwingend sortenrein in
Holzkisten
zu erfolgen. Vor Beginn der Arbeiten sind der
Bauleitung
Mustersteine zur Freigabe vorzulegen.

Betonfundament: Liefern und Herstellen eines 20 cm
dicken
Fundaments aus Beton C 25/30, XF2 (frost- und
tausalzbeständig).
Rückenstütze: Soweit die Zeile nicht an vorhandene
Borde oder
andere Bauteile anschließt, ist das Fundament als
seitliche
Stütze 10 cm breiter als die Zeile auszuführen und
keilförmig bis
zur halben Steinhöhe hochzuziehen.
Pflasterarbeiten: Die Steine sind hammerrecht und
kraftschlüssig frisch in frisch in das Betonbett zu
versetzen. Die
Fugenbreite darf maximal 15 mm betragen.
Vollständiges, hohlraumfreies Vergießen der Fugen mit
einem
hochfesten, frost- und tausalzbeständigen
Zementmörtel. Der
Mörtel muss einen Zementgehalt von mindestens 600 kg/m³
aufweisen. Die Steinoberflächen sind unmittelbar nach
dem
Verfugen restlos zu reinigen (zerschleierungsfrei).
Menge: 560,000 m

**09.015 Gra.gr.pfl.z.hst. 2-zeilig**
Herstellen einer zweizeiligen Pflasterzeile als
freistehende
Abgrenzung aus hochwertigen
Granit-Großpflastersteinen. Der
Einbau erfolgt niveau-, flucht- und gefällegerecht in
gebundener
Bauweise auf einem Betonfundament.
2-zeilig.
Baustoff: Naturstein-Großpflastersteine aus Granit
nach DIN EN
1342, Güteklasse 1 (Klassifizierung F1, T2).
Abmessungen / Bearbeitung: Nenngröße 16 / 16 / 16 cm.
Die
Steine sind allseitig gesägt und die Kopffläche ist
gestockt.
Erhöhte Toleranzen (Projektvorgabe): Die
Ebenflächigkeit der
Kopffläche darf abweichend von der DIN EN 1342 maximal
+/-
1,5 mm betragen. Die Breitentoleranz ist auf maximal
+/- 10 mm
begrenzt.
Die Anlieferung der Steine hat zwingend sortenrein in
Holzkisten
zu erfolgen. Vor Beginn der Arbeiten sind der
Bauleitung
Mustersteine zur Freigabe vorzulegen.

Betonfundament: Liefern und Herstellen eines 20 cm
dicken
Fundaments aus Beton C 25/30, XF2 (frost- und
tausalzbeständig).
Rückenstütze: Soweit die Zeile nicht an vorhandene
Borde oder
andere Bauteile anschließt, ist das Fundament als
seitliche
Stütze 10 cm breiter als die Zeile auszuführen und
keilförmig bis
zur halben Steinhöhe hochzuziehen.
Pflasterarbeiten: Die Steine sind hammerrecht und
kraftschlüssig frisch in frisch in das Betonbett zu
versetzen. Die
Fugenbreite darf maximal 15 mm betragen.
Vollständiges, hohlraumfreies Vergießen der Fugen mit
einem
hochfesten, frost- und tausalzbeständigen
Zementmörtel. Der
Mörtel muss einen Zementgehalt von mindestens 600 kg/m³
aufweisen. Die Steinoberflächen sind unmittelbar nach
dem
Verfugen restlos zu reinigen (zerschleierungsfrei).
Menge: 5,000 m

**09.016 Gra.gr.pfl.z.hst. 2-zeilig als Homburger Kante**
Herstellen einer zweizeiligen Pflasterzeile (Homburger
Kante)
als freistehende Abgrenzung aus hochwertigen
Granit-Großpflastersteinen. Der Einbau erfolgt
niveau-, flucht-
und gefällegerecht in gebundener Bauweise auf einem
Betonfundament.
2-zeilig, höhenversetzt 3 cm als Homburger Kante.
Baustoff: Naturstein-Großpflastersteine aus Granit
nach DIN EN
1342, Güteklasse 1 (Klassifizierung F1, T2).
Abmessungen / Bearbeitung: Nenngröße 16 / 16 / 16 cm.
Die
Steine sind allseitig gesägt und die Kopffläche ist
gestockt.
Erhöhte Toleranzen (Projektvorgabe): Die
Ebenflächigkeit der
Kopffläche darf abweichend von der DIN EN 1342 maximal
+/-
1,5 mm betragen. Die Breitentoleranz ist auf maximal
+/- 10 mm
begrenzt.
Die Anlieferung der Steine hat zwingend sortenrein in
Holzkisten
zu erfolgen. Vor Beginn der Arbeiten sind der
Bauleitung
Mustersteine zur Freigabe vorzulegen.

Betonfundament: Liefern und Herstellen eines 20 cm
dicken
Fundaments aus Beton C 25/30, XF2 (frost- und
tausalzbeständig).
Rückenstütze: Soweit die Zeile nicht an vorhandene
Borde oder
andere Bauteile anschließt, ist das Fundament als
seitliche
Stütze 10 cm breiter als die Zeile auszuführen und
keilförmig bis
zur halben Steinhöhe hochzuziehen.
Pflasterarbeiten: Die Steine sind hammerrecht und
kraftschlüssig frisch in frisch in das Betonbett zu
versetzen. Die
Fugenbreite darf maximal 15 mm betragen.
Vollständiges, hohlraumfreies Vergießen der Fugen mit
einem
hochfesten, frost- und tausalzbeständigen
Zementmörtel. Der
Mörtel muss einen Zementgehalt von mindestens 600 kg/m³
aufweisen. Die Steinoberflächen sind unmittelbar nach
dem
Verfugen restlos zu reinigen (zerschleierungsfrei).
Menge: 150,000 m

**09.017 Gra.gr.pfl.z.hst. 2-zeilig als Rinne**
Herstellen einer zweizeiligen Pflasterzeile (Rinne) als
freistehende Abgrenzung aus hochwertigen
Granit-Großpflastersteinen. Der Einbau erfolgt
niveau-, flucht-
und gefällegerecht in gebundener Bauweise auf einem
Betonfundament.
2-zeilig, Rinne.
Baustoff: Naturstein-Großpflastersteine aus Granit
nach DIN EN
1342, Güteklasse 1 (Klassifizierung F1, T2).
Abmessungen / Bearbeitung: Nenngröße 16 / 16 / 16 cm.
Die
Steine sind allseitig gesägt und die Kopffläche ist
gestockt.
Erhöhte Toleranzen (Projektvorgabe): Die
Ebenflächigkeit der
Kopffläche darf abweichend von der DIN EN 1342 maximal
+/-
1,5 mm betragen. Die Breitentoleranz ist auf maximal
+/- 10 mm
begrenzt.
Die Anlieferung der Steine hat zwingend sortenrein in
Holzkisten
zu erfolgen. Vor Beginn der Arbeiten sind der
Bauleitung
Mustersteine zur Freigabe vorzulegen.

Betonfundament: Liefern und Herstellen eines 20 cm
dicken
Fundaments aus Beton C 25/30, XF2 (frost- und
tausalzbeständig).
Rückenstütze: Soweit die Zeile nicht an vorhandene
Borde oder
andere Bauteile anschließt, ist das Fundament als
seitliche
Stütze 10 cm breiter als die Zeile auszuführen und
keilförmig bis
zur halben Steinhöhe hochzuziehen.
Pflasterarbeiten: Die Steine sind hammerrecht und
kraftschlüssig frisch in frisch in das Betonbett zu
versetzen. Die
Fugenbreite darf maximal 15 mm betragen.
Vollständiges, hohlraumfreies Vergießen der Fugen mit
einem
hochfesten, frost- und tausalzbeständigen
Zementmörtel. Der
Mörtel muss einen Zementgehalt von mindestens 600 kg/m³
aufweisen. Die Steinoberflächen sind unmittelbar nach
dem
Verfugen restlos zu reinigen (zerschleierungsfrei).
Menge: 65,000 m

**09.018 Umpflasterung von Einbauten herst.**
Herstellen einer einzeiligen Umpflasterung (sowohl in
geradliniger als auch in kreisrund/gebogener Führung)
um
Einbauteile wie Schächte, Kabelzugschächte,
Trafostationen
und ähnliche Bauwerke innerhalb von unbefestigten
Flächen.
Der Einbau erfolgt niveau-, flucht- und profilgerecht
in
gebundener Bauweise.
Umpflasterung 1-zeilig.
Naturstein-Großpflastersteine aus Granit nach DIN EN
1342,
Güteklasse 1 (Klassifizierung F1, T2).
160/160/160 mm.
Betonfundament: Liefern und Herstellen eines 20 cm
dicken
Fundaments aus Beton C 25/30, XF2 (frost- und
tausalzbeständig).
Rückenstütze: Soweit die Zeile nicht an vorhandene
Borde oder
andere Bauteile anschließt, ist das Fundament als
seitliche
Stütze 10 cm breiter als die Zeile auszuführen und
keilförmig bis
zur halben Steinhöhe hochzuziehen.
Pflasterarbeiten: Die Steine sind hammerrecht und
kraftschlüssig frisch in frisch in das Betonbett zu
versetzen. Die
Fugenbreite darf maximal 15 mm betragen.
Vollständiges, hohlraumfreies Vergießen der Fugen mit
einem
hochfesten, frost- und tausalzbeständigen
Zementmörtel. Der
Mörtel muss einen Zementgehalt von mindestens 600 kg/m³
aufweisen. Die Steinoberflächen sind unmittelbar nach
dem
Verfugen restlos zu reinigen (zerschleierungsfrei).
Menge: 80,000 m

**09.019 Granitstein zuarbeiten**
Zulage zu den Pflasterpositionen für das handwerkliche
Zuarbeiten, Zuschneiden und Richten von Granitsteinen
(16/16/16 cm) vor Ort. Der Aufwand gilt für Passstücke
im
Bereich von Anschlüssen, Radien, Zwickeln und
Einbauten.
Maßgerechtes Trennen mittels Diamant-Nasstrennschnitt
oder
Spalten. Die Schnittkanten müssen ausbruchsfrei sein
und sich
unter Einhaltung des Fugenbildes (max. 15 mm
Fugenbreite)
einpassen.
Restlose Aufnahme, Abtransport und Entsorgung des
Steinschneidschlamms und des Pflasterausschusses.
Menge: 75,000 St

**09.020 Granit-Bordstein B6, liefern und versetzen**
Liefern und fachgerechtes, niveau-, flucht- und
gefällegeres
Versetzen von Granit-Bordsteinen in gebundener
Bauweise auf
einem Betonfundament mit Rückenstütze.

Bordstein: Naturstein-Bordstein aus hochwertigem,
frost- und
tausalzbeständigem Granit nach DIN EN 1343.
Profil / Format: Rundbordprofil B6 (Profil 12/26),
Breite (Dicke)
12 cm, Bauhöhe 26 cm, Baulänge 100 cm
(Standard-Gerade).
Oberfläche: Sichtseiten und Auftritt fachgerecht
bearbeitet (z. B.
feingepickt, gesägt oder gestockt nach Standard),
Unterseite
und Rückseite bruchrauh bzw. spaltgetreu gerichtet.
Bettung / Fundament: Versetzen in ein 20 cm dickes
Fundament aus Beton C20/25 (bzw. C25/30 je nach
Belastungsklasse) inklusive einer kraftschlüssig
anzubetonierenden, 1015 cm breiten Rückenstütze nach
DIN
18318.
Das maßgerechte Herstellen der Stoßfugen (Fugenbreite
ca.
510 mm), das fluchtgerechte Ausrichten an der Schnur
sowie
das saubere, niveaugleiche Anarbeiten der nachfolgenden
Pflaster-, Asphalt- oder Grünflächenbefestigungen sind
einzukalkulieren.
Menge: 165,000 m

**09.021 Granitbordstein zuarbeiten**
Zulage zu den Pflasterpositionen für das handwerkliche
Zuarbeiten, Zuschneiden und Richten von
Granitbordsteinen B6
(Profil 12/26) vor Ort. Der Aufwand gilt für
Passstücke im
Bereich von Anschlüssen, Radien, Zwickeln und
Einbauten.
Maßgerechtes Trennen mittels Diamant-Nasstrennschnitt
oder
Spalten. Die Schnittkanten müssen ausbruchsfrei sein
und sich
unter Einhaltung des Fugenbildes (max. 15 mm
Fugenbreite)
einpassen.
Restlose Aufnahme, Abtransport und Entsorgung des
Steinschneidschlamms und des Pflasterausschusses.
Menge: 10,000 St

**09.022 Einfassungen Betonbord, HB 100 x 30 x 8 cm**
Liefern und fachgerechtes Herstellen einer Einfassung
aus
Betontiefbordsteinen. Der Einbau erfolgt niveau-,
flucht- und
gefällegerecht in gebundener Bauweise gemäß
Ausführungsdetail.
Hochbordsteine, Form HB 100 x 30 x 8 cm, gerade
Ausführung,
mit Fase.
Fundamentbeton: C25/30, Expositionsklasse XF2 (frost-
und
tausalzbeständig). Herstellen eines 20 cm dicken
Betonfundaments.
Rückenstütze: Der Fundamentbeton ist als seitliche
Rückenstütze mit einer Breite von 15 cm hochzuziehen.
Die
Oberkante richtet sich nach der Dicke der angrenzenden
Flächenbefestigung.
Versetzen: Die Borde sind mit einer Fugenbreite von 10
mm
fluchtgerecht zu versetzen. Die sichtbare Anschlaghöhe
variiert
je nach Planvorgabe von 0 cm bis 8 cm.
Vollständiges Verfüllen der Fugen mit einem frost- und
tausalzbeständigen Fertigzementmörtel, der folgende
technische Kriterien zwingend erfüllt: Druckfestigkeit
(fck,cube):
Mindestens 50 N/mm². Zementart: Rein CEM I.
Wasserzementwert (w/z-Wert): Maximal 0,50.Konsistenz:
Ausbreitmaßklasse F3 (fließfähig).
Menge: 430,000 m

**09.023 Einfassungen Betonbord, HB 100 x 30 x 10 cm**
Liefern und fachgerechtes Herstellen einer Einfassung
aus
Betontiefbordsteinen. Der Einbau erfolgt niveau-,
flucht- und
gefällegerecht in gebundener Bauweise gemäß
Ausführungsdetail.
Hochbordsteine, Form HB 100 x 30 x 10 cm, gerade
Ausführung, mit Fase.
Fundamentbeton: C25/30, Expositionsklasse XF2 (frost-
und
tausalzbeständig). Herstellen eines 20 cm dicken
Betonfundaments.
Rückenstütze: Der Fundamentbeton ist als seitliche
Rückenstütze mit einer Breite von 15 cm hochzuziehen.
Die
Oberkante richtet sich nach der Dicke der angrenzenden
Flächenbefestigung.
Versetzen: Die Borde sind mit einer Fugenbreite von 10
mm
fluchtgerecht zu versetzen. Die sichtbare Anschlaghöhe
variiert
je nach Planvorgabe von 0 cm bis 8 cm.
Vollständiges Verfüllen der Fugen mit einem frost- und
tausalzbeständigen Fertigzementmörtel, der folgende
technische Kriterien zwingend erfüllt: Druckfestigkeit
(fck,cube):
Mindestens 50 N/mm². Zementart: Rein CEM I.
Wasserzementwert (w/z-Wert): Maximal 0,50.Konsistenz:
Ausbreitmaßklasse F3 (fließfähig).
Menge: 500,000 m

**09.024 Einfassungen Betonbord, HB 100 x 30 x 10 cm auf Lücke**
Liefern und fachgerechtes Herstellen einer Einfassung
aus
Betontiefbordsteinen. Der Einbau erfolgt niveau-,
flucht- und
gefällegerecht in gebundener Bauweise gemäß
Ausführungsdetail.
Hochbordsteine, Form HB 100 x 30 x 10 cm, gerade
Ausführung, mit Fase.
Fundamentbeton: C25/30, Expositionsklasse XF2 (frost-
und
tausalzbeständig). Herstellen eines 20 cm dicken
Betonfundaments.
Rückenstütze: Der Fundamentbeton ist als seitliche
Rückenstütze mit einer Breite von 15 cm hochzuziehen.
Die
Oberkante richtet sich nach der Dicke der angrenzenden
Flächenbefestigung.
Versetzen: Die Borde sind mit einer Fugenlücke von 5 cm
fluchtgerecht zu versetzen.
Die sichtbare Anschlaghöhe ist 8 cm.
Menge: 185,000 m

**09.025 Zulage Einfassungen Betonbord Absenker gerade, links oder rechts**
Zulage für vorst. Einfassungsposition als
Betonbordstein aus
Absenker gerade, links oder rechts auf 20 cm dickem
Fundament herstellen.
Menge: 15,000 m

**09.026 Anpassung von Bordst. herstellen**
Anpassung von Bordsteinen herstellen.
Betonstein
Größe mm x mm 100/250-300
Senkrechter Schnitt
für Anpassung als Abschluss beim Parken,
an bestehende Fundamente,
Sockel und ähnliches.
Menge: 50,000 St

**09.027 Einfassung Stahlband, H250**
Liefern und fachgerechtes Herstellen einer
hochbelastbaren
Wegebegrenzung aus feuerverzinktem Flachstahl. Der
Einbau
erfolgt höhengleich mit dem angrenzenden Wegebelag in
geraden, fluchtenden, jedoch nicht zusammenhängenden
Längen, sodass die Oberkante durchgehend sichtbar
bleibt.

Stahlband: Flachstahl nach DIN EN 10058, Bauhöhe 250
mm,
Materialdicke 8 mm, feuerverzinkt nach DIN EN ISO
1461. Die
Oberkante des Flachstahls ist verletzungssicher
gerundet
auszuführen. Lieferlänge der Stahlabschnitte: 3.000 mm.
Verankerungslaschen: Zum Einbetonieren sind senkrecht
angeschweißte Flachstahllaschen im Achsabstand von 800
mm
vorzusehen. Abmessung der Laschen: 200 x 50 x 6 mm.
Verbindungslaschen: Zum kraftschlüssigen
Miteinander-Verschrauben der einzelnen Abschnitte sind
waagerecht angeschweißte Flachstahllaschen (Abmessung
200
x 50 x 6 mm) inklusive werksseitiger Aussparungen
(Bohrungen) und des vollständigen,
korrosionsbeständigen
Befestigungsmaterials einzukalkulieren.

Betonbettung: Liefern und Herstellen eines Fundaments
aus
Beton C25/30, Fundamentdicke 20 cm, Fundamentbreite 30
cm.
Rückenstütze: Das Fundament ist als beidseitige
Rückenstütze
auszuführen. Die Höhe ist variabel anzupassen:
Standardbereich: Einseitig hochgezogen bis 5 cm unter
Oberkante (OK) des Stahlbandes. Bei seitlichem
Anschluss von
Belagsflächen: Hochgezogen bis 12 cm unter Oberkante
(OK).

Leistungsumfang: Der Einheitspreis versteht sich
inklusive aller
erforderlichen Einmess-, Montage-, Schweiß-,
Verschraubungs-
und Betonarbeiten für eine flucht- und niveaugetreue
Ausführung.
Menge: 120,000 m

**09.028 Zulage Passstück Stahlband, H250**
Zulage Passstück zu vorbeschriebener Einfassung
Stahlband
H250 für das passgenaue Ablängen und Einbauen von
Passstücken, nach örtlichem Aufmaß einschl. Entgraten
und
Nachverzinken der Schnittflächen.
Menge: 15,000 St

**09.029 Zulage Eckausbildung Stahlband, H250**
Zulage Eckausbildung zu vorbeschriebener Einfassung
Stahlband H250, bis 90 Grad, zusätzliche angeschweißte
Flachstahllasche zum rechtwinkligen Verschrauben der
Abschnitte.
Menge: 15,000 St

**09.030 Einfassung Stahlband, H200**
Liefern und fachgerechtes Herstellen einer
Wegebegrenzung
aus feuerverzinktem Flachstahl. Der Einbau erfolgt
höhengleich
mit dem angrenzenden Wegebelag in geraden, fluchtenden,
jedoch nicht zusammenhängenden Längen, sodass die
Oberkante durchgehend sichtbar bleibt.

Stahlband: Flachstahl nach DIN EN 10058, Bauhöhe 200
mm,
Materialdicke 6 mm, feuerverzinkt nach DIN EN ISO
1461. Die
Oberkante des Flachstahls ist verletzungssicher
gerundet
auszuführen. Lieferlänge der Stahlabschnitte: 3.000 mm.
Verankerungslaschen: Zum Einbetonieren sind senkrecht
angeschweißte Flachstahllaschen im Achsabstand von 800
mm
vorzusehen. Abmessung der Laschen: 200 x 50 x 6 mm.
Verbindungslaschen: Zum kraftschlüssigen
Miteinander-Verschrauben der einzelnen Abschnitte sind
waagerecht angeschweißte Flachstahllaschen (Abmessung
200
x 50 x 6 mm) inklusive werksseitiger Aussparungen
(Bohrungen) und des vollständigen,
korrosionsbeständigen
Befestigungsmaterials einzukalkulieren.

Liefern und Herstellen eines Fundaments aus Beton
C25/30,
Fundamentdicke 20 cm, Fundamentbreite 30 cm.
Rückenstütze: Das Fundament ist als beidseitige
Rückenstütze
auszuführen. Die Höhe ist variabel anzupassen:
Standardbereich: Einseitig hochgezogen bis 5 cm unter
Oberkante (OK) des Stahlbandes.Bei seitlichem
Anschluss von
Belagsflächen: Hochgezogen bis 12 cm unter Oberkante
(OK).
Der Einheitspreis versteht sich inklusive aller
erforderlichen
Einmess-, Montage-, Schweiß-, Verschraubungs- und
Betonarbeiten für eine flucht- und niveaugetreue
Ausführung.
Menge: 650,000 m

**09.031 Zulage Passstück Stahlband, H200**
Zulage Passstück zu vorbeschriebener Einfassung
Stahlband
H200 für das passgenaue Ablängen und Einbauen von
Passstücken, nach örtlichem Aufmaß einschl. Entgraten
und
Nachverzinken der Schnittflächen.
Menge: 30,000 St

**09.032 Zulage Eckausbildung Stahlband, H200**
Zulage Eckausbildung zu vorbeschriebener Einfassung
Stahlband H200, bis 90 Grad, zusätzliche angeschweißte
Flachstahllasche zum rechtwinkligen Verschrauben der
Abschnitte.
Menge: 25,000 St

**09.033 Dehnf.U.bt.hst.**
Dehnungsfuge im Unterbeton für Borde, Rinnen, Mulden,
Pflasterdecken, Plattenbeläge und dgl. unter
Verwendung von
Kunststoffhartschaumplatten 10 mm dick herstellen.
Menge: 45,000 m

**09.034 Fugenverguss in Dehnf. herst.**
Fugenverguss aus bituminöser Fugenvergussmassenoder
dauerelastischer Dichtungsmassein Dehnungsfugen in
Pflasterdecken, Plattenbelägen, Borden, Zeilen und dgl.
herstellen. Die Fugen vorher 3 cm tief freilegen.
Fugenverguss
aus dauerelastischer Dichtungsmasse.
Menge: 30,000 m

**09.035 Betonplatten als Bodenindikator (Richtungsfeld mit Rippenstruktur - Striche)**
Liefern und fachgerechtes, niveau-, flucht- und
gefällegeres
Verlegen von Betonplatten als Bodenindikator
(Richtungsfeld
mit Rippenstruktur - Striche) zur barrierefreien
Leitung von
Sehbehinderten gemäß DIN 32984 und den Unterlagen des
AG.

Abmessungen: Plattengröße 300 x 300 mm, Plattendicke 80
mm (hochbelastbar).
Farbe: Verkehrsweiß (durchgehend eingefärbt) zur
Gewährleistung des geforderten visuellen
Leuchtdichtekontrasts
zum Umgebungsbelag.
Optik: Taktile Leitelemente Striche
Bettung: Herstellen einer 3 bis 5 cm dicken
Pflasterbettung aus
einem sickerfähigen Baustoffgemisch 0/5 mm. Der Anteil
der
Körnung unter 2 mm ist auf maximal 30 Masse-v.H.
begrenzt.

Einbau: Fachgerechtes Verlegen der Platten im exakten,
richtungsgetreuen Verband auf dem niveaugenau
abgezogenen
Bettungsmaterial. Die Feldgrößen und Ausrichtungen
erfolgen
streng nach den Ausführungsplänen des AG.
Fuge & Verschluss: Die Fugen sind vollständig mit einem
sickerfähigen Baustoffgemisch 0/5 mm zu befüllen. Der
Fugenschluss ist durch intensives Einfegen und
anschließendes
Einschlämmen unter fließendem Wasser herzustellen. Die
Oberfläche ist nach Abschluss der Arbeiten
zerschleierungsfrei
zu reinigen.
Menge: 26,000 St

**09.036 Betonplatten als Bodenindikator (Aufmerksamkeitsfeld mit Noppenstruktur / Punkte)**
Liefern und fachgerechtes, niveau-, flucht- und
gefällegeres
Verlegen von Betonplatten als Bodenindikator
(Aufmerksamkeitsfeld mit Noppenstruktur / Punkte) zur
barrierefreien Orientierung von Sehbehinderten gemäß
DIN
32984 und den Unterlagen des AG.

Abmessungen: Plattengröße 300 x 300 mm, Plattendicke 80
mm (hochbelastbar).
Farbe / Optik: Verkehrsweiß (durchgehend eingefärbt)
zur
Gewährleistung des geforderten visuellen
Leuchtdichtekontrasts
zum Umgebungsbelag.
Optik: Taktile Leitelemente Punkte
Bettung: Herstellen einer 3 bis 5 cm dicken
Pflasterbettung aus
einem sickerfähigen Baustoffgemisch 0/5 mm. Der Anteil
der
Körnung unter 2 mm ist auf maximal 30 Masse-v.H.
begrenzt.

Fachgerechtes Verlegen der Platten im exakten Verband
auf
dem niveaugenau abgezogenen Bettungsmaterial. Die
Feldgrößen und Positionen (z. B. Einstiegsfelder,
Abzweige)
erfolgen streng nach den Ausführungsplänen des AG.
Die Fugen sind vollständig mit einem sickerfähigen
Baustoffgemisch 0/5 mm zu befüllen. Der Fugenschluss
ist
durch intensives Einfegen und anschließendes
Einschlämmen
unter fließendem Wasser herzustellen. Die weißen
Steinoberflächen und Noppenköpfe sind nach Abschluss
der
Arbeiten zerschleierungsfrei zu reinigen.
Menge: 112,000 St

**09.037 Kasseler Sonderbord Granit**
Liefern und fachgerechtes, flucht- und niveaugetreues
Versetzen von Sonderborden aus Naturstein zur
barrierefreien
Gestaltung von Bushaltestellen. Der Einbau erfolgt in
gebundener Bauweise auf einem herzustellenden
Betonfundament mit Rückenstütze gemäß den
Einbauhinweisen
des Herstellers.

Baustoff: Kasseler Sonderbord (Profilierung zur
schonenden
Reifenanfahrt) aus hochwertigem, frost- und
tausalzbeständigem Granit.
Abmessungen / Typ: Grundtyp 1.18, Baubreite 33,4 cm,
Bauhöhe 43,5 cm, Baulänge 100,0 cm. Sichtbare
Anschlaghöhe
(Einstiegshöhe) h = 18 cm.
Oberfläche: Die obere Auftrittsfläche ist zur
Gewährleistung der
Verkehrssicherheit rutschhemmend genoppt (profiliert)
auszuführen.
Fundamentbeton: C25/30, Expositionsklasse passend für
den
schweren Verkehrsraum (z. B. XF2/XM1).

Fundament: Herstellen eines 20 cm dicken
Betonfundaments
aus C25/30.
Rückenstütze: Der Fundamentbeton ist als seitliche
Rückenstütze mit einer Breite von 15 cm kraftschlüssig
hochzuziehen. Die genaue Oberkante der Stütze richtet
sich
nach der Stärke der angrenzenden Flächenbefestigung
(Asphalt/Pflaster).
Fugenschluss: Die Anschlussfugen zu den angrenzenden
Elementen des Querungsbordes sind entsprechend den
Ausführungsplänen bzw. nach Angabe des AG vorzubereiten
und mit einem geeigneten, elastischen und dauerhaften
Fugendichtstoff (z. B. auf Polyurethan- oder
MS-Polymer-Basis)
fachgerecht zu schließen.
Menge: 56,000 m

**09.038 Kasseler Sonderbord Granit, Übergangsstein Rechts**
Liefern und fachgerechtes, flucht- und niveaugetreues
Versetzen eines vorgefertigten Pass- und
Übergangssteines
aus Naturstein für den rechten Abschluss des Kasseler
Sonderbordstrangs an Bushaltestellen. Der Einbau
erfolgt in
gebundener Bauweise analog zum Hauptbord auf einem
Betonfundament.

Baustoff: Kasseler Übergangsstein aus hochwertigem,
frost-
und tausalzbeständigem Granit.
Ausführung / Richtung: RECHTS (in Fahrt- bzw.
Blickrichtung
vom Bussteig aus gesehen verlaufend), passend zum
Profil des
Grundtyps 1.18.
Funktion: Kontinuierliche, reifenschonende
Höhenreduzierung
von der Einstiegshöhe h = 18 cm auf das Niveau des
anschließenden Standard-Bordsteines (z. B. HB 15). Die
Auftrittsfläche ist analog zum Sonderbord rutschhemmend
auszuführen.
Fundamentbeton: C25/30, Expositionsklasse passend für
den
schweren Verkehrsraum (z. B. XF2/XM1).

Fundament: Herstellen eines 20 cm dicken
Betonfundaments
aus C25/30.
Rückenstütze: Der Fundamentbeton ist als seitliche
Rückenstütze mit einer Breite von 15 cm kraftschlüssig
hochzuziehen (Oberkante angepasst an die angrenzende
Flächenbefestigung).
Fugenschluss: Die Anschlussfugen zum Hauptbord sowie zu
den angrenzenden Elementen sind mit einem geeigneten,
elastischen und dauerhaften Fugendichtstoff
fachgerecht zu
schließen.
Menge: 2,000 St

**09.039 Kasseler Sonderbord Granit, Übergangsstein Links**
Liefern und fachgerechtes, flucht- und niveaugetreues
Versetzen eines vorgefertigten Pass- und
Übergangssteines
aus Naturstein für den linken Abschluss des Kasseler
Sonderbordstrangs an Bushaltestellen. Der Einbau
erfolgt in
gebundener Bauweise analog zum Hauptbord auf einem
Betonfundament.

Baustoff: Kasseler Übergangsstein aus hochwertigem,
frost-
und tausalzbeständigem Granit.Ausführung / Richtung:
LINKS
(in Fahrt- bzw. Blickrichtung vom Bussteig aus gesehen
verlaufend), passend zum Profil des Grundtyps 1.18.
Funktion: Kontinuierliche, reifenschonende
Höhenreduzierung
von der Einstiegshöhe h = 18 cm auf das Niveau des
anschließenden Standard-Bordsteines (z. B. HB 15). Die
Auftrittsfläche ist analog zum Sonderbord rutschhemmend
auszuführen.
Fundamentbeton: C25/30, Expositionsklasse passend für
den
schweren Verkehrsraum (z. B. XF2/XM1).

Fundament: Herstellen eines 20 cm dicken
Betonfundaments
aus C25/30.Rückenstütze: Der Fundamentbeton ist als
seitliche
Rückenstütze mit einer Breite von 15 cm kraftschlüssig
hochzuziehen (Oberkante angepasst an die angrenzende
Flächenbefestigung).
Fugenschluss: Die Anschlussfugen zum Hauptbord sowie zu
den angrenzenden Elementen sind mit einem geeigneten,
elastischen und dauerhaften Fugendichtstoff
fachgerecht zu
schließen.
Menge: 2,000 St

**09.040 Bewegungsfuge im Fundament herst. Kasseler Sonderbord Kunststoffhartschaum.**
Herstellen einer vollständigen Bewegungsfuge über den
gesamten Querschnitt des Betonfundaments und der
Rückenstütze unter dem Kasseler Sonderbord zur
Vermeidung
von Spannungsrissen.
Flucht- und deckungsgleich zu den Fugen des Oberbaus
herstellen. Liefern und standsicheres Einlegen von
Kunststoffhartschaumplatten, Dicke 10 mm (Zulässiger
Bereich:
815 mm) vor dem Betonieren zur sauberen Trennung der
Fundamentabschnitte.
Menge: 8,000 St

### Titel 10 ASPHALTSCHICHTEN

*Hinweis*
Alle Mehraufwendungen für erschwerte Arbeitsbedingungen
entlang von Begrenzungen und Einbauten sind
vollständig in die
Einheitspreise der nachfolgenden Positionen für
Asphaltschichten einzurechnen. Eine gesonderte
Vergütung
erfolgt nicht.
Dies umfasst insbesondere:
Anschlüsse und Ränder: Das profilgerechte Anarbeiten an
vorhandene oder neue Bauteile wie Borde, Rinnen,
Stahlkanten
und Zeiler (auch im Bestand).
Einbauten in der Fläche: Das Aussparen, Umfahren und
niveaugleiche Anarbeiten an punktuelle Bauteile wie
Schächte,
Hydranten, Schieberkappen und Straßenabläufe.
Bauausführung: Sämtliche baubetrieblichen
Mehraufwendungen
durch den Einsatz von Klein- oder Handgeräten in engen
Bereichen sowie der daraus resultierende verminderte
Leistungsansatz (Leistungsverlust) beim flächigen
Maschineneinbau.

**10.001 Asphaltdeckschicht fräsen**
Fräsen der bestehenden Asphaltdeckschicht aus
Asphaltbeton
im Bereich von Anschlüssen mittels Feinfräse. Das
Fräsgut ist
direkt maschinell aufzunehmen und zu laden.
Frästiefe der oberen Lage (FT-O) = 4 cm; Fräsbreite =
1,00 m
bis 2,50 m. Der Schnittlinienabstand (Meißelabstand)
der
Fräswalze darf maximal 15 mm betragen, um ein feines
Oberflächenprofil zu gewährleisten.
Das Fräsgut entspricht der Verwertungsklasse A.
Das Material geht mit der Aufnahme in das Eigentum des
Auftragnehmers über und ist einer ordnungsgemäßen
Wiederverwertung oder Entsorgung nach Wahl des AN
zuzuführen. Alle Entsorgungs- und Nachweiskosten sind
einzukalkulieren.
Menge: 150,000 m2

**10.002 Asphalt trennen über 5 - 8 cm**
Geradliniges Trennen des bestehenden Asphaltoberbaus im
Anbaubereich quer zur Fahrbahnachse durch sauberes,
senkrechtes Schneiden mittels Diamant-Trennscheibe.
Herstellen einer exakten, ausbruchsfreien und
standfesten
Anschlusskante für den nachfolgenden Straßenaufbau. Der
beim Schneiden entstehende Schneidschlamm bzw. das
Schneidgut ist sofort restlos aufzunehmen, von der
Baustelle zu
entfernen und ordnungsgemäß zu entsorgen
(Inklusivleistung).
Trenntiefe: Über 5 cm bis zu 8 cm.
Menge: 100,000 m

**10.003 Asphalt trennen über 8 - 12 cm**
Geradliniges Trennen des bestehenden Asphaltoberbaus im
Anbaubereich quer zur Fahrbahnachse durch sauberes,
senkrechtes Schneiden mittels Diamant-Trennscheibe.
Herstellen einer exakten, ausbruchsfreien und
standfesten
Anschlusskante für den nachfolgenden Straßenaufbau. Der
beim Schneiden entstehende Schneidschlamm bzw. das
Schneidgut ist sofort restlos aufzunehmen, von der
Baustelle zu
entfernen und ordnungsgemäß zu entsorgen
(Inklusivleistung).
Trenntiefe: Über 9 cm bis 12 cm.
Menge: 300,000 m

**10.006 Asphalttragschicht AC 22 T N, 7,5 cm**
Herstellen einer Asphalttragschicht auf der
vorbereiteten
Frostschutzschicht (FSS) für Straßenverkehrsflächen,
Bushaltestelle und Zufahrten gemäß RStO 12/24, Tafel
6, Zeile
2 (Asphalt).
Der Einbau hat profil-, niveau- und gefällegerecht
unter
Beachtung der ZTV Asphalt-StB zu erfolgen. Das
vorherige
säubernde Abkehren der Unterlage sowie das Vorbereiten
der
Anschlüsse sind einzukalkulieren.
Material und Einbau:
Asphaltmischgut: AC 22 T N (Asphalttragschicht für
normalen
Straßenbau, Größtkorn 22 mm).
Bindemittel: Straßenbaubitumen 50/70 oder
viskositätsverändertes Bitumen 50/80 VL (gemäß TL
Bitumen-StB).
Mischgutmenge / Dicke: Einbaugewicht 180 kg/m²;
Einbaustärke 7,5 cm im verdichteten Zustand. Der Einbau
erfolgt einlagig.
Verdichtung: Maschineller Einbau mittels Fertiger. Die
Verdichtung ist bis zum Erreichen des geforderten
Verdichtungsgrades und Hohlraumgehaltes nach ZTV
Asphalt-StB auszuführen.
Menge: 500,000 m²

**10.007 Asphalttragschicht AC 32 T N, 8,0 cm**
Herstellen einer Asphalttragschicht auf der
vorbereiteten
Schottertragschicht für Straßenverkehrsflächen,
Parkplatz und
Zufahrten gemäß RStO 12/24, Belastungsklasse Bk 0,3,
Tafel
1, Zeile 3.
Der Einbau hat profil-, niveau- und gefällegerecht
unter
Beachtung der ZTV Asphalt-StB zu erfolgen. Das
vorherige
säubernde Abkehren der Unterlage sowie das Vorbereiten
der
Anschlüsse sind einzukalkulieren.
Material und Einbau:
Asphaltmischgut: AC 32 T N (Asphalttragschicht für
normalen
Straßenbau, Größtkorn 32 mm).
Bindemittel: Straßenbaubitumen 50/70 oder
viskositätsverändertes Bitumen 50/80 VL (gemäß TL
Bitumen-StB).
Mischgutmenge / Dicke: Einbaugewicht 192 kg/m²;
Einbaustärke 8,0 cm im verdichteten Zustand. Der Einbau
erfolgt einlagig.
Verdichtung: Maschineller Einbau mittels Fertiger. Die
Verdichtung ist bis zum Erreichen des geforderten
Verdichtungsgrades und Hohlraumgehaltes nach ZTV
Asphalt-StB auszuführen.
Menge: 1250,000 m²

**10.008 Asphalttragschicht AC 32 T N, 14 cm**
Herstellen einer Asphalttragschicht auf der
vorbereiteten
Frostschutzschicht für hochbelastete
Straßenverkehrsflächen
und die Bushaltestelle gemäß RStO 12/24,
Belastungsklasse Bk
1,0, Tafel 1, Zeile 1.
Der Einbau hat profil-, niveau- und gefällegerecht
unter
Beachtung der ZTV Asphalt-StB zu erfolgen. Das
vorherige
säubernde Abkehren der Unterlage sowie das Vorbereiten
der
Anschlüsse sind einzukalkulieren.
Material und Einbau:
Asphaltmischgut: AC 32 T N (Asphalttragschicht für
normalen
Straßenbau, Größtkorn 32 mm).
Bindemittel: Straßenbaubitumen 50/70 oder
viskositätsverändertes Bitumen 50/80 VL (gemäß TL
Bitumen-StB).
Mischgutmenge / Dicke: Einbaugewicht 336 kg/m²;
Einbaustärke 14,0 cm im verdichteten Zustand.
Der Einbau hat aufgrund der Schichtdicke zweilagig (2
x 7,0 cm)
heiß auf warm bzw. nach den Vorgaben der ZTV
Asphalt-StB zu
erfolgen.
Verdichtung: Maschineller Einbau mittels Fertiger.
Die Verdichtung ist bis zum Erreichen des geforderten
Verdichtungsgrades und Hohlraumgehaltes nach ZTV
Asphalt-StB auszuführen.
Menge: 375,000 m²

**10.009 Zulage Handeinbau**
Zulage zur Hauptposition der Asphalttragschichten für
den
Mehraufwand bei händischem Einbau. Es werden nur
Flächen
vergütet, in denen ein maschineller Einsatz des
Straßenfertigers
wegen Engstellen, Zwickeln oder Geometrien nicht
möglich ist.
Ausführung: Händisches Verteilen, höhen- und
gefällegerechtes
Vorprofilieren sowie intensives Verdichten mittels
handgeführter
Rüttelplatten, Kleinwalzen oder Handstampfer bis zum
Erreichen eines geschlossenen
Oberflächengefüges.Hinweis:
Reiner Aufpreis zur Tragschichtposition. Die
Materiallieferung
wird über die Hauptposition abgerechnet.
Menge: 250,000 m2

**10.010 Unterlage reinigen**
Vorhandene Unterlage reinigen.
Anfallendes Material einer Verwertung nach
Wahl des AN zuführen.
Das Reinigen von Ecken, Zwickeln und An-
schlüssen von Hand gehört zum Leistungsumfang.
Unterlage aus Asphaltbefestigung
in zusammenhängenden Teilflächen
reinigen mit Hochdruckreinigungsgerät
und sofortiger Absaugung des
Schmutz-Wasser-Gemisches.
Menge: 2125,000 m2

**10.011 Schichtenverbund herstellen**
Schichtenverbund durch Ansprühen der Unterlage mit bitumenhaltigem Bindemittel herstellen,
mit Rampenspritzgerät, für Zwickel u.ä. mit
Handverdüsung.
Das Reinigen wird gesondert vergütet.
Bindemittel C60BP4-S,
Ansprühmenge ca. 300 g/m2.
Menge: 2135,000 m2

**10.012 Randkeil abtr.**
Abtragen, Aufnehmen und vollständiges Entfernen eines
abgetrennten, bestehenden bituminösen Randkeils
entlang von
Borden, Rinnen.
Rückbau: Vorsichtiger Abbruch des Keils von Hand oder
mit
leichtem Gerät. Die darunterliegende oder angrenzende
Bausubstanz (z. B. Tragschichten, Borde, Rinnen) darf
dabei
nicht beschädigt werden. Das säubernde Nacharbeiten und
Abkehren der Anschlussflächen ist einzukalkulieren.
Menge: Abbruchvolumen bis ca. 0,03 m³ pro laufendem
Meter.
Entsorgung: Das Abbruchgut geht mit der Aufnahme in das
Eigentum des Auftragnehmers über, ist von der Baustelle
abzutransportieren und einer ordnungsgemäßen Verwertung
oder Entsorgung zuzuführen. Die Deponie- und
Nachweiskosten
sind in den Einheitspreis einzurechnen.
Menge: 75,000 m

**10.013 Schmelzb. einb.**
Liefern und fachgerechtes Einbauen eines
vorgefertigten,
polymermodifizierten Bitumen-Schmelzbandes (Fugenband)
an
den Anschlüssen der neu herzustellenden Asphaltlagen an
bestehende oder neu eingebaute Bauteile (z. B.
bestehende
Asphaltflächen) gemäß ZTV Asphalt-StB.
Abmessung: Breite (Höhe) 40 mm, Dicke 10 mm.
Einbau: Gründliches Säubern der Anschlusskante von
Staub,
Schmutz und losen Bestandteilen sowie vollflächiges
Voranstreichen mit einem systemkompatiblen
Bitumen-Haftgrund (Primer). Das Schmelzband ist
höhenbündig
an die Flanke anzudrücken und ggf. leicht anzuflämmen.
Fugenschluss: Beim anschließenden Einbau des heißen
Asphaltmischgutes muss das Band durch die Mischgutwärme
schmelzen und eine absolut dichte, wasserundurchlässige
Verbindung (Schweißverbindung) gewährleisten.
Menge: 315,000 m

**10.014 Asphaltkeile aus AC 5 D L als Anrampung herstellen**
Liefern, Herstellen, Unterhalten und späteres spurloses
Beseitigen von temporären Asphaltkeilen (Anrampungen)
aus
Asphaltbeton zur Überbrückung von Höhenunterschieden
(z. B.
an Schächten, Einbauten, Borden oder Bauzeitgrenzen)
zur
Gewährleistung der Verkehrssicherheit.
Ausführung:
Material: Asphaltbeton AC 5 D L (oder gleichwertig).
Einbau: Säubern der Unterlage, Voranstrich mit
Bitumenemulsion zur Haftung (Sicherung gegen
Verschieben),
händisches Herstellen des Keils von Dicke 0 cm
auslaufend bis
zur jeweiligen Anschlusshöhe.
Rückbau: Nach Wegfall des Erfordernisses ist der Keil
schadlos
und rückstandsfrei für die darunter- oder anliegenden
Schichten
zu entfernen. Das Material geht in das Eigentum des AN
über
und ist zu verwerten.
Hinweis: Es handelt sich hierbei um eine
Bedarfsposition ohne
Gesamtbetragsrelevanz. Der Auftraggeber behält sich
vor,
diese Position bei Bedarf zur Ausführung zu bringen.
Ein
Rechtsanspruch des Auftragnehmers auf Ausführung dieser
Zulage besteht nicht.
Menge: 50,000 m

**10.015 Asphaltdeckschicht AC 5 DL, 2,5 cm**
Herstellen einer Asphaltdeckschicht auf der zuvor
hergestellten
Asphalttragschicht für nicht befahrbare Geh- und
Radwege
gemäß RStO 12/24, Tafel 6, Zeile 2 (Asphalt).
Der Einbau hat profil-, niveau- und gefällegerecht
unter
Beachtung der ZTV Asphalt-StB zu erfolgen. Das
vorherige
säubernde Abkehren der Unterlage sowie das Vorbereiten
aller
Anschlüsse sind einzukalkulieren.
Material und Einbau:
Asphaltmischgut: AC 5 D L (Asphaltbeton für
Deckschichten für
leichte Beanspruchung, Größtkorn 5 mm).
Bindemittel: Straßenbaubitumen 70/100 oder
viskositätsverändertes Bitumen 50/80 VL (gemäß TL
Bitumen-StB).
Mischgutmenge / Dicke: Einbaugewicht 60 kg/m²;
Einbaustärke
2,5 cm im verdichteten Zustand.
Ausführung: Einbau mittels Kleinfertiger oder
Handeinbau in
engen Bereichen. Nahtausbildungen sowie Anschlüsse an
Einbauten, Rinnen, Borde und Begrenzungen sind nach den
Vorgaben der ZTV Asphalt-StB fachgerecht als schneid-,
klebe-
oder schmelzbare Fugen herzustellen. Die Verdichtung
ist bis
zur vollständigen Standfestigkeit und geschlossenen
Oberflächentextur auszuführen.
Menge: 500,000 m²

**10.016 Asphaltdeckschicht AC 11 DN, Bk 0,3; 4,0 cm**
Herstellen einer Asphaltdeckschicht auf der zuvor
hergestellten
Asphalttragschicht im Fahrbahnbereich, auf Parkplätzen,
Zufahrten und in Nebenflächen gemäß RStO 12/24,
Belastungsklasse Bk 0,3, Tafel 1, Zeile 3.
Der Einbau hat profil-, niveau- und gefällegerecht
unter
Beachtung der ZTV Asphalt-StB zu erfolgen. Das
vorherige
säubernde Abkehren der Unterlage sowie das Vorbereiten
aller
Anschlüsse sind einzukalkulieren.
Material und Einbau:
Asphaltmischgut: AC 11 D N (Asphaltbeton für
Deckschichten
im normalen Straßenbau, Größtkorn 11 mm).
Bindemittel: Straßenbaubitumen 50/70 oder
viskositätsverändertes Bitumen 50/80 VL (gemäß TL
Bitumen-StB).
Mischgutmenge / Dicke: Einbaugewicht 96 kg/m²;
Einbaustärke
4,0 cm im verdichteten Zustand.
Ausführung: Maschineller Einbau mittels Fertiger.
Nahtausbildungen (heiß an kalt) sowie Anschlüsse an
Einbauten und Ränder sind nach den Vorgaben der ZTV
Asphalt-StB fachgerecht als schneid-, klebe- oder
schmelzbare
Fugen (Nebenleistung) herzustellen. Die Verdichtung
ist bis zum
Erreichen der geforderten Werte nachzuweisen.
Menge: 1260,000 m²

**10.017 Asphaltdeckschicht AC 11 DN, Bk 1,0; 4,0 cm**
Herstellen einer Asphaltdeckschicht auf der zuvor
hergestellten
Asphalttragschicht im Fahrbahnbereich, auf Zufahrten,
der
Bushaltestelle und in Nebenflächen gemäß RStO 12/24,
Belastungsklasse Bk 1,0, Tafel 1, Zeile 1.
Der Einbau hat profil-, niveau- und gefällegerecht
unter
Beachtung der ZTV Asphalt-StB zu erfolgen. Das
vorherige
säubernde Abkehren der Unterlage sowie das Vorbereiten
aller
Anschlüsse sind einzukalkulieren.
Material und Einbau: Asphaltmischgut: AC 11 D N
(Asphaltbeton
für Deckschichten im normalen Straßenbau, Größtkorn 11
mm).
Bindemittel: Straßenbaubitumen 50/70 oder
viskositätsverändertes Bitumen 50/80 VL (gemäß TL
Bitumen-StB).Mischgutmenge / Dicke: Einbaugewicht 96
kg/m²;
Einbaustärke 4,0 cm im verdichteten Zustand.
Ausführung: Maschineller Einbau mittels Fertiger.
Nahtausbildungen sowie Anschlüsse an Einbauten, Rinnen
und
Borde sind nach den Vorgaben der ZTV Asphalt-StB
fachgerecht als schneid-, klebe- oder schmelzbare Fugen
(Nebenleistung) herzustellen. Die Verdichtung ist bis
zum
Erreichen des geforderten Verdichtungsgrades
nachzuweisen.
Menge: 375,000 m²

**10.018 Zulage Handeinbau**
Zulage zur Hauptposition der Asphaltdeckschicht für den
Mehraufwand bei händischem Einbau. Es werden nur
Flächen
vergütet, in denen ein maschineller Einsatz des
Straßenfertigers
wegen Engstellen, Zwickeln oder Geometrien nicht
möglich ist.
Ausführung: Händisches Verteilen, höhen- und
gefällegerechtes
Vorprofilieren sowie intensives Verdichten mittels
handgeführter
Rüttelplatten, Kleinwalzen oder Handstampfer bis zum
Erreichen eines geschlossenen Oberflächengefüges.
Hinweis: Reiner Aufpreis zur Deckschichtposition. Die
Materiallieferung wird über die Hauptposition
abgerechnet.
Menge: 250,000 m2

**10.019 Abstumpfung herstellen**
Abstumpfung maschinell herstellen.
Abstreumaterial gleichmäßig auf die noch heiße
Oberfläche der Deckschicht aufbringen und einwalzen.
Nicht gebundenes und gelöstes Material aufnehmen und einer Verwertung nach Wahl des
AN zuführen.
Mit Bitumen umhüllte Lieferkörnung 1/3,
PSVangegeben(48), Abstreumasse 1,0 kg/m2.
Menge: 2135,000 m2

**10.020 Fläche kehren**
Straßenfläche mit einer selbstaufnehmenden Kehrmaschine nach Verkehrsfreigabe unmittelbar nach
Aufforderung durch den AG kehren. Nicht gebundenes und gelöstes Material aufnehmen. Material
in Eigentum des AN übernehmen und einer
Verwertung nach Wahl des AN zuführen.
Deckschicht aus Walzasphalt,
Verkehrssicherungsmaßnahmen gehören zum
Leistungsumfang.
Menge: 2135,000 m2

**10.021 Anschluss als Fuge herstellen, Borde und Zeiler**
Herstellen einer elastischen Randfuge im Anschluss der
Asphaltdeckschicht an Borde und Zeiler gemäß ZTV
Fug-StB.Abmessung & Schnitt: Herstellen des Fugenraums
durch Schneiden der Asphaltkante; Fugenspalttiefe min.
30
mm, Fugenbreite 10 mm. Schneidschlamm ist sofort
aufzunehmen und zu entsorgen.
Verguss: Reinigen und Primern der Fugenflanken.
Hohlraumfreies Verfüllen des Fugenraums in einer Lage
mit
heiß verarbeitbarer Fugenmasse Typ N2,
oberflächenbündig
abgezogen und feinkörnig abgestreut.
Menge: 1250,000 m

**10.022 Fahrbahnmarkierung als Sperrfläche**
Fahrbahnmarkierung als Sperrfläche (Feuerwehr),
Herstellen einer dauerhaften, retroreflektierenden
Fahrbahnmarkierung als Sperrfläche nach Zeichen 298
StVO
im Bereich der ausgewiesenen Feuerwehr-Aufstellfläche
auf der
neu hergestellten Asphaltdeckschicht.
Die Ausführung hat profiltreu und verkehrsgerecht unter
strenger Beachtung der ZTV M (Zusätzliche Technische
Vertragsbedingungen für Markierungen auf Straßen) zu
erfolgen.

Markierungsstoff: Hochwertige, verschleißfeste
Dünnschichtplastik (Kaltplastik) oder
High-Performance-Markierungsfarbe mit Zulassung durch
die
BASt (Bundesanstalt für Straßenwesen).
Farbe / Optik: Verkehrsweiß (RAL 9016), unter Beigabe
von
systemkompatiblen Reflexperlen und Griffigkeitsmitteln
zur
Gewährleistung der Nachtsichtbarkeit und Rutschhemmung
(SRT-Wert nach ZTV M).
Geometrie: Ausführung der Umrandungslinie und der
schrägen,
parallelen Streifen (Schraffur) im vorgeschriebenen
Winkel und
Abstand gemäß RMS. Das genaue Vormarkieren (Vorriss)
auf
der gereinigten Asphaltfläche ist einzukalkulieren.
Die Abrechnung erfolgt nach der tatsächlichen
Gesamtgröße
der Sperrfläche (Brutto-Flächenberechnung inklusive der
unmarkierten Zwischenräume innerhalb der
Begrenzungslinie).
Menge: 55,000 m²

**10.023 Fahrbahnmarkierung in weiß, Kaltplastik (Breite 50 cm)**
Liefern und Aufbringen einer weißen Fahrbahnmarkierung
auf
vorhandenem Asphaltbelag im Bereich der Fußgängerampel
gemäß den geltenden RMS (Richtlinien für Markierung von
Straßen) und ZTV M.
Stoff/Verfahren: Reaktionskaltplastik (Dickschicht),
dauerhaft
formbeständig, typgeprüft nach DIN EN 1436.
Farbe: Verkehrsweiß (RAL 9016), tages- und
nachtsichtbar.
Abmessungen: Linienbreite 50 cm (je nach genauer
Bestandsvorgabe/RMS), Schichtdicke 2,0 mm bis 3,0 mm.
(Verschleißschicht). Durchgezogene Linien.
Beisetzung: Direktes Einstreuen von Nachstreumitteln
(Glasperlen-Gemisch) zur Erzielung der geforderten
Griffigkeit
(mind. SRT-Wert = 50) und Reflexion bei Nässe und
Dunkelheit
(Typ II).
Ausführung: Nach Plan, exakt fluchtend, randscharf und
ohne
Verschmierungen. Das Aufbringen darf nur auf sauberem,
trockenem und fettfreiem Untergrund bei geeigneter
Witterung
(Untergrundtemperatur mind. +5 °C) erfolgen.
Inklusive: Vormarkierung (Schnüren/Anzeichnen),
Sichern der
frisch aufgebrachten Markierung gegen Überfahren bis
zur
vollständigen Aushärtung.
Menge: 6,500 m

**10.024 Fahrbahnmarkierung in weiß, Linien (Breite 12 cm)**
Liefern und Aufbringen einer weißen Linienmarkierung
(Führungslinien, Haltelinien) auf vorhandenem
Asphaltbelag im
Bereich der Lichtsignalanlage gemäß RMS und ZTV M.
Stoff/Verfahren: Reaktionskaltplastik (Dickschicht),
typgeprüft
nach DIN EN 1436.
Abmessungen: Linienbreite 12 cm  (je nach genauer
Bestandsvorgabe/RMS), Schichtdicke 2,0 mm bis 3,0 mm.
Farbe: Verkehrsweiß (RAL 9016). Durchgezogene Linien
und
Block-Linien.
Eigenschaften: Direktes Einstreuen von
Nachstreumitteln zur
Erzielung der Griffigkeit (SRT-Wert = 50) und
Nachtsichtbarkeit
bei Nässe (Typ II).
Ausführung: Nach Plan, randscharf, fluchtend, als
geschlossene
(Haltelinie) oder unterbrochene (Leitlinie) Linie auf
gereinigtem
Untergrund.
Inklusive: Vormarkierung und Schutz vor Überfahren bis
zur
vollständigen Aushärtung.
Menge: 30,000 m

**10.025 Bohrkern entnehmen**
Bohrkern aus dem Asphaltoberbau entnehmen
und die Bohrlöcher bis Oberkante schließen.
Bohrkerne beschriften.
Gesamtdicke des Oberbaues cm 12
Überschüssiges Abstreumaterial aufnehmen und
einer Verwertung nach Wahl des AN zuführen.
Die Leistung ist gesondert in Rechnung zu stellen.
Durchmesser des Bohrkerns 15 cm,
Verfüllung mit Beton C12/15, Expositionsklasse X0,
bis Unterkante Deckschicht, Rest mit Kaltasphalt,
mit Bitumen umhüllte feine Gesteinskörnung auf die
Oberfläche aufbringen und andrücken.
Menge: 3,000 St

**10.026 Proben versenden**
Versenden der Proben für Kontrollprüfungen und der
Bohrkerne
auf Anordnung des AG.
Menge: 1,000 psch

**10.027 Schiebergestänge ziehen**
Schiebergestänge ziehen von Versorgungsleitungen und
dgl.
Gestänge teleskopierbar, Freilegen des Gestänges,
Hochziehen
auf die erforderliche Höhe begleitend mit dem
Einbau des Frostschutzkieses und der
Schottertragschicht,
Material um das Gestänge wieder einbauen.
Diese Position wird pro Schieber aber nur einmal
vergütet.
Abrechnung erfolgt gesondert mit Versorger.
Menge: 5,000 St

**10.028 Strassenkappe setzen**
Strassenkappe höhenverstellbar von
Versorgungsleitungen und
dgl. bauseits geliefert, nach Einbau der
Schottertragschicht
und vor Einbau der bituminösen Tragschicht
fachgerecht einbauen einschl. der erforderlichen
Erdarbeiten
von Hand.
Abrechnung erfolgt gesondert mit Versorger.
Menge: 5,000 St

### Titel 11 BAUKONSTRUKTIONEN, MAUERN

**11.001 Dränbetontragschicht herstellen**
Herstellen einer wasserdurchlässigen
Dränbetontragschicht
(DBT) als Unterlage für Beläge profil- und
gefällegerecht auf
vorbereiteter ungebundener Unterlage.
Dränbeton der Festigkeitsklasse C16/20 mit einem
abgestimmten Korngefüge und einem von außen
zugänglichen
Hohlraumgehalt von mindestens 15 Vol.-%.
Nachzuweisende Wasserdurchlässigkeit mit einem kf-Wert
von
mindestens 1 x 10?³ m/s (stark durchlässig).
Profilgerechter, hohlraumschonender Einbau und
Verdichtung in
einer Dicke von ca. 20 cm.
Unmittelbar nach dem Einbau ist die Schicht durch
Aufbringen
und Feuchthalten einer wasserhaltenden Abdeckung (z. B.
Vliesmatten oder Folie) ausreichend vor Austrocknung zu
schützen und nachzubehandeln (Inklusivleistung).
Menge: 20,000 m³

**11.002 Einzel-Fundament**
Fachgerechtes Herstellen von freistehenden
Einzelfundamenten
aus Ortbeton für spätere Arbeiten gemäß den
Planunterlagen
und Vorgaben des Auftraggebers.
Aushub: Lösen und Laden des für die Fundamente
anfallenden
Bodens. Der Aushub ist zu transportieren und auf einem
vom
AG genehmigten bauinternen Zwischenlager fachgerecht
aufzuhalden (Nebenleistung).
Liefern, Aufstellen und Vorhalten einer glatten,
standsicheren
System- oder Holzschalung für die freistehenden
Fundamentkörper.
Betongüte: Normalbeton für Außenbauteile nach DIN 1045
/
DIN EN 206 der Festigkeitsklasse C 25/30.
Expositionsklassen: XC4 (Karbonatisierung, außen), XF3
(Frost/Tauwechsel mit hoher Wassersättigung), XA1
(chemischer Angriff, schwach).
Einbringen, fachgerechtes Verdichten und planebenes
Abziehen
des Betons. Die obere, freiliegende Betonfläche ist
exakt
waagerecht auszuführen. Eine fachgerechte
Nachbehandlung
gegen Feuchtigkeitsverlust und Witterungseinflüsse ist
einzukalkulieren.
Hinweis: Es handelt sich hierbei um eine
Bedarfsposition ohne
Gesamtbetragsrelevanz. Der Auftraggeber behält sich
vor,
diese Position bei Bedarf zur Ausführung zu bringen.
Ein
Rechtsanspruch des Auftragnehmers auf Ausführung dieser
Pos. besteht nicht.
Menge: 10,000 m³

**11.003 Fundament für Ampel**
Herstellen eines bewehrten Ortbeton-Blockfundaments
für ein
Ampelmastsystem nach den detaillierten Planunterlagen
durch
den Auftraggber.

Aushub: Lösen, Laden und Abtransportieren des
anfallenden
Bodens (Aushubvolumen ca. 1,5 m³).
Nicht tragfähiger Boden ist auszutauschen.
Sauberkeitsschicht: Herstellen einer 10 cm starken
Sauberkeitsschicht unter der Fundamentsohle.

Abmessungen: Fundamentblock 1,00 m × 1,00 m,
Gesamttiefe
1,20 m ab Oberkante Gelände (OKG).
Betongüte: Normalbeton C25/30; Expositionsklassen XC2,
XF1.
Die Betondeckung beträgt umlaufend mindestens 5,0 cm.
Bewehrung: Liefern und Einbauen einer Korb-Bewehrung
aus
Stabstahl Ø 10 mm, Verlegeabstand 20 cm
(unten/oben/seitlich
sowie Bügel) ODER alternativ aus einem
vorkonfektionierten
Mattenkorb Typ Q188A.
Oberfläche: Die obere Fundamentfläche ist bis auf ein
Niveau
von -0,20 m unter OKG zu führen, exakt waagerecht
abzuziehen und glatt zu reiben.

Inkl. Einbauteile und Rohrführung: Kabelzuführung:
Liefern und
maßgenaues Einbetonieren von 1 Stk. Leerrohr DN70. Das
Rohr ist mit einem großen, einzugsgerechten Radius aus
der
Fundamentseite herauszuführen.
Verankerung bauseits: Maßgenaues, höhen- und
fluchtgerechtes Einbetonieren von Verankerungselement,
ausgeführt als: Fundamentrahmen Sist M16 mit
Verschraubung
4x M16 (A2-70).
Die Gewindeöffnungen sind während der Betonierarbeiten
wirksam gegen Verschmutzung zu schützen.
Menge: 2,000 St

**11.004 Fundament für Standsäule**
Herstellen eines Ortbeton-Blockfundaments zur Aufnahme
einer
Standsäule für Elektroladegeräte nach
Herstellervorgabe.
Aushub der Fundamentgrube (Tiefe min. 80 cm für
Frostsicherheit), Liefern und Entsorgen überschüssigen
Bodens.
Abmessungen: Fundamentblock 0,70 m × 0,70 m,
Gesamttiefe
0,80 m.
Herstellen des Fundaments aus Beton C25/30 (XC4, XF3,
XA1). Die obere Fläche ist exakt waagerecht und eben
abzuziehen.
Positionsgenaues Einbetonieren von 1 Stk.
Kabelschutzrohren
(min. DN 70), mit weichem Radius seitlich
herausgeführt.
Menge: 1,000 St

**11.005 Fundament für Absperrpfosten/Schilder**
Fundament für Absperrpfosten und Schilder für
Bodenhülsen
herstellen, Bodenhülsen nach Unterlagen des AG
fachgerecht
einbauen.
Bodenhülsen bauseits geliefert,
Fundament aus Beton C 20/25.
Anfallenden Aushub lösen, laden und auf genehmigten
Zwischenlager des AG lagern.
Fundament L: 300mm x B: 300 x H: 400mm
Menge: 4,000 St

**11.006 Mauer aus Granit-Mauerblöcken liefern und einbauen,**
Herstellen einer freistehenden bzw. vorgesetzten Mauer
aus
massiven Mauerblöcken aus Naturstein (Granit), als
dreireihige
Schichtung vor einer bestehenden
Beton-Winkelsteinmauer und
als Verlängerung bis zur Fassade des Neubaus.
Materialeigenschaften:
Gesteinsart: Granit, frost-, tausalz- und
witterungsbeständig
nach DIN EN 1342.
Farbe: hellgrau, feinkörnig.
Blockformat: Höhe 40 cm, Tiefe 40 cm, Längen frei
aneinanderpassend von 60 cm bis 120 cm.
Bearbeitung Ober-/Unterseite sowie Stoßfugen (Köpfe):
Präzise
gesägt für ein gleichmäßiges, engfugiges Lager- und
Stoßfugenbild.
Bearbeitung Vorder-/Rückseite: Naturheftig gespalten.
Kantenbearbeitung: Alle sichtbaren Außenkanten
handwerklich
sauber abgefast bzw. leicht abgerundet (Breite ca. 5
mm), um
scharfkantige Abplatzungen zu vermeiden.
Sichtköpfe: Insgesamt 3 Stück End- bzw. Eckblöcke im
Fassadenanschlussbereich sind auch an den sichtbaren
Kopfseiten naturheftig gespalten auszuführen.

Ausführung:
Einmessen der Mauerflucht und -höhen in Abstimmung mit
dem
bauseitigen Bestand (Winkelsteinmauer und
Neubaufassade).
Herstellen eines tragfähigen, frostfreien
Fundamentstreifens
aus Beton C20/25, Abmessungen ca. B=60 cm, T=80 cm,
inklusive aller erforderlichen Erdarbeiten (Aushub,
seitliche
Lagerung oder Abfuhr), Planum und kapillarbrechender
Schottertragschicht.
Fachgerechtes Versetzen der Blöcke im Verband als
Trockenmauerwerk.
Die Lager- und Stoßfugen sind kraftschlüssig und
kippsicher,
ggf. unter Verwendung von unauffälligen
Ausgleichskeilen aus
frostbeständigem Material, herzustellen.
Die Mauer ist mit einem leichten Anzug (Neigung) zum
Hang/Bestand bzw. lotrecht nach Vorgabe der Bauleitung
zu
erstellen.
Sauberer, materialschonender Anschluss an die
bestehende
Winkelsteinmauer und fachgerechtes Anarbeiten an die
Putz-/Dämmfassade des Neubaus mittels geeignetem
Trenn-/Schutzstreifen zur Vermeidung von
Beschädigungen der
Fassadenoberfläche.
Abrechnung erfolgt nach Ansichtsfläche (Vorderansicht)
im
lückenlosen Verband. Alle Nebenleistungen wie das
Ausrichten,
Reinigen des Steinguts und der Schutz angrenzender
Bauteile
sind in die Einheitspreise einzurechnen.
Menge: 5,000 m²

**11.007 Zulage für Sichtköpfe**
Zulage zur vorherigen Position Mauer aus
Granit-Mauerblöcken
für das Herstellen und Liefern von Sichtköpfen an den
freien
Mauerenden bzw. im Anschlussbereich zur Fassade.Die
betroffenen Blockenden (Köpfe) sind abweichend von der
gesägten Standard-Stoßfuge der Hauptposition
handwerklich
sauber und naturheftig zu spalten bzw. zu brechen. Das
optische Erscheinungsbild muss der gespaltenen
Vorderseite
der Mauerblöcke entsprechen.
Einschließlich aller Kantenbearbeitungen
(Fasen/Abrundungen)
im Übergang von der Vorderseite zum Sichtkopf.
Menge: 3,000 St

### Titel 12 AUSSTATTUNGSGEGENSTÄNDE

*Hinweis*
Ein Alternativprodukt gilt als gleichwertig, wenn es
die
funktionalen Hauptabmessungen, die Materialgüte (z. B.
FSC-Hartholz, feuerverzinkter/pulverbeschichteter
Stahl) sowie
die spezifische Designlinie, Geometrie und optische
Anmutung
des Leitfabrikats vollumfänglich erfüllt.

**12.001 Sitzdeck 1 Holzbelag ~25,2 m²**
Individuelles, polygonales Sitzpodest als
Freiraumsonderkonstruktion, inklusive CAD-Werkplanung,
Pulverbeschichtung und FSC-Hartholzauflage liefern und
auf
Betonsockeln montieren.

Werk- und Montageplanung:
Erstellen einer eigenen, vollständigen Werk-, Detail-
und
Montageplanung auf Grundlage der Ausführungsplanung des
Auftraggebers. Die Planung ist mit einem
professionellen,
CAD-basierten Programm anzufertigen und der Bauleitung
vor
Produktionsbeginn zur Freigabe vorzulegen.

Abmessungen und Geometrie:
Grundriss: Polygonale Außenkontur mit den Kantenlängen
ca.
6.003 mm / 6.193 mm / 4.021 mm / 4.450 mm.
Eckausbildung: Radien von 750 mm.
Flächeninhalt: ca. 25,2 m².
Umfang: ca. 19.200 mm.
Gesamthöhe des Objekts 570 mm. Durch ein bestehendes
Geländegefälle ergibt sich ein Höhenunterschied von
ca. 150
mm. Die resultierende Sitzhöhe variiert zwischen 300
mm und
450 mm. Die Einbautiefe unter (OKF) liegt zwischen 120
mm
und 270 mm.

Grund- und Innenkonstruktion (Edelstahl):
Seitenblende: Sichtbare Außenblende aus Edelstahl,
Materialstärke t = 3 mm, Höhe der Blende 565 mm.
Formgebung / Aussteifung: Edelstahl 50 × t5 mm.
Tragrahmen außen: Quadratrohr Edelstahl 50 × 50 × t2
mm.
Tragrahmen innen: Quadratrohr Edelstahl 40 × 40 × t2
mm.
Verarbeitung: Die gesamte Innenkonstruktion ist
konstruktiv
verdeckt auszuführen. Sämtliche konstruktiven
Verschraubungen bestehen aus Edelstahl und sind in
vollkommen verdeckter Ausführung herzustellen.
Oberfläche: Alle sichtbaren Edelstahlteile (insb.
Seitenblenden)
sind hochwertig im witterungs- und UV-beständigen
Fassadenverfahren pulverbeschichtet auszuführen.
Farbton nach Wahl des Auftraggebers aus der RAL- oder
DB-Farbkarte (z. B. Übertragung des
Gebäudefarbkonzepts:
wahlweise komplett in Blau oder aufgeteilt in drei
unterschiedlichen Einzelfarbtönen). Farbton je Podest
nach
Wahl AG (z. B. NCS S 5010 . B10 G)

Sitzauflage (Holz- und Aluminiumkonstruktion):
Material: Massivholzleisten, Breite 120 mm × Höhe 40
mm,
Länge nach Werkplanung optimiert.
Holzart: FSC®-Hartholz, Oberfläche naturbelassen. Das
Holz
muss eine nachweisbare FSC® 100% Zertifizierung
(Zertifikatsnummer SCS-COC-005630-DI oder
gleichwertiger
Herkunftsnachweis) aufweisen.
Verarbeitung: Holzleisten allseitig sauber gehobelt und
geschliffen. Alle Längskanten sind mit einem Radius
von 6 mm
gerundet.
Befestigung: Vollständig verdeckte Verschraubung von
unten
bzw. von hinten mittels Edelstahl-Torxschrauben auf
einer
Aluminium-Aufdopplung (Maße 70 × t5 mm).
Fugenbild: Gleichmäßige Längs- und Stoßfugen von exakt
10
mm.

Lieferung und Montage:
Segmentierung: Anlieferung der Gesamtkonstruktion auf
die
Baustelle in ca. 3 montagegerechten Segmenten
innerhalb der
zulässigen Transportgrößen. Die Holzauflage ist als
steck- oder
schraubfertige Paneele vorzufertigen.
Befestigungselemente: Inklusive 13 Stück werkseitig
angeschweißter Montagelaschen aus Edelstahl zur
kraftschlüssigen Verankerung auf den Fundamenten.
Einbausituation: Fachgerechte Montage mindestens 120 mm
unterhalb der Oberkante des fertigen Flbelags (OKF)
auf den
Fundamenten. Die Fußkonstruktion ist geometrisch so
ausgebildet, dass ein direktes Überpflastern der
Konstruktionskante möglich ist.
Leistungsgrenze: Die Montage erfolgt auf den
nachfolgend
beschriebenen bzw. erstellten Fundamenten.

Sitzdeck ist gemäß nach Lageplan lot- und
fluchtgerecht unter
Berücksichtigung der angegebenen Höhenpunkte
einzubauen.
inkl. aller erforderlichen Materialien und
Montagearbeiten.

Einschl. aller Befestigungs- und Verbindungsteilen,
Schrauben,
Abdeckleisten, und weiterem notwendigen Zubehör in
Edelstahl.
Profile und Dimensionierung aller Elemente nach
statischen
Anforderungen, rechtzeitig vor Bestellung bzw.
Fertigungsbeginn sind die entsprechenden
Werkzeichnungen
mit der zuständigen Fachbauleitung abzustimmen und
freigeben
zu lassen.

Produkt/Leitfabrikat: LiF GmbH & Co. KG - LiF
Freiraumobjekte
- Sitzpodest Freiform mit Holzauflage oder
gleichwertig Art.

Angebotener Hersteller:

Angebotener Typ:
Menge: 1,000 St

**12.002 Sitzdeck 2 Holzbelag ~16,8 m²**
Individuelles, polygonales Sitzpodest als
Freiraumsonderkonstruktion, inklusive CAD-Werkplanung,
Pulverbeschichtung und FSC-Hartholzauflage liefern und
auf
Betonsockeln montieren.

Werk- und Montageplanung: Erstellen einer eigenen,
vollständigen Werk-, Detail- und Montageplanung auf
Grundlage der Ausführungsplanung des Auftraggebers. Die
Planung ist mit einem professionellen, CAD-basierten
Programm anzufertigen und der Bauleitung vor
Produktionsbeginn zur Freigabe vorzulegen.

Abmessungen und Geometrie:
Grundriss: Polygonale Außenkontur mit den Kantenlängen
ca.
4.000 mm / 6.622 mm / 7.420 mm.
Eckausbildung: Radien von 750 mm.
Flächeninhalt: ca. 16,8 m².Umfang: ca. 17.500 mm.
Gesamthöhe des Objekts 525 mm. Durch ein bestehendes
Geländegefälle ergibt sich ein Höhenunterschied von
ca. 94
mm. Die resultierende Sitzhöhe variiert zwischen 310
mm und
404 mm. Die Einbautiefe unter (OKF) liegt zwischen 120
mm
und 214 mm.

Grund- und Innenkonstruktion (Edelstahl):
Seitenblende: Sichtbare Außenblende aus Edelstahl,
Materialstärke t = 3 mm, Höhe der Blende 520 mm.
Formgebung / Aussteifung: Edelstahl 50 × t5 mm.
Tragrahmen außen: Quadratrohr Edelstahl 50 × 50 × t2
mm.
Tragrahmen innen: Quadratrohr Edelstahl 40 × 40 × t2
mm.
Verarbeitung: Die gesamte Innenkonstruktion ist
konstruktiv
verdeckt auszuführen. Sämtliche konstruktiven
Verschraubungen bestehen aus Edelstahl und sind in
vollkommen verdeckter Ausführung herzustellen.
Oberfläche: Alle sichtbaren Edelstahlteile (insb.
Seitenblenden)
sind hochwertig im witterungs- und UV-beständigen
Fassadenverfahren pulverbeschichtet auszuführen.
Farbton nach Wahl des Auftraggebers aus der RAL- oder
DB-Farbkarte (z. B. Übertragung des
Gebäudefarbkonzepts:
wahlweise komplett in Blau oder aufgeteilt in drei
unterschiedlichen Einzelfarbtönen). Farbton je Podest
nach
Wahl AG (z. B. NCS S 5010 . B10 G).

Sitzauflage (Holz- und Aluminiumkonstruktion):
Material: Massivholzleisten, Breite 120 mm × Höhe 40
mm,
Länge nach Werkplanung optimiert.
Holzart: FSC®-Hartholz, Oberfläche naturbelassen. Das
Holz
muss eine nachweisbare FSC® 100% Zertifizierung
(Zertifikatsnummer SCS-COC-005630-DI oder
gleichwertiger
Herkunftsnachweis) aufweisen.
Verarbeitung: Holzleisten allseitig sauber gehobelt und
geschliffen. Alle Längskanten sind mit einem Radius
von 6 mm
gerundet.
Befestigung: Vollständig verdeckte Verschraubung von
unten
bzw. von hinten mittels Edelstahl-Torxschrauben auf
einer
Aluminium-Aufdopplung (Maße 70 × t5 mm).
Fugenbild: Gleichmäßige Längs- und Stoßfugen von exakt
10
mm.

Lieferung und Montage:
Segmentierung: Anlieferung der Gesamtkonstruktion auf
die
Baustelle in ca. 3 montagegerechten Segmenten
innerhalb der
zulässigen Transportgrößen. Die Holzauflage ist als
steck- oder
schraubfertige Paneele vorzufertigen.
Befestigungselemente: Inklusive 12 Stück werkseitig
angeschweißter Montagelaschen aus Edelstahl zur
kraftschlüssigen Verankerung auf den Fundamenten.
Einbausituation: Fachgerechte Montage mindestens 120 mm
unterhalb der Oberkante des fertigen Bodenbelags (OKF)
auf
den Fundamenten. Die Fußkonstruktion ist geometrisch so
ausgebildet, dass ein direktes Überpflastern der
Konstruktionskante möglich ist.

Sitzdeck ist gemäß nach Lageplan lot- und
fluchtgerecht unter
Berücksichtigung der angegebenen Höhenpunkte
einzubauen.
inkl. aller erforderlichen Materialien und
Montagearbeiten.

Einschl. aller Befestigungs- und Verbindungsteilen,
Schrauben,
Abdeckleisten, und weiterem notwendigen Zubehör in
Edelstahl.
Profile und Dimensionierung aller Elemente nach
statischen
Anforderungen, rechtzeitig vor Bestellung bzw.
Fertigungsbeginn sind die entsprechenden
Werkzeichnungen
mit der zuständigen Fachbauleitung abzustimmen und
freigeben
zu lassen.

Produkt/Leitfabrikat: LiF GmbH & Co. KG - LiF
Freiraumobjekte
- Sitzpodest Freiform mit Holzauflage oder
gleichwertig Art.

Angebotener Hersteller:

Angebotener Typ:
Menge: 1,000 St

**12.003 Sitzdeck 3 Holzbelag ~10,2 m²**
Individuelles, polygonales Sitzpodest als
Freiraumsonderkonstruktion, inklusive CAD-Werkplanung,
dreifarbiger/blauer Pulverbeschichtung und
FSC-Hartholzauflage liefern und auf  Betonsockeln
montieren.

Werk- und Montageplanung:
Erstellen einer eigenen, vollständigen Werk-, Detail-
und
Montageplanung auf Grundlage der Ausführungsplanung des
Auftraggebers. Die Planung ist mit einem
professionellen,
CAD-basierten Programm anzufertigen und der Bauleitung
vor
Produktionsbeginn zur Freigabe vorzulegen.

Abmessungen und Geometrie: Grundriss:
Polygonale Außenkontur mit den Kantenlängen ca. 3.114
mm /
4.903 mm / 5.413 mm.
Eckausbildung: Radien von 750 mm.
Flächeninhalt: ca. 10,2 m².
Umfang: ca. 13.000 mm.
Gesamthöhe des Objekts 485 mm. Durch ein bestehendes
Geländegefälle ergibt sich ein Höhenunterschied von
ca. 53
mm. Die resultierende Sitzhöhe variiert zwischen 310
mm und
363 mm. Die Einbautiefe (OKF) liegt zwischen 120 mm
und 173
mm.

Grund- und Innenkonstruktion (Edelstahl):
Seitenblende: Sichtbare Außenblende aus Edelstahl,
Materialstärke t = 3 mm, Höhe der Blende 480 mm.
Formgebung / Aussteifung: Edelstahl 50 × t5 mm.
Tragrahmen außen: Quadratrohr Edelstahl 50 × 50 × t2
mm.
Tragrahmen innen: Quadratrohr Edelstahl 40 × 40 × t2
mm.
Verarbeitung: Die gesamte Innenkonstruktion ist
konstruktiv
verdeckt auszuführen. Sämtliche konstruktiven
Verschraubungen bestehen aus Edelstahl und sind in
vollkommen verdeckter Ausführung herzustellen.
Oberfläche: Alle sichtbaren Edelstahlteile (insb.
Seitenblenden)
sind hochwertig im witterungs- und UV-beständigen
Fassadenverfahren pulverbeschichtet auszuführen.
Farbton nach Wahl des Auftraggebers aus der RAL- oder
DB-Farbkarte (z. B. Übertragung des
Gebäudefarbkonzepts:
wahlweise komplett in Blau oder aufgeteilt in drei
unterschiedlichen Einzelfarbtönen). Farbton je Podest
nach
Wahl AG (z. B. NCS S 5010 . B10 G).

Sitzauflage (Holz- und Aluminiumkonstruktion):
Material: Massivholzleisten, Breite 120 mm × Höhe 40
mm,
Länge nach Werkplanung optimiert.
Holzart: FSC®-Hartholz, Oberfläche naturbelassen. Das
Holz
muss eine nachweisbare FSC® 100% Zertifizierung
(Zertifikatsnummer SCS-COC-005630-DI oder
gleichwertiger
Herkunftsnachweis) aufweisen.
Verarbeitung: Holzleisten allseitig sauber gehobelt und
geschliffen. Alle Längskanten sind mit einem Radius
von 6 mm
gerundet.
Befestigung: Vollständig verdeckte Verschraubung von
unten
bzw. von hinten mittels Edelstahl-Torxschrauben auf
einer
Aluminium-Aufdopplung (Maße 70 × t5 mm).
Fugenbild: Gleichmäßige Längs- und Stoßfugen von exakt
10
mm.

Lieferung und Montage:
Segmentierung: Anlieferung der Gesamtkonstruktion auf
die
Baustelle in ca. 2 montagegerechten Segmenten
innerhalb der
zulässigen Transportgrößen. Die Holzauflage ist als
steck- oder
schraubfertige Paneele vorzufertigen.
Befestigungselemente: Inklusive 9 Stück werkseitig
angeschweißter Montagelaschen aus Edelstahl zur
kraftschlüssigen Verankerung auf den Fundamenten.
Einbausituation: Fachgerechte Montage mindestens 120 mm
unterhalb der Oberkante des fertigen Bodenbelags (OKF)
auf
den Fundamenten. Die Fußkonstruktion ist geometrisch so
ausgebildet, dass ein direktes Überpflastern der
Konstruktionskante möglich ist.

Sitzdeck ist gemäß nach Lageplan lot- und
fluchtgerecht unter
Berücksichtigung der angegebenen Höhenpunkte
einzubauen.
inkl. aller erforderlichen Materialien und
Montagearbeiten.

Einschl. aller Befestigungs- und Verbindungsteilen,
Schrauben,
Abdeckleisten, und weiterem notwendigen Zubehör in
Edelstahl.
Profile und Dimensionierung aller Elemente nach
statischen
Anforderungen, rechtzeitig vor Bestellung bzw.
Fertigungsbeginn sind die entsprechenden
Werkzeichnungen
mit der zuständigen Fachbauleitung abzustimmen und
freigeben
zu lassen.

Produkt/Leitfabrikat: LiF GmbH & Co. KG - LiF
Freiraumobjekte
- Sitzpodest Freiform mit Holzauflage oder
gleichwertig Art.

Angebotener Hersteller:

Angebotener Typ:
Menge: 1,000 St

**12.004 Zulage zu Sitzdeck Fundamente**
Zulage zu Sitzdeck für Fundamente Befestigungslaschen
herstellen aus unbewehrter Beton,
Punktfundamente C20/25 KS16 aus Normalbeton für
Außenbauteile DIN 1045. Herstellung mit Schalung.
ca. 30 × 30 × 30 cm je Fundament.
ca. alle 1,5 m ein Fundament,
Einschließlich Einbau einer tragfähigen
Schottertragschicht der
Körnung 0/45 mm unterhalb der Fundamentsohle zur
Sicherung
einer frostsicheren Gründung.
Der Einbau der Fundamente hat exakt in Waage zu
erfolgen.
Die Betonoberfläche ist leicht abgeschrägt abzuziehen,
um
stehendes Wasser zu verhindern. Aufgrund des
vorhandenen
Geländegefälles von ca. 53 mm sind die Fundamente
höhengerecht gestaffelt und präzise aufeinander
abgestimmt
entsprechend der Neigung des Podestes einzubauen.

inkl. aller erforderlichen Erd- und Montagearbeiten,
verdrängten Boden im Baubereich profilgerecht einbauen.
Menge: 35,000 St

**12.005 Sitzbank 4,0m**
Liefern und Montieren von geraden Element-Sitzbänken
in Sonderlänge, Gesamtlänge 4,00 m,
Ausführung ohne Rückenlehne.
Bauform & Länge: Gerade Ausführung,
Gestell:
Stahlfüße zum Aufdübeln. Zwei Außen- und zwei
Innen-Füße.
Ausführung aus Flachstahl.
Material Sitzauflage:
FSC-zertifiziertes Hartholz (Nachweis SCS-COC-001802
Zertifikat),
Holzleisten in gerader Ausführung.
Abmessungen:
Sitztiefe: 450 mm
Sitzhöhe (Oberkante Holz): 460 mm
Leistenstärke: 45 mm
Oberflächen- und Korrosionsschutz Gestell:
Stahlteile feuerverzinkt nach DIN EN ISO 1461,
zusätzlich
pulverbeschichtet im Farbton nach Wahl des AG (RAL/DB)
z. B.
DB703.
Befestigung:
Fußplatten zum Aufdübeln auf Fundament / befestigten
Untergrund mittels bauaufsichtlich zugelassener
Schwerlastanker.
Beschläge: Alle Verbindungs- und Befestigungselemente
in
verzinkter Ausführung.
Die Montage hat fachgerecht nach Herstellervorgabe
flucht- und
waagerecht auf den Fundamenten zu erfolgen. Das
Befestigungsmaterial ist in die Position
einzukalkulieren.

einschl. aller Befestigungs- und Verbindungsteilen aus
verzinkter Stahl/Edelstahl, Profile und
Dimensionierung aller
Elemente nach statischen Anforderungen, rechtzeitig vor
Bestellung bzw. Fertigungsbeginn sind die
entsprechenden
Werkzeichnungen mit der zuständigen Fachbauleitung
abzustimmen und freigeben zu lassen.
(Lieferung und Montage in fertigungstechnischen
Teilstücken
gemäß Herstellervorgabe)

Produkt/Leitfabrikat: Modell ARENA der Firma Nusser
Stadtmöbel GmbH & Co. KG oder gleichwertig Art.

Angebotener Hersteller:

Angebotener Typ:
Menge: 1,000 St

**12.006 Sitzbank 5,0m**
Liefern und Montieren von geraden Element-Sitzbänken
in Sonderlänge, Gesamtlänge 5,00 m,
Ausführung ohne Rückenlehne.
Bauform & Länge: Gerade Ausführung,
Gestell:
Stahlfüße zum Aufdübeln.  Zwei Außen- und drei
Innen-Füße.
Ausführung aus Flachstahl.
Material Sitzauflage:
FSC-zertifiziertes Hartholz (Nachweis SCS-COC-001802
Zertifikat),
Holzleisten in gerader Ausführung.
Abmessungen:
Sitztiefe: 450 mm
Sitzhöhe (Oberkante Holz): 460 mm
Leistenstärke: 45 mm
Oberflächen- und Korrosionsschutz Gestell:
Stahlteile feuerverzinkt nach DIN EN ISO 1461,
zusätzlich
pulverbeschichtet im Farbton nach Wahl des AG (RAL/DB)
z. B.
DB703.
Befestigung:
Fußplatten zum Aufdübeln auf Fundament / befestigten
Untergrund mittels bauaufsichtlich zugelassener
Schwerlastanker.
Beschläge: Alle Verbindungs- und Befestigungselemente
in
verzinkter Ausführung.
Die Montage hat fachgerecht nach Herstellervorgabe
flucht- und
waagerecht auf den Fundamenten zu erfolgen. Das
Befestigungsmaterial ist in die Position
einzukalkulieren.

einschl. aller Befestigungs- und Verbindungsteilen aus
verzinkter Stahl/Edelstahl, Profile und
Dimensionierung aller
Elemente nach statischen Anforderungen, rechtzeitig vor
Bestellung bzw. Fertigungsbeginn sind die
entsprechenden
Werkzeichnungen mit der zuständigen Fachbauleitung
abzustimmen und freigeben zu lassen.
(Lieferung und Montage in fertigungstechnischen
Teilstücken
gemäß Herstellervorgabe)

Produkt/Leitfabrikat: Modell ARENA der Firma Nusser
Stadtmöbel GmbH & Co. KG oder gleichwertig Art.

Angebotener Hersteller:

Angebotener Typ:
Menge: 1,000 St

**12.007 Sitzbank 7,0m**
Liefern und Montieren von geraden Element-Sitzbänken
in Sonderlänge, Gesamtlänge 7,00 m,
Ausführung ohne Rückenlehne.
Bauform & Länge: Gerade Ausführung,
Gestell:
Stahlfüße zum Aufdübeln.  Zwei Außen- und vier
Innen-Füße.
Ausführung aus Flachstahl.
Material Sitzauflage:
FSC-zertifiziertes Hartholz (Nachweis SCS-COC-001802
Zertifikat),
Holzleisten in gerader Ausführung.
Abmessungen:
Sitztiefe: 450 mm
Sitzhöhe (Oberkante Holz): 460 mm
Leistenstärke: 45 mm
Oberflächen- und Korrosionsschutz Gestell:
verzinkter Stahlteile feuerverzinkt nach DIN EN ISO
1461,
zusätzlich pulverbeschichtet im Farbton nach Wahl des
AG
(RAL/DB) z. B. DB703 .
Befestigung:
Fußplatten zum Aufdübeln auf Fundament / befestigten
Untergrund mittels bauaufsichtlich zugelassener
Schwerlastanker.
Beschläge: Alle Verbindungs- und Befestigungselemente
in
verzinkter Ausführung.
Die Montage hat fachgerecht nach Herstellervorgabe
flucht- und
waagerecht auf den Fundamenten zu erfolgen. Das
Befestigungsmaterial ist in die Position
einzukalkulieren.

einschl. aller Befestigungs- und Verbindungsteilen aus
Stahl/Edelstahl, Profile und Dimensionierung aller
Elemente
nach statischen Anforderungen, rechtzeitig vor
Bestellung bzw.
Fertigungsbeginn sind die entsprechenden
Werkzeichnungen
mit der zuständigen Fachbauleitung abzustimmen und
freigeben
zu lassen.
(Lieferung und Montage in fertigungstechnischen
Teilstücken
gemäß Herstellervorgabe)

Produkt/Leitfabrikat: Modell ARENA der Firma Nusser
Stadtmöbel GmbH & Co. KG oder gleichwertig Art.

Angebotener Hersteller:

Angebotener Typ:
Menge: 1,000 St

**12.008 Zulage zu Sitzbank Fundamente**
Zulage zu Sitzbank für Fundamente Befestigungslaschen
herstellen aus unbewehrter Beton,
Punktfundamente C20/25 KS16 aus Normalbeton für
Außenbauteile DIN 1045. Herstellung mit Schalung.
ca. 30 × 60 × 30 cm,
mit frostsicherer Gründung,
Schottertragschicht 0/45.
Einbau in Waage, Oberfläche glatt.
Bei leichtem Gefälle der Oberfläche
ist ein geneigter Einbau zu erwägen.
Die Fundamente sind dann höhengerecht
entsprechender Neigung aufeinander
abzustimmen.
inkl. aller erforderlichen Erd- und Montagearbeiten,
verdrängten Boden im Baubereich profilgerecht einbauen.
Menge: 15,000 St

**12.009 Fahnenmasten inkl. Fundament und Zentrierhülse mit Verdreh- und Entnahmeschutz**
Aluminium-Fahnenmast liefern und einbauen,
Nennhöhe 7 m
Hissvorrichtung als Innenseilführung, verdeckt laufend
in
aufgesetzter C-Schiene, Kurbel- Hissvorrichtung mit
Edelstahl-Hissseil, selbsthemmend mittels Sperrsockel.
Mastrohr konisch, nahtlos, einteilig,
Werkstoff EN AW-6063T66, silber eloxiert E6/EV1.
Farbton Mastrohr: Farbton Kappe: RAL 9006
Weißaluminium,
pulverbeschichtet
Mastdurchmesser:
Ø 114/76 x 2,5 mm
Mastrohr Nennhöhe des Fahnenmasten über Gelände NH 7,0
m /  Gesamtlänge des Fahnenmasten (NH + EL) GL 7,7 m /
Erdlänge des Fahnenmasten (Fundamenteinstand) EL 0,7 m,
Fahnentuchgröße:
max. 4,00 x 1,50 m im Hochformat bei 130 gr/m2
Masteinbau:
in Zentrierhülse aus Aluminium, mit Verdreh- und
Entnahmeschutz

Mastzopf mit formschöner Mastkappe und integrierter
Seilumlenkrolle, axial aufgesetzte C-Schiene zur
Führung des
Langschlittens und der KS-Fahnentuchhalter. Edelstahl-
Hissseil in C-Schiene umlaufend, Anbindung an
Langschlitten.
Betätigung über den aufgesetzten Kompaktantrieb alfa C
mittels
abnehmbarer Handkurbel. Bei abgenommener Handkurbel ist
der Kurbelantrieb selbsthemmend. Lage 1,20 m über
Mastfuss.

Mastkappe, Schließklampe und Kompaktantrieb alfa C
hergestellt aus Siluminguss, RAL 9006
pulverbeschichtet,
C-Schiene und Langschlitten ausgeführt als Aluminium-
Strangpressprofil, C-Schiene im Farbton des Mastrohres
silber
eloxiert E6/EV1, der Langschlitten mit
Teflon-Gleitbeschichtung,
schwarz.

Die Fahnenmontage erfolgt durch Einhaken der seitlichen
Fahnenkarabiner in die KS- Fahnentuchhalter. Im
untersten
Fahnentuchhalter wird zudem das Fahnenstraffergewicht
mit VA-Karabiner befestigt. Fahnenstraffer
unverlierbar in
C-Schiene

Mastrohr statisch nachgewiesen nach DIN EN 1991-1-4/NA
Windzone I. Eine Musterstatik ist im Auftragsfall
kostenfrei
vorzulegen, ebenso Nachweis der GS- Zulassung.
Fundamentplan und Bedienungsanleitung sind der
Lieferung
beizufügen.

Fahnenmast fertig montiert und hissbereit ausgestattet,
einschließlich Langschlitten, 5 KS-Fahnentuchhalter, 1
Fahnenstraffergewicht, 1 Handkurbel, 2 Schlüssel für
Sperrsockel.

Inkl. Fundamente für Hülsen herstellen aus unbewehrter
Beton,
Punktfundamente C20/25 aus Normalbeton für
Außenbauteile
DIN 1045. Herstellung mit Schalung.
ca. 80 × 80 × 100 cm,
mit frostsicherer Gründung,
Schottertragschicht 0/45.
Einbau in Waage, Oberfläche glatt.
inkl. aller erforderlichen Erd- und Montagearbeiten,
verdrängten Boden im Baubereich profilgerecht einbauen.

Produkt/Leitfabrikat: alfa® GmbH Fahnen- & Lichtmaste
- Type
alfa KIK (NH 7 m) oder gleichwertig Art.

Angebotener Hersteller:

Angebotener Typ:
Menge: 3,000 St

**12.010 Abfalleimer 60 l**
Abfallbehaelter liefern und einbauen,
Rund 60 l mit Dach, Stuetze lang zum Einbetonieren
Stahlblech feuerverzinkt
Behaelter: Durchmesser 340 mm, Hoehe 585 mm;
Staender: U-Profil 110 x 45 mm, Hoehe GOK ca.  850 -
950 mm
Mit Drahtkorb fuer  60 l (DKR 60), rund, Maschung 10 x
10 mm,
verzinkt
Inkl. Fundamente herstellen aus unbewehrter Beton,
Punktfundamente C20/25 aus Normalbeton für
Außenbauteile
DIN 1045. Herstellung mit Schalung.
ca. 30 × 30 × 60 cm,
mit frostsicherer Gründung,
Schottertragschicht 0/45.
Einbau in Waage, Oberfläche glatt.
inkl. aller erforderlichen Erd- und Montagearbeiten,
verdrängten Boden im Baubereich profilgerecht einbauen.

Produkt/Leitfabrikat: Nusser Stadtmoebel GmbH & Co. KG
-
Modell Abfallbehälter PROFI rund A1-S60 oder
gleichwertig Art.

Angebotener Hersteller:

Angebotener Typ:
Menge: 8,000 St

**12.011 Zulage Farbton für Abfalleimer**
Zulage zu Position für Abfalleimer für das zusätzliche
Aufbringen einer hochwertigen Farb- bzw.
Pulverbeschichtung
der angebotenen Bauteile.
Farbton: Nach Wahl des Auftraggebers (AG) aus der
vollständigen RAL-Classic-Farbkarte oder dem
DB-Farbfächer
(z. B. DB 703 Eisenglimmer).
Ausführung: Witterungs- und UV-beständige
Pulverbeschichtung oder Nasslackierung (je nach
Materialträger), fachgerecht ausgeführt inkl. aller
erforderlichen
Vorarbeiten (wie Reinigen, Entfetten, Grundieren oder
Chromatieren).
Bemusterung: Vor der Ausführung ist dem AG ein
verbindliches
Farbmuster (Musterton) auf dem Original-Trägermaterial
(Mindestgröße 10x10 cm) zur Freigabe vorzulegen. Die
Kosten
für die Mustervorlage sind in den Einheitspreis
einzurechnen.
Menge: 8,000 St

**12.012 Poller, herausnehmbar**
Absperrpfosten inkl. Signalstreifen liefern und
einbauen,
Herausnehmbarer Sperrpfosten mit Bodenhuelse zum
Einbetonieren (G2-S76),
feuerverzinkt, Rohrdurchmesser 76 mm,
Standardpfosten mit Stahlkappe,
Hoehe GOK ca. 900 mm,
Bodenhuelse einbetoniert + Absperrpfosten
herausnehmbar mit
Dreikantschloss 19 mm
Inkl. Fundamente herstellen aus unbewehrter Beton,
Punktfundamente C20/25 aus Normalbeton für
Außenbauteile
DIN 1045. Herstellung mit Schalung.
ca. 30 × 30 × 50 cm,
mit frostsicherer Gründung,
Schottertragschicht 0/45.
Einbau in Waage, Oberfläche glatt.
Inkl. aller erforderlichen Erd- und Montagearbeiten,
verdrängten Boden im Baubereich profilgerecht einbauen.
Inkl. Signalstreifen "weiß" je Pfosten.

Produkt/Leitfabrikat: Nusser Stadtmoebel GmbH & Co. KG
-
Modell G2-H76 Absperrpfosten oder gleichwertig Art.

Angebotener Hersteller:

Angebotener Typ:
Menge: 5,000 St

**12.013 Zulage Farbton für Poller**
Zulage zu Position für Poller für das zusätzliche
Aufbringen
einer hochwertigen Farb- bzw. Pulverbeschichtung der
angebotenen Bauteile.
Farbton: Nach Wahl des Auftraggebers (AG) aus der
vollständigen RAL-Classic-Farbkarte oder dem
DB-Farbfächer
(z. B. DB 703 Eisenglimmer).
Ausführung: Witterungs- und UV-beständige
Pulverbeschichtung oder Nasslackierung (je nach
Materialträger), fachgerecht ausgeführt inkl. aller
erforderlichen
Vorarbeiten (wie Reinigen, Entfetten, Grundieren oder
Chromatieren).
Bemusterung: Vor der Ausführung ist dem AG ein
verbindliches
Farbmuster (Musterton) auf dem Original-Trägermaterial
(Mindestgröße 10x10 cm) zur Freigabe vorzulegen. Die
Kosten
für die Mustervorlage sind in den Einheitspreis
einzurechnen.
Menge: 5,000 St

**12.014 Fahrrad-Anlehnbügel**
Fahrradstaender liefern und einbauen,
Fahrradanlehnbuegel ohne Querholm,
zum Einbetonieren, Stahlrohr feuerverzinkt,
Durchmesser 42 mm, Hoehe GOK 800 mm, Laenge 700 mm,
Einbautiefe ca. 300 mm
Inkl. Fundamente herstellen aus unbewehrter Beton,
Punktfundamente C20/25 aus Normalbeton für
Außenbauteile
DIN 1045. Herstellung mit Schalung.
ca. 30 × 30 × 30 cm,
mit frostsicherer Gründung,
Schottertragschicht 0/45.
Einbau in Waage, Oberfläche glatt.
inkl. aller erforderlichen Erd- und Montagearbeiten,
verdrängten Boden im Baubereich profilgerecht einbauen.

Produkt/Leitfabrikat: Nusser Stadtmoebel GmbH & Co. KG
-
FOEHR II Fahrradstaender oder gleichwertig Art.

Angebotener Hersteller:

Angebotener Typ:
Menge: 12,000 St

**12.015 Zulage Farbton zu Fahrrad-Anlehnbügel**
Zulage zu Position für Fahrrad-Anlehnbügel für das
zusätzliche
Aufbringen einer hochwertigen Farb- bzw.
Pulverbeschichtung
der angebotenen Bauteile.
Farbton: Nach Wahl des Auftraggebers (AG) aus der
vollständigen RAL-Classic-Farbkarte oder dem
DB-Farbfächer
(z. B. DB 703 Eisenglimmer).
Ausführung: Witterungs- und UV-beständige
Pulverbeschichtung oder Nasslackierung (je nach
Materialträger), fachgerecht ausgeführt inkl. aller
erforderlichen
Vorarbeiten (wie Reinigen, Entfetten, Grundieren oder
Chromatieren).
Bemusterung: Vor der Ausführung ist dem AG ein
verbindliches
Farbmuster (Musterton) auf dem Original-Trägermaterial
(Mindestgröße 10x10 cm) zur Freigabe vorzulegen. Die
Kosten
für die Mustervorlage sind in den Einheitspreis
einzurechnen.
Menge: 12,000 St

**12.016 Spiralfahrradständer**
Spiralfahrradständer als Reihenparker in Spiralform,
zur
beidseitigen Radanordnung, Gesamtlänge 3,70 m aus drei
Einzelementen je ca. 1,23 m, liefern und fachgerecht
einbauen.
Konstruktion: Kontinuierlich gebogenes Spiralrohr zur
stabilen
und geordneten Aufnahme von Fahrrädern.
Material Stahl, feuerverzinkt nach DIN EN ISO 1461.
Rohrabmessung: 48,3 x 2,6 mm.
Befestigungsart: Zum Einbetonieren mittels verlängertem
Träger-/Befestigungsrohr aus Stahlrohr, feuerverzinkt,
Durchmesser 42 mm.
Abmessungen im eingebauten Zustand:
Höhe über Geländeoberkante (GOK): 492 mm.
Einbautiefe in das Fundament: ca. 300 mm.
Einbau: Einschließlich Erdaushub, Herstellen eines
standsicheren Betonfundaments (C20/25 oder nach
statischer
Vorgabe), flucht- und lotrechter Ausrichtung sowie
fachgerechtem Verfüllen und Verdichten.

Produkt/Leitfabrikat: Maluk - Spiralfahrradständer
Bikerack OMEGA oder gleichwertig Art.

Angebotener Hersteller:

Angebotener Typ:

Variante B: Aluminium, auf Wunsch farbbeschichtet
(pulverbeschichtet) nach RAL-Farbe nach Wahl des AG.
Menge: 3,700 m

**12.017 Zulage zu Spiralfahrradständer Aluminium, Pulverbeschichtung**
Zulage zu vorheriger Position Spiralfahrradständer für
die
Ausführung des Spiralfahrradständers in Aluminium
anstelle von
Stahl feuerverzinkt, einschließlich zusätzlicher
Farbbeschichtung (Pulverbeschichtung) im werkseitigen
Verbundverfahren.
Material: Aluminium, Rohrabmessung 48,3 x 3,0 mm.
Oberfläche: Hochwetterfeste Pulverbeschichtung im
Standard-RAL-Farbton nach Wahl des Auftraggebers,
Farbton
nach Wahl AG (z. B. DB703).
Leistungsumfang: Mehrpreis für den Materialwechsel auf
Aluminium, die fachgerechte Vorbehandlung
(Chromatierung
bzw. Voranodisierung) und das vollflächige Aufbringen
der
Pulverbeschichtung.
Die konstruktiven Maße (Länge 3,70 m) und die
Befestigungsart
zum Einbetonieren bleiben unverändert.
Hinweis: Es handelt sich hierbei um eine
Bedarfsposition ohne
Gesamtbetragsrelevanz. Der Auftraggeber behält sich
vor,
diese Position bei Bedarf zur Ausführung zu bringen.
Ein
Rechtsanspruch des Auftragnehmers auf Ausführung dieser
Zulage besteht nicht.
Menge: 1,000 psch

**12.018 Sauberlaufzonen bei Eingängen**
Schmutzfangwannen-System als ein- oder mehrteilige
Anlage
(Modulbauweise) inklusive passgenauem, feuerverzinktem
Gitterrostbelag und umlaufendem Schutz- und
Anschlagrahmen
liefern, vor Ort einpassen und fachgerecht einbauen.
Die
gesamte Konstruktion muss für extreme Belastungen
ausgelegt
und Hubwagen-befahrbar ausgeführt sein.

Bodenwanne: Komplett wasserdicht verschweißte Wanne aus
Aluminium, Materialstärke ca. 3,0 mm, Eigengewicht ca.
37,1
kg/m². Die Wanneninnenseite ist zur problemlosen
Reinigung
völlig glatt ausgebildet.

Integrierter Anschlagrahmen: Einschließlich umlaufendem
Winkelrahmen aus Aluminium, passend zur Gesamthöhe der
Wanne. Der Rahmen dient als definierte Dehnungsfugen-
und
Anschlagkante für den angrenzenden Bodenbelag
(Fliesen/Estrich/Pflaster) zur Aufnahme horizontaler
Lasten und
zur Vermeidung von Kantenbrüchen.

Unterstützungssystem & Tragfähigkeit: Integrierte
Aluminium-Unterstützungsprofile im Abstand von maximal
150
mm. Die Profile verlaufen im 90°-Winkel quer unter den
Tragstäben des Rostes und verfügen über Ausnehmungen
für
einen allseitigen Wasser- und Schmutzdurchlass. Das
gesamte
System (Wanne, Rahmen, Unterkonstruktion und Rost) ist
statisch für den Verkehr mit Hubwagen (inkl. Nutzlast)
zu
dimensionieren.

Gitterrost-Abdeckung: Begeh- und befahrbarer
Gitterrost,
feuerverzinkt nach DIN EN ISO 1461, Maschenweite 30 x
10
mm). Rutschhemmung nach geltenden Richtlinien (mind.
R11).
Die Gitterrost-Abdeckung sind "mehrteilig"
herzustellen bzgl.
Wartung / Unterhalt.

Entwässerung: Je Wannenteil bzw. Modul ist eine
komplette
Ablaufvorrichtung (Ablaufstutzen) in der Nennweite DN
100,
inklusive entnehmbarem Edelstahlsieb zum Rückhalt von
Grobschmutz zu integrieren. Mehrteilige Wannen erhalten
zusätzlich eine Wasserüberlaufverbindung (sofern
Bauhöhe =
65 mm).

Einbau & Montage:
Die Montage erfolgt höhen-, flucht- und bündig zum
angrenzenden Bodenbelag vollflächig auf einer
Sauberkeitsschicht aus Einkornbeton.
Gefälle-Einbau: Der Einbau erfolgt exakt im
vorgegebenen
Belagsgefälle der Außenanlagen  mit Ausnahme des
Haupteingangs, hier ist der Rost absolut waagerecht
einzubauen.
Fertigung nach örtlichem Aufmaß durch den
Auftragnehmer vor
Produktionsbeginn.

Bauweise / Abmessungen:
Haupteingang (1 Stück): Ca. 5,0 m x 2,6 m, waagerechter
Einbau mit umlaufendem Rahmen, mehrteilige Ausführung
in Modulbauweise. Vor Ort fluchtgerecht und wasserdicht
verschraubt.
Westliche Eingänge Pausenhalle (2 Stück): Je ca. 2,4 m
x
1,5 m, Einbau im Belagsgefälle mit umlaufendem Rahmen.
Westlicher Nebeneingang zum Sportplatz (1 Stück): Ca.
2,6
m x 1,5 m, Einbau im Belagsgefälle mit umlaufendem
Rahmen.

inkl. aller erforderlichen Erd- und Montagearbeiten,
verdrängten Boden im Baubereich profilgerecht einbauen.

einschl. aller Befestigungs- und Verbindungsteilen,
Profile und Dimensionierung aller Elemente nach
statischen
Anforderungen, rechtzeitig vor Bestellung bzw.
Fertigungsbeginn sind die entsprechenden
Werkzeichnungen
mit der zuständigen Fachbauleitung abzustimmen und
freigeben
zu lassen.
(Lieferung und Montage in fertigungstechnischen
Teilstücken
gemäß Herstellervorgabe)

Produkt/Leitfabrikat: emco Bau - emco Schmutzfangwanne
5000 AL+r oder gleichwertig Art.

Angebotener Hersteller:

Angebotener Typ:
Menge: 24,500 m²

**12.019 Sitzbank aus vorhandenen Natursteinblöcken (radial) transportieren und setzen**
Sitzbankanlage in runder/radialer Form aus
beigestellten,
gebrauchten Natursteinblöcken im Bereich des
Pausenhofes
herstellen. Die Leistung umfasst das Abholen der
Bauteile vom
Zwischenlager, den Transport, die
Untergrundvorbereitung
sowie das flucht-, lot- und höhengerechte Versetzen.

Beigestelltes Material (Materialgestellung):
Gebrauchte Natursteinblöcke, Abmessungen: Breite ca.
0,5 m,
Höhe ca. 0,5 m.
Gesamtumfang der beiden Sitzbankanlagen: ca. 19,5 m.
Hinweis zum Lagerort: Die Steinblöcke sind derzeit auf
dem
Bauhof in Genderkingen (ca. 56 km Fahrtstrecke zur
Baustelle) zwischengelagert und müssen dort vom
Auftragnehmer aufgeladen und abgeholt werden.

Leistungsumfang Transport: Aufladen der Blöcke am
Zwischenlager Bauhof Genderkingen, transportsicheres
Verladen, Fahrt/Transport zur Baustelle an der
Baustelle sowie
fachgerechtes Abladen und Zwischenmanövrieren auf der
Baustelle.

Untergrund / Fundamentierung:
Herstellen eines tragfähigen und frostsicheren
Unterbaus (ca.
30 cm) und Fundamentbeton C20/25 (ca. 20 cm) aus
Normalbeton für Außenbauteile DIN 1045 fluchtend zum
Radius. Herstellung mit Schalung. Gemäß den örtlichen
Gegebenheiten und planerischen Vorgaben.

Geometrie / Ausführung:
Aufstellen der Blöcke in runder / kreisförmiger
Anordnung
gemäß Ausführungsplan.
Das Anarbeiten der radialen Form (z. B. durch
Ausrichten der
Stoßfugen als konische Fugen oder durch
materialschonendes
Nachschneiden/Anpassen der Blockkanten für einen
harmonischen Kreisverlauf) ist in die Position
einzukalkulieren.
Flucht- und höhengerechte Ausrichtung mit einer
fertigen
Sitzhöhe von ca. 0,45 m über Geländeoberkante (GOK).

Verletzungsschutz (Schulbetrieb): Stoßfugen sind
splitterfrei und
bündig auszuführen. Sichtbare, scharfe Kanten der
vorhandenen Blöcke sind im Zuge des Versetzens leicht
zu
brechen (zu fasen), um Verletzungsgefahren im
Grundschulbetrieb auszuschließen.
Menge: 40,000 m

**12.020 Vorhandenes Stahlbeton-Fertigteilfundament Maibaum setzen**
Stahlbeton-Fertigteilfundament für den Maibaum
(vorhanden,
bauseits vor Ort gelagert) nach den Vorgaben der
Ausführungsplanung auf dem Gelände der Schule
(Haupteingang/Nebengebäude) fachgerecht wieder
einbauen.

Abmessungen und Bauteilgewicht:
Außenabmessungen Fundamentkörper: ca. 3,00 m Länge x
1,10 m Breite x 1,20 m Höhe.
Gesamtgewicht des einzubauenden Fertigteils: ca. 9
Tonnen.
Hinweis für den Bieter: Das Vorhalten und der Einsatz
von
ausreichend dimensionierten Hebezeugen
(Mobilkran/Kettenbagger) sowie geeigneten
Transportankern/Anschlagmitteln für das Versetzen des
9t-Bauteils sind vollumfänglich in diese Position
einzukalkulieren.
Leistungsumfang Transport: Fahrt/Transport auf der
Baustelle
sowie Zwischenmanövrieren auf der Baustelle.

Erdarbeiten und Untergrundvorbereitung:
Herstellen des Baugrubenaushubs in standsicherer
Ausführung
entsprechend der Fundamentgeometrie, einschließlich
Zwischenlagerung oder Abfuhr des Aushubmaterials.
Prüfung und Verdichtung der Gründungssohle (Gründung
darf
nur auf tragfähigem Boden erfolgen).
Einbringen einer versickerungsfähigen Schicht
(Schotter/Splitt)
unterhalb der Sauberkeitsschicht zur Gewährleistung der
permanenten Entwässerung der Stammhülse.
Herstellen einer 15 cm starken Sauberkeitsschicht aus
Beton
C20/25. In der Sauberkeitsschicht ist zwingend eine
Öffnung/Loch zur Entwässerung auszusparen, fluchtend
zur
Rohrhülse des Fertigteils.

Einsetzen und Ausrichten:
Einheben, flucht-, lot- und höhengerechtes Versetzen
des
Fertigteilfundaments auf der vorbereiteten
Sauberkeitsschicht.
Exakte Ausrichtung der integrierten Stahlprofile nach
den
planerischen Achsen.

Anarbeiten und Verfüllen:
Arbeitsraum um das Fundament mit frostsicherem,
verdichtungsfähigem Material in Lagen einbringen und
maschinell auf den geforderten Verdichtungsgrad (Dpr =
97 %)
bringen.
Die Oberkante des Fundamentdeckels ist bündig an das
angrenzende zukünftige Gelände/Belagsniveau anzupassen.
Menge: 1,000 psch

**12.021 Versetzung Outdoor-Basketballkörbe**
Outdoor-Basketballanlagen (Einmast-Konstruktionen,
vorhanden, im Bereich des Pausenhofs stehend)
fachgerecht
demontieren, sichern, transportieren und an neuem
Standort im
Pausenhof (Siehe Ausführungsplanung) betriebsfertig
wieder
einbauen.

Leistungsumfang Demontage:
Ausbau der vorhandenen 2 Stück Basketballanlagen
einschließlich Masten, Zielbrettern, Körben und Netzen.
Vorsichtige Demontage zur Vermeidung von Beschädigungen
an der Gesamtkonstruktion. Zwischenlagerung und Schutz
der
Bauteile auf der Baustelle bis zum Wiedereinbau.
Trennen der Masten von den vorhandenen Fundamenten
(bzw.
Ausbau aus vorhandenen Bodenhülsen).

Erd- und Fundamentarbeiten am neuen Standort:
Herstellen des Baugrubenaushubs für zwei neue
Einzelfundamente gemäß den statischen Erfordernissen
für
Outdoor-Sportgeräte und den Herstellervorgaben (bzw.
nach
DIN EN 1270 für Basketballanlagen).
Liefern und Herstellen von zwei standsicheren
Betonfundamenten (Betongüte mind. C25/30 bzw. nach
statischer Vorgabe).

Montage und Ausrichtung:
Flucht-, lot- und höhengerechtes Aufstellen und
Fixieren der
beiden Masten an den neuen Standorten im Pausenhof.
Montage der Zielbretter und Körbe. Die Korbringhöhe
ist exakt
nach Vorgabe der Bauleitung bzw. nach Norm für
Grundschulen
einzustellen.

Sicherheits- und Abschlussarbeiten:
Das Verfüllen und Verdichten der Arbeitsräume um die
Fundamente erfolgt mit frostsicherem Material.Die
Oberkante
der Betonfundamente ist zwingend mindestens 10-15 cm
unterhalb des fertigen Pausenhofbelags (Pflaster)
abzusenken
und mit dem regulären Belag sicher zu überdecken, um
Stolper-
und Verletzungsgefahren vollständig auszuschließen.
Prüfung aller Schraubverbindungen auf festen Sitz und
Gratfreiheit.
Menge: 2,000 St

**12.022 Zulage zu Basketballkörbe Fundamente**
Zulage zu Basketballkörbe für Fundamente
Befestigungslaschen herstellen aus unbewehrter Beton,
Punktfundamente C25/30 aus Normalbeton für
Außenbauteile
DIN 1045. Herstellung mit Schalung.
mit frostsicherer Gründung,
Schottertragschicht 0/45.
Einbau in Waage, Oberfläche glatt.
Bei leichtem Gefälle der Oberfläche
ist ein geneigter Einbau zu erwägen.
Die Fundamente sind dann höhengerecht
entsprechender Neigung aufeinander
abzustimmen.
inkl. aller erforderlichen Erd- und Montagearbeiten,
verdrängten Boden im Baubereich profilgerecht einbauen.
Menge: 7,000 m³

**12.023 Lichtschacht anheben, inkl. Aufsatzrahmen und neuer Rostabdeckung**
Höhenmäßige Anpassung des vorhandenen Lichtschachts
westlich des Zugangs zur Feuerwehr an das neue
Geländeniveau.
Erhöhung & Konstruktion: Fachgerechtes Anheben des
Lichtschachts um ca. 15 cm bis 20 cm. Liefern und
Aufsetzen
eines passgenauen, statisch belastbaren Aufsatzrahmens
aus 5
mm starken Flachstahlplatten (Stahl feuerverzinkt). Die
Abmessungen betragen ca. 60 x 100 cm.
Montage & Abdichtung: Kraftschlüssiges Verschrauben des
neuen Aufsatzrahmens auf den bestehenden
Lichtschachtrahmen. Zum dauerhaften Schutz gegen
Feuchtigkeit ist erdseitig eine fachgerechte
Dichtbeschichtung
aufzubringen.
Rostabdeckung: Liefern und flächenbündiges Einlegen
einer
neuen Rostabdeckung (Gitterrost feuerverzinkt), exakt
passgenau zum Aufsatzrahmen.
Anarbeitung: Höhengleiches Anarbeiten des umgebenden
Geländes/Belags an die neue Oberkante der
Lichtschachtabdeckung. Alle erforderlichen
Befestigungsmaterialien, Dichtstoffe und Kleinteile
sind in den
Einheitspreis einzukalkulieren.
Menge: 1,000 psch

**12.024 Wiederaufbau Ballfangzaun H = 5,00 m**
Wiederaufbau und fachgerechte Montage des vorab
demontierten und zwischengelagerten Ballfangzauns H =
5,00
m (Gittermatten, Pfosten und Zubehör) auf neuen
Fundamenten.
Fundamente: Herstellen von Einzel- und Eckfundamenten
aus
Beton C20/25, Abmessungen nach statischen Vorgaben für
5 m
Zaunhöhe (frostfreie Gründung, Tiefe mind. 80 cm).
Inklusive
aller erforderlichen Erdarbeiten (Aushub) und dem
Verdichten
des Grubenbodens.
Montage: Flucht- und lotrechtes Setzen der Zaunpfosten
in die
Fundamente. Fachgerechtes Montieren der vorhandenen
Zaunelemente (Doppelstabmatten / Ballfanggitter),
inklusive
Ausrichtung auf die vorgegebene Bestandshöhe.Zubehör:
Liefern und Einbauen von neuem Befestigungsmaterial
(z. B.
Edelstahlschrauben, Konterplatten, Klemmhalter,
Geräuschdämpfer), sofern das vorhandene Material nicht
wiederverwendbar oder nicht mehr korrosionsbeständig
ist.
Inklusive: Einmessen der Achsen, Einbringen und
Verdichten
des Betons, Entsorgung des überschüssigen Bodenaushubs
sowie Reinigen der Zaunanlage nach Montage.
Menge: 35,000 m

### Titel 13 ARBEITEN ELEKTROINSTALLATION

*Hinweis*
Hinweis zur Kalkulation:
Sofern nicht ausdrücklich in der Positionsbeschreibung
anders angegeben, verstehen sich alle Positionen als
liefern und montieren / verlegen / anschließen /
programmieren / in Betrieb nehmen. Alle Hilfsmittel wie
Gerüste, Maschinen etc. sind einzukalkulieren.

**13.001 Kabelschutzrohr DN50**
Kabelschutzrohr aus Material Polyethylen (PE),
flexibel, außen gewellt mit gleitfähiger Innenhaut.
Für die Verlegung im Erdreich geeignet, im Kabelgraben
verlegen, einschl. erforderlichen Doppelsteckmuffen
inkl. Profildichtring (wasserdichte Verbindung)

Größe DN50
Menge: 140,000 m

**13.002 Kabelschutzrohr DN75**
Kabelschutzrohr aus Material Polyethylen (PE),
flexibel, außen gewellt mit gleitfähiger Innenhaut.
Für die Verlegung im Erdreich geeignet, im Kabelgraben
verlegen, einschl. erforderlichen Doppelsteckmuffen
inkl. Profildichtring (wasserdichte Verbindung)

Größe DN75
Menge: 45,000 m

**13.003 Kabelschutzrohr DN110**
Kabelschutzrohr aus Material Polyethylen (PE),
flexibel, außen gewellt mit gleitfähiger Innenhaut.
Für die Verlegung im Erdreich geeignet, im Kabelgraben
verlegen, einschl. erforderlichen Doppelsteckmuffen
inkl. Profildichtring (wasserdichte Verbindung)

Größe DN110
Menge: 10,000 m

**13.004 Kabelgraben Breite 30cm Tiefe 80cm Kl. 3-4**
Kabelgraben herstellen (von Hand bzw. maschinell);
nach Kabel- bzw. Rohrverlegung wieder verfüllen und
verdichten;
Bodenklasse 3-4
die erforderlichen Sicherungsmaßnahmen, das Einsanden
des Grabens und der Kabel/Rohre und das Beseitigen der
verdrängten Massen sind einzukalkulieren
Grabenabmessungen: B/T=30/80cm
Menge: 110,000 m

**13.005 Handschachtung herstellen**
Handschachtung zur Freilegung, Herstellung oder
Erweiterung von Leitungsgräben, Baugruben und
Suchschlitzen in allen anstehenden Bodenklassen gemäß
DIN 18300 in Bereichen, in denen der Einsatz von
Baumaschinen nicht möglich oder nicht zulässig ist.

Die Leistung umfasst das sorgfältige Lösen, Ausheben
und Wiedereinbauen des Aushubmaterials. Die
Schachtarbeiten sind in unmittelbarer Nähe von Kabeln,
Rohrleitungen, Schächten, Fundamenten auszuführen.
Menge: 2,000 m³

**13.006 Einbau Verschluss von Rohrdurchführungen DN50-75**
Vorhandene Kabelzugschächte aus Beton mit bestehenden
Wanddurchführungen DN/DA 110 mm bearbeiten. In die
vorhandenen Durchführungen sind bereits verlegte bzw.
neu einzuführende Kabelschutzrohre mit einem
Außendurchmesser von ca. 50 bis 75 mm aufzunehmen.
Wandstärke Kabelzugschacht ca. 10-15cm.

Der verbleibende Ringraum zwischen Kabelschutzrohr und
vorhandener Durchführung ist dauerhaft, kraftschlüssig
und wasserdicht mit geeigneter Sicherungsbetonmischung
zu verfüllen und zu verschließen. Die Betonoberflächen
sind bündig zur Schachtwand herzustellen und sauber
nachzuarbeiten.

Die Leistung umfasst:

- Reinigen und Vorbereiten der vorhandenen
Durchführung,
- Zentrieren und Fixieren der eingebauten
Kabelschutzrohre,
- Lieferung und Einbau des erforderlichen
Sicherungsbetons,
- Vollständiges Verfüllen des Ringraums ohne
Hohlstellen,

Die Ausführung hat unter Berücksichtigung der
vorhandenen Kabel- und Rohrbelegungen sowie ohne
Beschädigung bestehender Anlagen zu erfolgen.
Menge: 7,000 St

**13.007 Einbau Verschluss von Rohrdurchführungen DN110**
Vorhandene Kabelzugschächte aus Beton mit bestehenden
Wanddurchführungen DN/DA 110 mm bearbeiten. In die
vorhandenen Durchführungen sind bereits verlegte bzw.
neu einzuführende Kabelschutzrohre mit einem
Außendurchmesser von ca. 110 mm aufzunehmen.
Wandstärke
Kabelzugschacht ca. 10-15cm.

Der verbleibende Ringraum zwischen Kabelschutzrohr und
vorhandener Durchführung ist dauerhaft, kraftschlüssig
und wasserdicht mit geeigneter Sicherungsbetonmischung
zu verfüllen und zu verschließen. Die Betonoberflächen
sind bündig zur Schachtwand herzustellen und sauber
nachzuarbeiten.

Die Leistung umfasst:

- Reinigen und Vorbereiten der vorhandenen
Durchführung,
- Zentrieren und Fixieren der eingebauten
Kabelschutzrohre,
- Lieferung und Einbau des erforderlichen
Sicherungsbetons,
- Vollständiges Verfüllen des Ringraums ohne
Hohlstellen,

Die Ausführung hat unter Berücksichtigung der
vorhandenen Kabel- und Rohrbelegungen sowie ohne
Beschädigung bestehender Anlagen zu erfolgen.
Menge: 1,000 St

**13.008 Kunststoffkabelschacht LW 400x400**
Kunststoffkabelschacht LW 400x400

Kunststo_kabelschacht aus Polycarbonat (PC)  UV-Stabili
LW=400 mm x 400 mm
Gesamthöhe: 250 mm /
Schachtabdeckung Gussdeckel
Prüfklasse D400
Verriegelung: Sechskant verriegelt
Höhenausgleich
1x Kopfrahmen H=15 mm inkl. Sichtfenster
2x Rahmen 70 mm 3xØ50 || 3xØ50
Sollbrüche für Rohraußendurchmesser
  (je Stirnseite || je Längsseite)

Lichtes Maß: 400 mm x 400 mm
Äußeres Maß: 540 mm x 540 mm
Lichte Höhe: 184 mm
Gesamthöhe: 250 mm
Gesamtgewicht: ca. 53.5 kg

Der Kunststoffschacht muss dauerhaft den vertikalen,
horizontalen und dynamischen Belastungen standhalten.

Einschließlich Erdarbeiten, Herstellung des Planums,
höhen- und fluchtgerechtem Einbau, Einführen von
Kabelschutzrohren, Verfüllung und Verdichtung der
Arbeitsräume sowie aller erforderlichen
Nebenleistungen.
Menge: 3,000 St

**13.009 Zubehör Kunststoffkabelschacht**
Zubehör für o.g. Kunststoffkabelschacht

Aushebehaken 700mm lang Set=2Stück

Werkzeug f.Verriegelung Stahlw./m.Sechsk.-Kopf

Liefern und an Bauherrn/Nutzer übergeben
Menge: 1,000 St

**13.010 Einzel-Fundament Standsäule**
Ortbeton aus Fundament für spätere Arbeiten nach
Unterlagen des AG fachgerecht herstellen.
Freistehend, geschalt, obere Betonfläche waagerecht,
Normalbeton für Außenbauteile DIN 1045 C 25/30,
Expositionsklassen XC4, XF3, XA1,
Anfallenden Aushub lösen, laden und auf genehmigten
Zwischenlagern des AG lagern.
Für: Standsäule Sprechanlage
Größe: LxBxT: 70x70x80cm

In das Fundament ist ein Kabelschutzrohr DN50
einzuführen und mittig auf der Oberseite herausstehen
zu lassen.
Menge: 1,000 St

### Titel 14 ARBEITEN HLS-LEISTUNGEN

*Hinweis*

*Hinweis*
Im Untergeschoss erhalten die Elektroräume eine
gesonderte
Abluft, welche über die nördliche Kellerwand (bei
Achse 12) und
das Erdreich nach außen geführt wird.
Die notwendige Kernbohrung in der Außenwand erfolgt
durch
den AN Lüftung. Von Seiten des Außenanlagenbauers
werden
die Erdarbeiten, die Rohrleitungsverlegung im
Außenbereich,
die Abdichtung der Rohrdurchführung sowie der
Schwanenhals
benötigt.

Der Wechsel von Wickelfalzrohr auf das KG 2000-Rohr
erfolgt
innnerhalb des Gebäudes.

Für die o.g. Arbeiten sind Erdarbeiten notwendig. Die
Abmessungen der benötigten Grube betragen LxBxT = ca.
1,20
x 1,20 x 1,50 m. Aufgrund der Lage sind
Handschachtungen
notwendig.

Der Schwanenhals bzw. das KG 2000-Rohr sind an der
Geländeoberkante mit Pflastersteinen oder Ähnlichem zu
befestigen.

Inkl. Koordinations bzw. Abstimmung mit dem Gewerk
Lüftung.

**Ausführungsbeschreibung 0001 KG 2000-Rohre im Außenbereich**
*KG 2000-Rohre im Außenbereich*
KG-Rohre zur Erdverlegung im Außenbereich als
Rohrsystem
zur Luftführung.
Rohre und Formteile aus Polypropylen (PP), mit
DIBt-Berlin-Zulassung, mit angeformten Steckmuffen
nach DIN
1852, einschließlich eingelegter Lippendichtringe,
ausgestattet
mit dem RAL-Gütezeichen, höhen- und fluchtgerecht in
vorhandene Rohrgräben nach DIN EN 1610 und den
Verlegerichtlinien verlegen, inkl. Sandbettung min. 20
cm um
das Rohr; es ist ein rohrstatischer Nachweis nach ATV
A 127
vorzulegen:
Ringsteifigkeit des Rohres:  >=10 kN/m²
Druckdicht:  bis 2,4 bar

Einschließlich Erstellen des Nivellements und der
Gefällesohle
sowie Verdichten des Sandbettes und Einmessen der
Rohrenden in Abstimmung mit dem Aussparungsplan.
Erforderliche Abnahmen sind vom AN zu veranlassen.
Die Rohrleitungen werden mit Gefälle >= 1 % verlegt,
auf ein
exaktes Nivellement ist zu achten. Unterbögen werden
nicht
akzeptiert.
Es wird dringend empfohlen, die Rohrleitungen nach dem
Verfüllen des Rohrgrabens und vor dem Überbauen zu
überprüfen, um die sachgerechte Verlegung
festzustellen.

Inkl. Trassenwarnband mit Bezeichnung des Mediums.
Passlängen sind einzukalkulieren.
Einschließlich Ablängen, Anpassen der Rohre und
Verbinden
mit Lippendichtringen.
Einschließlich notwendigem Gleitmittel und sonstigem
Kleinmaterial.

Inkl. Koordination mit dem Gewerk Lüftung.

angebotenes Fabrikat/Typ: '..........'

liefern und montieren

**14.001 KG 2000-Rohre DN 125**
wie vorher beschrieben, jedoch

Dimension:  DN 125

liefern und einbauen
Menge: 5,000 m

**Ausführungsbeschreibung 0002 KG 2000-Bögen 15°-87°**
*KG 2000-Bögen 15°-87°*
passend zu vorgenannter Rohrposition derselben
Dimension,
aus Polypropylen (PP), mit DIBt-Berlin-Zulassung, mit
angeformten Steckmuffen nach DIN EN 1852,
einschließlich
eingelegter Lippendichtringe, ausgestattet mit dem
RAL-Gütezeichen, höhen- und fluchtgerecht in vorhandene
Gräben nach DIN EN 1610 und den Verlegerichtlinien
verlegen
Sandbettung min. 20cm um das Rohr, einschl. Erstellen
und
Verdichten des Sandbettes

Inkl. Koordination mit dem Gewerk Lüftung.

angebotenes Fabrikat/Typ: '..........'

liefern und montieren

**14.002 KG 2000-Bögen 87°, DN 125**
wie vorher beschrieben, jedoch

Dimension: DN 125, 87°

liefern und montieren
Menge: 2,000 Stk

**14.003 KG 2000-Bögen 45°, DN 125**
wie Position vorher, jedoch

Dimension: DN 125, 45°

liefern und montieren
Menge: 2,000 Stk

**Ausführungsbeschreibung 0003 KG 2000-Endverschlüsse**
*KG 2000-Endverschlüsse*
KG 2000-Endverschluss passend zu oben genannter
Rohrposition derselben Dimension, aus Polypropylen
(PP), mit
DIBt-Berlin-Zulassung, mit angeformten Steckmuffen
nach DIN
EN 1852, einschließlich eingelegter Lippendichtringe,
ausgestattet mit dem RAL-Gütezeichen.

angebotenes Fabrikat/Typ: '..........'

liefern und einbauen

**14.004 KG 2000-Endverschlüsse DN 125**
wie vorher beschrieben, jedoch

Dimension:  DN 125
Menge: 2,000 Stk

**14.005 Ringraumdichtung DN 125**
passend zur Abdichtung von Rohrleitungen DN 125,
Gliederkettendichtung aus elastomeren Dichtelementen,
druckdicht bis 2 bar, Schrauben verzinkt.

angebotenes Fabrikat/Typ: '..........'

liefern und montieren
Menge: 2,000 Stk

**14.006 Klemmflansch DN 125**
Folienklemmflansch, vor der Wand geteilt, passend für
Rohrleitungen DN 125, zur Abdichtung von bereits
verlegten
Medien jeglicher Materialien, die nicht wieder
getrennt werden
können, vor einer Wand mit Anschluss an die
Flächenabdichtung, gegen drückendes Wasser,
druckwasserdicht MPA-geprüft bis 2,5 bar, rostfreier
Edelstahl
V2A, 30 mm Dichtung, mit zwei Stück geteilten
Folienflansch
1,2 mm, in Anlehnung an DIN 16937, öl- und
bitumenbeständig,
umlaufend ca. 15 cm

angebotenes Fabrikat '..........'

liefern und fachgerecht montieren
Menge: 1,000 Stk

**14.007 Entlüftungsbogen/Schwanenhals DN 125**
für Entlüftung Batterieraum.
Edelstahl matt, Werkstoff-Nr. 1.4301

Höhe  ca. 40 cm
Rohrdimension: DN 125
Rohrbogen  ca. 120°

Inkl. Schutzgitter im Rohr
Inkl. Übergang auf KG 2000 Rohrleitung.
Inkl. umlaufende Befestigung des Rohres bzw.
Schwanenhales
mit Pflastersteinen.

angebotenes Fabrikat: '..........'

liefern und montieren
Menge: 1,000 Stk

**14.008 Baugrube, Einbindegrube**
Erstellung einer Baugrube/Kopfloch zur Verlegung von
Schmutzwasser-, Regenwasserleitungen, erdverlegten
Versorgungsleitungen und Elektroleerrohren unter der
Bodenplatte und im Außenbereich,
inkl. allem erforderlichen Verbau und notwendigen
Baugeräten
Mutterboden und Aushub seitlich getrennt lagern.
Grabensohle herstellen
Koordination mit anderen Gewerken
Rohr auftriebssicher einsanden (Splitt)
Verfüllen, verdichten und überschüssigen Aushub
abfahren.

Auf bereits verlegte Grundleitungen ist zu achten.

Abmessungen: LxBxT = ca. 1,20 x 1,20 x 1,50 m

ausführen
Menge: 2,500 m³

**14.009 Handschachtung**
im Bereich von Rohrleitungen, Baugruben und
Kabeltrassen, im
Aufschüttungsbereich und gewachsenem Boden.

ausführen
Menge: 5,000 m³

*Hinweis*

**14.010 Handschachtung**
im Bereich von Rohrleitungen und Kabeltrassen, im
Aufschüttungsbereich und gewachsenem Boden.

ausführen
Menge: 10,000 m³

**14.011 Zulage Magerbetonverfüllung**
Umhüllen der Rohrleitung im Bereich von außenliegenden
Abstürzen mit Magerbeton sowie Verfüllung der
Rohrleitung im
Bereich von Fundamentbalken mit Magerbeton zur
Gewährleistung der Lastabtragung und Schutz der
Rohrleitung.

liefern und einbringen
Menge: 5,000 m³

**14.012 Baugrube, Einbindegrube**
Erstellung einer Baugrube/Kopfloch zur Verlegung von
Schmutzwasser-, Regenwasserleitungen, erdverlegten
Versorgungsleitungen und Elektroleerrohren unter der
Bodenplatte und im Außenbereich,
inkl. allem erforderlichen Verbau und notwendigen
Baugeräten
Mutterboden und Aushub seitlich getrennt lagern.
Grabensohle herstellen
Koordination mit anderen Gewerken
Rohr auftriebssicher einsanden (Splitt)
Verfüllen, verdichten und überschüssigen Aushub
abfahren.

Auf bereits verlegte Grundleitungen ist zu achten.

Abmessungen: LxBxT = ca. 2,00 x 2,00 x 1,80 m

ausführen
Menge: 15,000 m³

**14.013 Rohrgraben bis 0,75 m Tiefe**
nach DIN EN 1610, zur Verlegung von Schmutzwasser-,
Regenwasserleitungen, erdverlegten
Versorgungsleitungen und
Elektroleerrohren unter der Bodenplatte und im
Außenbereich,
inkl. allem erforderlichen Verbau und notwendigen
Baugeräten
Mutterboden und Aushub seitlich getrennt lagern.
Grabensohle herstellen
Koordination mit Rohrverleger
Rohr auftriebssicher einsanden (Splitt)
Trassenwarnband einbringen.
Verfüllen, verdichten und überschüssigen Aushub
abfahren.

Tiefe: bis 0,75 m
Breite an der Sohle: 0,60 - 0,80 m

ausführen
Menge: 2,000 m

**14.014 Rohrgraben bis 1,00 m Tiefe**
wie vorher beschrieben, jedoch

Tiefe: 0,76 - 1,00 m
Breite an der Sohle: 0,60 - 0,80 m

ausführen
Menge: 2,000 m

**14.015 Rohrgraben bis 1,50 m Tiefe**
wie Positions vorher, jedoch

Tiefe: 1,01- 1,50 m
Breite an der Sohle: 0,80 - 1,00 m

ausführen
Menge: 35,000 m

**14.016 Rohrgraben 1,51 - 2,00 m Tiefe**
wie Positions vorher, jedoch

Tiefe: 1,51 - 2,00 m
Breite an der Sohle: 0,80 - 1,00 m

ausführen
Menge: 5,000 m

**14.017 Boden liefern, einbauen und verdichten**
Boden in vorbeschriebene Rohrleitungsgräben
schichtenweise
einbauen und verdichten, mit Liefermaterial, Arbeiten
mit Gerät.

Verdichtungsgrad: mind. 0,98
Einbaumaterial: verdichtungsfähiger Boden

liefern, einbauen und verdichten
Menge: 5,000 m³

*Hinweis*

**14.018 Handschachtung**
im Bereich von Rohrleitungen und Kabeltrassen, im
Aufschüttungsbereich und gewachsenem Boden.

ausführen
Menge: 10,000 m³

**14.019 Baugrube, Einbindegrube**
Erstellung einer Baugrube/Kopfloch zum Rückbau von
Schmutzwasser-, Regenwasserleitungen, erdverlegten
Versorgungsleitungen und Elektroleerrohren unter der
Bodenplatte und im Außenbereich,
inkl. allem erforderlichen Verbau und notwendigen
Baugeräten
Mutterboden und Aushub seitlich getrennt lagern.
Grabensohle herstellen
Koordination mit anderen Gewerken
Rohr auftriebssicher einsanden (Splitt)
Verfüllen, verdichten und überschüssigen Aushub
abfahren.

Auf bereits verlegte Grundleitungen ist zu achten.

Abmessungen: LxBxT = ca. 2,00 x 2,00 x 1,80 m

ausführen
Menge: 7,500 m³

**14.020 Rohrgraben bis 0,75m Tiefe, Rasen**
nach DIN EN 1610, zurm Rückbau von Versorgungsleitungen
Heizung/Sanitär und Elektroleerrohren bzw. -leitungen
inkl. allem erforderlichen Verbau, Sicherungsmaßnahmen
und notwendigen Baugeräten
Kies- und Sauberkeitsschicht
Aushub seitlich getrennt lagern.
Grabensohle herstellen
Koordination mit Rohrverleger.
Rohr auftriebssicher einsanden (Splitt)
Verfüllen, verdichten und überschüssigen Aushub
abfahren.

Tiefe: bis 0,75 m
Breite an der Sohle: 0,60 - 1,0 m

ausführen
Menge: 5,000 m

**14.021 Rohrgraben bis 1,50m Tiefe, Rasen**
nach DIN EN 1610, zum Rückbau von Versorgungsleitungen
Heizung/Sanitär und Elektroleerrohren bzw. -leitungen
inkl. allem erforderlichen Verbau, Sicherungsmaßnahmen
und notwendigen Baugeräten
Kies- und Sauberkeitsschicht
Aushub seitlich getrennt lagern.
Grabensohle herstellen
Koordination mit Rohrverleger.
Rohr auftriebssicher einsanden (Splitt)
Verfüllen, verdichten und überschüssigen Aushub
abfahren.

Tiefe: bis 1,50 m
Breite an der Sohle: 1,0 - 1,5 m

ausführen
Menge: 85,000 m

**14.022 Rohrgraben bis 1,50m Tiefe, Asphalt**
nach DIN EN 1610, zum Rückbau von Versorgungsleitungen
Heizung/Sanitär und Elektroleerrohren bzw. -leitungen,
einschl.
Ausbau der Asphaltschicht
inkl. allem erforderlichen Verbau, Sicherungsmaßnahmen
und notwendigen Baugeräten
Kies- und Sauberkeitsschicht
Aushub seitlich getrennt lagern.
Grabensohle herstellen
Koordination mit Rohrverleger.
Rohr auftriebssicher einsanden (Splitt)
Verfüllen, verdichten und überschüssigen Aushub
abfahren.
Einschl. Anpassung an den vorhanden Bodenbelag

Aufbau des Bodens:
ca. 10 cm Asphaltschicht
ca. 40 cm Mineralbeton

Tiefe: bis 1,50 m
Breite an der Sohle: 1,0 - 1,5 m

ausführen
Menge: 40,000 m

**14.023 Rohrgraben bis 1,50m Tiefe, Pflaster**
nach DIN EN 1610, zum Rückbau von Versorgungsleitungen
Heizung/Sanitär und Elektroleerrohren bzw. -leitungen,
einschl.
Ausbau des Pflasterbelages (Beton oder Naturstein)
inkl. allem erforderlichen Verbau, Sicherungsmaßnahmen
und notwendigen Baugeräten
Kies- und Sauberkeitsschicht
Aushub seitlich getrennt lagern.
Grabensohle herstellen
Koordination mit Rohrverleger.
Rohr auftriebssicher einsanden (Splitt)
Verfüllen, verdichten und überschüssigen Aushub
abfahren.
Einschl. Anpassung an den vorhanden Bodenbelag

Aufbau des Bodens:
ca. 10 cm Pflasterbelag
ca. 40 cm Mineralbeton

Tiefe: bis 1,50 m
Breite an der Sohle: 1,0 - 1,5 m

ausführen
Menge: 5,000 m

**14.024 Rohrgraben 1,51 - 2,00 m Tiefe, Asphalt**
nach DIN EN 1610, zum Rückbau von Versorgungsleitungen
Heizung/Sanitär und Elektroleerrohren bzw. -leitungen,
einschl.
Ausbau der Asphaltschicht
inkl. allem erforderlichen Verbau, Sicherungsmaßnahmen
und notwendigen Baugeräten
Kies- und Sauberkeitsschicht
Aushub seitlich getrennt lagern.
Grabensohle herstellen
Koordination mit Rohrverleger.
Rohr auftriebssicher einsanden (Splitt)
Verfüllen, verdichten und überschüssigen Aushub
abfahren.
Einschl. Anpassung an den vorhanden Bodenbelag

Aufbau des Bodens:
ca. 10 cm Asphaltschicht
ca. 40 cm Mineralbeton

Tiefe: von 1,51 - 2,00 m

ausführen
Menge: 10,000 m

**14.025 Boden liefern, einbauen und verdichten**
Boden in vorbeschriebene Rohrleitungsgräben
schichtenweise
einbauen und verdichten, mit Liefermaterial, Arbeiten
mit Gerät.

Verdichtungsgrad: mind. 0,98
Einbaumaterial: verdichtungsfähiger Boden

liefern, einbauen und verdichten
Menge: 5,000 m³

*Hinweis*

**Ausführungsbeschreibung 0004 Demontage Schachtbauwerke**
*Demontage Schachtbauwerke*
Demontage / Ausbau der Schachtbauwerke aus Beton für
Schmutz- und Regenwasser, komplett mit Schachtdeckel
und
allen Rohrleitungsanschlüssen.
Inkl. Erdarbeiten, notwendigen Geräten und Hilfsmittel.

inkl. allem erforderlichen Verbau/Böschungen,
Sicherungsmaßnahmen und notwendigen Baugeräten
Aushub seitlich getrennt lagern
überschüssigen Aushub abfahren
Boden liefern, einbauen und verdichten

Die anfallenden Materialien sind hinsichtlich Ihrer
Wiederverwertung separat zu sortieren bzw. zu
untersuchen
und zu entsorgen, nicht recycelbare Materialien sind
je nach
Gefährlichkeit gleichfalls getrennt zu erfassen und
durch
Ablagerung auf der Hausmülldeponie oder als
Sonderabfall zu
beseitigen.

demontieren und fachgerecht entsorgen

**14.026 Betonschacht d=100 cm, Tiefe bis 2,00 m**
wie vorher beschrieben,

ausführen
Menge: 1,000 Stk

**Ausführungsbeschreibung 0005 Demontage Versorgungs-/Grundleitungen**
*Demontage Versorgungs-/Grundleitungen*
Versorgungsleitungen/Grundleitungen seitlich des
Containerbaus. Das Material ist überwiegend Kunststoff
(KG2000- + PE-Leitungen).

Inkl. Form- und Verbindungsstücken sowie notwendigen
Erdarbeiten und Hilfsmittel.

Die benötigten Erdarbeiten sind über gesonderte
Positionen
abzurechnen.

Die anfallenden Materialien sind hinsichtlich Ihrer
Wiederverwertung separat zu sortieren bzw. zu
untersuchen
und zu entsorgen, nicht recycelbare Materialien sind
je nach
Gefährlichkeit gleichfalls getrennt zu erfassen und
durch
Ablagerung auf der Hausmülldeponie oder als
Sonderabfall zu
beseitigen.

demontieren und fachgerecht entsorgen

**14.027 Demontage Versorgungs-/Grundleitungen DN 50 - 100, Tiefe 0,75 bis 1,50 m**
wie vorher beschrieben, jedoch

Rohrgraben-Tiefe:  0,75 bis 1,50 m

ausführen
Menge: 10,000 m

**14.028 Demontage Versorgungs-/Grundleitungen DN 125 - 150, Tiefe 0,75 bis 1,50 m**
wie Position vorher, jedoch

Rohrgraben-Tiefe:  0,75 bis 1,50 m

ausführen
Menge: 10,000 m

**14.029 Demontage Versorgungs-/Grundleitungen DN 50 - 100, Tiefe 1,51 bis 2,00 m**
wie Position vorher, jedoch

Rohrgraben-Tiefe:  1,51 bis 2,00 m

ausführen
Menge: 105,000 m

**14.030 Demontage Versorgungs-/Grundleitungen DN 125 - 150, Tiefe 1,51 bis 2,00 m**
wie Position vorher, jedoch

Rohrgraben-Tiefe:  1,51 bis 2,00 m

ausführen
Menge: 45,000 m

*Hinweis*

**14.031 Koordination der Schnittstellen**
Die gesamte Leistung ist an den Schnittstellen des
Südbaus,
der Containerschule sowie dem Schulneubau mit den
TGA-Gewerken, der Fachbauleitung sowie den Versorgern
zu
koordinieren.
Dies umfasst vor allem die zeitliche Abstimmung und die
genaue Definition der Übergabepunkte.

Der Aufwand für die Besprechungen vor Ort und der
Übergabe
der entsprechenden Informationen in schriftlicher oder
zeichnerischen Form ist zu kalkulieren.
Menge: 1,000 Psch

### Titel 15 PFLANZENLIEFERUNG

*Hinweis*
Logistik / Übergabe: Die Anlieferung erfolgt frei
Baustelle,
transportgesichert und gegen Austrocknung geschützt.
Das
Abladen der Pflanze erfolgt durch den Auftragnehmer
(Lieferanten) unter Verwendung geeigneter,
gewindeschonender Hebezeuge (z. Lkw-Ladekran mit
breiten,
gepolsterten Textilschlaufen). Die Übergabe und
visuelle
Qualitätskontrolle erfolgen auf dem Baustellengelände.

*Hinweis*

**15.001 Amelanchier arborea `Robin Hill´ Baum-Felsenbirne liefern**
Amelanchier arborea `Robin Hill´ Baum-Felsenbirne als
Hochstamm sortenecht beschafft und im fachgerechten
Zustand frei Baustelle angeliefert.
Qualitätsstufe: Hochstamm (H), 4-mal fachgerecht
verpflanzt
(4xv) und extra weit verschult (ew) gemäß den aktuellen
Gütebestimmungen der FLL für Baumschulpflanzen.
Lieferform: Mit festem, gut durchwurzeltem Drahtballen
(mDb). Der Ballen muss für den Transport ausreichend
stabil
drahtoliert und vollkommen unbeschädigt sein.
Größenklasse: Stammumfang 18 bis 20 cm, gemessen in
1,00 m Höhe ab Ballenoberkante. Stammhöhe (ansatzfreie
Stammstrecke bis zum untersten Kronenast) standardmäßig
ca. 2,00 m bis 2,20 m.
Habitus / Wuchsform: Absolut arttypisch gewachsen.
Gerader Stamm mit durchgehendem Leittrieb und einer
gleichmäßig, gut entwickelten, harmonisch aufgebauten
Krone. Frei von Zwieseln (Gabelwuchs) im Kronenansatz.
Das Gehölz muss frei von mechanischen Schäden (z. B.
Rindenabplatzungen oder Anfahrschäden durch Zurrgurte),
Krankheiten (z. B. Mehltau) oder sichtbarem
Schädlingsbefall sein.
Menge: 6,000 St

**15.002 Cercidiphyllum japonicum "Kuchenbaum" liefern**
Cercidiphyllum japonicum "Kuchenbaum" als Hochstamm
sortenecht beschafft und im fachgerechten Zustand frei
Baustelle angeliefert.
Qualitätsstufe: Hochstamm (H), 4-mal fachgerecht
verpflanzt
(4xv) und extra weit verschult (ew) gemäß den aktuellen
Gütebestimmungen der FLL für Baumschulpflanzen.
Lieferform: Mit festem, gut durchwurzeltem Drahtballen
(mDb). Der Ballen muss für den Transport ausreichend
stabil
drahtoliert und vollkommen unbeschädigt sein.
Größenklasse: Stammumfang 18 bis 20 cm, gemessen in
1,00 m Höhe ab Ballenoberkante. Stammhöhe (ansatzfreie
Stammstrecke bis zum untersten Kronenast) standardmäßig
ca. 2,00 m bis 2,20 m.
Habitus / Wuchsform: Absolut arttypisch gewachsen.
Gerader Stamm mit durchgehendem Leittrieb und einer
gleichmäßig, gut entwickelten, harmonisch aufgebauten
Krone (beim Kuchenbaum in der Jugend meist kegelförmig
bis eiförmig). Frei von Zwieseln (Gabelwuchs) im
Kronenansatz. Das Gehölz muss frei von mechanischen
Schäden (besonders Rindenabplatzungen oder
Quetschungen durch Zurrgurte), Krankheiten oder
sichtbarem Schädlingsbefall sein.
Menge: 4,000 St

**15.003 Elaeagnus angustifolia "Schmalblättrige Ölweide" liefern**
Elaeagnus angustifolia "Schmalblättrige Ölweide" als
Hochstamm sortenecht beschafft und im fachgerechten
Zustand frei Baustelle angeliefert.
Qualitätsstufe: Hochstamm (H), 4-mal fachgerecht
verpflanzt
(4xv) und extra weit verschult (ew) gemäß den aktuellen
Gütebestimmungen der FLL für Baumschulpflanzen.
Lieferform: Mit festem, gut durchwurzeltem Drahtballen
(mDb). Der Ballen muss für den Transport ausreichend
stabil
drahtoliert und vollkommen unbeschädigt sein.
Größenklasse: Stammumfang 18 bis 20 cm, gemessen in
1,00 m Höhe ab Ballenoberkante. Stammhöhe (ansatzfreie
Stammstrecke bis zum untersten Kronenast) standardmäßig
ca. 2,00 m bis 2,20 m.
Habitus / Wuchsform: Fachgerecht erzogener, gerader
Stamm mit durchgehendem Leittrieb und einer
gleichmäßig,
gut entwickelten, harmonisch aufgebauten Krone mit
arttypisch silbergrauer Behaarung. Trotz des
naturgegebenen, locker-unregelmäßigen Wuchshabitus der
Art sind stark asymmetrische Kronen, ausgeprägte
Schiefwüchse des Stammes oder Zwiesel (Gabelwuchs) im
Kronenansatz ausgeschlossen. Das Gehölz muss frei von
mechanischen Schäden (z. B. Rindenabplatzungen durch
Zurrgurte), Krankheiten oder sichtbarem
Schädlingsbefall
sein.
Menge: 1,000 St

**15.004 Nyssa sylvatica "Tupelobaum" liefern**
Nyssa sylvatica "Tupelobaum" als Hochstamm mit
durchgehendem Leittrieb sortenecht beschafft und im
fachgerechten Zustand frei Baustelle angeliefert.
Qualitätsstufe: Hochstamm (H) mit durchgehendem,
geradem Mitteltrieb/Leittrieb (mdL), 4-mal fachgerecht
verpflanzt (4xv) und extra weit verschult (ew) gemäß
den
aktuellen Gütebestimmungen der FLL für
Baumschulpflanzen.
Lieferform: Mit festem, dichtem und gut durchwurzeltem
Drahtballen (mDb). Die Ballierung muss für den
Transport
ausreichend stabil drahtoliert und vollkommen
unbeschädigt
sein.
Größenklasse: Stammumfang 18 bis 20 cm, gemessen in
1,00 m Höhe ab Ballenoberkante. Stammhöhe (ansatzfreie
Stammstrecke bis zum untersten Kronenast) standardmäßig
ca. 2,00 m bis 2,20 m.
Habitus / Wuchsform: Absolut arttypisch gewachsen.
Schnurgerader Stamm mit markant durchgehendem,
unbeschädigtem Leittrieb bis in die Kronenspitze (keine
gekappte Mitte!). Gleichmäßig, harmonisch und
pyramiden-
bis etagenförmig aufgebaute Krone. Frei von Zwieseln
(Gabelwuchs) oder Konkurrenztrieben im Kronenaufbau.
Das Gehölz muss frei von mechanischen Schäden (z. B.
Rindenabplatzungen durch Zurrgurte), Krankheiten oder
sichtbarem Schädlingsbefall sein.
Menge: 3,000 St

**15.005 Ostrya carpinifolia "Hopfenbuche" liefern**
Ostrya carpinifolia "Hopfenbuche" als Hochstamm
sortenecht
beschafft und im fachgerechten Zustand frei Baustelle
angeliefert.
Qualitätsstufe: Hochstamm (H), 4-mal fachgerecht
verpflanzt
(4xv) und extra weit verschult (ew) gemäß den aktuellen
Gütebestimmungen der FLL für Baumschulpflanzen.
Lieferform: Mit festem, dichtem und gut durchwurzeltem
Drahtballen (mDb). Die Ballierung muss für den
Transport
ausreichend stabil drahtoliert und vollkommen
unbeschädigt
sein.
Größenklasse: Stammumfang 20 bis 25 cm, gemessen in
1,00 m Höhe ab Ballenoberkante. Stammhöhe (ansatzfreie
Stammstrecke bis zum untersten Kronenast) standardmäßig
ca. 2,00 m bis 2,20 m.
Habitus / Wuchsform: Absolut arttypisch gewachsen.
Gerader Stamm mit durchgehendem Leittrieb und einer
gleichmäßig, gut entwickelten, harmonisch aufgebauten
und
dicht verzweigten Krone (in der Jugend meist
kegelförmig,
im Alter rundlich). Frei von Zwieseln (Gabelwuchs) im
Kronenansatz. Das Gehölz muss frei von mechanischen
Schäden (besonders Rindenabplatzungen oder
Quetschungen durch Zurrgurte), Krankheiten oder
sichtbarem Schädlingsbefall sein.
Menge: 7,000 St

**15.006 Parrotia persica "Eisenholzbaum" liefern**
Parrotia persica "Eisenholzbaum" als Hochstamm
sortenecht
beschafft und im fachgerechten Zustand frei Baustelle
angeliefert.
Qualitätsstufe: Hochstamm (H), 4-mal fachgerecht
verpflanzt
(4xv) und extra weit verschult (ew) gemäß den aktuellen
Gütebestimmungen der FLL für Baumschulpflanzen.
Lieferform: Mit festem, dichtem und gut durchwurzeltem
Drahtballen (mDb). Die Ballierung muss für den
Transport
ausreichend stabil drahtoliert und vollkommen
unbeschädigt
sein.
Größenklasse: Stammumfang 18 bis 20 cm, gemessen in
1,00 m Höhe ab Ballenoberkante. Stammhöhe (ansatzfreie
Stammstrecke bis zum untersten Kronenast) standardmäßig
ca. 2,00 m bis 2,20 m.
Habitus / Wuchsform: Fachgerecht erzogener, gerader
Stamm mit durchgehendem Leittrieb und einer
gleichmäßig,
gut entwickelten, harmonisch aufgebauten Krone. Trotz
des
naturgegebenen, im Alter breit ausladenden und teils
trichterförmigen Wuchshabitus sind stark asymmetrische
Kronen, ausgeprägte Schiefwüchse des Stammes oder
Zwiesel (Gabelwuchs) im Kronenansatz ausgeschlossen.
Das Gehölz muss frei von mechanischen Schäden (z. B.
Rindenabplatzungen durch Zurrgurte), Krankheiten oder
sichtbarem Schädlingsbefall sein.
Menge: 8,000 St

**15.007 Prunus avium `Plena´ "gefüllte Vogel-Kirsche" liefern**
Prunus avium `Plena´ gefüllte "Vogel-Kirsche" als
Hochstamm
sortenecht beschafft und im fachgerechten Zustand frei
Baustelle angeliefert.
Qualitätsstufe: Hochstamm (H), 4-mal fachgerecht
verpflanzt
(4xv) und extra weit verschult (ew) gemäß den aktuellen
Gütebestimmungen der FLL für Baumschulpflanzen.
Lieferform: Mit festem, dichtem und gut durchwurzeltem
Drahtballen (mDb). Die Ballierung muss für den
Transport
ausreichend stabil drahtoliert und vollkommen
unbeschädigt
sein.
Größenklasse: Stammumfang 20 bis 25 cm, gemessen in
1,00 m Höhe ab Ballenoberkante. Stammhöhe (ansatzfreie
Stammstrecke bis zum untersten Kronenast) standardmäßig
ca. 2,00 m bis 2,20 m.
Habitus / Wuchsform: Absolut arttypisch gewachsen.
Schnurgerader Stamm mit durchgehendem Leittrieb und
einer gleichmäßig, gut entwickelten, harmonisch und
locker
verzweigten Krone. Da die Sorte 'Plena' starkwüchsig
ist, ist
besonders darauf zu achten, dass das Gehölz frei von
tiefen
Zwieseln (V-Gabelungen) im Kronenansatz ist. Das Gehölz
muss frei von mechanischen Schäden (besonders
Rindenstauchungen oder Abschürfungen durch Zurrgurte),
Krankheiten (z. B. Monilia) oder sichtbarem
Schädlingsbefall
sein.
Menge: 8,000 St

**15.008 Zelkova serrata 'Green Vase' "Japanische Zelkove 'Green Vase'" liefern**
Zelkova serrata 'Green Vase' "Japanische Zelkove 'Green
Vase'" als Hochstamm mit durchgehendem Leittrieb
sortenecht
beschafft und im fachgerechten Zustand frei Baustelle
angeliefert.
Qualitätsstufe: Hochstamm (H) mit durchgehendem,
geradem Mitteltrieb/Leittrieb (mdL), 4-mal fachgerecht
verpflanzt (4xv) und extra weit verschult (ew) gemäß
den
aktuellen Gütebestimmungen der FLL für
Baumschulpflanzen.
Lieferform: Mit festem, dichtem und gut durchwurzeltem
Drahtballen (mDb). Die Ballierung muss für den
Transport
ausreichend stabil drahtoliert und vollkommen
unbeschädigt
sein.
Größenklasse: Stammumfang 20 bis 25 cm, gemessen in
1,00 m Höhe ab Ballenoberkante. Stammhöhe (ansatzfreie
Stammstrecke bis zum untersten Kronenast) standardmäßig
ca. 2,00 m bis 2,20 m.
Habitus / Wuchsform: Absolut arttypisch gewachsen.
Schnurgerader Stamm mit markant durchgehendem,
unbeschädigtem Leittrieb bis in die Kronenspitze.
Gleichmäßig, harmonisch und straff vasenförmig
aufgebaute
Krone. Aufgrund der sortentypischen Wuchsform ist
streng
darauf zu achten, dass das Gehölz frei von statisch
instabilen, tief sitzenden V-Zwieseln (Gabelwuchs mit
eingewachsener Rinde) im Hauptkronenansatz ist. Das
Gehölz muss frei von mechanischen Schäden (z. B.
Rindenabplatzungen durch Zurrgurte), Krankheiten oder
sichtbarem Schädlingsbefall sein.
Menge: 6,000 St

**15.009 Amelanchier lamarckii "Kupfer-Felsenbirne" liefern**
Amelanchier lamarckii "Kupfer-Felsenbirne" als
mehrstämmiger
Solitärbaum in Schirmform sortenecht beschafft und im
fachgerechten Zustand frei Baustelle angeliefert.
Qualitätsstufe: Solitärpflanze, 6-mal fachgerecht
verpflanzt
(6xv) gemäß den aktuellen Gütebestimmungen der FLL für
Baumschulpflanzen.
Wuchsform / Habitus: Ausdrücklich mehrstämmig
(mindestens 3 bis 5 gut entwickelte Hauptstämme) und
fachgerecht zur Schirmform aufgeastet. Die Stämme
müssen im unteren Bereich bis auf eine Höhe von ca.
1,00
m bis 1,50 m frei von Feinbeastung sein und im oberen
Drittel eine weit ausladende, schirmartige, harmonisch
aufgebaute und gut verzweigte Krone bilden.
Lieferform: Mit festem, dichtem und gut durchwurzeltem
Drahtballen (mDb). Die Ballierung muss stabil
drahtoliert und
vollkommen unbeschädigt sein.
Größenklasse:
- Höhe: 250 bis 300 cm ab Ballenoberkante.
- Breite: 200 bis 300 cm im Bereich der schirmartigen
Krone.
Qualitätsmerkmale: Absolut arttypischer, gesunder
Wuchs.
Frei von Tottholz, mechanischen Beschädigungen an Rinde
und Ästen (z. B. durch Transportgurte), Krankheiten
oder
sichtbarem Schädlingsbefall.
Menge: 4,000 St

**15.010 Abies koreana "Korea-Tanne" liefern**
Abies koreana "Korea-Tanne" als Solitärpflanze auf die
Baustelle fachgerecht liefern.
Qualitätsstufe: Solitärpflanze (Sol.), 6-mal
fachgerecht
verpflanzt (6xv) gemäß den aktuellen Gütebestimmungen
der FLL für Baumschulpflanzen.
Lieferform: Mit festem, gut durchwurzeltem Drahtballen
(mDb). Die Ballierung darf beim Transport und Einbau
nicht
beschädigt werden. Das Drahtgeflecht ist nach dem
Einsetzen im oberen Drittel fachgerecht zu öffnen,
verbleibt
jedoch im Boden.
Größenklasse: Höhe 250 bis 275 cm ab Ballenoberkante.
Das Gehölz muss ein der Höhe entsprechendes,
arttypisches Breitenverhältnis aufweisen
(Mindestbreite gem.
FLL-Richtlinie ca. 125150 cm).
Habitus / Wuchsform: Absolut arttypisch gewachsen, mit
durchgehendem, geradem Haupttrieb (Leittrieb), dicht
und
gleichmäßig beastet bis zum Boden. Mehrstämmige oder
gabelwüchsige Exemplare (Zwiesel) sind ausgeschlossen.
Frei von sichtbaren Krankheiten, Schädlingen und
mechanischen Beschädigungen an Rinde und Ästen.
Menge: 1,000 St

*Hinweis*

**15.011 Ribes aureum "Gold-Johannisbeere" liefern**
Ribes aureum "Gold-Johannisbeere" als Solitärstrauch
sortenecht beschafft und im fachgerechten Zustand frei
Baustelle angeliefert.
Qualitätsstufe: Solitärstrauch (Sol.), 3-mal
fachgerecht
verpflanzt (3xv) gemäß den aktuellen Gütebestimmungen
der FLL für Baumschulpflanzen.
Lieferform: Mit festem, gut durchwurzeltem Drahtballen
(Db /
mDb). Der Ballen muss für den Transport ausreichend
stabil
drahtoliert und vollkommen unbeschädigt
sein.Größenklasse
(Höhe): 100 bis 125 cm ab Ballenoberkante.
Habitus / Wuchsform: Absolut arttypisch, buschig,
vieltriebig
und gleichmäßig von unten heraus entwickelt. Der
Strauch
muss eine der Höhe entsprechende Mindestbreite (gemäß
FLL-Richtlinie) sowie mindestens 5 bis 7 kräftige, gut
ausgereifte und bodenbürtige Haupttriebe aufweisen.
Frei
von einseitigem Wuchs oder weichselartigen
Überwachsungen. Das Gehölz muss frei von mechanischen
Schäden (z. B. Astbrüchen durch Transportgurte),
Krankheiten oder sichtbarem Schädlingsbefall sein.
Menge: 3,000 St

**15.012 Ribes sanguineum 'King Edward VII' "Blut-Johannisbeere 'King liefern**
Ribes sanguineum 'King Edward VII' "Blut-Johannisbeere
'King
Edward VII" als Solitärstrauch sortenecht beschafft
und im
fachgerechten Zustand frei Baustelle angeliefert.
Qualitätsstufe: Solitärstrauch (Sol.), 3-mal
fachgerecht
verpflanzt (3xv) gemäß den aktuellen Gütebestimmungen
der FLL für Baumschulpflanzen.
Lieferform: Mit festem, dichtem und gut durchwurzeltem
Drahtballen (Db / mDb). Der Ballen muss für den
Transport
ausreichend stabil drahtoliert und vollkommen
unbeschädigt
sein.
Größenklasse (Höhe): 100 bis 125 cm ab Ballenoberkante.
Habitus / Wuchsform: Absolut sorten- und arttypisch
gewachsen. Straff aufrechter, kompakter, vieltriebiger
Wuchs und gleichmäßig von unten heraus gut verzweigt.
Der
Strauch muss eine der Höhe entsprechende Mindestbreite
(gemäß FLL-Richtlinie) sowie mindestens 5 bis 7
kräftige,
gut ausgereifte und bodenbürtige Haupttriebe aufweisen.
Frei von einseitigem Wuchs. Das Gehölz muss frei von
mechanischen Schäden (z. B. Astbrüchen durch
Transportgurte), Krankheiten oder sichtbarem
Schädlingsbefall sein.
Menge: 5,000 St

*Hinweis*
Heckepflanzen müssen mindestens so hoch sein, wie die
spätere Hecke nach dem Pflanz(rück)schnitt.

**15.013 Schnitt-Hecke "Ligustrum vulgare `Atrovirens´" bis h=1,30 m liefern**
Ligustrum vulgare `Atrovirens´ "Wintergrüner Liguster"
zur
Herstellung einer formierten Schnitthecke sortenecht
beschafft
und im fachgerechten Zustand frei Baustelle
angeliefert.
Qualitätsstufe: Spezielle Heckenware / Heckenpflanze
(vorgeformt), fachgerecht verpflanzt und in der
Baumschule
regelmäßig formiert zurückgeschnitten gemäß den
aktuellen
Gütebestimmungen der FLL für Baumschulpflanzen.
Lieferform: Im Container gewachsen (C). Der Topfballen
muss vollständig durchwurzelt, fest und unzertrennt
sein.
Eine Lieferung als bloße Topfballenware (kurz vor
Versand
eingetopfte Freilandware) ist ausgeschlossen.
Pflanzqualität (Größenklasse): Höhe 100 bis 125 cm ab
Ballenoberkante, passend für eine finale
Hecken-Zielhöhe
von h=1,00 m. (Pflanzdichte 3,5 Stück / lfm)
Habitus / Wuchsform: Absolut arttypisch gewachsen.
Durch
den regelmäßigen Baumschulschnitt extra dicht, kompakt
und vollkommen buschig bis zum Boden/Ballenansatz
verzweigt. Pflanzen mit verkahlter Basis oder
einseitigem
Wuchs sind ausgeschlossen. Frei von mechanischen
Schäden, Krankheiten oder sichtbarem Schädlingsbefall.
Menge: 80,000 St

*Hinweis*
Pflanzdichte 5 Stück / m2; in Gruppen von 4 bis 8
einer Sorte;
siehe Regelaufbau C (AP_LP08_Lageplan Ansaat und
Bepflanzung) auf ca. 40 m²

**15.014 Spiraea japonica ´Albiflora´ Japanische Spieren liefern**
Spiraea japonica ´Albiflora´ "Japanische Spieren" als
starker
Strauch sortenecht beschafft und im fachgerechten
Zustand frei
Baustelle angeliefert.
Qualitätsstufe: Starker Strauch / starkes Kleingehölz
(sja),
kultiviert gemäß den aktuellen Gütebestimmungen der FLL
für Baumschulpflanzen.
Lieferform: Im Container gewachsen (C). Der Topfballen
muss vollständig durchwurzelt, fest und unzertrennt
sein.
Eine Lieferung als bloße Topfballenware (kurz vor
Versand
eingetopfte Freilandware) ist ausgeschlossen.
Größenklasse (Höhe): 30 bis 40 cm ab Topfoberkante.
Habitus / Wuchsform: Absolut sorten- und arttypisch
gewachsen. Kompakter, breit-buschiger Habitus, reich
verzweigt und gleichmäßig von der Basis auf aufgebaut.
Der
Strauch muss mindestens 4 bis 5 kräftige, gut
ausgereifte
Haupttriebe aufweisen. Frei von einseitigem Wuchs oder
Verkahlungen. Das Gehölz muss frei von mechanischen
Schäden, Krankheiten (z. B. Mehltau) oder sichtbarem
Schädlingsbefall sein.
Menge: 30,000 St

**15.015 Spiraea japonica ´Goldflame´ Japanische Spieren liefern**
Spiraea japonica ´Goldflame´ Japanische Spieren
`Goldflame´
als starker Strauch sortenecht beschafft und im
fachgerechten
Zustand frei Baustelle angeliefert.
Qualitätsstufe: Starker Strauch / junges, starkes
Kleingehölz
(sjg), kultiviert gemäß den aktuellen Gütebestimmungen
der
FLL für Baumschulpflanzen.
Lieferform: Im Container gewachsen (C). Der Topfballen
muss vollständig durchwurzelt, fest und unzertrennt
sein.
Eine Lieferung als bloße Topfballenware (kurz vor
Versand
eingetopfte Freilandware) ist ausgeschlossen.
Größenklasse (Höhe): 30 bis 40 cm ab Topfoberkante.
Habitus / Wuchsform: Absolut sorten- und arttypisch
gewachsen. Kompakter, breitbuschiger Habitus, reich
verzweigt und gleichmäßig von der Basis auf aufgebaut.
Das
Gehölz muss die sortentypisch markante, goldgelbe bis
kupferrote Blattfärbung aufweisen. Der Strauch muss
mindestens 4 bis 5 kräftige, gut ausgereifte
Haupttriebe
aufweisen. Frei von einseitigem Wuchs oder
Verkahlungen.
Das Gehölz muss frei von mechanischen Schäden,
Krankheiten oder sichtbarem Schädlingsbefall sein.
Menge: 30,000 St

**15.016 Spiraea japonica ´Shirobana´ Japanische Spieren liefern**
Spiraea japonica ´Shirobana´ Japanische Spieren
`Shirobana´
als starker Strauch sortenecht beschafft und im
fachgerechten
Zustand frei Baustelle angeliefert.
Qualitätsstufe: Starker Strauch / junges, starkes
Kleingehölz
(sjs), kultiviert gemäß den aktuellen Gütebestimmungen
der
FLL für Baumschulpflanzen.
Lieferform: Im Container gewachsen (C). Der Topfballen
muss vollständig durchwurzelt, fest und unzertrennt
sein.
Eine Lieferung als bloße Topfballenware (kurz vor
Versand
eingetopfte Freilandware) ist ausgeschlossen.
Größenklasse (Höhe): 30 bis 40 cmab Topfoberkante.
Habitus / Wuchsform: Absolut sorten- und arttypisch
gewachsen. Kompakter, dicht-buschiger, kissenartiger
Habitus, reich verzweigt und gleichmäßig von der Basis
auf
aufgebaut. Das Gehölz muss die sortentypische
Eigenschaft
aufweisen, gleichzeitig weiße, rosa und kräftig rote
Blüten
am selben Strauch auszubilden. Der Strauch muss
mindestens 4 bis 5 kräftige, gut ausgereifte
Haupttriebe
aufweisen. Frei von einseitigem Wuchs oder
Verkahlungen.
Das Gehölz muss frei von mechanischen Schäden,
Krankheiten oder sichtbarem Schädlingsbefall sein.
Menge: 40,000 St

**15.017 Stephanandra incisa 'Crispa' Niedrige liefern**
Stephanandra incisa 'Crispa' Niedrige Kranzspiere
'Crispa' als
niedriges Kleingehölz sortenecht beschafft und im
fachgerechten Zustand frei Baustelle angeliefert.
Qualitätsstufe: Leichtes/niedriges Kleingehölz (lnm),
kultiviert
gemäß den aktuellen Gütebestimmungen der FLL für
Baumschulpflanzen.
Lieferform: Im Topf/Topfballen gewachsen (Tb). Der
Wurzelballen muss vollständig durchwurzelt, fest und
unzertrennt sein. Eine Lieferung als bloße, frisch
eingetopfte
Freilandware ist ausgeschlossen.
Größenklasse (Breite/Höhe): 30 bis 40 cm ab
Topfoberkante. (Hinweis: Bei dieser flach-kriechenden
Sorte
definiert das Maß vorrangig den Durchmesser bzw. die
Trieblänge).
Habitus / Wuchsform: Absolut sorten- und arttypisch
gewachsen. Dichter, flach-kriechender, kissenartiger
Wuchs
mit charakteristisch bogig überhängenden, zierlichen
Trieben. Das Gehölz muss die sortentypisch markanten,
tief
gelappten und gewellten/gekräuselten Blätter
aufweisen. Der
Strauch muss mindestens 3 kräftige, gut ausgereifte
Haupttriebe mit reicher Verzweigung aufweisen. Frei von
mechanischen Schäden, Krankheiten oder sichtbarem
Schädlingsbefall.
Menge: 50,000 St

**15.018 Potentilla fruticosa ´Goldteppich´ liefern**
Potentilla fruticosa ´Goldteppich´ Fünffingerstrauch
`Goldteppich´ als niedriges Kleingehölz der
nachfolgenden
Spezifikation sortenecht beschafft und im fachgerechten
Zustand frei Baustelle angeliefert.
Qualitätsstufe: Pflanze für flächiges Grün (pfg),
kultiviert
gemäß den aktuellen Gütebestimmungen der FLL für
Baumschulpflanzen.
Lieferform: Im Topf/Topfballen gewachsen (Tb). Der
Wurzelballen muss vollständig durchwurzelt, fest und
unzertrennt sein. Eine Lieferung als bloße, frisch
eingetopfte
Freilandware ist ausgeschlossen.
Größenklasse (Höhe): 30 bis 40 cm ab Topfoberkante.
Habitus / Wuchsform: Absolut sorten- und arttypisch
gewachsen. Dichter, breit-buschiger, kissenartiger und
flach-kompakter Wuchs mit reicher Verzweigung von der
Basis auf an. Der Strauch muss mindestens 4 bis 5
kräftige,
gut ausgereifte Haupttriebe aufweisen. Frei von
einseitigem
Wuchs oder innerer Verkahlung. Das Gehölz muss frei von
mechanischen Schäden, Krankheiten oder sichtbarem
Schädlingsbefall sein.
Menge: 20,000 St

**15.019 Potentilla fruticosa ´Princess´ Fünffingerstrauch liefern**
Potentilla fruticosa ´Princess´ Fünffingerstrauch
`Princess´ als
niedriges Kleingehölz beschafft und im fachgerechten
Zustand
frei Baustelle angeliefert.
Qualitätsstufe: Pflanze für flächiges Grün (pfp /
pfg), kultiviert
gemäß den aktuellen Gütebestimmungen der FLL für
Baumschulpflanzen.
Lieferform: Im Topf/Topfballen gewachsen (Tb). Der
Wurzelballen muss vollständig durchwurzelt, fest und
unzertrennt sein. Eine Lieferung als bloße, frisch
eingetopfte
Freilandware ist ausgeschlossen.
Größenklasse (Höhe): 30 bis 40 cm ab Topfoberkante.
Habitus / Wuchsform: Absolut sorten- und arttypisch
gewachsen. Kompakter, breit-buschiger, kissenartiger
und
flach-kompakter Wuchs mit reicher Verzweigung von der
Basis auf an. Das Gehölz muss die sortentypisch
zartrosa
Blütenfarbe aufweisen. Der Strauch muss mindestens 4
bis
5 kräftige, gut ausgereifte Haupttriebe aufweisen.
Frei von
einseitigem Wuchs oder innerer Verkahlung. Das Gehölz
muss frei von mechanischen Schäden, Krankheiten oder
sichtbarem Schädlingsbefall sein.
Menge: 30,000 St

*Hinweis*

**15.020 Staudenmischung "Indianersommer" liefern und einpflanzen**
Staudenmischpflanzung der Mischung "Indianersommer"
liefern,
auf vorbereiteter Pflanzfläche einpflanzen und
fertigstellen.
Vorbereitung: Herstellen der Pflanzlöcher in bereits
aufgetragene Vegetationsschicht aus Auffüllsand mit
Mineralischer Mulchschicht aus Kies/ Riesel Körnung 2/8
(vgl. Regelaufbau B); bei der Pflanzung ist darauf zu
achten,
die Vegetationsschicht und die Mulchschicht nicht zu
vermissen
Pflanzenmaterial: Liefern einer Staudenmischung,
bestehend aus Gerüstbildnern, Begleitstauden,
Füllpflanzen,
Bodendeckern sowie Blumenzwiebeln und -knollen.
 - System/Fabrikat: Staudenmischung "Indianersommer"
 - Farbaspekt: Gelb, Orange, Rot. Akzente: violett,
weiß,
 purpurfarbenes Laub
 - Lieferform/Qualität: Gemäß den aktuellen
 Gütebestimmungen für Stauden der FLL.
 Blumenzwiebeln/-knollen sind für die Herbstpflanzung
 auszulegen.
 - Artenzusammensetzung: Die genaue Artenliste und die
 jeweiligen Stückzahlen pro m² sind dem beiliegenden
 Lageplan "LP 08 - Ansaat und Bepflanzung" zu
 entnehmen.
Besondere Anforderungen (Ausschlusskriterien wg.
Giftigkeit): Die Arten Asclepias tuberosa var.
interior, Baptisia
australis var. minor und Platycodon grandiflorus sind
strikt
vom Lieferumfang ausgeschlossen. Der Entfall dieser
Arten
ist durch eine anteilig erhöhte Stückzahl der
verbleibenden
Mischungspartner oder durch gleichwertige, ungiftige
Ersatzsorten (in Abstimmung mit der Bauleitung) ohne
Mehrpreis auszugleichen.
Ausführung: Fachgerechtes Einteilen und Einpflanzen der
Stauden und Zwiebeln gemäß dem Pflanzschema/Konzept
der Mischung. Einschließlich händischem Andrücken und
erstmaligem, durchdringendem Angießen (Anwässern)
unmittelbar nach der Pflanzung.

Fabrikat: Staudenmischung - "Indianersommer" oder
gleichwertig Art.

angebotener Hersteller:

angebotener Typ:
Menge: 325,000 m²

**15.021 Staudenmischung "Blütensaum" liefern und einpflanzen**
Staudenmischpflanzung der Mischung "Blütensaum"
liefern, auf
vorbereiteter Grünfläche einpflanzen und fertigstellen.
Vorbereitung: Herstellen der Pflanzlöcher in bereits
aufgetragene Vegetationsschicht aus Auffüllsand mit
Mineralischer Mulchschicht aus Kies/ Riesel Körnung 2/8
(vgl. Regelaufbau B); bei der Pflanzung ist darauf zu
achten,
die Vegetationsschicht und die Mulchschicht nicht zu
vermissen
Pflanzenmaterial: Liefern einer Staudenmischung,
bestehend aus Gerüstbildnern, Begleitstauden,
Füllpflanzen,
Bodendeckern sowie Blumenzwiebeln und -knollen.
 - System/Fabrikat: Staudenmischung "Blütensaum"
 - Lieferform/Qualität: Gemäß den aktuellen
 Gütebestimmungen für Stauden der FLL.
 Blumenzwiebeln und -knollen sind qualitätsgerecht für
die
 Herbstpflanzung auszulegen.
 - Artenzusammensetzung: Die genaue Artenliste, Sorten
und
 die jeweiligen Mengenanteile (Stück/m²) sind dem
 beiliegenden Lageplan "LP08 - Ansaat und Bepflanzung"
 zu entnehmen.
Ausführung: Fachgerechtes Einteilen und Einpflanzen der
Stauden und Zwiebeln gemäß dem Pflanzschema/Konzept
der Mischung. Einschließlich händischem Andrücken und
erstmaligem, durchdringendem Angießen (Anwässern)
unmittelbar nach der Pflanzung.

Fabrikat: Staudenmischung - "Blütensaum" oder
gleichwertig
Art.

angebotener Hersteller:

angebotener Typ:
Menge: 500,000 m²

### Titel 16 PFLANZARBEITEN

*Hinweis*
Vor Pflanzung sind die Stauden und Blumenzwiebeln
gemeinsam mit der örtlichen Bauüberwachung auszulegen.

**16.001 Hochstämme, Solitärbäume pflanzen**
Großgehölze (Hochstämme, Solitärbäume) vom Abladeort
aufnehmen, zum Pflanzort transportieren, Pflanzgrube
herstellen, fachgerecht einsetzen, verfüllen und
verankern.
Geltungsbereich: Gilt für alle separat gelieferten
Hochstämme und Solitärbäume mit Drahtballen (mDb)
(siehe Pflanzenlieferung).
Herstellung der Pflanzgrube: Maschineller oder
manueller
Aushub des Pflanzlochs entsprechend den örtlichen
Vorgaben. Das Pflanzloch ist kreisrund herzustellen.
Die
Sohle und die Seitenwände der Pflanzgrube sind zur
Vermeidung von Verdichtungsschäden tiefgründig
aufzulockern. Ober- und Unterboden getrennt seitlich
lagern.
Überschüssiges Aushubmaterial (insb. der ausgehobene
Unterboden) ist vollständig aufzunehmen, auf
Transportfahrzeuge zu laden, von der Baustelle
abzutransportieren.
Einbau & Verfüllung: Einsetzen der Pflanze mit
Drahtballen.
Das Drahtgeflecht und das Jutetuch sind nach dem
Ausrichten des Baumes im oberen Drittel fachgerecht zu
öffnen und umzulegen (verbleiben im Boden). Das
Verfüllen
der Pflanzgrube erfolgt mit dem seitlich gelagerten
Oberboden unter Hinzufügung von bauseits gelieferten
Bodenverbesserungsstoffen (Substrat aus Vorpositionen)
in
Lagen, fachgerecht verdichtet (eingeschlämmt), um
spätere
Setzungen zu minimieren.
Gießrand: Im Zuge der Pflanzung ist ein stabiler,
standfester
Erdgießrand im Ballenbereich (Durchmesser analog zum
Pflanzloch) mit einer Höhe von ca. 1015 cm auszubilden
und zu glätten.
Vergütungshinweis: Die Lieferung der Pflanzen wird
gesondert vergütet (siehe Lieferpositionen). Alle
erforderlichen Erdarbeiten, Transporte auf dem Gelände,
das erste durchdringende Anwässern (Einschlämmen) sind
Bestandteil dieser Position.
Menge: 48,000 St

**16.002 Aufbringen 2-facher Weiß-Anstrich (Grundierung + Schutzanstrich) Bäume**
Liefern und fachgerechtes Aufbringen eines
atmungsaktiven,
witterungsbeständigen Weißanstrichs
(Kalkanstrich/Baumweiß)
auf biologischer Basis an Bäumen. Der Anstrich dient
dem
Schutz vor Frostrissen und Trockenrissen durch
Temperaturschwankungen gemäß DIN 18320.
Mechanische Vorreinigung der Stämme (Entfernen von
Moos/losen Rindenteilen) ohne Beschädigung der vitalen
Rinde.
Lückenloser, deckender Auftrag vom Stammgrund bis in
die
Ansätze der Hauptleitäste bei trockener, frostfreier
Witterung.
Lieferung aller Materialien, Werkzeuge und
Schutzmaßnahmen
für das Umfeld.
2-facher Weiß-Anstrich (Grundierung + Schutzanstrich)
Menge: 44,000 St

**16.003 Schirmförmigen Solitärsträucher pflanzen**
Schirmförmigen Solitärsträucher vom Abladeort
aufnehmen,
zum Pflanzort (Aussparrungen Sitzpodesten)
transportieren,
Pflanzgrube herstellen, fachgerecht einsetzen und
verfüllen.
  Transport: Aufnehmen der Pflanzen vom bauseitigen
Abladeort (Zwischenlager) und beschädigungsfreier
innerbetrieblicher Transport zum Pflanzort.
  Pflanzgrube: Ausheben in Bodengruppe 35 mit mind. dem
1,5-fachen Ballendurchmesser in Breite und Tiefe.
Auflockern
von Grubenboden und Seitenwänden.
  Einsetzen & Verfüllen: Einsetzen in korrekter Höhe.
Verfüllen
mit seitlichem Aushub, gemischt mit bauseitig
gestelltem
Bodenhilfsstoff (Verhältnis ca. 3:1), inkl.
materialschonender,
lagenweiser Verdichtung. Inkl. aller Erschwernisse der
Arbeiten
aufgrund der Bepflanzungen bei den Sitzpodesten.
  Gießrand & Anwässern: Herstellen eines erdenen
Gießrandes
(H: ca. 15 cm) und durchdringendes
Einschlämmen/Anwässern
(mind. 75100 Liter je Pflanze).
Vergütungshinweis: Die Lieferung der Pflanzen wird
gesondert
vergütet (siehe Lieferpositionen). Alle erforderlichen
Erdarbeiten, Transporte auf dem Gelände, das erste
durchdringende Anwässern (Einschlämmen) sind
Bestandteil
dieser Position.
Menge: 4,000 St

**16.004 Solitärsträucher pflanzen**
Solitärsträucher (Höhe: 100125 cm, mit Ballen vom
Abladeort
aufnehmen, zum Pflanzort transportieren, Pflanzgrube
herstellen, fachgerecht einsetzen und verfüllen.
  Transport: Aufnehmen der Pflanzen vom bauseitigen
Abladeort und beschädigungsfreier Transport zum
Pflanzort.
  Pflanzgrube: Ausheben in Bodengruppe 35 mit mind. dem
1,5-fachen Ballendurchmesser in Breite und Tiefe.
Auflockern
von Grubenboden und Seitenwänden.
  Einsetzen & Verfüllen: Einsetzen in korrekter Höhe.
Verfüllen
mit seitlichem Aushub, gemischt mit bauseitig
gestelltem
Bodenhilfsstoff (Verhältnis ca. 3:1), inkl.
materialschonender,
lagenweiser Verdichtung.
  Gießrand & Anwässern: Herstellen eines erdenen
Gießrandes
(H: ca. 10 cm) und durchdringendes
Einschlämmen/Anwässern
(mind. 3050 Liter je Pflanze).
Vergütungshinweis: Die Lieferung der Pflanzen wird
gesondert
vergütet (siehe Lieferpositionen). Alle erforderlichen
Erdarbeiten, Transporte auf dem Gelände, das erste
durchdringende Anwässern (Einschlämmen) sind
Bestandteil
dieser Position.
Menge: 8,000 St

**16.005 Gehölz/Schnitthecke mB pflanzen bis 1,30 m**
Heckenpflanzen der Höhe 100 bis 120 cm mit Ballen (mB)
vom
Abladeort aufnehmen, zum Pflanzort transportieren,
Pflanzgraben/Pflanzlöcher herstellen, Pflanzen
fachgerecht
einsetzen, ausrichten, verfüllen und
anwalzen/andrücken.
Geltungsbereich: Gilt für das Pflanzen der gelieferten
Heckenware gemäß den Festlegungen im Lageplan "Ansaat
und Bepflanzung".
Herstellung der Pflanzgrube / des Pflanzgrabens: Aushub
eines durchgehenden Pflanzgrabens oder einzelner
Pflanzlöcher entsprechend den örtlichen Vorgaben. Die
Grabenbreite und -tiefe müssen das Ballenvolumen um
mindestens das 1,5-fache übersteigen. Die Sohle und die
Seitenwände des Grabens sind zur Vermeidung von
Staunässe tiefgründig aufzulockern.
Bodenumgang: Ober- und Unterboden getrennt seitlich
lagern. Überschüssiges Aushubmaterial (insb. der
ausgehobene Unterboden) ist vollständig aufzunehmen,
auf
Transportfahrzeuge zu laden, von der Baustelle
abzutransportieren.
Einbau & Ausrichtung: Einsetzen der Pflanzen mit
Erdballen
in flucht- und schnurgerader Ausrichtung. Das
Ballierungstuch (Jute) ist nach dem Ausrichten im
Graben im
oberen Drittel zu öffnen.
Verfüllung: Das Verfüllen des Grabens erfolgt mit dem
seitlich gelagerten Oberboden unter Hinzufügung von
Bodenverbesserungsstoffen (Substrat) in Lagen,
fachgerecht
verdichtet und durch kräftiges Anwässern (Einschlämmen)
bodenschlüssig angegossen.
Gießrand: Im Zuge der Pflanzung ist entlang des
gesamten
Pflanzgrabens ein beidseitiger, stabiler und
standfester
Erdgießrand (Dammform, Höhe ca. 10 cm) auszubilden, um
ein seitliches Abfließen des Gießwassers zu verhindern.
Vergütunghinweis: Die Lieferung der Pflanzen wird
gesondert vergütet. Alle erforderlichen Erdarbeiten,
Transporte auf dem Gelände, das Ausrichten, Antreten,
das
erste durchdringende Einschlämmen sowie die
Fertigstellungspflege bis zur Abnahme sind Bestandteil
dieser Position.
Menge: 80,000 St

**16.006 Kleingehölze und Sträucher pflanzen**
Kleingehölze und Sträuchervom Abladeort aufnehmen, zum
Pflanzort transportieren, Pflanzgraben/Pflanzlöcher
herstellen,
Pflanzen fachgerecht einsetzen, ausrichten, verfüllen
und
anwalzen/andrücken.entgegennehmen
Vorbereitung: Herstellen der Pflanzlöcher auf
gelockerten
und von Wurzelunkräutern freien Flächen. Die
Pflanzgrube
ist standardmäßig mindestens in der doppelten Größe des
Wurzelballens/Topfes auszuheben. Der verbleibende
Aushub ist auf den angrenzenden Flächen zu verteilen
oder
im seitlichen Geländerausgleich einzubauen.
Arten und Qualitäten: Die zu pflanzenden Arten, Sorten
und
Qualitäten (z. B. Container- oder Ballenware) sind dem
Pflanzplan sowie der zugehörigen Pflanzenliste zu
entnehmen.
Ausführung: Fachgerechtes Einpflanzen der Gehölze unter
Beachtung der richtigen Pflanztiefe. Einschließlich
fachgerechtem Rückschnitt der Triebe und Wurzeln
(sofern
erforderlich), händischem Verfüllen und Verdichten des
Pflanzbodens sowie dem Herstellen eines Gießrandes um
die Pflanzgrube.
Anwässern: Erstmaliges, durchdringendes Angießen
(Einschlämmen) unmittelbar nach der Pflanzung zur
Sicherung des Bodenschlusses.
Menge: 200,000 St

**16.007 Zulage zu den Staudenmischungspositionen für das**
Zulage zu den Staudenmischungspositionen für das
fachgerechte Einpflanzen den Staudenmischungen in
Pflanzflöchen, inkl. verbleibenden Aushub ist auf den
angrenzenden Flächen zu verteilen oder im seitlichen
Geländerausgleich einzubauen.
Geltungsbereich: Diese Position gilt als Zulage für das
Einpflanzen der Topf- und Containerpflanzen
(Staudenmischungen) der zuvor beschriebenen
Staudenmischungen.
Pflanzenkenndaten:
 - Zusammensetzung: Gerüstbildner, Begleitstauden,
  Füllpflanzen und Bodendecker (Blumenzwiebeln und
  -knollen für die Herbstpflanzung sind in der
Grundposition
  berücksichtigt).
Ausführung & Erdarbeiten:
 - Fachgerechtes Einpflanzen auf Pflanzflächen nach den
  spezifischen Vorgaben der Ausführungsplanung.
 - Herstellen der Pflanzlöcher unter Einhaltung der
  geforderten Mindestmaße je nach Topfgröße.
 - Oberboden ist seitlich zu lagern und beim Verfüllen
  schichtweise wieder einzubringen.
 - Einschließlich aller erforderlichen Erdarbeiten zum
Einbau.
  Die Pflanzfläche muss frei von Wuzelunkräutern sein.
Menge: 825,000 m²

**16.008 Mineralische Mulchschicht aus Kies/Riesel Körnung 2/8 liefern, andecken, 5 cm**
Mineralische Mulchschicht als Abdeckung auf den
vorbereiteten
und unkrautfreien Pflanzflächen liefern, gleichmäßig
aufbringen,
verteilen und oberflächenbündig anarbeiten.
Materialanforderungen: Natürlich gerundeter Flusskies
/ Riesel
(Rundkorn, gewaschen). Das Material muss frei von
organischen Bestandteilen (Humus, Holz, Wurzeln),
bindigen
Anteilen (Lehm/Ton) und Nullanteilen (Sand/Staub) sein.
Gesteinsart: Quarzit / Flusskies
Lieferkörnung: 2/8 mm (gemäß DIN EN 12620 / DIN EN
13242).
Untergrund / Unkrautschutz: Die Ausführung erfolgt
direkt auf
dem vorbereiteten und planierten Oberboden der
Pflanzfläche.
Ein Vermischen des mineralischen Mulchmaterials mit dem
darunterliegenden Oberboden ist beim Einbau strikt zu
vermeiden.
Schichtdicke: 5 cm im unverdichteten Zustand
gleichmäßig über
die gesamte Fläche verteilt.
Menge: 825,000 m²

**16.009 Vegetationsschicht aus Auffüllsand liefern, andecken, 15 cm**
Sandmaterial für die Vegetationstragschicht liefern,
auf den
vorbereiteten Untergrund aufbringen, profilgerecht
verteilen und
planieren.
Materialanforderungen: Gewaschener Auffüllsand /
Natursand
(z. B. Fluss- oder Grubensand) nach DIN 18915,
Bodengruppe
1 (reine Sande). Das Material muss kalkarm, frei von
bindigen
Anteilen (Lehm-/Tonklumpen), Wurzelwerk, Steinen > 20
mm
und sonstigen Verunreinigungen sein.
Körnung / Sieblinie: Lieferkörnung 0/2 mm oder 0/4 mm
mit
stetiger Kornverteilung. Der Anteil an abschlämmbaren
Bestandteilen (Teilchen < 0,063 mm) darf maximal 5 M.-%
betragen, um die Wasserdurchlässigkeit dauerhaft zu
gewährleisten.
Umweltrelevanz / Schadstofffreiheit: Das gelieferte
Material
muss die Vorsorgewerte der Bundes-Bodenschutz- und
Altlastenverordnung (BBodSchV, Anlage 1) vollumfänglich
einhalten. Ein analytischer Eignungsnachweis eines
akkreditierten Prüflabors (nicht älter als 6 Monate)
ist vor dem
Einbau unaufgefordert vorzulegen.
Verarbeitung: Der Einbau erfolgt auf das vorbereitete
Unterplanum. Ein Befahren der Flächen mit ungeeignetem
Großgerät, das zu unzulässigen Verdichtungen des
Untergrundes führt, ist untersagt.
Einbaudicke: 15 cm im verdichteten Zustand. Die
Oberfläche ist
ebenflächig und profilgerecht (Toleranzen nach DIN
18202)
herzustellen.
Menge: 825,000 m²

**16.010 Mulchschicht aus Rindenmulch liefern, andecken, 5 cm**
Organische Mulchschicht auf den vorbereiteten,
unkrautfreien
Pflanzflächen liefern, gleichmäßig aufbringen,
verteilen und an
bestehende Kanten/Einfassungen oberflächenbündig
anarbeiten.
Materialanforderungen: Gütegesicherter Rindenmulch
(vorzugsweise mit RAL-Gütezeichen für Substrate für den
Garten- und Landschaftsbau). Zu 100 % aus natürlicher,
fermentierter Nadelholzrinde (Kiefer oder Fichte). Das
Material
muss frei von holzigen Fremdbestandteilen (Splint- und
Restholzanteil < 5 M.-%), Grünabfällen, Kunststoffen,
Steinen
sowie sonstigen bodenfremden Verunreinigungen sein.
Lieferkörnung: 10/40 mm (mittlere Körnung, optimal für
allgemeine Pflanz- und Staudenflächen).
Untergrund: Der Einbau erfolgt direkt auf dem zuvor von
Wurzelunkräutern befreiten und gelockerten Oberboden
der
Pflanzfläche.
Schichtdicke: 5 cm im gesetzten/gesetzten Zustand. Der
Auftragnehmer hat den materialtypischen Setzungs- und
Sackungsverlust (Einbaustärke lose ca. 6,5 cm) in
seinen
Einheitspreis einzukalkulieren, sodass eine dauerhafte
Mindestschichtdicke von 5 cm nach der ersten
Setzungsphase
gewährleistet ist.
Menge: 60,000 m²

**16.011 Mulchen Baumscheibe Rindenmulch**
Baumscheibenmit gütegesichertem Rindenmulch in einer
Schichtdicke von 8 bis 10 cm abdecken.
Material: Liefern von gütegesichertem Rindenmulch
(RAL-Gütesiegel für Substrate für den Gartenbau oder
gleichwertiger Nachweis).
Körnung: 10/40 mm.
Qualität: Frei von Fremdstoffen, bodenfremden
Bestandteilen
und wachstumshemmenden Stoffen.
Ausführung: Fachgerechtes Aufbringen und Verteilen des
Rindenmulches auf den vorhandenen Baumscheiben.
Mit Erd-Gießrand.
Geometrie: Durchmesser der Baumscheiben bis zu 150 cm.
Einbaudicke: Die Mulchdecke ist so aufzubringen, dass
eine
verdichtete Schichtdicke von über 8 bis 10 cm dauerhaft
erreicht wird.
Menge: 56,000 St

**16.012 Kompost-Bodenverbesserer Bepflanzung**
Gütegesicherten Kompost als Bodenverbesserer liefern
und
beim Einbau von Bäumen und Stauden dosiert in den
Bodenaushub bzw. das Pflanzbett einmischen. Abrechnung
nach tatsächlicher Liefermenge gemäß Lieferscheinen.
Material: Liefern von gütegesichertem Fertigkompost
(z. B. mit
RAL-Gütesiegel der Bundesgütegemeinschaft Kompost oder
gleichwertig). Das Material muss reif,
pflanzenverträglich und
frei von Fremdstoffen (wie Kunststoffen, Glas oder
Steinen)
sowie frei von keimfähigen Unkrautsamen
sein.Ausführung und
Dosierung: Der Kompost ist fachgerecht vor oder
während der
Pflanzung homogen in den vorhandenen Bodenaushub bzw.
das Substrat der Pflanzlöcher und Pflanzflächen
einzumischen.
Dosierung bei Bäumen/Solitärpflanzen: ca. 50 bis 100
Liter je
Baum-Pflanzgrube.
Dosierung bei Sträucher/Hecken: ca. 20 bis 30 Liter je
Stauden-Pflanzloch
Dosierung bei Stauden(Gehölzmischplanzen: ca. 5 bis 10
Liter
je Stauden-Pflanzloch bzw. quadratmeterweise
entsprechend
der Pflanzdichte auf den Pflanzflächen verteilt und
eingearbeitet.
Abrechnungsmodus und Nachweis: Die Abrechnung dieser
Position erfolgt abweichend von der reinen Flächen-
oder
Stückabrechnung über den tatsächlichen Mengennachweis
mittels gewogener oder werkseitig bescheinigter
Lieferscheine
des Herstellers/Lieferanten. Die Lieferscheine sind der
Bauleitung täglich bzw. unmittelbar nach der
Anlieferung zur
Gegenzeichnung vorzulegen.
Menge: 170,000 m³

**16.013 Kunststoff-Gießrand für Jungbäume in Staudenflächen**
Kunststoff-Gießrand (LDPE) für Jungbäume in
Staudenflächen
liefern und einbauen
Liefern und fachgerechtes Einbauen eines stabilen,
langlebigen
und mitwachsenden Gießrandes aus Spezialkunststoff im
Kronentraufbereich von Jungbäumen innerhalb der
Staudenflächen zur gezielten, verlustfreien
Bewässerung des
Wurzelballens.
Der Einbau erfolgt niveau- und fluchtgerecht kreisrund
um den
Baumstamm gemäß den Einbaurichtlinien des Herstellers.
Abmessungen: Bahnenhöhe 30 cm, Materialstärke 3 mm.
Farbe: Dunkelgrün (zur optischen Anpassung an die
Staudenpflanzung).
Der Gießrand ist kreisrund am Außenrand des
Wurzelballens
positioniert 10 cm tief in das Erdreich einzubauen
(einzustecken). Die oberirdisch verbleibenden 20 cm
sind an
den Enden mit einer Überlappung als Wachstumszugabe
auszuführen.
Die sich überlappenden Enden sind mittels
systemkompatiblen
GEFA Verbindungsclips (inklusive Sicherung durch zwei
kleine
Schrauben gegen Wasserdruck/"Dammbruch") dauerhaft und
standsicher zu fixieren. Der Gießrand ist so
auszurichten, dass
ein Füllvermögen von bis zu 140 Litern gewährleistet
wird und
der Streusalzeintrag im Winter minimiert wird.

Produkt/Leitfabrikat: GAEFA Gießrand aus LDPE
(Spezialkunststoff) UV-beständiges System, GEFA Fabritz
GmbH oder gleichwertig Art.

Angebotener Hersteller:

Angebotener Typ:
Menge: 12,000 St

**16.014 Baumverankerung (Dreibock) erstellen**
Baumverankerung (Dreibock) für Bäume aus Pfählen
herstellen.
Pfähle Länge bis 200cm, Zopf cm 8-10cm
standfest einschlagen und durch Querhölzer
(Latten 40/60 mm) miteinander verbinden.
Baum mit Befestigung mit Haltebändern an den
Pfahlköpfen,
die einzelnen Bindungen an den Pfählen mit Krampen
annageln.
Dreibock, Pfähle bunt geschält.
Hinweis: Haltebänder fachgerecht an Pfählen befestigen
(keine
Befestigung an Querlatten/Riegel/Halbrundriegel)
Abrechnungseinheit 1 St
Menge: 44,000 St

**16.015 Unterirdische Ballenverankerung für Bäume**
Liefern und fachgerechter Einbau einer unterirdischen,
unsichtbaren Baumverankerung (Ballenverankerung) bei
der
Pflanzung von Solitärgehölzen in den Sitzpodesten.
Die Verankerung dient der standsicheren Fixierung des
Wurzelballens im Pflanzloch ohne oberirdische
Hilfsmittel
(Dreiböcke). Güteüberwachtes System.
Komponenten: Bestehend aus breiten, verrottungsfesten
PES-Gurtbändern zur schonenden Ballenauflage,
Erdankern (z.
B. Klappanker) für gewachsenen Boden bzw.
Schwerlast-/Objektverankerungen mit Spanngurten und
Ratschen-System zur sicheren Fixierung an Bodenmatten,
Fundamenten oder Podestkonstruktionen.
Einbau direkt im Zuge der Pflanzarbeiten. Die Erdanker
sind
fachgerecht tief in die Pflanzlochsohle einzuschlagen
bzw. die
Spanngurte an der Podestkonstruktion standsicher zu
kontern.
Die Gurtbänder werden straff über den Wurzelballen
gespannt
und mittels Ratsche materialschonend fixiert, sodass
ein
Nachgeben des Ballens bei Windlast ausgeschlossen ist.
Das
System verbleibt dauerhaft im Boden.

Produkt/Leitfabrikat: GEFA Treelock Objekt/Unterflur-
Verankerung (GEFA Fabritz GmbH) oder gleichwertig Art.

Angebotener Hersteller:

Angebotener Typ:
Menge: 4,000 St

**16.016 Pflanzflächen-Absperrung aus Holzpfosten und Spanndraht**
Liefern und Herstellen einer Absperrung entlang der
Pflanzflächen als Überlaufschutz aus zylindrisch
gefrästen
Holzpfosten und Spanndraht.
Liefern und lotrechtes Einbauen von Holzpfosten,
zylindrisch
gefräst, Durchmesser 8 bis 10 cm, Gesamtlänge 1,50 m.
Die
Pfosten sind im Abstand von ca. 1,10 m bis 1,20 m
(ausgerichtet auf die Gesamtstückzahl von ca. 55 Stück)
fachgerecht in den Untergrund einzuschlagen oder
einzuarbeiten. Die verbleibende Höhe über Gelände
(GOK) hat
0,90 m bis 1,00 m zu betragen.
Liefern und straffes Spannen von
kunststoffbeschichtetem
Spanndraht (Farbe nach Wahl des AG: grün oder schwarz),
Drahtdicke mindestens 3,0 mm. Der Draht ist im oberen
Bereich
der Pfosten zu führen und fachgerecht mit verzinkten
Krampennägeln (Schlaufen) an jedem Holzpfosten
dauerhaft
und fest zu fixieren.
Einmessen des Verlaufs, bündiges Ausrichten der
Pfostenköpfe
sowie das materialschonende Einschlagen ohne
Beschädigung
der Pfostenoberseiten.
Menge: 70,000 m

*Hinweis*

**16.017 Tiefenbelüftung für Bepflanzung herstellen**
Tiefenbelüftung für Bepflanzung herstellen.
Belüftungsset in Baumgruben in befestigten Flächen
einbauen,
Einbau unmittelbar in Baumgrubensubstrate,
Belüftungsset
bestehend aus senkrecht eingebauten, Belüftungsrohren,
Belüftungsrohre im oberen Bereich, geschlossenwandig,
Höhe
100 cm, und im unteren Bereich geschlitzt, Höhe 30 cm,
einschließlich Übergangsmuffen zwischen den Rohren.
Einbau
der Rohre 20 cm über UK-Baumgrubensohle.
Rohrquerschnitte
DN 100, inkl. einer runden oder eckigen
Verschlusskappe aus
Leichtmetall mit Lüftungsöffnungen, Verschlusskappe
eben in
wassergebundene Decken einbauen.
Ausführung gemäß Detail,
Menge: 10,000 St

**16.018 Baugrube Bäume herstellen**
Baugruben für Bäume in offener Baugrube herstellen.
Boden im Bereich der Grün- und Pflanzflächen lösen,
laden,
über eine Strecke von ca. 1,5 km fördern und auf einem
dem
Zwischenlager des AG lagern.
Geltungsbereich & Ort der Leistung: Herstellen von
Einzelbaugruben für Baumscheiben. Der Aushub erfolgt
ausschließlich innerhalb von Grünflächen,
Pflanzflächen und
vergleichbaren unbefestigten Bereichen im gesamten
Baufeld.
Die genaue Lage und Zuordnung der Baumstandorte sind
dem
beiliegenden Lageplan "Ansaat und Bepflanzung",
Plan-Nr.
LP08, zu entnehmen.
Bodenbeschaffenheit (Homogenbereiche): Der zu lösende
Boden ist den Homogenbereichen B1 bis B2.2 gemäß den
geotechnischen Unterlagen / dem Bodengutachten
zugeordnet.
Der Bieter hat diese erweiterten bodenmechanischen
Kennwerte seiner Kalkulation zugrunde zu legen.
Ausführung der Erdarbeiten: Herstellen des Aushubs in
offener,
unverbauter Baugrube bis zu einer Gesamttiefe von
mindestens
1,50 m ab Planum bzw. Oberkante Gelände.
Lösen des Bodens und Laden auf geeignete
Transportfahrzeuge.
Das Material ist auf dem Zwischenlager fachgerecht und
sortenrein aufzuhalden. Die Kosten für den
Transportweg  in
den Einheitspreis einzukalkulieren.
Hinweis zur Abrechnung: Die Abrechnung erfolgt nach dem
rechnerischen Profilmaß des festen Bodens vor dem
Aushub (in
m³ fest) auf Grundlage von gemeinsamen Aufmaßen.
Nachträgliche Auflockerungsfaktoren werden nicht
berücksichtigt.
Menge: 835,000 m3

**16.019 Pflanzsubstrat einbauen Straßenbaumsubstrat B unterbaufähig**
Liefern und Einbauen von Pflanzsubstrat für
Baumstandorte im
Bereich von Verkehrsflächen. Das Substrat muss den
Anforderungen der FLL-Güterichtlinien für Baumsubstrate
(Baumsubstrat Typ 2) entsprechen und für die
überbaubare /
unterbaufähige Bauweise (Straßenbaumsubstrat B)
zertifiziert
sein.Vor Beginn der Arbeiten (mindestens 2 Wochen vor
der
geplanten Lieferung) hat der Auftragnehmer dem
Auftraggeber
ein aktuelles Prüfzeugnis bzw. einen gültigen
Eignungsnachweis
eines akkreditierten Labors vorzulegen. Dieses muss die
Einhaltung der FLL-Kennwerte (insbesondere
Kornverteilung,
Wasserdurchlässigkeit, pH-Wert, Salzgehalt und die
geforderte
Proctordichte/Tragfähigkeit für die Überbaubarkeit)
lückenlos
nachweisen. Ohne freigegebenen Eignungsnachweis darf
kein
Einbau erfolgen.
Das Material ist in die ausgehobenen Baumgruben
lagenweise
einzubringen, fachgerecht zu verteilen und gemäß den
statischen Vorgaben sowie den Herstellervorgaben so zu
verdichten, dass die erforderliche Tragfähigkeit für
den
nachfolgenden Verkehrsflächenoberbau bei gleichzeitiger
Offenporigkeit und Durchwurzelbarkeit gewährleistet
ist.
Die Ausführung erfolgt strikt nach den Vorgaben der
aktuellen
Ausführungsplanung des Auftraggebers.
Der Nachweis der eingebauten Mengen erfolgt über
qualifizierte
Werk-Lieferscheine des Lieferanten (Abrechnung nach m³
lose
geschüttet), die der Bauleitung direkt am Tag der
Lieferung zu
übergeben sind.
Einbauort: Baumgruben gemäß Ausführungsplanung
Substrat-Typ: Straßenbaumsubstrat B
(unterbaufähig/überbaubar) gem. FLL Typ 2
Menge: 575,000 m³

**16.020 Pflanzsubstrat einbauen Straßenbaumsubstrat A nicht tragfähig**
Liefern und Einbauen von Pflanzsubstrat für
Baumstandorte in
nicht überbaubaren Bereichen (z. B. offene
Baumscheiben/Grünstreifen). Das Substrat muss den
Anforderungen der FLL-Güterichtlinien für Baumsubstrate
(Baumsubstrat Typ 1) entsprechen und für die nicht
überbaubare Bauweise (Straßenbaumsubstrat A /
Vegetationssubstrat) zertifiziert sein.
Vor Beginn der Arbeiten (mindestens 2 Wochen vor der
geplanten Lieferung) hat der Auftragnehmer dem
Auftraggeber
ein aktuelles Prüfzeugnis bzw. einen gültigen
Eignungsnachweis
eines akkreditierten Labors vorzulegen. Dieses muss die
Einhaltung der FLL-Kennwerte für den Pflanzenbau
(insbesondere Kornverteilung, organische Substanz,
Wasserspeicherkapazität, pH-Wert und Nährstoffgehalt)
lückenlos nachweisen. Ohne freigegebenen
Eignungsnachweis
darf kein Einbau erfolgen.
Das Material ist in die ausgehobenen Baumgruben
einzubringen, fachgerecht zu verteilen und gemäß den
Anforderungen des Pflanzenbaus sowie den
Herstellervorgaben
leicht anzudrücken bzw. rückzuverdichten, um spätere
unzulässige Sackungen zu minimieren, während die
optimale
Porengröße für Wurzeln und Wasserhaushalt erhalten
bleibt.
Die Ausführung erfolgt strikt nach den Vorgaben der
aktuellen
Ausführungsplanung und den Detailzeichnungen des
Auftraggebers.
Der Nachweis der eingebauten Mengen erfolgt über
qualifizierte
Werk-Lieferscheine des Lieferanten (Abrechnung nach m³
lose
geschüttet), die der Bauleitung direkt am Tag der
Lieferung zu
übergeben sind.
Einbauort: Baumgruben gemäß Ausführungsplanung
Substrat-Typ: Straßenbaumsubstrat A (nicht tragfähig /
nicht
überbaubar) gem. FLL Typ 1
Menge: 275,000 m³

### Titel 17 ANSAATEN

**17.001 Vorbereitung Ansaat**
Vorbereitung von Ansaatflächen.
Ansaatflächen sind von Unrat und Steinen (>5cm) zu
säubern.
Der Boden der Ansaatflächen ist durch fräsen (min. 10cm
Eindringtiefe) aufzulockern. Wurzelunkräuter sind
dabei zu
entfernen. Die gelockerten Flächen sind mit einer
Genauigkeit
von bis zu 5cm Feinzuplanieren, entsprechende
Anschlüsse an
Kanten, Straßen und Parkflächen sind herzustellen.
Angefallenes Material wird Eigentum des AN und ist
einer
Wiederverwertung zuzuführen.
Ansaatflächen auf Grünflächen, Mulden,ebenen Gelände
und
Böschungen,
Menge: 6450,000 m²

**17.002 Rasenansaat RSM 2.3**
Raseneinsaat auf der vorbereiteten, feingesiebten und
planierten Vegetationstragschicht für eine intensiv
genutzte
Rasenfläche herstellen, Saatgut einarbeiten u.
anwalzen.
Ansaat auf Grünflächen, Mulden,ebenen Gelände und
Böschungen,
Saatgut-Qualität: Anerkanntes Regel-Saatgut
(Zertifiziertes
RSM-Saatgut mit blauem Etikett) der Mischung RSM 2.3
(Gebrauchsrasen - Spielrasen) gemäß aktuellen
FLL-Richtlinien
und DIN 18.917. Der Nachweis über die Sortenmischung
(Sackanhänger) ist der Bauleitung vor Arbeitsbeginn
vorzulegen.
Ausbringung & Aufwandmenge: Gleichmäßige, kreuzweise
Aussaat mit einer exakten Aufwandmenge von 25 g/m². Das
Saatgut ist flach (ca. 0,5 bis 1 cm tief) in den Boden
einzuharken/einzuarbeiten, mittels einer geeigneten
Gitterwalze
bodenschlüssig anzudrücken und anzuwalzen.
Starterdüngung: Inklusive vorherigem oder zeitgleichem
Ausbringen eines phosphorbetonten Rasen-Starterdüngers
(z.
B. NPK 18-20-10 oder vergleichbar) mit einer
Aufwandmenge
von ca. 30 g/m².

Angebotener Hersteller:

Angebotener Typ:
Menge: 2200,000 m²

**17.003 Rasenansaat "Sportrasen" RSM 3.1**
Raseneinsaat auf der vorbereiteten und feingesiegelten
Vegetationstragschicht herstellen, Saatgut einarbeiten
u.
anwalzen. Ansaat auf Grünflächen (Schul-Sportplatz),
Saatgut-Qualität: Anerkanntes Regel-Saatgut
(Zertifiziertes
RSM-Saatgut mit blauem Etikekt) der Mischung RSM 3.1
(Sportrasen - Neuanlage) gemäß aktuellen
FLL-Richtlinien und
DIN 18.917. Ein entsprechender Nachweis (Sackanhänger)
ist
der Bauleitung vor der Aussaat vorzulegen.
Ausbringung & Aufwandmenge: Maschinelle oder manuelle
Kreuz- und Quer-Aussaat mit einer Mindestaufwandmenge
von
25 bis 30 g/m² (Hinweis: Herstellervorgabe beachten).
Das
Saatgut ist flach (ca. 0,5 bis 1 cm tief) einzuharken,
anzuwalzen
(Gitterwalze) und bodenschlüssig anzudrücken.
Starterdüngung: Inklusive vorherigem oder zeitgleichem
Ausbringen eines phosphorbetonten Rasen-Starterdüngers
gemäß Bodenanalyse bzw. Herstellervorgabe (Aufwandmenge
ca. 30 g/m²).

Angebotener Hersteller:

Angebotener Typ:
Menge: 3050,000 m²

**17.004 Rasenansaat "Kräuterrasen"**
Kräuterraseneinsaat auf der vorbereiteten,
unkrautfreien und
feingesiegelten Vegetationstragschicht herstellen,
Saatgut
gleichmäßig ausbringen, einarbeiten u. anwalzen.
Ansaat auf Grünflächen, Mulden,ebenen Gelände.
Saatgut-Spezifikation (Mischung): bestehend aus einem
Gewichtsanteil von 20 % Wildblumen/Kräutern und 80 %
niedrigwüchsigen Gräsern der Herkunftsregion.
Komponenten und Aufwandmengen:
Reines Saatgut (Basis): 5 g/m²
Füllstoff / Säehilfe: Ergänzung mit einem inerten
Füllstoff (z. B.
Vermiculite, Feinsand oder Schrot) um 5 g/m², sodass
ein
Gesamtausbringungsgewicht der Grundmischung von 10 g/m²
erreicht wird.
Schnellbegrünungskomponente: Zusätzliche Beischmischung
von 2 g/m² einer schnell keimenden, nicht
konkurrenzstarken
Ammengras-Komponente (z. B. Lolium multiflorum var.
westerwoldicum) als temporärer Erosionsschutz.
Ausbringung & Verarbeitung: Gründliches Vermischen
aller
Komponenten direkt vor dem Säen (Vermeidung von
Entmischung im Saatkasten). Gleichmäßige, kreuzweise
Aussaat per Hand oder mit geeignetem Spezialstreuer. Da
Kräuter überwiegend Lichtkeimer sind, darf das Saatgut
nicht
tief eingeharkt, sondern muss lediglich mittels einer
leichten
Gitter- oder Glattwalze flach (oberflächennah)
bodenschlüssig
angewalzt werden.
Verzicht auf Düngung: Im Gegensatz zu Gebrauchsrasen
darf
für diese Position kein Starterdünger ausgebracht
werden, um
den nährstoffarmen Charakter der Fläche zu erhalten
und ein
Verdrängen der Kräuter durch Gräser zu verhindern.

Angebotener Hersteller:

Angebotener Typ:
Menge: 1200,000 m²

**17.005 Rasenansaat "Pflaster- und Schotterrasen"**
Pflaster- und Schotterrasen-Ansaat auf vorbereiteten,
tragfähigen Schotter- oder Pflasterflächen liefern,
mischen und
fachgerecht ausbringen. Ausführung gemäß
Regelquerschnitt.
Vorbereitung: Das Feinplanum der zu begrünenden
Pflaster-
oder Schotterrasenflächen (z. B. Fugen, Kammern oder
Oberboden-Schotter-Gemische) wird als, unkrautfreie und
tragfähige Fläche hergestellt. Ein eventuell
erforderliches
leichtes Aufrauhen oder Einebnen unmittelbar vor der
Aussaat
ist einzukalkulieren.
Saatgut und Zusammensetzung: Liefern einer
standortangepassten und für Schotterrasen optimierten
Saatgutmischung (z. B. nach RSM Regelsaatgutmischung
oder
gleichwertig).
Mischungsverhältnis: 30 % Blumen / Kräuter und 70 %
Gräser.
Aufwandmenge reines Saatgut: 4 g/m².
Füllstoff-Komponente: Zum gleichmäßigen Ausbringen ist
das
reine Saatgut mit einem geeigneten, inerten Füllstoff
(z. B.
Gesteinsmehl, Feinsand, Grassaat-Füllstoff) auf eine
Gesamtausbringungsmenge von 10 g/m² zu ergänzen.
Zusatzkomponente: Zusätzliches Liefern und Einmischen
einer
Schnellbegrünungskomponente mit 2 g/m² zur raschen
Erosionsminderung und Bodenstabilisierung.
Ausführung: Fachgerechtes, homogenes Mischen der
Komponenten und gleichmäßiges Ausbringen des Saatguts
per
Hand oder mit geeignetem Streugerät im Kreuzgang. Die
Einschließlich leichtem Einrechen, Anwalzen bzw.
Andrücken
zur Sicherung des Bodenschlusses sowie erstmaligem,
durchdringendem Anwässern unmittelbar nach der Aussaat.

Angebotener Hersteller:

Angebotener Typ:
Menge: 950,000 m²

### Titel 18 FERTIGSTELLUNGSPFLEGE

*Hinweis*
Fertigstellungspflege Gehölze:
Für die Ausführung der Pflegearbeiten als
Fertigstellungspflege
gilt DIN 18916.

Mit der Übernahme der Pflegearbeiten übernimmt der AN
die
Gewährleistung für den vorhandenen Vegetationsbestand
für
die Dauer seines Pflegeauftrages.
Beschädigungen bzw. Pflanzausfälle auf Grund
unsachgemäßer Pflege sind zu Lasten des AN zu
beseitigen.
Verunreinigungen von Wegen, etc. sind zu vermeiden,
bzw. zu
beseitigen.

Leistungsumfang:
Die nachfolgend aufgeführten Leistungen gehören zur
vertraglichen Leistung bei jedem Pflegegang und sind
in die
Einheitspreise einzurechnen:
a) das Überprüfen der Baumverankerungen und Baumpfähle
b)
das Wiederanbinden losgerissener Gehölze, c) das
Erneuern /
Nachbessern einschnürender oder schadhafter Bindungen /
Stammschattierungen, d) das Entfernen
zurückgetrockneten
Holzes, e) das Durchführen erforderlicher
Korrekturschnitte bei
Bäumen und Heistern, f) das Aufrichten und Antreten
schief
gedrückter oder durch Frost gehobener Gehölze, g) das
Wiederherstellen oder Nachbessern von Gießmulden und
Pflanzscheiben, h) das Hacken und Mulchen der
Baumscheiben.
i) das Entfernen von unerwünschtem Aufwuchs in den
Vegetationsflächen j) das Entfernen von Unrat u.
Steinen >5cm

Für das Wässern der Gehölze (bei der Fertigstellungs-
und
Entwicklungspflege) werden keine Wassermengen
vorgegeben.
Die Wassermengen je Pflanze sind vom AN so zu bemessen,
dass die Wurzelbereiche der Pflanzen ausreichend
durchfeuchtet sind.
Kostenloses Wasser stellt der Auftraggeber an folgenden
Gartenwasseranschlüssen zur Verfügung
- südöstlich Hallenbad (DN25)
- nördlich Treppenhaus 2 / südöstlich Fluchttreppe an
der
Turnhalle (DN15, ab Juni 2027)
- nordöstlich Pausenhalle / südöstlich der Verwaltung
(DN15, ab
Juni 2027)
- temporäre Bauwasseranschlüsse nördlich und östlich
des
Neubaus (werden im Zuge der Bauarbeiten rückgebaut;
genauer Termin steht noch nicht fest)
Darüber hinaus ist im Bedarfsfall und nach vorheriger
Abstimmung und Freigabe durch das Wasserwerk auch eine
Entnahme an einem vorhandenen Hydranten mit einem
Zähler
und einem Systemtrenner ggf. noch möglich.
Sämtliche Nebenleistungen wie Standrohrmiete,
Schläuche,
Wassertransport und Arbeitszeiten sind in die
Einheitspreise
einzukalkulieren

Fertigstellungspflege Rasenflächen:
Für die Ausführung der Pflegearbeiten als
Fertigstellungspflege
gilt DIN 18917. Durchführung der Fertigstellungspflege
bis zum
Erreichen des abnahmefähigen Zustandes der
Rasenflächen.

Hinweise zu Pflegeleistungen:
Die erforderlichen Teilleistungen sind ohne besondere
Anordnung rechtzeitig auszuführen. Die Ausführung jeder
Teilleistung ist dem AG vor Beginn anzuzeigen. Die
vorgesehenen Pflegeleistungen sind durchschnittliche
Regelannahmen und geben an, wie viele Arbeitsgänge
voraussichtlich erforderlich werden. Sind
witterungsbedingt
mehr oder weniger Arbeitsgänge erforderlich, werden
diese zu
dem vereinbarten Einheitspreis vergütet oder in Abzug
gebracht.
Zusätzliche Arbeitsgänge sind im Vorfeld mit dem AG
abzustimmen.

**18.001 Sportrasen RSM 3.1 und Gebrauchs- und Spielrasen RSM 2.3 mähen, 1. Schnitt**
Sportrasen RSM 3.1 und Gebrauchs- und Spielrasen RSM
2.3
mähen
1. Schnitt
Mähen der Schnellbegrünungskomponente
nach 6-10 Wochen,
Schnitt in Abstimmung mit AG
Mähgut aufnehmen,
es wird Eigentum des Auftragnehmers
und ist einer Wiederverwertung zuzuführen
Fläche je Arbeitsgang ca 5250 m²
Menge: 5250,000 m²

**18.002 Sportrasen RSM 3.1 und Gebrauchs- und Spielrasen RSM 2.3 mähen**
Sportrasen RSM 3.1 und Gebrauchs- und Spielrasen RSM
2.3
mähen
Anzahl der Schnitte: 2
Anfang Juni und Ende September
Schnitt in Abstimmung mit AG
anfallendes Schnittgut 2-3 Tage auf der Fläche
trocknen,
damit die Samen herausfallen können
anschließend Mähgut aufnehmen,
es wird Eigentum des Auftragnehmers
und ist einer Wiederverwertung zuzuführen
Fläche je Arbeitsgang ca 5250 m²
Menge: 10500,000 m²

**18.003 Kräuterrasen mähen, 1. Schnitt**
Kräuterrasen mähen
1. Schnitt
Mähen der Schnellbegrünungskomponente
nach 6-10 Wochen,
Schnitt in Abstimmung mit AG
Mähgut aufnehmen,
es wird Eigentum des Auftragnehmers
und ist einer Wiederverwertung zuzuführen
Fläche je Arbeitsgang ca. 1200 m²
Menge: 1200,000 m²

**18.004 Kräuterrasen mähen**
Kräuterrasen mähen
Anzahl der Schnitte: 2
Anfang Juni und Ende September
Schnitt in Abstimmung mit AG
anfallendes Schnittgut 2-3 Tage auf der Fläche
trocknen,
damit die Samen herausfallen können
anschließend Mähgut aufnehmen,
es wird Eigentum des Auftragnehmers
und ist einer Wiederverwertung zuzuführen
Fläche je Arbeitsgang ca 1200 m²
Menge: 2400,000 m²

**18.005 Pflaster- und Schotterrasen mähen, 1. Schnitt**
Pflaster- und Schotterrasen mähen
1. Schnitt
Mähen der Schnellbegrünungskomponente
nach 6-10 Wochen,
Schnitt in Abstimmung mit AG
Mähgut aufnehmen,
es wird Eigentum des Auftragnehmers
und ist einer Wiederverwertung zuzuführen
Fläche je Arbeitsgang ca. 950 m²
Menge: 950,000 m²

**18.006 Pflaster- und Schotterrasen mähen**
Pflaster- und Schotterrasen mähen
Anzahl der Schnitte: 1
Zeitraum September bis Oktober
Schnitt in Abstimmung mit AG
anfallendes Schnittgut 2-3 Tage auf der Fläche
trocknen,
damit die Samen herausfallen können
anschließend Mähgut aufnehmen,
es wird Eigentum des Auftragnehmers
und ist einer Wiederverwertung zuzuführen
Fläche je Arbeitsgang ca. 950 m²
Menge: 950,000 m²

**18.007 Wässern Rasenflächen**
Wässern Rasenflächen
Gebrauchsrasen
Wasser kann den vorhandenen Zapfstellen (siehe
Vorbemerkung) entnommen werden,
Mindestwassermenge je Arbeitsgang 15 l/m2
Arbeitsgänge: 5
Menge je Arbeitsgang: ca. 5500 m²
Menge: 27500,000 m²

**18.008 Wässern Pflanzflächen**
Pflanzflächen wässern
Wasser kann den vorhandenen Zapfstellen (siehe
Vorbemerkung) entnommen werden, Mindestwassermenge je
Arbeitsgang 15 l/m2
Arbeitsgänge: 5
Menge je Arbeitsgang: 860 m²
Menge: 4300,000 m²

**18.009 Wässern der Hochstämme, Solitärbäume und Solitärpflanzen, 5 Arbeitsgänge**
Wässern der Hochstämme, Solitärbäume und
Solitärpflanzen,
Wasser kann den vorhandenen Zapfstellen (siehe
Vorbemerkung) entnommen werden,
Mindestwassermenge je Arbeitsgang 80 - 100 l/St
5 Arbeitsgänge,
Menge je Arbeitsgang 48 St
Menge: 240,000 St

**18.010 Wässern der Kleingehölze und Sträucher, 5 Arbeitsgänge**
Wässern der Hochstämme, Solitärbäume und
Solitärpflanzen,
Wasser kann den vorhandenen Zapfstellen (siehe
Vorbemerkung) entnommen werden,
Mindestwassermenge je Arbeitsgang 15 - 20 l/St
5 Arbeitsgänge,
Menge je Arbeitsgang 208 St
Menge: 1040,000 St

**18.011 Wässern der Schnitthecke, 5 Arbeitsgänge**
Wässern der Schnitthecke
Wasser kann den vorhandenen Zapfstellen (siehe
Vorbemerkung) entnommen werden,
Mindestwassermenge je Arbeitsgang 15 l/St
5 Arbeitsgänge,
Menge je Arbeitsgang 80 St
Menge: 400,000 St

**18.012 Ansaatflächen pflegen**
Ansaatflächen pflegen
Laub, Steine ab 5 cm Durchmesser und Unrat entfernen,
anfallendes Material aufnehmen,
es wird Eigentum des Auftragnehmers und ist einer
Wiederverwertung zuzuführen
Arbeitsgänge: 1
Menge je Arbeitsgang: ca. 5500 m²
Menge: 5500,000 m²

**18.013 Pflanzflächen pflegen**
Pflanzflächen pflegen
unerwünschten Aufwuchs jäten,
Gehölzwildlinge und Dauerunkräuter ausgraben,
Laub, Steine ab 5 cm Durchmesser und Unrat entfernen,
alle Arbeiten müssen von Hand erfolgen
es dürfen keinerlei Maschinen eingesetzt werden,
anfallendes Material aufnehmen,
es wird Eigentum des Auftragnehmers und ist einer
Wiederverwertung zuzuführen
Arbeitsgänge: 5
Menge je Arbeitsgang: ca. 860 m²
Menge: 4300,000 m²

**18.014 Fertigstellungspflege Hochstämme, Solitärbäume und Solitärpflanzen,**
Hacken und Jäten der Pflanzscheibe,
inkl. aller in den Vorbemerkungen beschriebenen
Leistungen
3 Pflegegänge,
Menge je Arbeitsgang 52 St
Menge: 156,000 St

**18.015 Fertigstellungspflege Kleingehölze und Sträucher,**
Hacken und Jäten der Pflanzscheibe,
inkl. aller in den Vorbemerkungen beschriebenen
Leistungen
3 Pflegegänge,
Menge je Arbeitsgang 208 St
Menge: 624,000 St

**18.016 Fertigstellungspflege, v. Schnitthecke,**
Hacken und Jäten der Pflanzscheibe,
v. Schnitthecke, inkl. Hecke schneiden,
Höhe der Hecke 1,20 - 1,30 m,
inkl. aller in den Vorbemerkungen beschriebenen
Leistungen
3 Pflegegänge,
Menge je Arbeitsgang 80 St
Menge: 240,000 St

**18.017 Mineralischer Langzeit-Dünger**
Düngen von Gehölzen mit einem mineralischen
Langzeitdünger, N mind. 10%, P2 05 mind. 8 %,
K2 0 mind. 12 %, Mg 0 mind. 2 %
Hochstamm, StU über 16 cm
Materialnachweis und Lieferscheine sind zu erbringen
Menge: 125,000 kg

### Titel 19 ENTWICKLUNGSPFLEGE, 1. JAHR

*Hinweis*
Entwicklungspflege, 1. Jahr
Für die Ausführung der Pflegearbeiten als
Entwicklungspflege
gilt DIN 18919. Durchführung der Entwicklungspflege
für die
Dauer von 2 Jahren zur Erzielung eines funktionsfähigen
Zustandes der Gehölze und Rasenflächen. Die
Entwicklungspflege beginnt mit der Abnahme der
Fertigstellungspflege.
Mit der Übernahme der Pflegearbeiten übernimmt der AN
die
Gewährleistung für den vorhandenen Vegetationsbestand
für
die Dauer seines Pflegeauftrages.
Beschädigungen bzw. Pflanzausfälle auf Grund
unsachgemäßer Pflege sind zu Lasten des AN zu
beseitigen.
Verunreinigungen von Wegen, etc. sind zu vermeiden,
bzw. zu
beseitigen.

Hinweise zu Pflegeleistungen:
Die erforderlichen Teilleistungen sind ohne besondere
Anordnung rechtzeitig auszuführen. Die Ausführung jeder
Teilleistung ist dem AG vor Beginn anzuzeigen. Die
vorgesehenen Pflegeleistungen sind durchschnittliche
Regelannahmen und geben an, wie viele Arbeitsgänge
voraussichtlich erforderlich werden. Sind
witterungsbedingt
mehr oder weniger Arbeitsgänge erforderlich, werden
diese zu
dem vereinbarten Einheitspreis vergütet oder in Abzug
gebracht.
Zusätzliche Arbeitsgänge sind im Vorfeld mit dem AG
abzustimmen.

Kostenloses Wasser stellt der Auftraggeber an folgenden
Gartenwasseranschlüssen zur Verfügung
- südöstlich Hallenbad (DN25)
- nördlich Treppenhaus 2 / südöstlich Fluchttreppe an
der
Turnhalle (DN15, ab Juni 2027)
- nordöstlich Pausenhalle / südöstlich der Verwaltung
(DN15, ab
Juni 2027)
- temporäre Bauwasseranschlüsse nördlich und östlich
des
Neubaus (werden im Zuge der Bauarbeiten rückgebaut;
genauer Termin steht noch nicht fest)
Darüber hinaus ist im Bedarfsfall und nach vorheriger
Abstimmung und Freigabe durch das Wasserwerk auch eine
Entnahme an einem vorhandenen Hydranten mit einem
Zähler
und einem Systemtrenner ggf. noch möglich.
Sämtliche Nebenleistungen wie Standrohrmiete,
Schläuche,
Wassertransport und Arbeitszeiten sind in die
Einheitspreise
einzukalkulieren

Die Entwicklungspflege für Baum-, Strauch-, Gehölz- und
Bodendeckerpflanzungen sowie Staudenmischpflanzungen
wird
ausgeschrieben bzw. beauftragt.
Die Entwicklungspflege für Rasenflächen erfolgt durch
die
Hausmeister bzw. den Bauhof.

**19.001 Wässern Pflanzflächen**
Pflanzflächen wässern
Wasser kann den vorhandenen Zapfstellen (siehe
Vorbemerkung) entnommen werden, Mindestwassermenge je
Arbeitsgang 15 l/m2
Arbeitsgänge: 10
Menge je Arbeitsgang: 860 m²
Menge: 8600,000 m²

**19.002 Wässern der Gehölze, Hochstämme, Solitärbäume und Solitärpflanzen, 10 Arbeitsgänge**
Wässern der Großgehölze, Hochstamm,Solitärgehölz,
Wasser kann den vorhandenen Zapfstellen (siehe
Vorbemerkung) entnommen werden,
Mindestwassermenge je Arbeitsgang 100 l/St
10 Arbeitsgänge,
Menge je Arbeitsgang 52 St
Menge: 520,000 St

**19.003 Wässern der Kleingehölze und Sträucher, 10 Arbeitsgänge**
Wässern der Großgehölze, Hochstamm,Solitärgehölz,
Wasser kann den vorhandenen Zapfstellen (siehe
Vorbemerkung) entnommen werden,
Mindestwassermenge je Arbeitsgang 15 l/St
10 Arbeitsgänge,
Menge je Arbeitsgang 208 St
Menge: 2080,000 St

**19.004 Wässern der Schnitthecke, 5 Arbeitsgänge**
Wässern der Schnitthecke
Wasser kann den vorhandenen Zapfstellen (siehe
Vorbemerkung) entnommen werden,
Mindestwassermenge je Arbeitsgang 15 l/St
10 Arbeitsgänge,
Menge je Arbeitsgang 80 St
Menge: 800,000 St

**19.005 Mineralischer Langzeit-Dünger**
Düngen von Gehölzen mit einem mineralischen
Langzeitdünger, N mind. 10%, P2 05 mind. 8 %,
K2 0 mind. 12 %, Mg 0 mind. 2 %
Hochstamm, StU über 16 cm
Materialnachweis und Lieferscheine sind zu erbringen
Menge: 150,000 kg

**19.006 Pflanzflächen pflegen**
Pflanzflächen pflegen
unerwünschten Aufwuchs jäten,
Gehölzwildlinge und Dauerunkräuter ausgraben,
Laub, Steine ab 5 cm Durchmesser und Unrat entfernen,
alle Arbeiten müssen von Hand erfolgen
es dürfen keinerlei Maschinen eingesetzt werden,
anfallendes Material aufnehmen,
es wird Eigentum des Auftragnehmers und ist einer
Wiederverwertung zuzuführen
Arbeitsgänge: 5
Menge je Arbeitsgang: ca. 860 m²
Menge: 4300,000 m²

**19.007 Entwicklungspflege Hochstämme, Solitärbäume und Solitärpflanzen,**
Hacken und Jäten der Pflanzscheibe,
inkl. aller in den Vorbemerkungen beschriebenen
Leistungen
3 Pflegegänge,
Menge je Arbeitsgang 48 St
Menge: 144,000 St

**19.008 Entwicklungspflege Kleingehölze und Sträucher,**
Hacken und Jäten der Pflanzscheibe,
inkl. aller in den Vorbemerkungen beschriebenen
Leistungen
3 Pflegegänge,
Menge je Arbeitsgang 208 St
Menge: 624,000 St

**19.009 Entwicklungspflege v. Schnitthecke,**
Hacken und Jäten der Pflanzscheibe,
v. Schnitthecke, inkl. Hecke schneiden,
Höhe der Hecke 1,20 - 1,30 m,
inkl. aller in den Vorbemerkungen beschriebenen
Leistungen
3 Pflegegänge,
Menge je Arbeitsgang 80 St
Menge: 240,000 St

### Titel 20 ENTWICKLUNGSPFLEGE, 2. JAHR

*Hinweis*
Entwicklungspflege, 2. Jahr
Für die Ausführung der Pflegearbeiten als
Entwicklungspflege
gilt DIN 18919. Durchführung der Entwicklungspflege
für die
Dauer von 2 Jahren zur
Erzielung eines funktionsfähigen Zustandes der Gehölze
und
Rasenflächen. Die Entwicklungspflege beginnt mit der
Abnahme
der Fertigstellungspflege
Mit der Übernahme der Pflegearbeiten übernimmt der AN
die
Gewährleistung für den vorhandenen Vegetationsbestand
für
die Dauer seines Pflegeauftrages.
Beschädigungen bzw. Pflanzausfälle auf Grund
unsachgemäßer Pflege sind zu Lasten des AN zu
beseitigen.
Verunreinigungen von Wegen, etc. sind zu vermeiden,
bzw. zu
beseitigen.

Hinweise zu Pflegeleistungen:
Die erforderlichen Teilleistungen sind ohne besondere
Anordnung rechtzeitig auszuführen. Die Ausführung jeder
Teilleistung ist dem AG nach Abschluss anzuzeigen. Die
vorgesehenen Pflegeleistungen sind durchschnittliche
Regelannahmen und geben an, wie viele Arbeitsgänge
voraussichtlich erforderlich werden. Sind
witterungsbedingt
mehr oder weniger Arbeitsgänge
erforderlich, werden diese zu dem vereinbarten
Einheitspreis
vergütet oder in Abzug gebracht.
Zusätzliche Arbeitsgänge sind im Vorfeld mit dem AG
abzustimmen.

Kostenloses Wasser stellt der Auftraggeber an folgenden
Gartenwasseranschlüssen zur Verfügung
- südöstlich Hallenbad (DN25)
- nördlich Treppenhaus 2 / südöstlich Fluchttreppe an
der
Turnhalle (DN15, ab Juni 2027)
- nordöstlich Pausenhalle / südöstlich der Verwaltung
(DN15, ab
Juni 2027)
- temporäre Bauwasseranschlüsse nördlich und östlich
des
Neubaus (werden im Zuge der Bauarbeiten rückgebaut;
genauer Termin steht noch nicht fest)
Darüber hinaus ist im Bedarfsfall und nach vorheriger
Abstimmung und Freigabe durch das Wasserwerk auch eine
Entnahme an einem vorhandenen Hydranten mit einem
Zähler
und einem Systemtrenner ggf. noch möglich.
Sämtliche Nebenleistungen wie Standrohrmiete,
Schläuche,
Wassertransport und Arbeitszeiten sind in die
Einheitspreise
einzukalkulieren

Die Entwicklungspflege für Baum-, Strauch-, Gehölz- und
Bodendeckerpflanzungen sowie Staudenmischpflanzungen
wird
ausgeschrieben bzw. beauftragt.
Die Entwicklungspflege für Rasenflächen erfolgt durch
die
Hausmeister bzw. den Bauhof.

**20.001 Wässern Pflanzflächen**
Pflanzflächen wässern
Wasser kann den vorhandenen Zapfstellen (siehe
Vorbemerkung) entnommen werden, Mindestwassermenge je
Arbeitsgang 15 l/m2
Arbeitsgänge: 10
Menge je Arbeitsgang: 860 m²
Menge: 8600,000 m²

**20.002 Wässern der Gehölze, Hochstämme, Solitärbäume und Solitärpflanzen, 10 Arbeitsgänge**
Wässern der Großgehölze, Hochstamm,Solitärgehölz,
Wasser kann den vorhandenen Zapfstellen (siehe
Vorbemerkung) entnommen werden,
Mindestwassermenge je Arbeitsgang 100 l/St
10 Arbeitsgänge,
Menge je Arbeitsgang 48 St
Menge: 520,000 St

**20.003 Wässern der Kleingehölze und Sträucher, 10 Arbeitsgänge**
Wässern der Großgehölze, Hochstamm,Solitärgehölz,
Wasser kann den vorhandenen Zapfstellen (siehe
Vorbemerkung) entnommen werden,
Mindestwassermenge je Arbeitsgang 15 l/St
10 Arbeitsgänge,
Menge je Arbeitsgang 208 St
Menge: 2080,000 St

**20.004 Wässern der Schnitthecke, 10 Arbeitsgänge**
Wässern der Schnitthecke
Wasser kann den vorhandenen Zapfstellen (siehe
Vorbemerkung) entnommen werden,
Mindestwassermenge je Arbeitsgang 15 l/St
10 Arbeitsgänge,
Menge je Arbeitsgang 80 St
Menge: 800,000 St

**20.005 Mineralischer Langzeit-Dünger**
Düngen von Gehölzen mit einem mineralischen
Langzeitdünger, N mind. 10%, P2 05 mind. 8 %,
K2 0 mind. 12 %, Mg 0 mind. 2 %
Hochstamm, StU über 16 cm
Materialnachweis und Lieferscheine sind zu erbringen
Menge: 150,000 kg

**20.006 Pflanzflächen pflegen**
Pflanzflächen pflegen
unerwünschten Aufwuchs jäten,
Gehölzwildlinge und Dauerunkräuter ausgraben,
Laub, Steine ab 5 cm Durchmesser und Unrat entfernen,
alle Arbeiten müssen von Hand erfolgen
es dürfen keinerlei Maschinen eingesetzt werden,
anfallendes Material aufnehmen,
es wird Eigentum des Auftragnehmers und ist einer
Wiederverwertung zuzuführen
Arbeitsgänge: 5
Menge je Arbeitsgang: ca. 860 m²
Menge: 4300,000 m²

**20.007 Entwicklungspflege Hochstämme, Solitärbäume und Solitärpflanzen,**
Hacken und Jäten der Pflanzscheibe,
inkl. aller in den Vorbemerkungen beschriebenen
Leistungen
3 Pflegegänge,
Menge je Arbeitsgang 48 St
Menge: 144,000 St

**20.008 Entwicklungspflege Kleingehölze und Sträucher,**
Hacken und Jäten der Pflanzscheibe,
inkl. aller in den Vorbemerkungen beschriebenen
Leistungen
3 Pflegegänge,
Menge je Arbeitsgang 208 St
Menge: 624,000 St

**20.009 Entwicklungspflege v. Schnitthecke,**
Hacken und Jäten der Pflanzscheibe,
v. Schnitthecke, inkl. Hecke schneiden,
Höhe der Hecke 1,30 - 1,50 m,
inkl. aller in den Vorbemerkungen beschriebenen
Leistungen
3 Pflegegänge,
Menge je Arbeitsgang 80 St
Menge: 240,000 St

**20.010 Mulchen Pflanzfläche Rindenmulch**
Mulchen der Pflanzfläche mit Rindenmulch,
gütegesichert,
Körnung 10/40, Dicke der Mulchdecke über 8 bis 10 cm,
Feststellung der Dicke drei Wochen nach Andeckung.
Menge: 60,000 m2

**20.011 Mineralische Mulchschicht aus Kies/Riesel Körnung 2/8 liefern, andecken, 5 cm**
Mineralische Mulchschicht als Abdeckung auf den
vorbereiteten
und unkrautfreien Pflanzflächen liefern, gleichmäßig
aufbringen,
verteilen und oberflächenbündig anarbeiten.
Materialanforderungen: Natürlich gerundeter Flusskies
/ Riesel
(Rundkorn, gewaschen). Das Material muss frei von
organischen Bestandteilen (Humus, Holz, Wurzeln),
bindigen
Anteilen (Lehm/Ton) und Nullanteilen (Sand/Staub) sein.
Gesteinsart: Quarzit / Flusskies
Lieferkörnung: 2/8 mm (gemäß DIN EN 12620 / DIN EN
13242).
Untergrund / Unkrautschutz: Die Ausführung erfolgt
direkt auf
dem vorbereiteten und planierten Oberboden der
Pflanzfläche.
Ein Vermischen des mineralischen Mulchmaterials mit dem
darunterliegenden Oberboden ist beim Einbau strikt zu
vermeiden.
Schichtdicke: 5 cm im unverdichteten Zustand
gleichmäßig über
die gesamte Fläche verteilt.
Menge: 800,000 m²

**20.012 Mulchen Baumscheibe Rindenmulch**
Mulchen der Baumscheibe mit Rindenmulch, gütegesichert,
Körnung 10/40, Dicke der Mulchdecke über 8 bis 10 cm,
Feststellung der Dicke drei Wochen nach Andeckung,
Durchmesser der Baumscheiben bis 100 cm.
Menge: 56,000 St

**20.013 Baumverankerung (Dreibock) abbauen und entsorgen**
Vollständiger Rückbau und fachgerechte Demontage der
bestehenden Dreibock-Baumverankerung nach Ablauf des
zweiten Jahres der Entwicklungspflege.
Rückbau: Vorsichtiges Lösen und Entfernen der
Kokosstrick-Bindungen sowie der Krampen. Die Rinde und
der
Stamm des Baumes dürfen dabei nicht beschädigt werden.
Vollständiges Ziehen der drei bunt geschälten
Holzpfähle
(Länge bis 200 cm, Zopf 810 cm) inklusive der
Querlatten
(40/60 mm).
Die verbleibenden Löcher im Boden sind mit anstehendem
Boden materialspezifisch zu verfüllen, standsicher zu
verdichten
und oberflächenbündig an das Gelände anzugleichen.
Sämtliche demontierten Materialien (Pfähle, Latten,
Stricke,
Metallkrampen) gehen in das Eigentum des Auftragnehmers
über und sind restlos von der Baustelle
abzutransportieren
sowie ordnungsgemäß zu verwerten oder zu entsorgen.
Menge: 44,000 St

### Titel 21 SONSTIGE ARBEITEN

*Hinweis*
Für unvorhergesehene Arbeiten
dürfen die Leistungen, welche über den Rahmen des
Leistungsverzeichnisses hinausgehen, nur auf besondere
Anweisung durch die Bauleitung durchgeführt werden.

Für diese Regiearbeiten ist ein täglich durch die
Bauleitung zu bestätigender Arbeitsbericht vorzulegen.
In diesen Arbeitsberichten ist die aufgewendete Zeit,
sowie das aufgewendete Material aufzuführen.
Regiearbeiten, welche nicht genehmigt sind, werden in
keinem Fall anerkannt.

Das hierzu aufgewendete Material wird in der
Endabrechnung erfasst und getrennt verrechnet.
Materialien, welche im Leistungsverzeichnis nicht
enthalten sind, müssen als Nachtragsangebot sofort
gemeldet und von der Bauleitung genehmigt
werden.

V e r r e c h n u n g s s ä t z e  f ü r L ö h n e

Die Verrechnungssätze für die nachstehenden Lohn- und
Berufsgruppen sind unaufgegliedert anzubieten.
In ihnen sind enthalten:
- Lohn- und Gehaltskosten,
- Lohn- und Gehaltsnebenkosten,
- Sozialkosten enschließlich Sozialkassenbeiträge,
- Gemeinkostenanteile,
- Gewinn.

Beschäftigt der Bieter bei einer der nachstehenden
Lohn-/Berufsgruppen keine Arbeitskräfte, hat er dies
anzugeben und stattdessen den Einsatz möglichst
gleichwertiger Arbeitskräfte anzubieten.

*Hinweis*
Die nachfolgenden Positionen im Zusammenhang mit
Arbeitskräfte, Geräte und Fahrzeuge, gelten für alle
Leistungen
sämtlicher Abschnitte des Leistungsverzeichnisses.

*Hinweis*
Vorbemerkung Arbeitskräfte:
Der Verrechnungssatz enthält sämtliche Aufwendungen,
den
tatsächlichen Lohn und etwaige vermögenswirksamen Leistungen mit den Zulagen für Gemeinkosten,
Sozialkassenbeiträge und dergleichen,
sowie Lohn- und Gehaltsnebenkosten.
Zulagen für Nacht-, Sonn- und Feiertagsarbeit sind jedoch nicht eingerechnet.

**21.000.1 Arbeitskraft**
Verrechnungssätze für Arbeitskräfte Stundenlohnarbeiten
auf Anordnung des AG ausführen.
Für Arbeitskraft (Mittellohn einschließlich aller
Zuschläge auf Lohn).
Menge: 20,000 h

**21.000.2 Arbeitskraft einschließlich Kleingerät**
Verrechnungssätze für Arbeitskräfte Stundenlohnarbeiten
auf Anordnung des AG ausführen.
Für Arbeitskraft einschließlich Kleingerät, z. B.
zusätzlicher Bohr- oder Abbauhammer, Rüttelstampfer,
kleine Rüttelplatte, Trennschleifer, Bohrmaschine,
Kettensäge u. ä.(Mittellohn einschließlich aller
Zuschläge auf Lohn und Kleingeräte).
Menge: 20,000 h

*Hinweis*
Vorbemerkung Geräte und Fahrzeuge:
Der Verrechnungssatz enthält sämtliche Aufwendungen für den Einsatz, Vorhalte- und Betriebsstoffkosten, sowie sämtliche Zulagen, einschl.
der Kosten für das Bedienungspersonal.

**21.000.3 Bagger bis 0,4 m3**
Menge: 10,000 h

**21.000.4 Bagger über 0,4 bis 1,0 m3**
Menge: 10,000 h

**21.000.5 Bagger über 1m3**
Bagger über 1m3.
Menge: 10,000 h

**21.000.6 Baggerzubehör**
Baggerzubehör
z.B. Felsmeisel, Pulverisierer, Verdichter
Menge: 10,000 h

**21.000.7 Radlader**
Radlader bis über 45 bis 80 kW.
Menge: 10,000 h

**21.000.8 Verdichter**
Verdichtungsgerät AT 2000.
Menge: 5,000 h

**21.000.9 Kompressor mit 1 Hammer über 5 bis 10m³/min**
Kompressor mit 1 Hammer über 5 bis 10m3/min
Menge: 5,000 h

**21.001.0 jeder weitere Abbauhammer**
Menge: 5,000 h

**21.001.1 Motorsäge**
Menge: 5,000 h

**21.001.2 Pumpe**
Motorwasserpumpe bis 60 m3/h,
einschl. 20 m Schlauch.
Menge: 10,000 h

**21.001.3 LKW-Kipper mit Allradantrieb, ca. 5 t Nutzlast**
Menge: 10,000 h

**21.001.4 LKW-Kipper mit Allradantrieb, ca. 12 t Nutzlast**
Menge: 10,000 h

**21.001.5 LKW-Kipper mit Allradantrieb, ca. 15 t Nutzlast**
Menge: 10,000 h

USt %: 19,00
